# Erweiterung_Gymnasium_Gronau
Angebotsaufforderung (GAEB DA XML 3.3, DA83)
Projekt: 12758
Währung: EUR
Erstellt mit: GXML Toolbox V3.3 R20220330, ORCA AVA 26.0.8 26.00.08, 21.07.2026

## I. ALLGEMEINE UND TECHNISCHE VORBEMERKUNGEN
L E I S T U N G V E R Z E I C H N I S

Werner von Siemens Gymnasium Gronau

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
Bauvorhaben: Werner von Siemens Gymnasium- Errichtung eines Erweiterungsbaus,
  Laubstiege 23 in D-48599 Gronau

Projekt:  KG 440 Elektrotechnik und KG 450 Nachrichtentechnik
Bauherr:  Stadt Gronau
  FD 465 Gebäude- und Liegenschaftsmanagement Gronau
  Grünstiege 64 in D-48599 Gronau

 I. ALLGEMEINE UND TECHNISCHE VORBEMERKUNGEN

1. Allgemeines

Im Rahmen dieser Ausschreibung sollen die notwendigen Leistungen für die Elektro- und Nachrichtentechnik für eine Schulerweiterung des Werner-von-Siemens-Gymnasiums in Gronau angeboten werden.
Die in dieser Ausschreibung beschriebenen Leistungen erfolgen in Namen und auf Rechnung
der:
Stadt Gronau
FD 465 Gebäude- und Liegenschaftsmanagement
Grünstiege 64
48599 Gronau
Mit Abgabe des Angebotes erklärt der Bieter, dass er sich vom Umfang der auszuführenden Ar-
beiten, dem Zustand des Bestandsgebäudes und der einzelnen Bauteile, der Zu- und Arbeitswege, den Baustelleneinrichtungs- und Lagerflächen sowie den Örtlichkeiten des Baugrundstückes
in Kenntnis gesetzt und diese Randbedingungen berücksichtigt hat. Die Einrede des Unvorhersehbaren wird hiermit ausgeschlossen

2. Veranlassung

Die Stadt Gronau plant die Erweiterung des Werner-von-Siemens-Gymnasiums. Das Gymnasium, Teil des Schulzentrums Gronau an der Laubstiege 23, ist eingebettet in ein ca. 41.000 m2
großes Areal mit Gymnasium, Gesamtschule, zwei Sporthallen und ausgedehnten Parkflächen
für Lehrpersonal und Schüler. Derzeitige Kapazitäten von etwa 170 Lehrkräften und 1.750 Schülern (SuS) stoßen aufgrund steigender Schülerzahlen und erweiterter Bildungsanforderungen an
ihre Grenzen. Ein Anbau am Gymnasium ist daher unumgänglich, um angemessene Raumressourcen bereitzustellen.

3. Lage und Erschließung

Das Grundstück für das o.g. Bauvorhaben befindet sich in Gronau, Laubstiege 23 in D-48599
Gronau
Zur geographischen Lage sowie zur verkehrlichen Anbindung und Erschließung der o. g. Baustelle siehe die folgenden Übersichtspläne:

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
© 2024 Google maps

Das Baufeld befindet auf dem Areal des Schulzentrums Gronau an der Laubstiege 23.
Die Baustelleneinfahrten sowie entsprechende Zugänglichkeit zur Baustelle sind in dem anliegenden Baustelleneinrichtungsplan vorgeschrieben und zwingend einzuhalten.
Die entsprechenden Auflagen etc. werden nicht zusätzlich vergütet und sind in die Einheitspreise einzurechnen.
Eine mögliche Gefährdung von Passanten/Nutzern ist unbedingt auszuschließen!

4. Bau- und Betriebsbeschreibung

Die Stadt Gronau plant die Erweiterung des Werner-von-Siemens-Gymnasiums. Das Gymnasium, Teil des Schulzentrums Gronau an der Laubstiege 23, ist eingebettet in ein ca. 41.000 m2 großes Areal mit Gymnasium, Gesamtschule, zwei Sporthallen und ausgedehnten Parkflächen für Lehrpersonal und Schüler.

Die geplante dreigeschossige Erweiterung orientiert sich in Höhe und Kubatur an den Bestandsgebäuden, und erhält ebenfalls ein Flachdach. Mit einer Gebäudehöhe von ca. 13,80 m bleibt der Neubau unterhalb der Bestandsgebäude. Die nördliche Gebäudekante nimmt die Flucht der benachbarten Realschule auf. Die östliche Gebäudekante entspricht der Verlängerung des abzubrechenden Anbaus. Am südlichen Gebäuderand ergibt sich der Abstand zu den Bestandsgebäuden aus der Abstandsfläche. Die Gebäudeausdehnung in westliche Richtung resultiert aus den Anforderungen des Raumprogrammes.
Das Erdgeschoss- und Eingangsniveau liegt auf der derzeit geplanten Höhe von +40,23 NHN und schließt somit ebenerdig mit dem Bestand des Gymnasiums an. Die am südlichen und westlichen Gebäuderand anschließenden Pflaster- und Außenflächen befinden sich auf der gleichen Höhenlage von +40,23 NHN. Am nördlichen Gebäuderand liegt das anschließende Gelände ca. 1,30 m tiefer demnach 38,92 HNH. Das östliche Treppenhaus schließt ebenfalls auf dem tieferen Niveau an.
Bei dem Erweiterungsbau handelt es sich um ein Gebäude in Hybridbauweise. Als äußerer Kern, nebst Unterkellerung wird ein Massivbautrakt erstellt und, der im Inneren einen Kern in Holzbauweise erhält.
Die Konzeption des Gebäudes sieht einen Teilkeller, drei Vollgeschosse und zwei notwendige Treppenhäuser vor. Zudem findet sich in zentraler Lage eine großformatige, offene Sitzstufenanlage über zwei Geschosse nebst zwei Geschosstreppen aus Holz bzw. Holzbekleidung
Im Kellergeschoss befinden sich im wesentlichen Räume der Haustechnik und Lageflächen.
Das Erdgeschoss beinhaltet zudem neben der Sitzstufenanlage, Klassen- und Lernräume sowie
eine zentrale WC- Anlage.
Das Gebäude stellt einen zusammenhängenden Brandabschnitt dar, die Unterteilung in weitere
Brandabschnitte ist nicht erforderlich.
Alle Bauteile werden mindestens nach § 26 ff BauO NRW 2018 ausgebildet.
Das Gebäude wird flächendeckend mit einer Brandmeldeanlage zur Brandfrüherkennung überwacht. Hierdurch wird ein Brandereignis frühzeitig detektiert und die Nutzer gewarnt.

5. Termine

Siehe Besondere Vertragsbedingungen des Auftraggebers (BVB)

 - Ende der Allgemeinen Vorbemerkungen

## II. ZUSÄTZLICHE ALLGEMEINE TECHNISCHE VORBEMERKUNGEN
II. ZUSÄTZLICHE ALLGEMEINE TECHNISCHE VORBEMERKUNGEN

1. Art und Umfang der Leistungen

1.1 Betriebsfertige Leistung

1.1.1 Grundsätzlich verstehen sich alle Einheitspreise einschließlich Lieferung und Montage
sämtlicher Baustoffe und Bauteile, der Herstellung und der kompletten Verarbeitung aller zur
Leistung gehörenden Bauelemente, einschließlich Abladen, Lagern auf der Baustelle, Transport
zur Einbaustelle, Gestellung der Hilfskräfte und Einrichtungen, Werkzeuge, Geräte usw., die zur
sach- und fachgerechten Durchführung der geforderten Leistungen erforderlich sind.

1.1.2 Mit den Beschreibungen im Leistungsverzeichnis/ Leistungsprogramm zu Bauart, Bauteil,
Baustoff und Abmessungen gelten auch der Herstellungsvorgang und -ablauf bis zur betriebsfertigen Leistung als beschrieben. Hierbei bedeutet "Bauart" die Herstellung durch Zusammenfügen der Baustoffe und Bauteile bis zur betriebsfertigen Leistung.

1.1.3 Eine bauseitige Hilfestellung erfolgt grundsätzlich nicht.

1.1.4 Das notwendige Rüst- und Hebezeug ist Teil der angebotenen Leistung.

1.2 Wettbewerbs- und Baustellensprache

1.2.1 Die Wettbewerbs- und Baustellensprache ist Deutsch.

1.3 Baubesprechungen

1.3.1 Bau- und Koordinationsbesprechungen finden regelmäßig - voraussichtlich alle 14 Tage -
auf der Baustelle oder beim Gebäude- und Liegenschaftsmanagement Gronau statt. Der Auftragnehmer hat auf Anforderung der Objektüberwachung zu den Besprechungen einen bevollmächtigten Vertreter abzustellen.

2. Angaben zur Leistungsbeschreibung

2.1 Verpflichtung zur Vervollständigung

2.1.1 Die vorliegende Leistungsbeschreibung erläutert insbesondere die funktionalen, nutzerspezifischen Zielsetzungen. Es wird insofern vom Auftraggeber (AG) nur der Rahmen der gewünschten Bauleistung angegeben, auch wenn dieser in der vorliegenden Bau- und Leistungsbeschreibung mit einer großen Detaillierungstiefe beschrieben wird.

2.1.2 Die beschriebenen Anforderungen stellen den zu liefernden Mindeststandard dar.

2.1.3 Der Bieter verpflichtet sich im üblichen Rahmen der Erkennbarkeit, die im Leistungsverzeichnis/ Leistungsprogramm beschriebenen Leistungen und Details auf ihre fachgerechte Ausführung und Eignung für den vorgesehenen Verwendungszweck zu überprüfen.

2.1.4 Nicht zu erwartende, unerkennbare, ungewöhnliche Wagnisse gehören nicht zum Bausoll.
Sollten aus Sicht des Bieters solche Wagnisse im Rahmen dieser Ausschreibung von ihm abverlangt werden, so hat er bereits mit seinem Angebot darauf hinzuweisen.

2.2 Vergabe nach Losen

- keine

2.3 Nebenangebote

Sondervorschläge als Nebenangebote zum Hauptangebot sind zugelassen. Diese sind jedoch
prüfbar mit gesondertem Anschreiben anzubieten.
Die Nebenangebote dürfen weder das nutzerspezifische noch das architektonische Konzept
verändern.
Nebenangebote dürfen, z. B. wegen erforderlich werdender statischer (Zusatz-)Nachweise, zu
keiner zeitlichen Verzögerung des Bauablaufs führen.

2.4 Auftragnehmer - Einzelunternehmer oder ARGE

Die in den Angebots- bzw. Vertragsbestandteilen generell angewandte Bezeichnung "Auftragnehmer" schließt im Fall, dass mehrere Unternehmer ein Angebot gemeinschaftlich abgeben
oder einen Auftrag gemeinschaftlich übernehmen, z.B. als Arbeitsgemeinschaft, jeden der beteiligten Unternehmer ein.

2.5 Maßangaben (Richtmaße)

Die im Leistungsverzeichnis/ Leistungsprogramm (dies schließt die beiliegenden Zeichnungen
und sonstigen Unterlagen ein) angegebenen Maße sind Richtmaße. Nach Auftragsvergabe sind
die genauen Maße festzulegen.

2.6 Erkundung der örtl. Gegebenheiten

Dem Auftragnehmer wird dringend empfohlen, sich vor Angebotsabgabe an Ort und Stelle und
anhand der beiliegenden Planunterlagen über die Örtlichkeit und ihre Zugänglichkeit, über die
zweckmäßigsten Transport- und Lagermöglichkeiten sowie Einrichtungen der Baustelle zu unterrichten. Spätere Berufungen und Forderungen, die sich auf Unkenntnisse der örtlichen Verhältnisse, der genannten Vertrags- und Planunterlagen sowie auf die nachstehend genannten
Hinweise, Auflagen und Bedingungen stützen, werden nicht anerkannt.

2.7 Gleichwertigkeit

Im Regelfall ist das Leistungsverzeichnis produktneutral ausgeschrieben.
In Ausnahmefällen sind Leitprodukte angegeben. Alternativ können hierzu gleichwertige Fabrikate angeboten werden. In beiden Fällen hat der Bieter an den im Leistungsverzeichnis vorgegebenen Stellen eindeutige Angaben zu dem von ihm angebotenen Fabrikat und Typ zu machen. Im Auftragsfall hat der Auftragnehmer die Gleichwertigkeit unaufgefordert und kostenlos
nachzuweisen. Dies erfolgt beispielsweise durch die Vorlage von:
o Prüfzeugnisse amtlicher oder anerkannter Prüfinstitute
o Bauaufsichtliche Zulassung
o Rechnerische oder vergleichende Nachweise
o Güteüberwachung nach den Bestimmungen der Gütegemeinschaft

3. Ausführungsunterlagen (§ 3 VOB/B)

3.1 Planunterlagen des Auftraggebers (§ 3 Nr. 1)

3.1.1 Der Ausschreibung liegen die beigefügten Konstruktionszeichnungen und Detailplanungen des Fachplaners Elektro zugrunde. Eventuell bestehende Unklarheiten sind bereits vor Ab-
gabe des Angebotes mit der ausschreibenden Stelle zu klären.

3.1.2 Nach der Auftragsvergabe erhält der Auftragnehmer auf Anforderung vom Auftraggeber
die Planunterlagen im DXF- und PDF-Format auf CD-ROM.
Weitere Ausfertigungen werden auf Wunsch gegen Erstattung der Selbstkosten zur Verfügung
gestellt.

3.1.3 Es ist Aufgabe des Auftragnehmers, fehlende Detailzeichnungen und sonstige Ausführungsunterlagen rechtzeitig anzufordern.

3.1.4 Überprüfungspflicht des Auftragnehmers

Sämtliche Ausführungsunterlagen sind vom Auftragnehmer auf Unstimmigkeiten hin zu überprüfen. Unstimmigkeiten, widersprüchliche oder aus Sicht des Auftragnehmers unvollständige
oder fehlerhafte Angaben sind der Bauleitung unverzüglich schriftlich anzuzeigen und rechtzeitig vor der Ausführung zu klären.
Eine fehlerhafte Bauausführung aufgrund einer unterlassenen oder einer nicht rechtzeitig erfolgten Überprüfungspflicht geht zu Lasten des Auftragnehmers. Gleichermaßen trägt der Auftragnehmer die volle Verantwortung bei einer unterlassenen oder einer nicht rechtzeitig erfolgten
Verständigung der Bauleitung (§13 Abs. 3 VOB/B).

3.1.5 Freigabe der Planungsunterlagen

Der Ausführung dürfen nur Unterlagen zugrunde gelegt werden, die vom Auftraggeber ausdrücklich zur Ausführung frei gegeben sind (z. B. Stempel "Freigabe zur Ausführung" oder ähnlich).

3.2 Werkplanung

3.2.1 Prüfung und Freigabe

3.2.1.1 Werkstattpläne, welche der Auftragnehmer als Teil seiner vertraglichen Leistung nach
Vorgabe der Architektenpläne im Einzelfall anzufertigen hat, müssen dem Fachplaner oder der
Bauleitung in zweifacher Ausfertigung vorgelegt werden. Der Auftraggeber bzw. der Fachplaner/die Bauleitung wird die Ausführungsunterlagen nach Vorlage innerhalb von 12 Werktagen je
Bauteil und Planumlauf - sofern in den einzelnen Gewerken keine abweichenden Angaben definiert sind - korrigiert zurückgeben bzw. freigeben.

3.2.1.2 Die Pläne werden erst dann frei gegeben, wenn keine Korrekturangaben des Auftraggebers bzw. des Architekten/der Bauleitung als Roteintragung mehr enthalten sind. Es ist insofern
ein mehrfacher Planumlauf erforderlich.

3.3. Bemusterung

Auf Verlangen sind vom Auftragnehmer vor Ausführung Muster zu erstellen bzw. Probestücke,
Farbproben etc. vorzulegen. Ausstattungsgegenstände, Beschläge etc. sind grundsätzlich unentgeltlich zu bemustern.

4. Ausführung (§ 4 VOB/B)

4.1 Normen und Richtlinien

Der AN hat für die Auftragsabwicklung die gesetzlichen und behördlichen Vorschriften und Si-
cherheitsbestimmungen in den jeweils gültigen Fassungen zu befolgen; insbesondere gelten:
- VOB/B Vergabe- und Vertragsordnung für Bauleistungen Teil B: Allgemeine Vertragsbe-dingungen für die Ausführung von Bauleistungen
- VOB/C, DIN 1961 in der neuesten Fassung sowie die für die jeweiligen Baugewerke geltenden DIN-Normen
- BauO NW Bauordnung für das Land Nordrhein-Westfalen, in der neusten Fassung
- ArbStättVO Verordnung über Arbeitsstätten (Arbeitsstättenverordnung - ArbStättV); Au-gust 2004
- Sonstige einschlägige Unfallverhütungsvorschriften der Bauberufsgenossenschaften
- Verordnung zum energiesparenden Wärmeschutz DIN 4108 in neuester Fassung
- Schallschutz im Hochbau DIN 4109 in neuester Fassung
- Technische Anleitung zum Schutz gegen Lärm (TA Lärm) in neuester Fassung
- Die Verarbeitungs- und Einbaurichtlinien der Hersteller und Lieferanten sowie die Systemvorschriften
- Baustellenverordnung (BaustellV) vom 01.07.1998
- Arbeitsschutzgesetz (ArbSchG)

4.2 Bauleitung

4.2.1 Leitung der Ausführung, verantwortlicher Fachbauleiter (§ 4 Abs. 1 Nr. 3 VOB/B)

4.2.1.1 Die Fachbauleitung ist ausschließlich Leistung des Auftragnehmers. Diese ist in die Einheitspreise einzukalkulieren.

4.2.1.2 Vor dem Baubeginn sind dem Auftraggeber der verantwortliche Fachbauleiter und sein
Stellvertreter schriftlich zu benennen. Diese müssen deutschsprachig sein.

4.2.1.3 Der Auftragnehmer hat für die Ausführung seiner Leistungen fachkundige, mit den notwendigen Vollmachten ausgestattete Vertreter einzusetzen.

4.2.2 Baukontrolle durch die örtliche Bauleitung
Der Auftraggeber bzw. dessen Vertreter haben das Recht, die Durchführung der beauftragten
Arbeiten ständig auf ihre Vertragsmäßigkeit hin zu überprüfen.

4.3 Bautagebuch, Bautagesberichte

Der AN hat arbeitstäglich ein Bautagebuch zu führen. Die einzelnen Bautagesberichte hat er
unaufgefordert mindestens einmal in der Woche dem bauleitenden Ingenieurbüro vorzulegen.
Das Bautagebuch ist mit der Schlussrechnung vollständig den Dokumentationsunterlagen beizufügen. Die Bautagesberichte müssen mindestens die namentlich genannten Arbeiter auf der
Baustelle, eine Auflistung der durchgeführten Arbeiten sowie besondere Vorkommnisse (Besuche etc.) enthalten. Ebenso sind Anweisungen durch die Bauleitung oder vom AN angemeldete
Behinderungen oder Erschwernisse zu dokumentieren.

4.4 Regiearbeiten

Arbeiten, die im Stundennachweis durchgeführt werden oder die nicht durch das Leistungsverzeichnis abgedeckt sind, müssen dem AG zuvor angezeigt werden. Hierzu hat der AN einen
Regiebericht zu erstellen, in welcher Art und Umfang der Arbeiten sowie Veranlassung und
Zeitansatz für diese Arbeiten beschrieben werden. Dieser Regiebericht ist vor Leistungserbringung von der Bauleitung des AG gegenzeichnen zu lassen. Nach der Durchführung der Regiearbeiten ist der Bauleitung des AG der Stundennachweis unter Berufung auf den Regiebericht
kurzfristig zuzukommen lassen (spätestens innerhalb einer KW). Der Stundennachweis muss
neben dem Bezug zum Regiebericht in jedem Fall die genaue Beschreibung der Arbeiten
(was/wann/wo) sowie die Ausführungszeit mit namentlicher Nennung der jeweiligen Arbeiter
(Beginn, Ende je Arbeiter) beinhalten.

4.5 Haftung bis zur Abnahme

4.5.1 Während des Transportes, der Lagerung auf der Baustelle und während der Ausführungsarbeiten sind Werkstoffe und Baumaterialien sowie fertig ausgeführte Teile der Leistung
bis zur Abnahme vor Witterungseinflüssen, vor allem vor Niederschlägen, Beschädigungen und
Verunreinigungen sicher zu schützen; z. B. mit geeigneten Folien und Planen sorgfältig abzudecken und durch kenntliche Absperrungen zu sichern.

4.5.2 Der Gefahrenübergang vom Auftragnehmer auf den Auftraggeber erfolgt erst mit der erfolgreichen Abnahme der Leistung gem. § 12 VOB/B. Insofern hat der Auftragnehmer ohne zusätzliche Kosten für den Schutz der ausgeführten Leistungen vor Beschädigung und Diebstahl
bis zur Abnahme zu sorgen.

4.6 Prüfung nicht genormter Baustoffe und Bauteile

Nicht genormte Stoffe und Bauteile, für die kein gültiges Prüfzeugnis einer anerkannten Prüfanstalt vorliegt, kann der Auftragnehmer durch eine amtliche Prüfstelle zu Lasten des Auftragnehmers prüfen lassen.

4.7 Überprüfung der baulichen Vorleistungen

Der Auftragnehmer ist verpflichtet, rechtzeitig vor Beginn seiner Arbeiten vorhandene Grundlagen seiner Arbeiten - dazu gehören auch die Vorleistungen anderer beteiligter Unternehmen -
zu prüfen und ggf. von ihm festgestellte, seine Arbeiten wesentlich behindernde Umstände oder
Mängel der Bauleitung schriftlich anzuzeigen. Später festgestellte, nicht rechtzeitig aufgeführte
Mängel und Schäden verbleiben im Verantwortungsbereich des Auftragnehmers und stellen
keine Begründung für kosten- oder terminmäßige Zusatzforderungen dar.

4.8 Materialien

Stoffe und Bauteile, die der Auftragnehmer vorzuhalten hat, können gebraucht sein, soweit sie
dem Eigenbedarf dienen und in der Leistungsbeschreibung nichts anderes vermerkt ist.
Stoffe und Bauteile, die in das Eigentum des Auftraggebers übergehen, müssen, falls nicht anders vermerkt, ungebraucht sein.
Die zu verarbeitenden Materialien müssen den Forderungen der jeweiligen Stoffnorm entsprechen und eine bauaufsichtliche Zulassung haben. Übereinstimmungsnachweise sind, sofern gefordert, dem Auftraggeber vor der Ausführung vorzulegen.

4.9 Gefährliche Stoffe

Es ist ein erklärtes Ziel des Auftraggebers, dass keine Stoffe verwendet werden, deren Inhalt
ganz oder teilweise als gefährlicher Stoff entsprechend der Gefahrstoffverordnung (BGBl. 1986
Nr. 47 Seite 1470 ff.) aufgeführt ist.
Die Verwendung von asbesthaltigen Produkten ist untersagt. Als Ersatz kommen vorzugsweise
die in dem vom Bundesamt herausgegebenen Einsatzstoffkatalog aufgeführten Stoffe in Be-
tracht. Dieser ist über den Hauptverband der gewerblichen Berufsgenossenschaft e.V., Lindenstraße 78-80 in 53757 St. Augustin zu beziehen.

4.10 Aufmaß vor Ausführung

4.10.1 Der Auftragnehmer ist dazu verpflichtet, grundsätzlich sämtliche für die Vertragserfüllung
relevanten Maße an der Baustelle nachzuprüfen.

4.10.2 Der Auftraggeber wird im Rohbau des neuen Erdgeschosses eine Höhenmarke als Me-
terriss angeben. Ein Meterriss wird per Definition 1,00 m über dem fertigen Fußbodenniveau
angelegt. Die Schaffung weiterer Meterrisse ist Sache des Auftragnehmers. Die Überprüfung
der Meterrisse und der Höhenkoten liegt im Verantwortungsbereich des Auftragnehmers. Fehlerhafte Ausführungen aufgrund von fehlerhaften Höhen gehen zu Lasten des Auftragnehmers.

4.10.3 Die Entfernung von Grenzsteinen, Vermessungspunkten, Meterrissen u. ä. bedarf der
vorherigen Zustimmung der örtlichen Bauleitung. Vorhandene Markierungen sind zu schützen.
Hierfür erfolgt keine gesonderte Vergütung.

4.11 Veranlassung behördlicher Abnahmen durch den Auftragnehmer

Das rechtzeitige Einholen aller erforderlichen Genehmigungen während des Bauablaufs ist Sa-
che des Auftragnehmers. Soweit eine behördliche Abnahme vorgeschrieben ist, so hat der Auftragnehmer die zuständige Stelle rechtzeitig zu verständigen. Einwände wegen verspäteter Ab-
nahme solcher Arbeiten verbunden mit dem Versuch, die Ausführungsfristen zu verlängern sind
ausgeschlossen.

4.12 Akkordarbeiten

Akkordarbeiten können jederzeit untersagt werden, wenn nach Ermessen des Auftraggebers
eine einwandfreie und unfallfreie Ausführung nicht erwartet werden kann. Ersatzforderungen
des Auftragnehmers wegen dieser Untersagung sind ausgeschlossen.

4.13 Bautoleranzen

4.13.1 Soweit im Weiteren nicht anders festgelegt, sind für die Maßgenauigkeit bei der Bauausführung die folgenden DIN-Vorschriften maßgebend.

- DIN 18202: Toleranzen im Hochbau - Bauwerke
- DIN 18203-1: Toleranzen im Hochbau - Teil 1: Vorgefertigte Teile aus Beton, Stahlbe-ton und Spannbeton
- DIN 18203-2: Toleranzen im Hochbau - Teil 2: Vorgefertigte Teile aus Stahl
- DIN 18203-3: Toleranzen im Hochbau - Teil 3: Vorgefertigte Teile aus Holz und Holz-werkstoffen

· 4.13.2 Sofern in der folgenden Leistungsbeschreibung nicht weiter verschärft, gelten die
in den o. g. Normen genannten Abmaße und Toleranzen als maximale Grenzwerte und
dürfen in keinem Fall überschritten werden.

4.14 Aufmaß zur Abrechnung

4.14.1 Abgerechnet wird nach den genehmigten Werkplänen.

4.14.2 Sind örtliche Überprüfungen notwendig, insbesondere für später nicht mehr zugängliche
und von den Ausführungszeichnungen abweichende Leistungen, so sind diese rechtzeitig und
schriftlich bei der örtlichen Bauleitung zu beantragen und dann gemeinsam vom Auftragnehmer
und von der Bauleitung vorzunehmen und schriftlich festzuhalten.

4.14.3 Die jeweils in Rechnung gestellten (Teil-)Leistungen sind durch den Auftragnehmer von
Beginn an mit Aufmaßen und Abrechnungsplänen zu belegen, welche die Grundlage für eine
Massenermittlung bilden, die für weiteren Teilrechnungen und die Schlussrechnung unverändert und gültig bleibt. Für jede abgerechnete Position wird eine eigene Massenermittlung und
ein eindeutiges Aufmaß vorgelegt.

4.14.4 Die aufeinander folgenden Rechnungen sind kumulierend aufzustellen.

4.14.5 Die Einhaltung der o. g. Festlegungen ist Voraussetzung für die Rechnungsprüfung und
für die Freigabe der Abschlagsrechnungen.

4.15 Bauschild

4.15.1 Der Auftraggeber wird bauseits ein Bauschild aufstellen.

4.15.2 Werbung auf der Baustelle, z. B. Tafeln, Folien u. ä. befestigt am Bauzaun, am Gerüst
usw., sind untersagt.

4.16 Ver- und Entsorgung der Baustelle

4.16.1 Baustrom

4.16.1.1 Der Baustrom wird vom Auftraggeber zur Verfügung gestellt.

4.16.1.2 Die Verbrauchskosten für den Baustrom trägt der Auftraggeber.

4.17 Sanitäre Anlagen ...

Die sanitären Einrichtungen werden bauseitig zur Verfügung gestellt.

4.18 Personalunterkünfte, Lagercontainer

Für die Tagesunterkünfte, die Material- und die Werkzeuglagerung können dem Auftragnehmer
nur auf dem Grundstück Aufstellflächen zur Verfügung gestellt werden. Diese werden dem Auftragnehmer von der örtlichen Bauleitung zugewiesen.
Die Einrichtung, die Vor- und Unterhaltung der Container und Flächen sowie das Wiederherstellen der zur Verfügung gestellten Flächen ist ausschließlich Sache des Auftragnehmers.

4.19 Lager- und Vorbereitungsflächen

Die Lager- und Vorbereitungsflächen sind örtlich möglichst in den unmittelbaren Baustellenbereich zu integrieren. Das Einrichten, Vor- und Unterhalten sowie das Wiederherstellen der zur
Verfügung gestellten Flächen ist ausschließlich Sache des Auftragnehmers.

4.20 Übernachtungen auf dem Baugelände

Übernachten auf dem Grundstück ist nicht gestattet.

4.21 Baustellenreinigung

4.21.1 Baustellenreinigung

4.21.1.1 Jeder Auftragnehmer ist für die Sauberhaltung seiner Arbeitsstellen verantwortlich. Er
ist verpflichtet, den von seiner Arbeit herrührenden Schutt, sonstige Materialabfälle, Verpackungsmaterialien, Kartons, Paletten usw. arbeitstäglich zu sammeln und umgehend fachgerecht zu entsorgen.

4.21.1.2 Alle Vorschriften und Verordnungen zur Abfallbeseitigung sind zu beachten. Die Entsorgung von Schadstoffen entsprechend der Rechtsverordnung nach § 2 Abs. 2 Bundes-
Abfallgesetz ist Sache des Auftragnehmers. Anfallende Bauabfälle müssen getrennt gesammelt
und einer Verwertung zugeführt bzw. als Abfall entsorgt werden. Bei der Verwertung von mineralischen Reststoffen sind die Anforderungen der LAGA - Länderarbeitsgemeinschaft Abfall:
"Anforderungen an die stoffliche Verwertung von mineralischen Reststoffen/Abfällen - Technische Regeln" einzuhalten.

4.21.1.3 Der Arbeitsbereich verkehrssicher, aufgeräumt und sauber zu halten.

4.21.1.4 Kommt der Auftragnehmer seiner Verpflichtung zur Sauberhaltung der Baustelle trotz
schriftlicher Aufforderung durch die Bauleitung nicht nach, so ist der Auftraggeber berechtigt,
eine Baureinigung durch einen Dritten anzuordnen. Die entstehenden Kosten gehen zu Lasten
des Auftragnehmers.

4.21.1.5 Bei entsprechender Aufforderung durch die Bauleitung ist auch der Schutt Dritter zu
beseitigen. Eine Vergütung erfolgt dann auf Nachweis zum vereinbarten Helferlohn.

4.21.2 Schlussreinigung (Baugrobreinigung)

Der Auftragnehmer hat nach Abschluss seiner Leistungen, jedoch vor der Abnahme, eine fachgerechte Reinigung seiner Leistungserbringung vorzunehmen. Der Aufwand gilt als angeboten
und ist entsprechend in die Einheitspreise einzukalkulieren.

4.21.3 Verunreinigungen, Rückstände
Alle durch die Arbeiten des Auftragnehmers verursachten Verunreinigungen und Rückstände
auf der Baustelle müssen vom Auftragnehmer selbst bzw. auf seine Anweisung hin und zu seinen Kosten von Dritten beseitigt werden.
Dazu gehört auch die angemessene Reinigung der privaten und öffentlichen Verkehrswege.

4.22 Anordnungen

Für Fragen und Anordnungen ist die Bauleitung des Auftraggebers zuständig. Anordnungen,
Forderungen und Wünsche von dritter Seite dürfen nicht ausgeführt werden - ausgenommen
sind sicherheitsrelevante Anordnungen Dritter bei Gefahr in Verzug.

4.23 Hausrecht

Das Hausrecht auf der Baustelle wird ausschließlich vom Auftraggeber oder von dessen Vertreter ausgeübt.

5. Sicherheit am Bau

5.1 Sicherheitsvorschriften der Berufsgenossenschaften u. a.

Es gelten die einschlägigen Unfallverhütungsvorschriften UVV der zuständigen Unfallversicherungsträger, insbesondere die Berufsgenossenschaftlichen Vorschriften BGV. Darüber hinaus
sind auch andere einschlägige allgemein anerkannte sicherheitstechnische Regeln und Vorschriften zu beachten und zu befolgen.

5.2 Pflichten des Unternehmers nach § 5 BGV A1

Entsprechend der Festlegungen nach § 5 der Unfallverhütungsvorschrift UVV "Grundsätze der
Prävention" (BGV A1 vom 01.01.2004, aktualisierte Fassung) wird dem Auftragnehmer an dieser Stelle schriftlich aufgegeben, die in § 2 Abs. 1 und 2 für die Durchführung des Auftrags
maßgeblichen Vorgaben zu beachten. Der Auftragnehmer somit ist ohne eine weitere Aufforderung dazu verpflichtet, bei der Vergabe von Aufträgen diesen Hinweis schriftlich an seine Auftragnehmer weiterzugeben.

5.3 Absicherung der Arbeitsstelle

Jeder Auftragnehmer ist für die ordnungsgemäße Absicherung der Arbeitsstellen unter Beachtung der einschlägigen Unfallverhütungsvorschriften selbst verantwortlich. Dies gilt gleichermaßen für alle Materialtransporte. Insbesondere wird darauf hingewiesen:
Die zur Sicherung der Baustelle erforderliche Absperrung, Beschilderung und Beleuchtung der
Baustelle ist allein Sache des Auftragnehmers.
Die Kosten für Vorhaltung, Unterhaltung, Inbetriebnahme, laufende Kontrolle und spätere Be-
seitigung der Sicherheitsvorkehrung sind Bestandteil des Angebotspreises.
Der Auftraggeber ist berechtigt, jedoch nicht verpflichtet, Verbesserungen an Sicherheitsvorkehrungen zu fordern, ohne dass dem Auftragnehmer ein Anspruch auf eine besondere Vergütung
erwächst. Der Auftragnehmer haftet für alle Schäden, die dem Auftraggeber oder Dritten aus
Nichtbeachtung der gültigen Bestimmungen entstehen.

5.4 Änderung, Abbau von Sicherungseinrichtungen

Bestehende Sicherungseinrichtungen dürfen nicht ohne die ausdrückliche Anordnung der örtlichen Bauleitung entfernt oder geändert werden.

5.5 EU-Baustellen-Richtlinie und Baustellen-Verordnung

Der Auftraggeber hat für die Einhaltung von Sicherheit und Gesundheitsschutz auf Baustellen
gemäß der Baustellenverordnung - BaustellV einen externen Koordinator beauftragt. Dieser
plant ein Konzept für einen sicheren Baustellenbetrieb (Baustellenordnung). Der Auftragnehmer
ist dazu verpflichtet, den vom Bauherrn bestellten Baukoordinator im notwendigen Maße zu unterstützen. Insbesondere hat der Auftragnehmer schriftlich Angaben zum Gefährdungspotential
seiner Arbeiten zu machen. Die beiliegende Baustellenordnung ist im Auftragsfall zu befolgen
bzw. umzusetzen. Mit der Beauftragung hat der Auftragnehmer eine/n verantwortliche/n Sicherheitsfachfrau/-mann zu benennen. Eine besondere Vergütung für diese Leistungen erfolgt nicht.

6. Schutz von Fremdleistungen

6.1 Schutz von Bauteilen

Der Auftragnehmer hat vorhandene Bauteile im Bedarfsfall in einer Weise zu schützen, dass
Störungen, Verschmutzungen und Beschädigungen vermieden werden. Diese Schutzmaßnahmen sind mit den Einheitspreisen abgegolten und berechtigen nicht zu Nachforderungen.
Das geltende Immissionsgesetz ist einzuhalten.

6.2 Schutz von Kabeln, Leitungen usw.

Der Auftragnehmer hat sich rechtzeitig vor der Ausführung der Arbeiten über das Vorhandensein von zu schützenden Kabeln, Leitungen und vergleichbaren Einrichtungen zu informieren.
Er hat während der Ausführung der Arbeiten für den Schutz von Kabeln, Leitungen und vergleichbaren Einrichtungen zu sorgen und sich ggfls. davon zu überzeugen, dass diese außer
Betrieb sind. Bei Unterlassung haftet der Auftragnehmer für den daraus entstehenden Schaden.

6.3 Schutz von Sanitäreinrichtungen

Bereits montierte Sanitärgegenstände oder Abflussleitungen (auch Bodeneinläufe u. ä.) dürfen
nicht zum Reinigen von Werkzeugen bzw. in anderer Weise missbraucht werden.
Neu installierte WC-, Dusch- und Waschanlagen usw. sind für einen Nutzung durch das Bau-
und Montagepersonal grundsätzlich nicht frei gegeben. Die entsprechenden Räume werden unter Verschluss gehalten. Es sind ausschließlich die sanitärtechnischen Einrichtungen der Baustelle zu nutzen.
Bei nachweislichem Verstoß ist der Auftragnehmer für Schäden voll haftbar.

6.4 Schutz von bauseitig gestellten Teilen

Bei bauseitig gestellten Materialien und Bauteilen sind die beschädigungssichere und die diebstahlgesicherte Lagerung und ein entsprechender Transport ausschließlich Sache des Auftragnehmers.

7. Schutz der umgebenden Bebauung

An das Baugrundstück grenzende Verkehrsflächen, Grundstücke und Gebäude müssen unter
allen Umständen vor Beschädigungen und schädigenden Einflüssen geschützt werden. Die am
Bau beteiligten Firmen haften für alle Schäden an Einrichtungen des Auftraggebers und Dritter,
die im Zuge ihrer Arbeiten entstehen. Die Kosten für die Beseitigung dieser Schäden sowie die
Durchführung erforderlicher Sicherheitsmaßnahmen gehen ausschließlich zu Lasten des Auftragnehmers.

8. Anerkennung

Eine gesonderte Vergütung der in den Vorbemerkungen genannten Leistungen erfolgt nicht.

Der Bieter verpflichtet sich mit Unterzeichnung des Angebotes, alle in den Vorbemerkungen
enthaltenen Angaben anzuerkennen und diese bei der Kalkulation berücksichtigt zu haben.

- Ende der Zusätzlichen Technischen Vorbemerkungen -

## III. Technische Vorbemerkungen Elektro
1. Allgemeines
1.1
Den Leistungen liegen zugrunde:
- DIN 18 382 und 18 384
- die VDE-Bestimmungen
- die technischen Anschlussbedingungen (TAB) des Elektrizitäts-Versorgungsunternehmen

1.2
Es gelten ferner:
a) Arbeitsstättenrichtlinien;
b) alle einschlägigen DIN-Vorschriften;
c) die baupolizeilichen und behördlichen Vorschriften;
d) die feuerpolizeilichen Vorschriften;
e) alle gültigen Gesetze, Erlasse, Verordnungen und Richtlinien der städtischen und staatlichen des TÜV, des VdS und der Berufsgenossenschaft
f) für die Fernmeldeanlage die Technischen Bestimmungen der Deutschen Telekom

2. Revisions Unterlagen
2.1 Termine
Die Revisionsunterlagen sind grundsätzlich zwei Wochen vor Abnahme der Leistungen vorzulegen und durch das zuständige Ingenieurbüro zu prüfen. Fehlende oder nicht korrekte Unterlagen sind vom Prüfer schriftlich anzuzeigen und innerhalb von einer Woche zu korrigieren oder zu ergänzen. Gesonderte Abgabetermine bedürfen der schriftlichen Vereinbarung. Zur Einweisung des Betreibers/Nutzers sind die Inbetriebnahmeprotokolle einschließlich Messprotokolle etc., die Bedienungsunterlagen einschließlich sicherheitsrelevanter Informationen und die Fachunternehmerbescheinigungen mit Zulassung der eingebauten technischen Arbeitsmittel/Bauprodukte sowie die Revisionspläne zusätzlich als Papierausdruck vorzulegen.

2.2 Struktur und Design
Grundsätzlich sind Revisionsunterlagen oder Einweisungsunterlagen in Ordnern DIN A4 zu liefern. Revisionsunterlagen sind in dreifacher Ausführung, jeweils ein Ordner mit jeweils einem Datenträger zu erstellen. Die Ordner sind mit Rückenschildern zu beschriften: Revisionsunterlagen, Projekt, Firma, Gewerk, Jahr. Werden mehrere Ordner geliefert, sind diese fortlaufend zu nummerieren. Jedem Ordner ist ein eigenes nummeriertes Inhaltsverzeichnis in Folie als Deckblatt beizufügen. Der Ordner 1 erhält zusätzlich ein Gesamt-Inhaltsverzeichnis über alle Ordner als Deckblatt. Befinden sich in einem Abschnitt mehrere Unterlagen, ist auch in diesem Abschnitt ein Inhaltsverzeichnis voranzustellen und die einzelnen Unterlagen durch fortlaufend nummerierte Einlagen zu trennen. Befinden sich mehrere Blätter in einem Abschnitt, sind diese nicht mit Büroklammern, Tackern etc. zu verbinden. Trennungen zu anderen Inhalten erfolgen ausschließlich durch Trennblätter.
Zeichnungen sind in der zuletzt korrigierten Version zu liefern. Sie haben im Plankopf die Bezeichnung "Revisionsunterlagen" zu enthalten. Alle Zeichnungen sind mit Lochverstärkern auszustatten.
Den Zeichnungen ist eine Zeichnungsliste voranzustellen.

2.3 Inhalt
Die nachstehend beschriebenen Inhalte einer Revisionsunterlage sind unbedingt vollständig zu liefern. In den Produktdatenblättern sind die jeweils verwendeten Produkttypen bzw. Typennummern mit einem Marker farblich zu markieren.

2.3.1 Bescheinigungen und Zulassungen
- Leerer Abschnitt für Abnahmebescheinigung und Anzeige zur Mängelfreiheit.
- Fachunternehmerbescheinigung, Fachbauleitererklärung (je Gewerk und Auftrag)
- Zulassungen zu den eingebauten technischen Arbeitsmitteln/Bauprodukten
einschließlich der Errichtererklärung für diese Leistung.
Dazu gehören u.a.
- Kopien von bauaufsichtlichen Zulassungsbescheiden
- Kopien behördlicher Prüfbescheinigungen und Werkstatt-Test
- Übereinstimmungserklärung des AN gemäß Bauregelliste A
- Konformitätserklärung (sofern nicht in Zulassung gem. 1.2 enthalten)

2.3.2 Nachweis Berechnungen
- Berechnungen und dazugehörige Zeichnungen
Dazu gehören u.a.
- statische Berechnungen
- Funktions-, Widerstands- oder Leistungsberechnung
- Hydraulischer Abgleich
- Heizlastberechnung
- Auslegung Lüftungsanlage
- Strangnetzberechnung
- Netz- oder Systemberechnung einschl. Kennlinien etc. und Einstellungen

2.3.3 Protokolle
- leerer Abschnitt für Einweisungsprotokoll
- Inbetriebnahmeprotokoll
- Mess- und Einstellungsprotokolle, Messprotokoll VDE, Prüfprotokolle - z.B. Luftmengenmessprotokoll, Druckprüf- oder Spülprotokoll, etc.
- Leistungsmessungen, Funktionsprüfprotokolle
- Bestätigung, des erforderlichen Anzugsmomentes bei Schrauben
- Datenpunktlisten MSR

2.3.4 Technische Datenblätter
- Tabellarische Übersicht mit Herstellerangaben einschließlich Adressdaten
- Datenblätter für alle eingebauten technischen Arbeitsmittel/Bauprodukte
- In den Datenblätter sind die Verbauten Produkte farblich zu Kennzeichnen

2.3.5 Bedienungsunterlagen
- Bedienungsanweisungen
Dazu gehören:
- Bedeutung und Lage der Bedienungsorgane, Hausanschlüsse, etc.
- Bedienungsreihenfolge in Abhängigkeit der Betriebsweise
- Erläuterung der Störmeldungen, Fehlersuchtabelle
- Sollwerte, Betriebszeiten und Schaltpunkte
- Anzeige-, Steuer- und Regelgeräte, Verriegelung, Entriegelung
- Schalt-, Schutz- und Steuergeräte
- Aufstellung sicherheitsrelevanter Verbraucher und Einrichtungen
- Angaben für wirtschaftlichste Betriebsart
- Hinweise zu Gefahrenstoffen und Arbeitssicherheit
Alle Bedienungsvorgänge sind je Anlage in Richtiger Reihenfolge und mit den dazugehörigen
Funktionskontrollen zusammenzuführen.

2.3.6 Bautagesberichte und Protokolle/Aktennotizen
- Sämtliche Bautagesberichte (Kopien) chronologisch absteigend geordnet
- Protokolle Aktennotizen zu Auftragsrelevanten Inhalten

2.3.7 Prüf- und Wartungsanweisungen
- Tabellarische Übersicht wie unter Punkt 3.4 technische Datenblätter
- Prüfanweisungen
Dazu gehören:
- Angaben zu den rechtlichen Grundlagen
- Angaben zum Prüfumfang und Prüfmitteln
- Angaben zu den Prüfterminen und Fristen
- Angaben zu den Qualifikationen des Prüfenden
- Prüfbuch
- Wartungsanweisungen
Der Wartungsumfang ist detailliert in Abhängigkeit des Wartungszeitraumes in Form einer Tabelle entsprechend VDMA-Einheitsblatt 24186/AMEV aufzulisten.
Dazu gehören:
- Angaben zu Wartungsterminen/Zyklen unter Angabe der Grundlagen (Hersteller-, allg. anerkannten Regeln der technischen- oder rechtliche Vorgaben)
- Schmier- und Dichtungsarbeiten; Spezialwerkzeuge
- Eigenschaften und Austauschzeiten von systemischen und sonstigen Stoffen
- Eigenschaften und Austauschzeiten von Verschleißteilen
- Angaben zu Sollwerten, Grenzwerten, Einstellwerten
- Angaben zu Dauer der Arbeiten, Abschaltzeiten
- Angaben zu evtl. notwendiger Koordination mit anderen Gewerken
- Angaben zur Arbeitssicherheit

- Ersatzteilaufstellung mit Bezugsnachweis
Dazu gehören:
- Ersatzteilliste für jedes Teil enthaltend:
- Typ/Fabrikat-Nummer; Größe/Leistung und sonstige Bestelldaten,
- Hersteller (Hauptwerk), Auslieferungslager oder Kundendienststützpunkt mit Anschrift und Telefonnummer

2.3.8 Zeichnungen und Planunterlagen
- Zeichnungsliste mit Angabe der Bezeichnung und Inhalt der Zeichnung
- Zeichnungen in PDF und DWG
Die Zeichnungen erfassen den Endzustand der ausgeführten Anlagen zum Zeitpunkt der
Abnahme.
Dazu gehören:
- Grundrisszeichnungen, Maßstab 1:50
- Schlitz- und Durchbruchpläne
- Zentralen-Zeichnungen, Maßstab 1:50, 1:20
- Detailzeichnungen, Maßstab 1:20
- System- und Schemazeichnungen, z.B. Strangschema
- Stromlaufpläne, Stromkreislisten, Regelschemen, Schaltschrankpläne
- Datenpunktlisten
- CD-ROM 3 Stück mit allen Zeichnungen einschl. Zeichnungsliste sowie Produkt- und
Betriebsunterlagen

3. Ausführung
3.1
Vor Beginn der Arbeiten sind die zeichnerischen Unterlagen zu prüfen. Unklarheiten sind dem Fachingenieur bzw. der Bauleitung umgehend mitzuteilen und mit diesem bzw. dieser zu klären.

3.2
Der Auftragnehmer kann sich nicht darauf berufen, dass er dadurch gestört wurde oder hierdurch Terminverzögerungen eintreten, wenn er nicht rechtzeitig zur Kenntnis gibt, welche Unterlagen benötigt werden.

3.3
Auf Verlangen der Bauleitung sind von bestimmten Materialien oder Lieferungen vor Beginn der Arbeiten Muster und Detailzeichnungen zur Begutachtung vorzulegen, die Materialprüfergebnisse einzureichen, die Bezugsquellen nachzuweisen. Leuchten werden auf Verlagen auf der Baustelle im Original - funktionstüchtig (angeschlossen) - bemustert. Dieser Aufwand wird nicht gesondert vergütet und ist im EP einzukalkulieren.

3.4
Im gesamten Bauvorhaben dürfen für gleiche Anforderungen bzw. Aufgaben nur Materialien gleichen Fabrikats und Typs eingesetzt werden.

3.5
Enthalten sind weiterhin:
a) Das Vorhalten, An- und Abtransport, der Auf- und Abbau aller nach Art und Umfang der Arbeiten erforderlichen Geräte, Maschinen, Gerüste der Mannschafts- und Materialbaracken und aller sonstigen Einrichtungen, die für die ordnungsgemäße Durchführung der in Auftrag gegebenen Leistungen notwendig sind, sofern nichts anderes ausdrücklich festgelegt ist.
b) Alle für die Durchführung der beschriebenen Leistungen notwendigen Versorgungsleitungen, inklusive der Absicherung dieser. Dies betrifft auch den Schutz und die laufende Unterhaltung der Leitungen und Anlagen während der Bauzeit.
c) Behebung aller Mängel der Anlage, die sich zur Bauabnahme bzw. während des Betriebs herausstellen und auf mangelhafte Leistungen und Materialien bzw. Koordination des Auftragnehmers mit der Bauleitung, dem EVU und den anderen Gewerken zurückzuführen sind.

3.6
In Abstimmung mit der Bauterminplanung sind die Liefer- und Montagetermine an der Baustelle auf den Stand der Transportwege und Räume vom Auftragnehmer zu prüfen und noch fehlende Bauleistungen rechtzeitig und schriftlich zu reklamieren.

3.7
Die Ausführung der Anlagen muss durch den Montagemeister des Auftragnehmers ständig überwacht werden.

3.8
Konstruktive und wirtschaftliche Durcharbeitung des Projekts in engster Zusammenarbeit mit den Rohbaufirmen bzw. den technischen Firmen und Berater ist Bestandteil des Vertrages. Dazu gehört u. a. das Einholen der für die Installation notwendigen Pläne anderer Gewerke.
Die ausführende Firma hat in Verbindung mit dem örtlichen Bauleiter alle Durchbrüche und Schlitze den Gewerken entsprechend zu kennzeichnen.

3.9
In die Einheitspreise sind alle für die betriebsfertige Funktion der Anlage erforderlichen Teile einzukalkulieren, auch wenn sie nicht separat in den Positionen aufgeführt sind. Ferner sind einzukalkulieren alle Leistungen, die sich aus Vorbemerkungen und Beschreibungen im LV ergeben, sofern dort nicht ausdrücklich Gegenteiliges vermerkt ist.
Ebenso alle erforderlichen Messungen, wie Erde, Schleifenwiderstände, Isolationswiderstände usw. Alle Leistungen sind betriebsfertig montiert, verlegt und angeschlossen anzubieten, auch wenn in einzelnen Positionen nicht ausdrücklich darauf hingewiesen wird.

4. Kabelwege
Die Kabelwege sind mit Kabeltrassen, Sammelhaltern und Rohren zu erstellen. Vorhandene Rohbauöffnungen sind zu nutzen. Eine Abstimmung mit dem Gewerken HLS hat eigenverantwortlich zu erfolgem. Eine gemeinsame Nutzung von Wanddurchbrüchen ist untersagt. Brückenkabel von Steckdosen, etc sind bei kürzeren Kabelwegen in Schutzrohr über den Rohfußboden zu verlegen.
Die Kabelwege sind unterhalb vom Estrich in flexiblen Schutzrohren, auf der Betonrohdecke zu verlegen.
Kabel und Leitungen müssen durchgängig bis zur Wandeinführung in Schutzrohr verlegt werden.

5. Niederspannungskabel und Brandschotten
5.1 Allgemeine Anforderungen
a) Kabeltypen
Energiekabel, nach VDE 0271: 4-Leiter NYCWY -Kabel bei Querschnitten ab 25 mm².

b) Dimensionierung der Energiekabel
Der AN hat sämtliche Kabelquerschnitte eigenverantwortlich zu prüfen und die Berechnungen dem AG rechtzeitig zur Einsichtnahme vorzulegen.

c) Steuerkabel
Vom AN sind alle für die geforderten Steuerungen, Meldungen, Verriegelungen usw. der Starkstromanlagen erforderlichen Steuerkabel oder -leitungen zu verlegen. Alle Steuerkabel sind mit nummerierten Adern zu liefern.

5.2 Kabelverlegung
Alle Kabel müssen auch, in Kanälen an Decken und Wänden ordnungsgemäß ausgerichtet, nebeneinander verlegt werden.
Eine gute Belüftung muss gewährleistet sein.
An Wänden oder Decken verlegte Kabel sind mit Schellen zu befestigen. Kabelschellen sind in gleichen Abständen nebeneinander bzw. übereinander anzuordnen.

5.3 Brandschottungen
Zwischen den einzelnen Brandabschnitten sind alle Decken- und Wanddurchbrüche für Starkstrom- und
Fernmeldekabel feuerbeständig zu schließen.
Die Wand- und Deckendurchbrüche sind so groß auszuführen, dass später bei Bedarf noch weitere Kabel durchgezogen werden können.
Bei der Durchführung der Kabel durch Brandwände und -decken sind die Kabel mit dem notwendigen Abstand untereinander und von der Wand/ Decke zu verlegen, so dass genügend Arbeitsraum für die Ausführung der Brandschotten verbleibt.
Nach erfolgter Kabelverlegung sind die Durchbrüche in F-90-Brandwänden und Decken, vom Gewerk Maurerarbeiten so weit grob zu verschließen, dass lediglich Öffnungen für evtl. nach zu installierende Kabel und Leitungen sowie die Hohlräume zwischen den Kabeln und Leitungen verbleiben. Diese Öffnungen sind mit einem geeigneten Material derart zu verschließen, dass sie den Anforderungen an die Brandwände F 90 nach DIN 4102 genügen.
Mit der Ausführung der Brandschotten dürfen nur Fachfirmen für Brandschottung beauftragt werden. Die Schottung ist entsprechend der DIN zu beschriften.
Vor Beginn der Ausführung sind entsprechend gültige Zulassungsbescheide und Prüfzeugnisse vorzulegen.

6. Verteilungen
6.1 Leistungsumfang
Zu den Leistungen des AN gehört neben der kompletten Lieferung und Montage inklusive des Anschlusses aller zu- und abgehenden Leitungen und Kabel, sowie der Anschluss an den Potentialausgleich.

6.2 Allgemeine Beschreibung
Die Verteilungen und Zählerschränke sind fabrikmäßig komplett zu erstellen, zu verdrahten und in Einzelfeldern
anzuliefern Vor Ort sind diese dann betriebsfertig zu montieren und anzuschließen.
Die gesamte Anlage ist nach dem Schutzleitungssystem aufgebaut.

6.3 Konstruktion, Aufbau
Die Verteilungen und Zählerschränke sind als geschlossene Stahlblechschränke auszuführen (stabile Stahlgestell Konstruktion mit Blechverkleidung), mit Kunststoffblenden und zusätzlichen Türen. Lichtbogensichere Abschottungen zwischen den einzelnen Feldern. Befestigungseisen zum Abfangen der ankommenden und abgehenden Leitungen. Alle Metallteile mit 2-fachem Rostschutzanstrich und Fertiglackierung. Farbe nach Angabe der Bauleitung. Alle Halteprofile für Sicherungselemente, Steuersicherungsklemmen, Schütze, Klemmen und sonstige Geräte (für Vollausbau des Feldes). Alle Zählerplätze mit gravierten Resopalschildern (etwa 70 x 150 mm) bezeichnet. Ein Reserveplatz von ca. 30 % für späteren Geräteeinbau ist vorzusehen, für die zugehörigen Reihenklemmen und Verdrahtungen ist der entsprechende Platz freizulassen. Die Sammelschienen und Verbindungsleitungen sind entsprechend mit mindestens 30 % Reserve zu dimensionieren.

6.4 Elektrischer Aufbau
Der AN hat sich vor Beginn der Werkstattarbeiten eigenverantwortlich über die Transportverhältnisse und die Abmessungen der vorgesehenen Einbauorte zu informieren.
Interne Verdrahtung exakt rechtwinklig geführt und gebunden.
Abgehende Adern (stromkreisweise) gebunden bis zu den Klemmen geführt.
Vor den Klemmen ein Bogen als Längenreserve.
Komplette Verdrahtung aller Mess-, Regel- und Steuergeräte.
Schutzleiter-Klemmen in eindeutiger Zuordnung neben den Phasenklemmen.
Alle Klemmen mit Bezeichnungsschildern.
Mit allem nicht einzeln aufgeführtem Klein- und Befestigungsmaterial sowie erforderlichen Klemmen,
Sicherungszubehör und NH-Patronen.
Alle Querschnitte der Leitungen zu den Abgangsklemmen sind für maximale Belastung entsprechend dem maximal möglichen Sicherungsorgan auszulegen. Alle Geräte sind grundsätzlich mit gravierten Resopalschildern zu bezeichnen. Die kommenden und abgehenden Leitungen/Kabel sind mit dauerhaften Bezeichnungsschildern zu versehen. Die Metallteile der Verteilungsanlage sind mit einem nach DIN 40011 gekennzeichneten Anschlussteil für den Schutzleiter zu versehen und nach VDE § 66 und § 30 anzuschließen.
Alle Reservedrähte müssen auf Klemmen gelegt werden.
Im Angebotspreis sind weiterhin enthalten:
Anschluss aller ankommenden und abgehenden Kabel bzw. Leitungen, Funktionsprüfung und Übergabe der betriebsfertigen Anlage mit allen Revisionsunterlagen.
Als Schraubsicherung ist die Type Neozed zu verwenden.
Die Verteilerfelder sind entsprechend ihrer Nutzung und mit Verteilernummerierung zu bezeichnen: Klebebuchstaben in Schrifthöhe 50 mm.
Alle abgehenden Hauptkabel sind mit dauerhaften Bezeichnungsschildern zu versehen. Die Bezeichnungen sind in die Revisionspläne übereinstimmend einzutragen. Die Bezeichnung der Geräte hinter der Frontplatte erfolgt mit Bezeichnungsschildern unter Astralon in Übereinstimmung mit dem Stromlaufplan.
Die Zugehörigkeit von Sicherung, Schütz, Hilfsschütz, Schalter, Signalleuchte, Klemmen usw. einheitlich und
übereinstimmend, ähnlich wie:
F1 - K1 - 1K1 - S1 - H1.
Das Anklemmen mehrere Adern, unter einer Abgangsklemme ist nicht zulässig!

6.5 Einheitspreise
Der Preis für die Verteilung enthält das Gehäuse, die gesamte Stahlkonstruktion, Türen mit dem Rahmen bündig und
mit innenliegenden Scharnieren, Plantaschen, Abdeckplatten über stromführenden Teilen mit Abhebegriffen, Abschottungen, Kabelführungen, Sammelschienen und alle erforderlichen Konstruktionsteile, orientiert an den beschriebenen Einbaugeräten + 20 % Platzreserve.
Der Preis für die Einbaugeräte enthält außer dem Gerät selbst, alle Zubehör-  und Kleinteile für eine funktionsfähige Verteilung.

7. Installation
7.1 Allgemeine Beschreibung
Soweit möglich, sind die Leitungen unter Putz bzw. in einbetonierten Rohren zu verlegen (dementsprechend sind Unter-Putz-Geräte, Steckdosen usw. zu verwenden). Die Auf-Putz-Verlegung erfolgt an gefährdeten Stellen mit Stahlschutzrohr bzw. an Wänden und Decken mit Kunststoffrohren (offene Bögen, Spezial-Kipp-Schellen).
Generell ist bei der Leitungsverlegung darauf zu achten, dass Kabelhäufungen vermieden werden.
Kunststoffrohre, die auf dem Rohfußboden verlegt werden, müssen an Kreuzungspunkten mit anderen Gewerken eingestemmt werden. Dies ist in den Einheitspreis einzurechnen und wird nicht gesondert vergütet.

7.2 Feuchtrauminstallation
Alle Geräte und Dosen mit wasserdichten Verschraubungen bzw. Würgenippeln oder selbstdichtenden Einführungen.

7.3 Unter-Putz-Installation
Alle Geräte- und Abzweigdosen aus halogenfreiem Kunststoff, flammwidrig. Gerätebefestigung in den Dosen durch Schrauben, keine Krallenbefestigung. Isolierstoff-Abzweigdosen liefern und montieren ist in den Einheitspreisen der anderen Positionen enthalten. Gilt auch für Wandauslassdosen (nicht Betondosen).
In Räumen mit Wandfliesen sind die Dosen auf Fliesenkreuz, in Koordination mit dem Fliesenleger, zu setzen.
Richtlinien für Einbauhöhen:
Schalter: 1,05 m ü. FFB
Steckdosen: 0,30 m ü. FFB
Abzweigdosen: 0,20 m unter Decke

7.4 Einlegearbeiten
In Beton oder in Estrich verlegte Leitungen, müssen grundsätzlich auswechselbar sein. Das heißt, die Leitungen sind in Rohre oder Kanäle einzuziehen.
Bei einer Rohrverlegung in Estrich dürfen die Installationsrohre nur parallel zu den Wänden verlegt werden; flexible Panzerrohre im Estrich sind zu vermeiden.

7.5 Leitungsverlegung
Unterputz: Es sind Kunststoffschellen zu verwenden!
Keine Hakennägel o. ä. Der Unternehmer hat sich selbst zu informieren, ob die Putzstärke zur Überdeckung der Leitungen ausreicht. Entsprechend den Erfordernissen sind vom Auftragnehmer Wandschlitze herzustellen.

7.6 Kabelbühnen / Kabeltrassen / Kabelwege
Kabelbühnen / Kabeltrassen sind aus Gründen des Schallschutzes jeweils vor den Zimmertrennwänden enden zu lassen. Es werden nur jeweils die Kabel als Einzelleitung oder Kabelstrang durch die Wand geführt.

7.7 Abgrenzung zu anderen Gewerken
Elektroinstallation für Haustechnik:
Das Verlegen elektrischer Leitungen, inkl. Anschlüsse an die Geräte, erfolgt durch den Unternehmer für die
Elektroarbeiten nach verbindlichen Plänen des Auftragnehmers Lüftung/Heizung/Sanitär und sonstiger.
Das komplette Anschließen elektrisch betriebener Geräte sowie das Anklemmen der Leitungen im Schaltschrank ist im Leistungsumfang des Bieters enthalten. Leitungen zwischen Reparaturschalter und Motor bei Lüftungsgeräten sind ebenfalls durch den Bieter zu verlegen.
Es ist gemeinsam mit dem jeweiligen anderen Gewerk eine Funktionsprüfung durchzuführen.

8. Beleuchtungsanlage
Der Auftragnehmer ist verantwortlich für die funktions- und materialgerechte Konstruktion, für die Stabilität und Dauerhaftigkeit des Materials und für die handwerklich saubere Ausführung.
Verbesserungsvorschläge sind erwünscht, können jedoch nicht Basis für Preiserhöhungen sein. Konstruktive
Änderungen bedürfen der Zustimmung des Ingenieurbüros.
Änderungsvorschläge, die den Preis beeinflussen, sind separat zum LV anzubieten.
Das gelieferte Material muss den einschlägigen VDE-Vorschriften, der DIN-Norm und RAL-Empfehlungen
entsprechen.
Die Leuchten müssen das VDE-Zeichen tragen. Es sind nur solche elektrischen Elemente zu verwenden, die das VDE-Zeichen tragen.
Es sind ausschließlich Leuchten mit FF-Zeichen zu verwenden.
Leitungen sind, wenn nicht besonders wärmegeschützt verlegt, für erhöhte Temperaturen auszuwählen, in Leuchten für Leuchtstofflampen (Ökotherm- Leitungen), in Leuchten für Glühlampen silikonisierte Leitungen
oder gleichwertig.
Die Leitungen innerhalb der Leuchten sind einwandfrei zu verlegen und zu befestigen; silikonisierte Leitungen sind durch eine zweite Hülle zu schützen; an Metallkanten, Gehäusedurchführungen etc. sind die Leitungen in Tüllen o. ä. zu führen (keine verschiebbaren Schutzschläuche oder Hülsen).
Alle Leuchten sind anschlussfertig zu liefern, d. h. einschließlich Fassungen, Vorschaltgeräten für Spannungen bis 230V, Verdrahtungen, Sicherungsschnellstarter, Drehrastfassung usw.
Vor Beschaffung der Leuchten ist unbedingt das Einverständnis der Bauleitung einzuholen.
Die Anordnung der Leuchten ist vor Beginn der Montage mit der Bauleitung in Zusammenarbeit mit dem beratenden Elektroingenieur festzulegen.
Auf Wunsch der Bauherrschaft sind Musterleuchten kostenlos zu beschaffen, beizustellen und zu montieren.
Vom Bieter sind auf Verlangen für alle Räume Beleuchtungsberechnungen vorzulegen und somit der Nachweis über ausreichende Beleuchtungsstärke zu führen.
Der Auftraggeber behält sich vor, Muster verschiedener Typen anzufordern, um die allgemeine Qualität, Funktionssicherheit und Wartungsfreundlichkeit zu beurteilen. Sie sind in angemessener Frist, auf alle Fälle vor Beginn der Montage, anzuliefern, besondere Kosten werden hierfür nicht vergütet.
Soweit im Leistungsverzeichnis die Angabe der Typen gefordert ist, sind diese genauestens anzugeben.
Das Leistungsverzeichnis umfasst sowohl die Lieferung als auch die betriebsfertige Montage, Prüfung und Inbetriebnahme aller Ausrüstungen und Materialien.
Die Preise für die Lieferung verstehen sich frei Verwendungsstelle.
Aufgemessen bzw. ausgezählt werden nur vorhandene und betriebsfertige montierte Einheiten.
Mit Rücksicht auf die Liefersituation hat der Unternehmer in enger Koordination mit Bauleitung, Deckenfirmen und anderen beteiligten Gewerken rechtzeitig die Ausführung festzulegen.

In den Einheitspreisen der Leuchten sind die Leuchtmittel enthalten.

9. Datenverkabelung/Telefon
9.1 Allgemeine Bedingungen
Voraussetzung für die Abnahme ist die vollständige Fertigstellung der beschriebenen Leistungen.
Bei Abnahme sind der Bauleitung sämtliche zur Anlage gehörenden Unterlagen sowie Stromlaufpläne, Verdrahtungs-, Übersichts- und Aufstellungspläne sowie die zugehörigen Funktionsbeschreibungen zu übergeben.

9.2 Technische Bedingungen
Alle Anlagenteile müssen zum Zeitpunkt der Schlussabnahme dem neuesten Stand der Technik entsprechen.

10. Koordinationspflicht
Der Auftragnehmer hat im Zuge seiner Koordinationspflicht alle von ihm vorzunehmenden Deckeneinbauten
auf Kollision mit anderen Gewerken zu prüfen und Kollisionen vor Deckenmontage anzugeben. In den Montageplänen sind Deckenöffnungen und Einbautiefen von Bauteilen anzugeben. Unterlässt der Auftragnehmer diese Angaben, so gehen notwendige Änderungen zu seinen Lasten.

Vorbemerkungen zu Aufmaß / Rechnung

Aufmaßblätter und Stundenlohnzettel sind vom Auftragnehmer vorab bei der Bauleitung im Original und mit Original-Unterschrift und Datum zur Prüfung einzureichen. Eine Zuordnung zu Räumen bzw. Bauteilen ist zwingend notwendig. Erst aufgrund der geprüften Massen darf eine Rechnung gestellt werden. Von der Bauleitung nicht gegengezeichnete Aufmaßblätter und Stundenlohnzettel werden bei Rechnungstellung nicht anerkannt!
Rechnungen sind ihrem Zweck nach als Abschlags-, Teilschluss- oder Schlussrechnungen zu bezeichnen. Alle Rechnungen sind durchlaufend zu nummerieren und zu saldieren.
Alle Rechnungen und die notwendigen Rechnungsunterlagen müssen die Benennung des Bauvorhabens aufweisen.
In jeder Rechnung sind die Teilleistungen in der Reihenfolge, mit der Ordnungszahl (Position) und der Bezeichnung - gegebenenfalls abgekürzt - wie im Leistungsverzeichnis auszuführen.
Die Rechnungen sind mit den Vertragspreisen ohne Umsatzsteuer (Nettopreise) aufzustellen; der Umsatzsteuerbetrag ist am Schluss der Rechnung mit dem Steuersatz einzusetzen, der zum Zeitpunkt des Bewirkens der Leistung gilt.
In jeder Rechnung sind Umfang und Wert aller bisherigen Leistungen und die bereits erhaltenen Zahlungen mit gesondertem Ausweis der darin enthaltenen Umsatzsteuerbeträge anzugeben.

## 04 Elektroanlagen (ELT & NT)

### Titel 01 KG 440 Elektrische Anlagen

#### Bereich 01.01 KG 443 Niederspannungsschaltanlagen

*Hinweis: Vorbemerkungen Verteilung*
Die Größe und der Aufbau der Verteilungen ist jeweils vor Beginn der Fertigung mit der Bauleitung festzulegen. Die Leistungen des Auftragnehmers beinhalten hier, auch den kompletten Anschluss der zu- und abgehenden Leitungen, inklusive sämtlicher benötigter Klein- und Befestigungsmaterialien. Geforderte Schutzarten, wie u.a. Schutzisolierungen und Fingersicherheiten, sind strengstens einzuhalten. Für sämtliche Stromkreise muss eine Isolationsprüfung, nach VDE 0100-718 möglich sein. Prüfzertifikate sind vor Bestellung bzw. Lieferung vorzulegen.

Verteilungen müssen mindestens nachfolgend aufgeführten Standards entsprechen:
Schutzart IP 43, Schutzklasse II, Schränken mit aushängbaren, rahmenbündigen Türen (verschließbar mit Zylinderschloss). Profilschienen zum Aufbau der Geräte, Geräteträger und Feldabdeckung. Inklusive Sockel, vor- und fertiglackiert, Farbe nach Wahl der Bauleitung. Rangierraum für alle abgehenden und ankommenden Kabel und Leitungen entsprechend der Klemmenanordnung.

Bei Unterverteilungen in mehreren Netzarten (Netz, Netzersatz,
Sicherheitsbeleuchtung etc.) sind diese gegeneinander elektrisch und mechanisch abzuschotten, sofern die Vorschriften keine getrennten Räumlichkeiten fordern, sind zur Trennung Abdeckbleche vorzusehen.

Bei der Verdrahtung der Verteilungen sind Einzeladern mit folgender Farbkennzeichnung zu verlegen:
PE / PEN:  grüngelb
Neutralleiter:  blau
Hauptstromkreise:  schwarz
Steuerstromkreise 230 V:  rot
Fremdspannung 230 V:  orange
Kleinspannung:  hellblau

Ausführung von Klemmen:
- Schalttafelreihen im oberen Klemmenraum, als Eingangs- / Abgangsklemmen nach VDE 0110 ausgeführt
- Klemmen eines Stromkreises sind nebeneinander anzuordnen
- Neutralleiter- und Schutzleiterklemmen (grün / gelb), sind für  alle ankommenden und abgehenden Leitungen nebeneinander zu platzieren.
- Durchgangsklemmen, ausgeführt als Doppel- Schalttafelreihenklemmen mit Parallelbrücken
- Schwachstrom oder Fremdspannungen werden auf abgetrennte Klemmleisten geführt und besonders gekennzeichnet
Alle Klemmen sind aus kriechstromfestem Isolierstoff, mit Schraubverschlüssen, einschließlich Anschlussplatten, Endwinkel und Tragschienen auszuführen.

Schaltpläne und Beschriftungen:
An einer Schaltschrankinnentür, ist ein kompletter Schaltplan mit Bezeichnungen sämtlicher Installationsbauteile (wie u.a. Geräten und Klemmen), Querschnitten von Leitungen, Stromkreislisten und Verbrauchern (inklusive Leistungsangaben) in einer Plantasche vorhanden. Zusätzlich ist eine Legende mit Gerätenummern und Verbrauchern vorhanden. Sämtliche Geräte sind, (je nach Bauform, unterhalb der Berührungsschutzabdeckungen) durch selbstklebende, Schilder mit Stromkreisnummern / Gerätebezeichnungen nach DIN 40719 Teil 3 etc. zu bezeichnen. Ankommende und abgehende Leitungen und Kabel sind mit Ziel / Herkunft, Aderzahl und Querschnitt zu beschriften. Bedienungsanleitungen sind in der Plantasche beizulegen. Alle Bedienungsunterlagen sind bei Revisionen aktuell zu halten, zu kopieren und dem Ordnern beizuheften.
Ansichts-, Maßzeichnungen, Stromlauf- und Klemmenpläne
sind in 3-facher Ausführung einschl. Stücklisten zur Genehmigung vorzulegen.

In die Einheitspreise der Positionen sind neben Lieferung, Montage- und Installationskosten, auch notwendige Klein- und Befestigungsmaterialien, sowie die Innenverdrahtung, für sämtliche Arbeiten einzukalkulieren.

*Hinweis: Vorbemerkung Einbaugeräte*
inklusive Klemmenmaterial und Innenverdrahtung zu kalkulieren

*Hinweis: Vorbemerkungen Einbaugeräte PV*
Eine PV-Anlage ist bauseits geplant. Eventuell notwendige Einbaugeräte sind mit dem Bauherrn vor Bestellung der Verteilung abzustimmenr

##### Abschnitt 01.01.01 Niederspannungshauptverteilung

*Hinweis: Vorbemerkung NSHV*
Die bestehende NSHV kann keinen weiteren Abgang zur Versorgung der GHV Neubau aufnehmen.
Es wird eine neue NSHV aufgebaut und die bestehende NSHV wird zur GHV Bestand.
Um die Selektivität der Abgänge sicherzustellen wird zudem der Abgang Aula von der GHV Bestand auf die neue NSHV Neubau umgeschwenkt.

**01.01.01.0001 Schrank, 1850x1300x400mm +100mm Sockel**
Elektro-Unterverteilung
als Standverteiler,
bestückt mit den separat ausgeschriebenen nachfolgenden Einbaukommponenten.

Maße (H x B x T): ca. 1950 mm x 1300 x 400

Verteilung komplett verdrahtet, beschriftet (Verteiler mit Resopalschild, inkl. Plantasche Inkl. 30-prozentiger Platzreserve für Einbaugeräte und Klemmen.

 Ausführung mit:
· Geräte und Schienenraum
· Kabelanschlusskonstruktionen
· Seitenwänden
· Berührungsschutz- und Blindabdeckungen
· Normverteilerfeldern
· Fronttüren (Anschlag wahlweise links/rechts)
· Sammelschienen
· Reihenklemmen
· Sockel

Liefern und betriebsfertig montieren inkl. aller Klein und Befestigungsmatrialien.
Menge: 1,000 St

**01.01.01.0002 Lasttrennschalter 3 polig 400A**
Der Lasttrennschalter nach DIN EN 60947-3 trennt in elektrischen Anlagen die Einspeise- von der Abgangsseite. An der Stellung des Knebels sind die zwei unterschiedlichen Betriebszustände erkennbar (EIN = oben, AUS = unten). Eine Vorrichtung zum Verriegeln des Schaltzustandes in EIN- oder AUS-Position ist integriert und kann mit einem handelsüblichen Vorhängeschloss ohne zusätzliches Zubehör genutzt werden. Ein Klappdeckel mit unverlierbarer Schnellschraube ermöglicht den Zugang zu dem Installationsraum für optionale Hilfskontakte und andere Auslöser. Integriertes Zubehör ist über Sichtfenster ohne öffnen des Klappdeckels erkenn- und identifizierbar.

Nennstrom: 400 A
Nennstrom für kurze Zeit ICW IEC 60947: 5 kA
Polanzahl: 3

Liefern und betriebsfertig montieren inkl. aller Klein und Befestigungsmatrialien.
Menge: 1,000 St

**01.01.01.0003 NH1-Sicherungslasttrennschalter für Montageplatte nach DIN**
NH1-Sicherungslasttrennschalter für Montageplatte nach DIN EN 60947-3 (VDE 0660-107) und geeignet für NH-Sicherungseinsätze nach IEC 60269-2 / DIN VDE 0636-2. Bestehend aus 3-poligem Schalterunterteil und plombierbarem Griffeinsatz, Berührungsschutz am Griff, mit verschiebbarem Klarsichtfenster zur Spannungsprüfung, allpolig schaltend, zur Montage auf Montageplatte, Abgang oben bzw. unten, ohne zusätzliche Blende.

Nennstrom: 250 A
Nennstrom für kurze Zeit Icw 1s IEC 60947: 8,60 kA
Strombelastbarkeit bei AC22 in Kategorie B: 250 A
Sicherungsgröße: NH1
Anschlussquerschnitt bei flexiblem Leiter: 6 - 150 mm²
Anschlussquerschnitt bei starrem Leiter: 6 - 150 mm²
Betriebstemperatur: -25 - 55 °C
Nominales Drehmoment: 20 - 20 Nm
Frequenz: 50 - 60 Hz
Gesamtverlustleistung unter Nennstrom: 18 W
Gerätelebensdauer, mechanische Schaltspiele: 1400
Gerätelebensdauer, elektrische Schaltspiele: 200
Gerätelebensdauer (Summe Mech.- und Elektrischelebensdauer) IEC 60947-3 Tab.4: 1600
Isolationsspannung Ui: 1000 V
IP-Klasse (Ingress Protection): IP3X
Tiefe: 110 mm

Liefern und betriebsfertig montieren inkl. aller Klein und Befestigungsmatrialien.
Menge: 3,000 St

**01.01.01.0004 NH Sicherungslasttrennschalter NH00**
NH00-Sicherungslasttrennschalter für Montageplatte bzw. Hutschienenmontage nach DIN EN 60947-3 (VDE 0660-107) und geeignet für NH-Sicherungseinsätze nach IEC 60269-2 / DIN VDE 0636-2. Bestehend aus 3-poligem Schalterunterteil und plombierbarem Griffeinsatz, Berührungsschutz am Griff, mit verschiebbarem Klarsichtfenster zur Spannungsprüfung, allpolig schaltend, zur Montage auf Hutprofilschiene oder Montageplatte ohne zusätzliche Blende.

Nennstrom: 160 A
Nennstrom für kurze Zeit Icw 1s IEC 60947: 5 kA
Strombelastbarkeit bei AC22 in Kategorie B: 160 A
Sicherungsgröße: NH00
Anschlussquerschnitt bei flexiblem Leiter: 6 - 95 mm²
Anschlussquerschnitt bei starrem Leiter: 6 - 95 mm²
Betriebstemperatur: -25 - 55 °C
Nominales Drehmoment: 12 - 12 Nm
Frequenz: 50 - 60 Hz
Gesamtverlustleistung unter Nennstrom: ca.9 W
Gerätelebensdauer, mechanische Schaltspiele: ca.1400
Gerätelebensdauer, elektrische Schaltspiele: ca.200
Gerätelebensdauer (Summe Mech.- und Elektrischelebensdauer) IEC 60947-3 Tab.4: ca.1600
Isolationsspannung Ui: 1000 V
IP-Klasse (Ingress Protection): IP3X
Tiefe: 80 mm

Liefern und betriebsfertig montieren inkl. aller Klein- und Befestigungsmatrialien.
Menge: 2,000 St

**01.01.01.0005 Sicherungssockel D01 16A 3pol, Hutschiene**
Kunststoff-Sicherungssockel D01 E14 16A 3polig Hutschiene Rahmenklemme Abdeckung

D01-Sicherungsunterteil mit Abdeckung für Hutschienenmontage. Geeignet für Sicherungseinsätze und Hülsen-Pass Einsätze.

Nennstrom: 16 A
Polanzahl: 3
Montage auf: DIN Schiene
Anschluss-/Steckertyp Eingang: Käfigklemme
Frequenz: 50 - 50 Hz
Gesamtverlustleistung unter Nennstrom: ca.8,70 W
Mit Deckel: Ja
Sicherungsgröße: D01
Sicherungscharakteristik: gG

Liefern und betriebsfertig montieren inkl. aller Klein- und Befestigungsmatrialien.
Menge: 3,000 St

**01.01.01.0006 Überspannungsschutz Kombiableiter T1+2**
Kombiableiter
Modularer Kombi-Ableiter bestehend aus drehbarem Basisteil und gesteckten Schutzmodulen mit Fernmeldekontakt für Überwachungseinrichtung (potentialfreier Wechsel). Ableiter Typ 1 und Typ 2 nach DIN EN 61643-11. Einfacher, werkzeugloser Schutzmodul-Wechsel durch Modulverriegelungssystem mit Funktions-/Defektanzeige durch Markierung im Sichtfenster. Gekapselte, nicht ausblasende Funkenstreckenbauform. Reiheneinbaugerät nach DIN 43880, Schutzmodul-Kodierung, Durchgangsklemmen für alle Leiteranschlüsse.

Max. Ableitvermögen (Imax) L-N(PEN)/ N-PE : 50 kA
Vorsicherung : 250 A
Netzform : TT/TN-S
Anzahl Module : 8
Schutzart : IP20
Betriebstemperatur : -40-80 °C
Lager-/Transporttemperatur : -40-80 °C
Prüfklasse IEC61643-11 / VDE0675-6-11 :T1+T2

Angebotenes Fabrikat: '................................'

Angebotener Typ: '................................'

Liefern und betriebsfertig montieren inkl. aller Klein und Befestigungsmatrialien.
Menge: 1,000 St

**01.01.01.0007 Sicherungseinsatz D01 E14 400V gG mit Kennmelder**
Sicherungseinsatz D01 E14 16A 400V gG mit Kennmelder

bis 16A

Sicherungsgröße: D01
Sicherungscharakteristik: gG
Nennspannung: 250 - 400 V
Höhe: 10 mm
Breite: 10 mm
Farbe: Grau
Auslösecharakteristik: gG

Liefern und betriebsfertig montieren inkl. aller Klein und Befestigungsmatrialien.
Menge: 9,000 St

**01.01.01.0008 Sicherungseinsatz NH1 250A**
Sicherungseinsatz NH1 gG AC500V 250A Kombi-Melder mit Metall-Grifflasche

Auslösecharakteristik: gG
Sicherungsgröße: NH1
Sicherungscharakteristik: gG
Nennstrom: 250 A
Isoliert: Nein
Bemessungsschaltvermögen Icn nach IEC 60898-1: 120 kA
Gesamtverlustleistung unter Nennstrom: 20 W

Liefern und betriebsfertig montieren inkl. aller Klein und Befestigungsmatrialien.
Menge: 9,000 St

**01.01.01.0009 Sicherungseinatz NH00 63 A**
mit Kombi-Melder, mit Metall-Grifflasche

Nennstrom 63 A
Auslösercharakteristik gG
Isoliert nein
Ausschaltvermögen Icn AC nach IEC 60898-1 120 kA
Sicherungscharakteristik gG
Versorgungsspannungsart AC

Liefern und betriebsfertig montieren inkl. aller Klein- und Befestigungsmatrialien.
Menge: 6,000 St

**01.01.01.0010 eHz Wandlerzähler**
Modularer Wirkenergie- und Blindenergie-Stromzähler als Unterzähler in der Hauptverteilung Neubau

Die für dreiphasige Netze ausgelegt und können mit einem 1/5-A-Stromwandler in Anlagen mit bis zu 12.000 A angeschlossen werden.

Funktionen:
· Bidirektionale Messung und Anzeige von Gesamt- und Teilenergie
· Verwaltung von vier Tarifen: T1 / T2 / T3 / T4
· Impulsausgang
· Messung der elektrischen Parameter: I, U, V, f
· Bidirektionale Leistung, Leistungsfaktor
· Modbus-TCP-Kommunikation
· MID 2019 geeicht

Das Gerät COUNTIS E48 kann auf einer 35-mm-DIN-Schiene (EN 60715TM35) montiert werden. Es darf ausschließlich in Schaltschränken verwendet werden. Die Modbus-TCP-Kommunikation am Gerät COUNTIS E48 erfolgt über eine Ethernet-Verbindung zum Betreiben von Geräten über einen PC oder eine API. Das Gerät kommuniziert über das Modbus-TCP-Protokoll, das einen Dialog in einer Client/Server-Struktur ermöglicht. Die Kommunikation erfolgt über einen Ethernet-Kommunikationsport mittels TCP (Transmission Control Protocol).

Fabrikat der Planung : SOCOMEC
Typ der Planung :  Countis E48
oder gleichwertig

Angebotenes Fabrikat: '................................'

Angebotener Typ: '................................'

Liefern und betriebsfertig montieren inkl. aller Klein und Befestigungsmatrialien.
Menge: 2,000 St

**01.01.01.0011 Stromwandler Imax 400A**
Stromwandler Imax 400A

passend für eHz Wandlerzähler

inklusive interner Verkabelung zum Zähler

Liefern und betriebsfertig montieren inkl. aller Klein und Befestigungsmatrialien.
Menge: 6,000 St

##### Abschnitt 01.01.02 Verteilungen

**01.01.02.0001 Schrank, 1850x1300x400mm +100mm Sockel**
Elektro-Unterverteilung
als Standverteiler,
bestückt mit den separat ausgeschriebenen nachfolgenden Einbaukommponenten.

Maße (H x B x T): ca. 1950 mm x 1300 x 400

Verteilung komplett verdrahtet, beschriftet (Verteiler mit Resopalschild, inkl. Plantasche Inkl. 30-prozentiger Platzreserve für Einbaugeräte und Klemmen.

 Ausführung mit:
· Geräte und Schienenraum
· Kabelanschlusskonstruktionen
· Seitenwänden
· Berührungsschutz- und Blindabdeckungen
· Normverteilerfeldern
· Fronttüren (Anschlag wahlweise links/rechts)
· Sammelschienen
· Reihenklemmen
· Sockel

Liefern und betriebsfertig montieren inkl. aller Klein und Befestigungsmatrialien.
Menge: 1,000 St

**01.01.02.0002 Schrank 1850x1050x400mm +100mm Sockel**
Elektro-Unterverteilung
als Standverteiler,
bestückt mit den separat ausgeschriebenen nachfolgenden Einbaukommponenten.

Maße (H x B x T): ca. 1950 mm x 1050 x 400

Verteilung komplett verdrahtet, beschriftet (Verteiler mit Resopalschild, inkl. Plantasche Inkl. 30-prozentiger Platzreserve für Einbaugeräte und Klemmen.

 Ausführung mit:
· Geräte und Schienenraum
· Kabelanschlusskonstruktionen
· Seitenwänden
· Berührungsschutz- und Blindabdeckungen
· Normverteilerfeldern
· Fronttüren (Anschlag wahlweise links/rechts)
· Sammelschienen
· Reihenklemmen
· Sockel

Liefern und betriebsfertig montieren inkl. aller Klein und Befestigungsmatrialien.
Menge: 8,000 St

##### Abschnitt 01.01.03 Einbauten

**01.01.03.0001 Lasttrennschalter 3 polig 80A**
Lasttrennschalter für die Montage auf Hutschiene oder Montageplatte, Drehantrieb direkt am Gerät im AUS-Zustand mit einem Vorhängeschloss verriegelbar. Gewährleistet das Ein- und Ausschalten unter Last und eine Sicherheitstrennfunktion in allen Niederspannungsstromkreisen.

Nennstrom: 80 A
Polart: 3P
Verlustleistung pro Pol: 2,40 W
Gesamtverlustleistung unter Nennstrom: 7,20 W
Bemessungsbetriebsleistung bei 400 V AC AC1: 52000 W
Motorantrieb optional: Nein
Betriebstemperatur: -20 - 70 °C
Verriegelbar: Ja
IP-Klasse (Ingress Protection): IP20

liefern und betriebsfertig montieren
Menge: 7,000 St

**01.01.03.0002 Lasttrennschalter 3 polig 125A**
Lasttrennschalter für die Montage auf Hutschiene oder Montageplatte, Drehantrieb direkt am Gerät im AUS-Zustand mit einem Vorhängeschloss verriegelbar. Gewährleistet das Ein- und Ausschalten unter Last und eine Sicherheitstrennfunktion in allen Niederspannungsstromkreisen.

Nennstrom: 125 A
Verlustleistung pro Pol: 7,10 W
Gesamtverlustleistung unter Nennstrom: 21,30 W
Bemessungsbetriebsleistung bei 400 V AC AC1: 82000 W
Motorantrieb optional: Nein
Betriebstemperatur: -20 - 70 °C
Verriegelbar: Ja
IP-Klasse (Ingress Protection): IP20

liefern und betriebsfertig montieren
Menge: 1,000 St

**01.01.03.0003 Lasttrennschalter 3 polig 250A**
Der Lasttrennschalter nach DIN EN 60947-3 trennt in elektrischen Anlagen die Einspeise- von der Abgangsseite. An der Stellung des Knebels sind die zwei unterschiedlichen Betriebszustände erkennbar (EIN = oben, AUS = unten). Eine Vorrichtung zum Verriegeln des Schaltzustandes in EIN- oder AUS-Position ist integriert und kann mit einem handelsüblichen Vorhängeschloss ohne zusätzliches Zubehör genutzt werden. Ein Klappdeckel mit unverlierbarer Schnellschraube ermöglicht den Zugang zu dem Installationsraum für optionale Hilfskontakte und andere Auslöser. Integriertes Zubehör ist über Sichtfenster ohne öffnen des Klappdeckels erkenn- und identifizierbar.

Nennstrom: 250 A
Nennstrom für kurze Zeit ICW IEC 60947: 3,60 kA
Polanzahl: 3
Anschlussquerschnitt bei starrem Leiter: 35 - 185 mm²
Anschlussquerschnitt bei flexiblem Leiter: 35 - 150 mm²

liefern und betriebsfertig montieren
Menge: 1,000 St

**01.01.03.0004 NH Sicherungslasttrennschalter NH00**
NH00-Sicherungslasttrennschalter für Montageplatte bzw. Hutschienenmontage nach DIN EN 60947-3 (VDE 0660-107) und geeignet für NH-Sicherungseinsätze nach IEC 60269-2 / DIN VDE 0636-2. Bestehend aus 3-poligem Schalterunterteil und plombierbarem Griffeinsatz, Berührungsschutz am Griff, mit verschiebbarem Klarsichtfenster zur Spannungsprüfung, allpolig schaltend, zur Montage auf Hutprofilschiene oder Montageplatte ohne zusätzliche Blende.

Nennstrom: 160 A
Nennstrom für kurze Zeit Icw 1s IEC 60947: 5 kA
Strombelastbarkeit bei AC22 in Kategorie B: 160 A
Sicherungsgröße: NH00
Anschlussquerschnitt bei flexiblem Leiter: 6 - 95 mm²
Anschlussquerschnitt bei starrem Leiter: 6 - 95 mm²
Betriebstemperatur: -25 - 55 °C
Nominales Drehmoment: 12 - 12 Nm
Frequenz: 50 - 60 Hz
Gesamtverlustleistung unter Nennstrom: 9 W
Gerätelebensdauer, mechanische Schaltspiele: 1400
Gerätelebensdauer, elektrische Schaltspiele: 200
Gerätelebensdauer (Summe Mech.- und Elektrischelebensdauer) IEC 60947-3 Tab.4: 1600
Isolationsspannung Ui: 1000 V
IP-Klasse (Ingress Protection): IP3X
Tiefe: 80 mm

Liefern und betriebsfertig montieren inkl. aller Klein- und Befestigungsmatrialien.
Menge: 15,000 St

**01.01.03.0005 Sicherungseinatz NH00 25 A**
mit Kombi-Melder, mit Metall-Grifflasche

Nennstrom 25 A
Auslösercharakteristik gG
Isoliert nein
Ausschaltvermögen Icn AC nach IEC 60898-1 120 kA
Sicherungscharakteristik gG
Versorgungsspannungsart AC

Liefern und betriebsfertig montieren inkl. aller Klein- und Befestigungsmatrialien.
Menge: 3,000 St

**01.01.03.0006 Sicherungseinatz NH00 35 A**
mit Kombi-Melder, mit Metall-Grifflasche

Nennstrom 35 A
Auslösercharakteristik gG
Isoliert nein
Ausschaltvermögen Icn AC nach IEC 60898-1 120 kA
Sicherungscharakteristik gG
Versorgungsspannungsart AC

Liefern und betriebsfertig montieren inkl. aller Klein- und Befestigungsmatrialien.
Menge: 12,000 St

**01.01.03.0007 Sicherungseinatz NH00 63 A**
mit Kombi-Melder, mit Metall-Grifflasche

Nennstrom 63 A
Auslösercharakteristik gG
Isoliert nein
Ausschaltvermögen Icn AC nach IEC 60898-1 120 kA
Sicherungscharakteristik gG
Versorgungsspannungsart AC

Liefern und betriebsfertig montieren inkl. aller Klein- und Befestigungsmatrialien.
Menge: 27,000 St

**01.01.03.0008 Sicherungseinatz NH00125 A**
mit Kombi-Melder, mit Metall-Grifflasche

Nennstrom 125 A
Auslösercharakteristik gG
Isoliert nein
Ausschaltvermögen Icn AC nach IEC 60898-1 120 kA
Sicherungscharakteristik gG
Versorgungsspannungsart AC

Liefern und betriebsfertig montieren inkl. aller Klein- und Befestigungsmatrialien.
Menge: 3,000 St

**01.01.03.0009 Reitersicherungsunterteil D02 Sammelschiene**
Reitersicherungsunterteil für drei D02 Sicherungen, für Sammelschienensystem-Abstand 60 mm, Höhe 20 und 30 mm wie im System univers. Sicherungsbefestigung mit Schraubkappe. In max. 63 A. Sammelschienenrastierung für 5 mm dicke Kupferschienen, ausbrechbar für 10 mm Dicke. Beschriftungsmöglichkeit am Gerät integriert. Rahmenklemme bis 16 mm² feindrähtig und bis 25 mm² ein - und mehrdrähtig. Gerätebreite 27 mm. Entsprich die Normen DIN EN 60269-1 und DIN VDE 0636-31.

Anschlussquerschnitt bei
flexiblem Leiter:  1,5 - 25mm²
Sammelschienenhöhe:  5 / 10 / 12 / 30 mm
Breite installiertes Produkt:  ca.27 mm
Bemessungsbetriebsspannung Ue: 0 / 400 V
Isolationsspannung:  800 V
Klemmenart bei den Eingängen: Käfigklemmen
Tiefe installiertes Produkt:  ca.35 mm
Anschlussart:  Klemme /  Sammelschiene
Anzahl der Pole:  3
Montageart:  Schienensystem
Nennstrom für Sicherungseinsätze:  2 / 4 / 6 / 10 /
  13 / 16 / 20 / 25
  / 35 / 50 / 63 A
Stoßspannungsfestigkeit:  6000 V

Liefern und betriebsfertig montieren inkl. aller Klein- und Befestigungsmatrialien.
Menge: 51,000 St

**01.01.03.0010 Sicherungssockel D02 63A 1pol, Hutschiene**
D02-Sicherungsunterteil mit Abdeckung für Hutschienenmontage.
Geeignet für Sicherungseinsätze und
Hülsen-Pass Einsätze

Nennstrom: 63 A
Polart: 1 P
Montageart: DIN Hutschiene (REG)
Polanzahl: 1 P
Sicherungsgröße: D02
Nennstrom für Sicherungseinsätze :
2 / 4 / 6 / 10 / 13 / 16 / 20 / 25 / 35 / 50 / 63 A
Mit Abdeckung

Liefern und betriebsfertig montieren inkl. aller Klein- und Befestigungsmatrialien.
Menge: 3,000 St

**01.01.03.0011 Sicherungssockel D02 63A 3pol, Hutschiene**
D02-Sicherungsunterteil mit Abdeckung für Hutschienenmontage.
Geeignet für Sicherungseinsätze und
Hülsen-Pass Einsätze

Nennstrom: 63 A
Polart: 3 P
Montageart: DIN Hutschiene (REG)
Polanzahl: 3 P
Sicherungsgröße: D02
Nennstrom für Sicherungseinsätze :
2 / 4 / 6 / 10 / 13 / 16 / 20 / 25 / 35 / 50 / 63 A
Mit Abdeckung

Liefern und betriebsfertig montieren inkl. aller Klein- und Befestigungsmatrialien.
Menge: 3,000 St

**01.01.03.0012 Sicherungssockel D01 16A 1pol, Hutschiene**
D01-Sicherungsunterteil mit Abdeckung für Hutschienenmontage. Geeignet für Sicherungseinsätze und Hülsen-Pass Einsätze.

Nennstrom: 16 A
Polanzahl: 1
Montage auf: DIN Schiene
Anschluss-/Steckertyp Eingang: Käfigklemme
Frequenz: 50 - 50 Hz
Gesamtverlustleistung unter Nennstrom: ca.2,90 W
Mit Deckel: Ja
Sicherungsgröße: D01
Sicherungscharakteristik: gG

Liefern und betriebsfertig montieren inkl. aller Klein- und Befestigungsmatrialien.
Menge: 10,000 St

**01.01.03.0013 Sicherungssockel D01 16A 3pol, Hutschiene**
Kunststoff-Sicherungssockel D01 E14 16A 3polig Hutschiene Rahmenklemme Abdeckung

D01-Sicherungsunterteil mit Abdeckung für Hutschienenmontage. Geeignet für Sicherungseinsätze und Hülsen-Pass Einsätze.

Nennstrom: 16 A
Polanzahl: 3
Montage auf: DIN Schiene
Anschluss-/Steckertyp Eingang: Käfigklemme
Frequenz: 50 - 50 Hz
Gesamtverlustleistung unter Nennstrom: ca.8,70 W
Mit Deckel: Ja
Sicherungsgröße: D01
Sicherungscharakteristik: gG

Liefern und betriebsfertig montieren inkl. aller Klein- und Befestigungsmatrialien.
Menge: 10,000 St

**01.01.03.0014 Sicherungseinsatz D02 E18 400V gG mit Kennmelder**
Sicherungseinsatz D02 E18 400V gG mit Kennmelder, Nennspannung 400 V, 250 V

bis 63 A

Sicherungsgröße: D02
Sicherungscharakteristik: gG
Nennstrom: 20 A
Nennspannung: 250 - 400 V
Gesamtverlustleistung unter Nennstrom: 2 W
Höhe: 15 mm
Breite: 15 mm
Farbe: Blau
Auslösecharakteristik: gG

mit Passhülse und Schraubkappe zu D02 Unterteil
liefern und montierenLieferung und Montage wie zuvor beschrieben.
Menge: 160,000 St

**01.01.03.0015 Sicherungseinsatz D01 E14 400V gG mit Kennmelder**
Sicherungseinsatz D01 E14 16A 400V gG mit Kennmelder

bis 16A

Sicherungsgröße: D01
Sicherungscharakteristik: gG
Nennspannung: 250 - 400 V
Höhe: 10 mm
Breite: 10 mm
Farbe: Grau
Auslösecharakteristik: gG
Menge: 40,000 St

**01.01.03.0016 Überspannungsschutz Kombiableiter T1+2**
Kombiableiter
Modularer Kombi-Ableiter bestehend aus drehbarem Basisteil und gesteckten Schutzmodulen mit Fernmeldekontakt für Überwachungseinrichtung (potentialfreier Wechsel). Ableiter Typ 1 und Typ 2 nach DIN EN 61643-11. Einfacher, werkzeugloser Schutzmodul-Wechsel durch Modulverriegelungssystem mit Funktions-/Defektanzeige durch Markierung im Sichtfenster. Gekapselte, nicht ausblasende Funkenstreckenbauform. Reiheneinbaugerät nach DIN 43880, Schutzmodul-Kodierung, Durchgangsklemmen für alle Leiteranschlüsse.

Max. Ableitvermögen (Imax) L-N(PEN)/ N-PE : 50 kA
Vorsicherung : 250 A
Netzform : TT/TN-S
Anzahl Module : 8
Schutzart : IP20
Betriebstemperatur : -40-80 °C
Lager-/Transporttemperatur : -40-80 °C
Prüfklasse IEC61643-11 / VDE0675-6-11 :T1+T2

Angebotenes Fabrikat: '................................'

Angebotener Typ: '................................'

liefern und betriebsfertig montieren
Menge: 1,000 St

**01.01.03.0017 Überspannungsableiter 4 polig 40kA Typ 2**
Überspannungsableiter der Anforderungsklasse C, TN System mit Defektanzeige. Diese Ableiter dienen der Spannungsbegrenzung auf <= 1,5 kV und können den Ableitern der Klasse B nachgeschaltet werden. Beim Nachschalten dieser Ableiter muss eine Leitungslänge > 10 m eingehalten werden oder Entkopplungsinduktivitäten eingebaut werden.

Prüfklasse IEC61643-11 / VDE0675-6-11: 2/ C/ T2
Netzform:  TN
Mit Fernmeldekontakt:  nein
Schutzpegel Up:  1,5 kV
Nennableitstrom (In) 8/20µs, IEC
61643)L-N(PEN)/ N-PE:  20 kA
Max. Ableitvermögen (Imax)
L-N(PEN)/ N-PE:  40 kA
Bemessungsbetriebsspannung Ue:  230/400 V
Bemessungsspannung Uc laut
IEC61643-1:  275 V
Anzahl Module:  4
Meldeleuchte:  Defektanzeige
Betriebstemperatur:  -40 bis 60 °C
Lager-/Transporttemperatur:  -40 bis 80 °C
Anschlussquerschnitt bei flexiblem Leiter: 25mm²
Anschlussquerschnitt bei starrem Leiter:  35mm²

Liefern und betriebsfertig montieren inkl. aller Klein und Befestigungsmatrialien.
Menge: 7,000 St

**01.01.03.0018 eHz Wandlerzähler**
Modularer Wirkenergie- und Blindenergie-Stromzähler als Unterzähler in der Hauptverteilung Neubau

Die für dreiphasige Netze ausgelegt und können mit einem 1/5-A-Stromwandler in Anlagen mit bis zu 12.000 A angeschlossen werden.

Funktionen:
· Bidirektionale Messung und Anzeige von Gesamt- und Teilenergie
· Verwaltung von vier Tarifen: T1 / T2 / T3 / T4
· Impulsausgang
· Messung der elektrischen Parameter: I, U, V, f
· Bidirektionale Leistung, Leistungsfaktor
· Modbus-TCP-Kommunikation
· MID 2019 geeicht

Das Gerät COUNTIS E48 kann auf einer 35-mm-DIN-Schiene (EN 60715TM35) montiert werden. Es darf ausschließlich in Schaltschränken verwendet werden. Die Modbus-TCP-Kommunikation am Gerät COUNTIS E48 erfolgt über eine Ethernet-Verbindung zum Betreiben von Geräten über einen PC oder eine API. Das Gerät kommuniziert über das Modbus-TCP-Protokoll, das einen Dialog in einer Client/Server-Struktur ermöglicht. Die Kommunikation erfolgt über einen Ethernet-Kommunikationsport mittels TCP (Transmission Control Protocol).

Fabrikat der Planung : SOCOMEC
Typ der Planung :  Countis E48
oder gleichwertig

Angebotenes Fabrikat: '................................'

Angebotener Typ: '................................'

liefern und betriebsfertig montieren
Menge: 1,000 St

**01.01.03.0019 Stromwandler Imax 400A**
Stromwandler Imax 400A

passend für eHz Wandlerzähler

inklusive interner Verkabelung zum Zähler

liefern und betriebsfertig montieren
Menge: 3,000 St

**01.01.03.0020 Fehlerstromschutzschalter RCD 4 polig 6kA 40A 30mA Typ A**
Fehlerstrom-Schutzschalter (FI) nach DIN EN 61008-2-1, VDE 0664 Teil 10 + 11, Berührungsschutz IP2x nach DIN VDE 0106 Teil 100. Geeignet zum nachträglichen Anbau von Zusatzeinrichtungen (Montage ohne Werkzeug). Anschlussklemmen mit Draht-Einschiebe-Schutz, Bi-Connect-Klemmen unten, externe blaue Test-Taste. Alle Produkte mit VDE Zeichen. Beschriftungsmöglichkeit direkt am Gerät.

Bemessungsbetriebsspannung Ue:  230/400 V
Nennstrom:  40 A
Typ des Fehlerstromschutzes:  A
Bemessungsfehlerstrom:  30 mA
Polanzahl:  4 P
Isolationsspannung:  500 V
Anschlussart:  Schraubtechnik
Anschlussquerschnitt bei flexiblem Leiter: 16mm²
Anschlussquerschnitt bei starrem Leiter:  25mm²
Anzahl Module:  4
Betriebstemperatur:  -25 bis 40 °C
Lagerungstemperatur:  -55 bis 70 °C

Liefern und betriebsfertig montieren inkl. aller Klein und Befestigungsmatrialien.
Menge: 50,000 St

**01.01.03.0021 Fehlerstromschutzschalter RCD 4 polig 6kA 63A 30mA Typ A**
Fehlerstrom-Schutzschalter (FI) nach DIN EN 61008-2-1, VDE 0664 Teil 10 + 11, Berührungsschutz IP2x nach DIN VDE 0106 Teil 100. Geeignet zum nachträglichen Anbau von Zusatzeinrichtungen (Montage ohne Werkzeug). Anschlussklemmen mit Draht-Einschiebe-Schutz, Bi-Connect-Klemmen unten, externe blaue Test-Taste. Alle Produkte mit VDE Zeichen. Beschriftungsmöglichkeit direkt am Gerät.

Bemessungsbetriebsspannung Ue:  230/400 V
Nennstrom:  63 A
Typ des Fehlerstromschutzes:  A
Bemessungsfehlerstrom:  30 mA
Polanzahl:  4 P
Isolationsspannung:  500 V
Anschlussart:  Schraubtechnik
Anschlussquerschnitt bei flexiblem Leiter: 16mm²
Anschlussquerschnitt bei starrem Leiter:  25mm²
Anzahl Module:  4
Betriebstemperatur:  -25 bis 40 °C
Lagerungstemperatur:  -55 bis 70 °C

Liefern und betriebsfertig montieren inkl. aller Klein und Befestigungsmatrialien.
Menge: 1,000 St

**01.01.03.0022 FI-LS-Schalter RCBO 1P+N 10kA B-16A 30mA Typ A**
Fehlerstrom-Schutzschalter netzspannungsunabhängig mit integriertem Überstromschutz gemäß

IEC/EN 61009, VDE 0664

Typ A: Auslösung bei sinusförmigen Wechselfehlerströmen und pulsierenden Gleichfehlerströmen

Ausführung SI (superimmunisiert): erhöhte Festigkeit gegen Überspannungsspitzen hervorgerufen

durch atmosphärische Überspannungen (Blitz), Schalthandlungen und transiente Ableitströme.

Kurzzeitverzögerte Auslösung
Bemessungsstrom: 4..40 A
Bemessungsbetriebsspannung Ue:
- 1P+N: 230 V AC
Bemessungsausschaltvermögen Icn (= IDm): 6 kA
Bemessungsstoßspannungsfestigkeit (Uimp) 4 kV
Stoßstromfestigkeit mit Stoßstromform 8/20 µs:
- 250 A für unverzögerte Ausführung
- 3 kA für selektive Ausführung
Betriebstemperatur Typ A, SI -25 °C .. +60 °C

Anschlussklemmen: Käfigklemme für max.:
- 10 mm² (flexibler Leiter) oder
- 16 mm² (starrer Leiter)
Trennereigenschaften durch grüne Markierung am Schaltknebel bei geöffneten Kontakten.
Sprungschaltung für lange Kontaktlebigkeit.
Zusatzausrüstungen linksseitig montierbar.
Einbaubreite: max. 36 mm (2 TE)

Liefern und betriebsfertig montieren inkl. aller Klein und Befestigungsmatrialien.
Menge: 9,000 St

**01.01.03.0023 Leitungsschutzschalter 1 polig 6kA B-Charakteristik 10A**
Leitungsschutzschalter nach DIN EN 60898-1 (VDE 0641-11), Berührungsschutz IP2x nach DIN VDE 0106 Teil 100 mit VDE Zeichen. LS mit zeitverzögertem thermischen Auslöser für Überlastschutz und elektromagnetischer Auslöser für Kurzschlussschutz. Geeignet zum nachträglichen Anbau von Zusatzeinrichtungen. Beschriftungsmöglichkeit direkt am Gerät und Einzelentnahme aus dem Phasenschienenverbund durch Entriegelung der Hutschienenschnellbefestigung.

Bemessungsbetriebsspannung Ue:  230/400 V
Nennstrom:  10 A
Auslösercharakteristik:  B
Ausschaltvermögen Icn AC,
nach IEC 60898-1:  6 kA
Ausschaltvermögen
Grenzkurzschlussstrom Icu AC,
nach IEC 60947-2:  6 kA
Ausschaltvermögen Icn bei 230V AC,
nach IEC 60898-1:  6 kA
Polanzahl:  1 P
Isolationsspannung:  500 V
Stoßspannungsfestigkeit:  4000 V
Frequenz:  50/60 Hz
Anschlussart:  Schraubtechnik
Anschlussquerschn. des Eingangs und Ausgangs mit Schrauben, bei massivem Leiter:  1/35 mm²
Anschlussquerschn. des Zugangs und Ausgangs mit Schrauben, bei flexiblem Leiter:  1/25 mm²

inklusive anteiliger Innenverdrahtung und Ausführung auf Klemmen.

Angebotenes Fabrikat: '................................'

Angebotener Typ: '................................'
liefern und betriebsfertig montieren
Menge: 85,000 St

**01.01.03.0024 Leitungsschutzschalter 1 polig 6kA B-Charakteristik 16A**
wie zuvor beschrieben, jedoch ausgelegt für:
Nennstrom:  16 A
Auslösecharakteristik:  B

liefern und betriebsfertig montieren
Menge: 185,000 St

**01.01.03.0025 Leitungsschutzschalter 1 polig 6kA B-Charakteristik 20A**
wie zuvor beschrieben, jedoch ausgelegt für:
Nennstrom:  20 A
Auslösecharakteristik:  B

liefern und betriebsfertig montieren
Menge: 5,000 St

**01.01.03.0026 Leitungsschutzschalter 3 polig 6kA B-Charakteristik 10A**
Leitungsschutzschalter nach E DIN EN 60898-1 (VDE 0641-11), Berührungsschutz IP2x nach DIN VDE 0106 Teil 100 mit VDE Zeichen. LS mit zeitverzögertem thermischen Auslöser für Überlastschutz und elektromagnetischer Auslöser für Kurzschlussschutz. Geeignet zum nachträglichen Anbau von Zusatzeinrichtungen. Beschriftungsmöglichkeit direkt am Gerät und Einzelentnahme aus dem Phasenschienenverbund durch Entriegelung der Hutschienenschnellbefestigung.

Bemessungsbetriebsspannung Ue:  230/400 V
Nennstrom:  10 A
Auslösercharakteristik:  B
Ausschaltvermögen Icn AC,
nach IEC 60898-1:  6 kA
Polanzahl:  3 P
Anschlussart:  Schraubtechnik

liefern und betriebsfertig montieren
Menge: 15,000 St

**01.01.03.0027 Leitungsschutzschalter 3 polig 6kA B-Charakteristik 16A**
wie zuvor beschrieben, jedoch ausgelegt für:
Nennstrom:  16 A
Auslösecharakteristik:  B

liefern und betriebsfertig montieren
Menge: 8,000 St

**01.01.03.0028 Leitungsschutzschalter 3 polig 6kA B-Charakteristik 20A**
wie zuvor beschrieben, jedoch ausgelegt für:
Nennstrom:  20 A
Auslösecharakteristik:  B

liefern und betriebsfertig montieren
Menge: 5,000 St

**01.01.03.0029 Hilfsschalter 10 A**
Zubehör für Leitungsschutzschalter

Nennstrom:  10 A
Anzahl Module:  0,5
Bemessungsbetriebsspannung Ue:  230 V
Isolationsspannung:  240 V
Betriebstemperatur:  -10 bis 50 °C
Lager-/Transporttemperatur:  -4 bis 80 °C
Anschlussart:  Schraubtechnik
Anschlussquerschnitt bei flexiblem Leiter: 1 - 6mm²
Anschlussquerschnitt bei starrem Leiter: 1 - 6mm²
Kontaktanzahl:  2
Kontaktart:  1Ö+1S

Liefern und betriebsfertig montieren inkl. aller Klein und Befestigungsmatrialien.
Menge: 46,000 St

**01.01.03.0030 KNX Linien / Bereichskoppler**
Zur galvanischen Trennung von KNX-Linien/Bereichen und
zum Routing von Datentelegrammen zwischen KNX-Linen und
-Bereichen.

- Filterung des gesamten Gruppenadressbereichs
(Hauptgruppe 0-31) muss ab ETS Version 4.1.2
möglich sein.

Bedien- und Anzeigeelemente:
- LED, grün ON
- LED, gelb Primärlinie (Main Line)
- LED, gelb Sekundärlinie (Line)

Anschluss:
- Primärlinie Busanschlussklemme
- Sekundärlinie Busanschlussklemme

Baureihe: Line Couplers
Unterstützte Bussysteme: KNX (TP)
Montageart: DIN-Schiene
Schutzart: IP20
Breite in Teilungseinheiten: 2

Fabrikat der Planung : ABB
Typ der Planung :  LK/S 4.2
oder gleichwertig

Angebotenes Fabrikat: '................................'

Angebotener Typ: '................................'

Liefern und betriebsfertig montieren inkl. aller Klein und Befestigungsmatrialien.
Menge: 3,000 St

**01.01.03.0031 KNX Spannungsversorgung 640mA**
Erzeugt und überwacht die KNX-Systemspannung. Mit
integrierter Drossel und galvanischer Trennung von
Busspannung und Versorgungsspannung.

- zusätzlicher Unverdrosselter 30 V DC Spannungsausgang
zur Speisung einer weiteren Linie (mit separater
Drossel)
- Spannungsausgang kurzschlussfest und überlastsicher.
- LEDs am Gerät zur Anzeige der Busstromaufnahme und
des Status der Linie bzw. des Gerätes:
- Busspannung UN
- Busstrom I
- Busstrom I > Nennstrom
- Überlast I > Imax
- Taster am Gerät zum Auslösen eines Bus-Reset

- Bereitstellung von Diagnoseinformationen über
KNX-Gruppenkommunikation
- Integrierter KNX-Busankoppler
- Gerätediagnose über eine kostenlose PC-Software

Diagnosefunktionen über KNX-Gruppenkommunikation:
- Busspannung UN
- Busstrom I1
- Strom Spannungsausgang I2
- Gesamtstrom I (= I1 + I2)
- Gesamtstrom I > Nennstrom IN
- Überlast I > Imax
- Bus-Reset auslösen

- Versorgungsspannung Us: 85-265 V AC, 50/60 Hz
- KNX-Spannungsausgang: 1 Linie mit integr. Drossel
- Zusätzlicher Spannungsausgang unverdrosselt
- Nennspannung Un: 30 V DC +1/-2 V, SELV
- Nennstrom In: 640 mA in Summe für
für beide Spannungsausgänge

- Anschluss:
- KNX schraubenlose Busanschlussklemme
- Versorgung Schraubklemmen
- Gehäusematerial:
- Kunststoff, halogenfrei,
- Entflammbarkeit V-0 gem. UL94

Schutzart: IP 20, EN 60 529
Montage: auf Tragschiene 35 mm, EN 60 715
Einbaulage: beliebig
Breite: 4 TE (72mm)

Fabrikat der Planung : ABB
Typ der Planung :  SV/S30.640.5.1
oder gleichwertig

Angebotenes Fabrikat: '................................'

Angebotener Typ: '................................'

Liefern und betriebsfertig montieren inkl. aller Klein und Befestigungsmatrialien.
Menge: 4,000 St

**01.01.03.0032 KNX Jalousieaktor 2-fach**
Zur parallelen Steuerung von bis zu 2 Jalousie- oder
Rollladenantrieben (230 V AC) je Ausgang über KNX
und / oder manuell

- Keine Hilfsspannung notwendig
- Manuelle Bedientatsen und LED-Anzeige pro Kanal
- Automatische Fahrzeitermittlung über Endlagenerkennung
- Elektromechanisch verriegelte Ausgangskontakte zum
Antriebsschutz
- Ansteuerung einer Vorzugslage bei Busspannungsausfall
mit Einhaltung der Umkehrpause

Funktion: Positionieren von
- Jalousien / Rolläden
- Markiesen und anderen Behängen
- Lüftungsklappen
- Tore und Fenster

Mit einem Anwendungsprogramm sind folgende Funktionen
pro Ausgang möglich:
- Kopieren und Tauschen von Kanälen
- Zeitverzögertes Schalten der Antriebe
- Zyklische Geräteüberwachung
- Sende- und Schaltverzögerung nach
Busspannungswiederkehr
- Statuswerte anfordern
- Telegrammratenbegrenzung
- Verhalten bei Busspannungsausfall und Wiederkehr,
Programmierung und Reset
- Manuelle Bedienung sperren/freigeben, Deaktivierung
nach Zeit und Status
- Position bei Sicherheitsalarmen (3 x Wind- , Regen- und
Frostalarm mit zyklischer Überwachung, Sperren und
Zwangsführung) und Verhalten bei Rücknahme
- Direkte Befehle AUF/AB, STOPP, Lamellenverstellung
- Position Höhe/Lamelle 0-255 anfahren
- Preset Position 1-4 anfahren/setzen und 8-Bit-Szene
- Fahrbereichsbegrenzung (für direkte und Automatik-
Befehle)
- Umkehrpause und Verzögerungszeiten der Antriebe
einstellbar
- Automatiksteuerung (Position Höhe/Lamelle bei Sonne)
und Lamellennachführung
- Heizen-/Kühlen Automatik mit Überhitzungsschutz
- Status Höhe/Lamelle 0-255, Endlage oben/unten,
Bedienbarkeit, Automatik, Statusinformation (2 Byte)
- Totzeiten Behang/Lamelle einstellbar
- Tuchstraffung für Markisen und Schlitzstellung für
Rollläden
- Steuerung von Lüftungsklappen, Schaltbetrieb mit
Treppenlichtfunktion
Eine Kaskadierung von Funktionen ist möglich.

Ausgänge:
- 2 unabhängige Ausgänge für je bis zu 2 Antriebe im
Parallelbetrieb (pro Kanal 2 Relaisausgänge AUF / AB)

Maximale Verlustleistung: 2,0 W
Maximale Leistungsaufnahme KNX: 250mW

Nennspannung: max. 230 V AC, 45-65 Hz
Nennstrom: max. 6 A

Bedien- u. Anzeigeelemente:
- pro Kanal je 2 LEDs und Tasten (Auf/AB)

Anschluss:
Laststromkreis: Schraubklemmen mit Kombikopfschraube
für Leitungen 0,2 bis 6 qmm
KNX: Schraubenlose Busanschlussklemme

Schutzart: IP 20, EN 60 529
Montage: auf Tragschiene 35 mm, EN 60 715
Einbaulage: beliebig
Breite: 4 TE (72 mm)

Liefern montieren inkl. Zubehör:
Inbetriebnahme:

Baureihe: Blind Actuators 230 V AC
Unterstützte Bussysteme: KNX (TP)
Anzahl Eingänge: Analog (0 -10 V / 4 -20 mA) 0
Anzahl Ausgänge: 2
Montageart: DIN-Schiene
Schutzart: IP20
Höhe des Produkts: 90 mm
Breite des Produkts: 72 mm
Tiefe des Produkts: 64,5 mm
Breite in Teilungseinheiten: 4

Fabrikat der Planung : ABB
Typ der Planung :  JRA/S2.230.5.1
oder gleichwertig

Angebotenes Fabrikat: '................................'

Angebotener Typ: '................................'

Liefern und betriebsfertig montieren inkl. aller Klein und Befestigungsmatrialien.
Menge: 1,000 St

**01.01.03.0033 KNX Jalousieaktor 4-fach**
Zur Steuerung von bis zu 4 Jalousie- oder
Rollladenantrieben (230 V AC).

- Keine Hilfsspannung notwendig
- Manuelle Bedientatsen und LED-Anzeige pro Kanal
- Automatische Fahrzeitermittlung über Endlagenerkennung
- Elektromechanisch verriegelte Ausgangskontakte zum
Antriebsschutz
- Ansteuerung einer Vorzugslage bei Busspannungsausfall
mit Einhaltung der Umkehrpause

Funktion: Positionieren von
- Jalousien / Rolläden
- Markiesen und anderen Behängen
- Lüftungsklappen
- Tore und Fenster

Mit einem Anwendungsprogramm sind folgende Funktionen
pro Ausgang möglich:
- Kopieren und Tauschen von Kanälen
- Zeitverzögertes Schalten der Antriebe
- Zyklische Geräteüberwachung
- Sende- und Schaltverzögerung nach
Busspannungswiederkehr
- Statuswerte anfordern
- Telegrammratenbegrenzung
- Verhalten bei Busspannungsausfall und Wiederkehr,
Programmierung und Reset
- Manuelle Bedienung sperren/freigeben, Deaktivierung
nach Zeit und Status
- Position bei Sicherheitsalarmen (3 x Wind- , Regen- und
Frostalarm mit zyklischer Überwachung, Sperren und
Zwangsführung) und Verhalten bei Rücknahme
- Direkte Befehle AUF/AB, STOPP, Lamellenverstellung
- Position Höhe/Lamelle 0-255 anfahren
- Preset Position 1-4 anfahren/setzen und 8-Bit-Szene
- Fahrbereichsbegrenzung (für direkte und Automatik-
Befehle)
- Umkehrpause und Verzögerungszeiten der Antriebe
einstellbar
- Automatiksteuerung (Position Höhe/Lamelle bei Sonne)
und Lamellennachführung
- Heizen-/Kühlen Automatik mit Überhitzungsschutz
- Status Höhe/Lamelle 0-255, Endlage oben/unten,
Bedienbarkeit, Automatik, Statusinformation (2 Byte)
- Totzeiten Behang/Lamelle einstellbar
- Tuchstraffung für Markisen und Schlitzstellung für
Rollläden
- Steuerung von Lüftungsklappen, Schaltbetrieb mit
Treppenlichtfunktion
Eine Kaskadierung von Funktionen ist möglich.

Ausgänge:
- 4 unabhängige Ausgänge
(pro Kanal 2 Relaisausgänge AUF / AB)

Maximale Verlustleistung: 2,0 W
Maximale Leistungsaufnahme KNX: 250mW

Nennspannung: max. 230 V AC, 45-65 Hz
Nennstrom: max. 6 A

Bedien- u. Anzeigeelemente:
- pro Kanal je 2 LEDs und Tasten (Auf/AB)

Anschluss:
Laststromkreis: Schraubklemmen mit Kombikopfschraube
für Leitungen 0,2 bis 6 qmm
KNX: Schraubenlose Busanschlussklemme

Schutzart: IP 20, EN 60 529
Montage: auf Tragschiene 35 mm, EN 60 715
Einbaulage: beliebig
Breite: 4 TE (72 mm)

Liefern montieren inkl. Zubehör:
Inbetriebnahme:

Baureihe: Blind Actuators 230 V AC
Unterstützte Bussysteme: KNX (TP)
Anzahl Eingänge: Analog (0-10 V / 4-20 mA) 0
Anzahl Ausgänge: 4
Montageart: DIN-Schiene
Schutzart: IP20
Höhe des Produkts: 90 mm
Breite des Produkts: 72 mm
Tiefe des Produkts: 64,5 mm
Breite in Teilungseinheiten: 4

Fabrikat der Planung : ABB
Typ der Planung :  JRA/S4.230.5.1
oder gleichwertig

Angebotenes Fabrikat: '................................'

Angebotener Typ: '................................'

Liefern und betriebsfertig montieren inkl. aller Klein und Befestigungsmatrialien.
Menge: 2,000 St

**01.01.03.0034 KNX Jalousieaktor 8-fach**
Zur Steuerung von bis zu 8 Jalousie- oder
Rollladenantrieben (230 V AC) je Ausgang über KNX
und / oder manuell.

- Keine Hilfsspannung notwendig
- Manuelle Bedientatsen und LED-Anzeige pro Kanal
- Automatische Fahrzeitermittlung über Endlagenerkennung
- Elektromechanisch verriegelte Ausgangskontakte zum
Antriebsschutz
- Ansteuerung einer Vorzugslage bei Busspannungsausfall
mit Einhaltung der Umkehrpause

Funktion: Positionieren von
- Jalousien / Rolläden
- Markiesen und anderen Behängen
- Lüftungsklappen
- Tore und Fenster

Mit einem Anwendungsprogramm sind folgende Funktionen
pro Ausgang möglich:
- Kopieren und Tauschen von Kanälen
- Zeitverzögertes Schalten der Antriebe
- Zyklische Geräteüberwachung
- Sende- und Schaltverzögerung nach
Busspannungswiederkehr
- Statuswerte anfordern
- Telegrammratenbegrenzung
- Verhalten bei Busspannungsausfall und Wiederkehr,
Programmierung und Reset
- Manuelle Bedienung sperren/freigeben, Deaktivierung
nach Zeit und Status
- Position bei Sicherheitsalarmen (3 x Wind- , Regen- und
Frostalarm mit zyklischer Überwachung, Sperren und
Zwangsführung) und Verhalten bei Rücknahme
- Direkte Befehle AUF/AB, STOPP, Lamellenverstellung
- Position Höhe/Lamelle 0-255 anfahren
- Preset Position 1-4 anfahren/setzen und 8-Bit-Szene
- Fahrbereichsbegrenzung (für direkte und Automatik-
Befehle)
- Umkehrpause und Verzögerungszeiten der Antriebe
einstellbar
- Automatiksteuerung (Position Höhe/Lamelle bei Sonne)
und Lamellennachführung
- Heizen-/Kühlen Automatik mit Überhitzungsschutz
- Status Höhe/Lamelle 0-255, Endlage oben/unten,
Bedienbarkeit, Automatik, Statusinformation (2 Byte)
- Totzeiten Behang/Lamelle einstellbar
- Tuchstraffung für Markisen und Schlitzstellung für
Rollläden
- Steuerung von Lüftungsklappen, Schaltbetrieb mit
Treppenlichtfunktion
Eine Kaskadierung von Funktionen ist möglich.

Ausgänge:
- 8 unabhängige Ausgänge
(pro Kanal 2 Relaisausgänge AUF / AB)

Maximale Verlustleistung: 4,0 W
Maximale Leistungsaufnahme KNX: 250 mW

Nennspannung: max. 230 V AC, 45-65 Hz
Nennstrom: max. 6 A

Bedien- u. Anzeigeelemente:
- pro Kanal je 2 LEDs und Tasten (Auf/AB)

- Anschluss:
- Laststromkreis: Schraubklemmen mit Kombikopfschraube
- für Leitungen 0,2 bis 6 qmm
- KNX: Schraubenlose Busanschlussklemme

- Gehäusematerial:
- Kunststoff, halogenfrei
- Entflammbarkeit V-0 gem. UL94
Schutzart: IP 20, EN 60 529
Montage: auf Tragschiene 35 mm, EN 60 715
Einbaulage: beliebig
Breite: 8 TE (144 mm)

Liefern montieren inkl. Zubehör:
Inbetriebnahme:

Baureihe: Blind Actuators 230 V AC
Unterstützte Bussysteme: KNX (TP)
Anzahl Eingänge: Analog (0 - 10 V / 4 -20 mA) 0
Anzahl Ausgänge: 8
Montageart: DIN-Schiene
Schutzart: IP20
Höhe des Produkts: 90 mm
Breite des Produkts: 144 mm
Tiefe des Produkts: 64,5 mm
Breite in Teilungseinheiten: 8

Fabrikat der Planung : ABB
Typ der Planung :  JRA/S8.230.5.1
oder gleichwertig

Angebotenes Fabrikat: '................................'

Angebotener Typ: '................................'

Liefern und betriebsfertig montieren inkl. aller Klein und Befestigungsmatrialien.
Menge: 9,000 St

**01.01.03.0035 KNX Schaltaktor 2 fach, 10A**
Schaltaktor, 2-fach, 10 A, REG
schaltet mit potenzialfreien Kontakten Stromkreise mit elektrischen Verbrauchern
über KNX und/oder manuell ohne zusätzlicher Hilfsspannung.
- Integrierter KNX Busankoppler
- Keine externe Spannungsversorgung notwendig
- Beschriftungsmöglichkeit auf Gerät
- Manuelle Bedienung je Ausgang
- Anzeige Schaltzustand je Ausgang
Funktion:
- Schalten elektrischer Lasten:
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 2 potenzialfreie Kontakte
Nennstrom pro Ausgang 10 A (230 V AC)
Maximaler Strom Gerät 2 x 10 A
Nennfrequenz 50/60 Hz
Mehrphasen-Betrieb möglich
Maximale Verlustleistung Gerät 1,5 W
Schaltvermögen
Nach DIN EN 60 669 10 A AC1 (140 µF)
Max. Einschaltspitzenstrom (150 µs) 400 A
LED und Energiesparlampen anschließbar
Anschluss
Laststromkreis Schraubklemmen mit Kombikopfschraube
für Leitungen von 0,2 bis 6 mm²
KNX Schraubenlose Busanschlussklemme
Schutzart IP 20, DIN EN 60 529
Montage auf Tragschiene 35 mm, DIN EN 60 715
Einbaulage beliebig
Breite 2 TE (36 mm)
Gehäusematerial Kunststoff, halogenfrei
Entflammbarkeit V-0 gem. UL94
Liefern, montieren inkl. Zubehör
Inbetriebnahme

Baureihe: Switch Actuators 10 A
Unterstützte Bussysteme: KNX (TP)
Anzahl digitaler Eingänge: 0
Anzahl Eingänge: Analog (0 - 10 V / 4- 20 mA) 0
Anzahl Ausgänge: 2
Hilfsspannung AC/DC: KNX
Montageart: DIN-Schiene
Schutzart: IP20
Breite in Teilungseinheiten: 2

Fabrikat der Planung : ABB
Typ der Planung :  SA/S2.10.2.2
oder gleichwertig

Angebotenes Fabrikat: '................................'

Angebotener Typ: '................................'

Liefern und betriebsfertig montieren inkl. aller Klein und Befestigungsmatrialien.
Menge: 8,000 St

**01.01.03.0036 KNX Schaltaktor 2 fach, 16A**
Schaltaktor, 2-fach, 16 A, REG
schaltet mit potenzialfreien Kontakten Stromkreise mit elektrischen Verbrauchern
über KNX und/oder manuell ohne zusätzlicher Hilfsspannung.
- Integrierter KNX Busankoppler
- Keine externe Spannungsversorgung notwendig
- Beschriftungsmöglichkeit auf Gerät
- Manuelle Bedienung je Ausgang
- Anzeige Schaltzustand je Ausgang
Funktion:
- Schalten elektrischer Lasten:
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 2 potenzialfreie Kontakte
Nennstrom pro Ausgang 16 A (230 V AC)
Maximaler Strom Gerät 2 x 16 A
Nennfrequenz 50/60 Hz
Mehrphasen-Betrieb möglich
Maximale Verlustleistung Gerät 2,0 W
Schaltvermögen
Nach DIN EN 60 669 16 A AC1 (140 µF)
Max. Einschaltspitzenstrom (150 µs) 400 A
LED und Energiesparlampen anschließbar
Anschluss
Laststromkreis Schraubklemmen mit Kombikopfschraube
für Leitungen von 0,2 bis 6 mm²
KNX Schraubenlose Busanschlussklemme
Schutzart IP 20, DIN EN 60 529
Montage auf Tragschiene 35 mm, DIN EN 60 715
Einbaulage beliebig
Breite 2 TE (36 mm)
Gehäusematerial Kunststoff, halogenfrei
Entflammbarkeit V-0 gem. UL94
Liefern, montieren inkl. Zubehör
Inbetriebnahme

Baureihe: Switch Actuators 16 A
Unterstützte Bussysteme: KNX (TP)
Anzahl digitaler Eingänge: 0
Anzahl Eingänge: Analog (0- 10 V / 4-20 mA) 0
Anzahl Ausgänge: 2
Hilfsspannung AC/DC: KNX
Montageart: DIN-Schiene
Schutzart: IP20
Breite in Teilungseinheiten: 2

Fabrikat der Planung : ABB
Typ der Planung :  SA/S2.16.2.2
oder gleichwertig

Angebotenes Fabrikat: '................................'

Angebotener Typ: '................................'

Liefern und betriebsfertig montieren inkl. aller Klein und Befestigungsmatrialien.
Menge: 3,000 St

**01.01.03.0037 KNX Schaltaktor 4 fach, 16A**
Schaltaktor, 4-fach, 16 A, REG
schaltet mit potenzialfreien Kontakten Stromkreise mit elektrischen Verbrauchern
über KNX und/oder manuell ohne zusätzlicher Hilfsspannung.
- Integrierter KNX Busankoppler
- Keine externe Spannungsversorgung notwendig
- Beschriftungsmöglichkeit auf Gerät
- Manuelle Bedienung je Ausgang
- Anzeige Schaltzustand je Ausgang
Funktion:
- Schalten elektrischer Lasten:
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 4 potenzialfreie Kontakte
Nennstrom pro Ausgang 16 A (230 V AC)
Maximaler Strom Gerät 4 x 16 A
Nennfrequenz 50/60 Hz
Mehrphasen-Betrieb möglich
Maximale Verlustleistung Gerät 4,0 W
Schaltvermögen
Nach DIN EN 60 669 16 A AC1 (140 µF)
Max. Einschaltspitzenstrom (150 µs) 400 A
LED und Energiesparlampen anschließbar
Anschluss
Laststromkreis Schraubklemmen mit Kombikopfschraube
für Leitungen von 0,2 bis 6 mm²
KNX Schraubenlose Busanschlussklemme
Schutzart IP 20, DIN EN 60 529
Montage auf Tragschiene 35 mm, DIN EN 60 715
Einbaulage beliebig
Breite 4 TE (70 mm)
Gehäusematerial Kunststoff, halogenfrei
Entflammbarkeit V-0 gem. UL94
Liefern, montieren inkl. Zubehör
Inbetriebnahme

Baureihe: Switch Actuators 16 A
Unterstützte Bussysteme: KNX (TP)
Anzahl digitaler Eingänge: 0
Anzahl Eingänge: Analog (0 -10 V / 4 - 20 mA) 0
Anzahl Ausgänge: 4
Hilfsspannung AC/DC: KNX
Montageart: DIN-Schiene
Schutzart: IP20
Breite in Teilungseinheiten: 4

Fabrikat der Planung : ABB
Typ der Planung :  SA/S4.16.2.2
oder gleichwertig

Angebotenes Fabrikat: '................................'

Angebotener Typ: '................................'

Liefern und betriebsfertig montieren inkl. aller Klein und Befestigungsmatrialien.
Menge: 2,000 St

**01.01.03.0038 KNX Binäreingang 8 fach**
Zur Ankopplung von potenzialfreien Kontakten, mit
intern erzeugter Abfragespannung an KNX.

Der Eingangszustand wird über 8 gelbe LEDs angezeigt.
Ermöglicht die Erfassung von insgesamt 8 unabhängigen
Eingangssignalen. Jeweils eine Bedientaste pro Kanal.
Mit dieser Taste können die Eingänge manuell bedient
werden. Das Gerät wird über KNX versorgt und benötigt
keine zusätzliche Stromversorgung. Der Busanschluss
erfolgt über Busanschlussklemme.

Funktionen des Anwendungsprogramms:
- Schalten und Dimmen von Beleuchtung (auch 1-Taster-
Bedienung)
- Bedienung von Jalousien und Rollläden (auch 1-Taster-
Bedienung)
- Senden von beliebigen Werten, z.B. Temperaturwert
- Steuerung und Speicherung von Lichtszenen
- Bedienung von unterschiedlichen Verbrauchern durch
mehrfaches Betätigen
- Zählen von Impulsen und Betätigungen
- Auslesen von technischen Kontakten

Eingänge: 8 unabhängige
Abfragestrom: min. 0,1 mA
Anzeigeelemente: 8 LEDs zur Statusanzeige der Eingänge
Manuelle Bedienung: alle Eingänge einzeln bedienbar

- Anschluss Eingänge: 0,2 bis 6 qmm eindrähtig
- Busanschluss: Schraubenlose Busanschlussklemme
- Gehäusematerial:
- Kunststoff, halogenfrei
- Entflammbarkeit V-0 gem. UL94
Schutzart IP 20, DIN EN 60 529
Montage auf Tragschiene 35 mm, DIN EN 50 022
Breite: 4 TE (72mm)

Liefern montieren inkl. Zubehör:
Inbetriebnahme:

Baureihe: Binary Inputs Contact Scanning
Unterstützte Bussysteme: KNX (TP)
Anzahl digitaler Eingänge: 8
Anzahl Eingänge: Analog (0 -10 V / 4- 20 mA) 8
Anzahl Ausgänge: 0
Montageart: DIN-Schiene
Schutzart: IP20
Höhe des Produkts: 90 mm
Breite des Produkts: 72 mm
Tiefe des Produkts: 64,5 mm
Breite in Teilungseinheiten: 4

Fabrikat der Planung : ABB
Typ der Planung :  BE/S8.20.2.1
oder gleichwertig

Angebotenes Fabrikat: '................................'

Angebotener Typ: '................................'

Liefern und betriebsfertig montieren inkl. aller Klein und Befestigungsmatrialien.
Menge: 1,000 St

**01.01.03.0039 KNX IP-Schnittstelle**
Die IP-Schnittstelle dient als Schnittstelle zwischen
KNX-Installationen und IP-Netzwerken und arbeitet nach
der Spezifikation KNXnet/IP (Tunneling).

- Spannungsversorgung: 2-30 V DC (+10% / -15%)
oder PoE (IEEE 802.3 af class 1)
- Zurückgesetzte RJ45 Buchse für besseren Biegeradius

- Mit der ETS können KNX-Geräte von der LAN-Seite
über die Schnittstelle programmiert werden.
- Visualisierungen können durch die IP-Schnittstelle
KNX-Telegramme über LAN senden und empfangen.
- IP-Adresse wahlweise fest einstellbar oder über DHCP
- 5 Tunneling Server verfügbar
- Unterstützung Bus- und Gruppenmonitorbetrieb (ETS)
- Diagnose- und Inbetriebnahme-Tool verfügbar
(inkl. Firmware Update).

- Verlustleistung: max. 1,8 W
- Anzeigeelemente:
LED grün: Betriebsbereitschaft
LED gelb: LAN/LINK
LED gelb: KNX-Telegramm
- Anschluss:
- LAN: RJ45 Buchse
- KNX: Schraubenlose Busanschlussklemme
- Gehäusematerial:
- Kunststoff, halogenfrei,
- Entflammbarkeit V-0 gem. UL94
- Schutzart: IP 20, EN 60 529
- Montage: auf Tragschiene 35 mm, DIN EN 60 715
- Einbaulage: beliebig
- Breite: 2 TE (36 mm)

Baureihe: IP Routers and Interfaces
Unterstützte Bussysteme: KNX (IP)
Spannungsbereich: PoE
Hilfsspannung AC/DC: 12 -30 V DC
Montageart: DIN-Schiene
Schutzart: IP20
Breite in Teilungseinheiten: 2

Fabrikat der Planung : ABB
Typ der Planung :  SV/S30.640.5.1
oder gleichwertig

Angebotenes Fabrikat: '................................'

Angebotener Typ: '................................'

Liefern und betriebsfertig montieren inkl. aller Klein und Befestigungsmatrialien.
Menge: 1,000 St

**01.01.03.0040 KNX Wetterstation**
Die Wetterstation ermöglicht die Erfassung und Verarbeitung von vier unabhängigen analogen Eingangssignalen. Es können alle handelsüblichen Wettersensoren z.B. Windgeschwindigkeitssensor, Windrichtungssensor, Regensensor, Regenmengenmesser, Helligkeitssensor, Pyranometer (Lichtintensität), Dämmerungssensor, Luftdrucksensor, Feuchtesensor und Temperatursensor angeschlossen werden. Ein Netzteil zur Versorgung der Sensoren mit einer 24 V DC-
 Spannung ist integriert.
 Funktionen des Anwendungsprogramms:
 - Sensorausgang: frei einstellbare Sensorausgangssignale
 - Messwert: darstellbar als 1-Bit-, 1-Byte-, 2-Byte-
 oder 4-Byte-Wert
 - Filterung: Mittelwertbildung über 4/16/64 Messungen
 - Schwellwert: 2 pro Eingang jeweils mit oberem und
 unterem Grenzwert
 - Berechnung: Vergleich / arithmetische Funktionen,
 Mittelwertbildung
 - Logische Funktionen: UND / ODER, Invertierung, mit je 4 Eingängen
 Netzspannung 115 - 230 V AC, 50/60 Hz
 Eingänge 4 unabhängige Sensorsignale nach
 DIN IEC 60381
 Anschluss von Sensorausgangssignalen:
 0-1 V, 0-5 V, 0-10 V, 1-10 V, 0-20 mA, 4-20 mA,
 0-1000 Ohm, PT100 2-Leiter-Technik und
 potenzialfreie Kontaktabfrage
 Ausgang 1 Hilfsspannungsausgang zur
 Sensorversorgung
 Nennspannung 24 V DC
 Nennstrom 300 mA über die gesamte Netzspannung
 Anschluss Schraubklemmen
 Busanschluss über Busanschlussklemme
 Schutzart IP 20, DIN EN 60 529
 Montage auf Tragschiene 35 mm, DIN EN 60 715
 Breite 4 Module à 18 mm

Angbotenes Fabrikat: '.........'
Angebotener Typ: '.........'

Liefern und betriebsfertig montieren inkl. aller Klein und Befestigungsmatrialien.
Menge: 1,000 St

**01.01.03.0043 Trafo Primär 230V ac / Sekundär 24V ac**
Transformator für DIN-Schiene
Gekapselte Trenn- oder Sicherheitstransformator, für die Montage in Anlagen. Hochwertiges,
aufschnappbares Isolierstoffgehaeuse
Primärspannung von 230 V ac
Sekundärnennspannung von 24 V ac
Nennleistung: 10 VA
Montage auf DIN-Schiene
Einfachausgang
Abmessungen: ca.88 mm (B) x 58 mm (T) x 90 mm (L)
Betriebsfrequenzbereich von 50 Hz bis 60 Hz
Maximale Temperatur von +130 °C.
100 % elektrische und Flash-geprüft auf Sicherheit
chutzart IP20 für sicheres Berühren mit den Fingern
RoHS-konform für eingeschränkte gefährliche Substanzen
Erfüllt die elektrostatischen Steuerstandards ANSI/ESD S20.20:2014 und BS EN 61340-5-1:2007

Angebotenes Fabrikat: '................................'

Angebotener Typ: '................................'

Liefern und betriebsfertig montieren inkl. aller Klein und Befestigungsmatrialien
Menge: 3,000 St

**01.01.03.0044 Installationsschütz brummfrei 25A 4 Schließer 230V**
Installationsschütz brummfrei 25A 4 Schließer 230V

Schütz brummfrei nach DIN EN 61095 (VDE 0637-3) mit Kontaktstellungsanzeige durch Anzeigefenster, integriertes Beschriftungsfeld und geeignet zum nachträglichen Anbau von Zusatzeinrichtung. Gleichstrom-Magnetsystem mit Schutzschaltung gegen Überspannung und zur Begrenzung von Störspannungsspitze, zum brummfreien Dauerbetrieb und gewährleistet geringe Schaltgeräusche.
Hinweis: Werden direkt mehrere Geräte eingebaut, ist neben jedem zweiten Gerät ein Distanzstück (1/2 PLE) einzubauen.

Kontaktart: 4S
Nennstrom: 25 A
Anzahl Module: 2
Isolationsspannung Ui: 440 V
Betriebstemperatur: -10 - 50 °C
Lager-/Transporttemperatur: -40 - 80 °C
Anzahl der Kontakte: 4
Anschlussquerschnitt bei flexiblem Leiter: 1 - 6 mm²
Anschlussquerschnitt bei starrem Leiter: 1 - 10 mm²

Liefern und betriebsfertig montieren inkl. aller Klein und Befestigungsmatrialien
Menge: 2,000 St

**01.01.03.0045 Installationsrelais 16A 1S 230V**
Installationsrelais nach DIN EN 61095 (DIN VDE 0637-3) zur Impulssteuerung von Stromkreisen bis max. 16 A, Berührungsschutz DIN VDE 0106 Teil 100. Mit Kontaktstellungsanzeige durch Anzeigefenster, integriertes Beschriftungsfeld und geeignet zum nachträglichen Anbau von Zusatzeinrichtung.

Kontaktart: 1S
Nennstrom: 16 A
Anzahl Module: 1

Liefern und betriebsfertig montieren inkl. aller Klein und Befestigungsmatrialien
Menge: 2,000 St

**01.01.03.0046 Installationsrelais 16A 4S 230V**
Installationsrelais nach DIN EN 61095 (DIN VDE 0637-3) zur Impulssteuerung von Stromkreisen bis max. 16 A, Berührungsschutz DIN VDE 0106 Teil 100. Mit Kontaktstellungsanzeige durch Anzeigefenster, integriertes Beschriftungsfeld und geeignet zum nachträglichen Anbau von Zusatzeinrichtung.

Kontaktart: 4S
Nennstrom: 16 A
Anzahl Module: 2

Liefern und betriebsfertig montieren inkl. aller Klein und Befestigungsmatrialien
Menge: 2,000 St

**01.01.03.0047 Externen Unterspannungsauslöser 4pol. einbauen**
Externen Unterspannungsauslöser 4pol. einbauen, inklusive Innenverdrahtung über nachfolgende Hilfskontakte

Der Unterspannungsauslöser wird vom Hersteller der Sicherheitsbeleuchtung geliefert und ist ab Werk in die Unterverteilungen einzubauen. Der Unterspannungsauslöser wird mittels Bus an das Sicherheitslichtgerät angeschlossen.

Sämtliche interne Verkabelungen und Verschaltungen sind im Einheitspreis einzukalkulieren. Externe Anschlusspunkte sind auf Klemmen auszuführen.
Menge: 15,000 St

#### Bereich 01.02 KG 444 Niederspannungsinstallationsanlagen

##### Abschnitt 01.02.01 Kabel und Leitungen

*Hinweis: Hinweis RoKB*
Alle genannten Positionen beinhalten die Lieferung, Montage und Inbetriebnahme sowie das notwendigen Klein-, Befestigungs-, und Klemmenmaterials und den beiderseitigen elektrischen Anschluss der Kabel und Leitungen, wenn nicht seperat ausgeschrieben..

Die Kabelverlegung erfolgt in seperat ausgeschriebenen Verlegesystemen, wie Kabelbühnen, Sammelhaltern, Rohren, etc.

**01.02.01.0001 NHXMH-J 3 x 1,5 mm² RoKb**
Installationsleitung (N)HXMH 3 G 1,5  Halogenfreie Mantelleitung für Putz, Mauerwerk und unbewegten Beton; in Gebäuden mit hoher Personen-/Sachwert-Konzentration;  Nennspannung U0/U: 300/500V; Prüfspannung: 2000V; Aderisolation auf Polyethylen; Ader-Ident-Code: bis 5 Adern nach VDE 0293-308, ab 6 Adern schwarz mit weißen Ziffern; Leiter: Kupferlitze blank, eindrähtig: 1,5 mm² - 10 mm², mehrdrähtig: 16 mm² - 35 mm²; Füllmischung über dem Aderverband; Außenmantel aus halogenfreier Polymermischung; Maximale Leitertemperatur: +70°C; flammwidrig nach IEC 60332-1-2; Norm-Referenzen: In Anlehnung an VDE 0250 Teil 214; keine Brandfortleitung nach IEC 60332-3-24;

liefern und betriebsfertig montieren
Menge: 6000,000 m

**01.02.01.0002 NHXMH-J 4 x 1,5 mm² RoKb**
Beschreibung wie vorgenannte Position

liefern und betriebsfertig montieren
Menge: 3200,000 m

**01.02.01.0003 NHXMH-J 5 x 1,5 mm² RoKb**
Beschreibung wie vorgenannte Position

liefern und betriebsfertig montieren
Menge: 1200,000 m

**01.02.01.0004 NHXMH-J 3 x 2,5 mm² RoKb**
Beschreibung wie vorgenannte Position

liefern und betriebsfertig montieren
Menge: 13500,000 m

**01.02.01.0005 NHXMH-J 5 x 2,5 mm² RoKb**
Beschreibung wie vorgenannte Position

liefern und betriebsfertig montieren
Menge: 200,000 m

**01.02.01.0006 NHXMH-J 3 x 4 mm² RoKb**
Beschreibung wie vorgenannte Position

liefern und betriebsfertig montieren
Menge: 100,000 m

**01.02.01.0007 NHXMH-J 5 x 4 mm² RoKb**
Beschreibung wie vorgenannte Position

liefern und betriebsfertig montieren
Menge: 100,000 m

**01.02.01.0008 NHXMH-J 5 x 6 mm² RoKb**
Beschreibung wie vorgenannte Position

liefern und betriebsfertig montieren
Menge: 120,000 m

**01.02.01.0009 NHXMH-J 5 x 10 mm² RoKb**
Beschreibung wie vorgenannte Position

liefern und betriebsfertig montieren
Menge: 100,000 m

**01.02.01.0010 NHXMH-J 5 x 16 mm² RoKb**
Beschreibung wie vorgenannte Position

liefern und betriebsfertig montieren
Menge: 533,000 m

**01.02.01.0011 NHXH-J 3 x 2,5 mm² E30 RoKb**
Zur Verlegung in Innenräumen, in Luft und in Beton, jedoch nicht direkt in Erde oder in Wasser. Eine Verlegung im Freien in einem Schutzrohr ist zulässig, wenn sich im Rohr keine Wasseransammlung bilden kann. Kabel mit verbessertem Verhalten im Brandfall zum Einsatz in Gebäuden mit hoher Personen- oder Sachwertkonzentration sowie bei sonstigen hohen Sicherheitsanforderungen. Die Kabel sind halogenfrei, besitzen geringe Rauchgasentwicklung, keine Brandfortleitung und einen Isolationserhalt im Brandfall von 180 Minuten gem. VDE 0472 T. 814/IEC 60331-11. Darüber hinaus hat das Kabel die Prüfung auf Funktionserhalt nach DIN 4102 Teil 12 (E 30) für alle Standard-Tragesysteme (Kabelrinnen und -leitern, Deckenverlegung) bestanden und ist damit für den Einsatz in Brandmeldeanlagen, Anlagen zur Alarmierung und Erteilung von Anweisungen an Personen, Sicherheitsbeleuchtung und sonstige Ersatzstrombeleuchtung gem. VDE 0108 geeignet. Das von einer amtlichen Materialprüfanstalt ausgestellte Prüfzeugnis kann auf Anforderung bereitgestellt werden. Bei der Projektierung von Kabelanlagen mit Funktionserhalt ist zu beachten, dass der Leiterwiderstand bei einer Temperatur von 800 °C (Endtemperatur bei E30-Prüfung) ca. 4-mal größer ist als bei 20 °C.

liefern und auf zugelassenem Verlegesystem montieren
Menge: 1000,000 m

**01.02.01.0012 NYY-J 3x2,5 mm² RoKb**
Starkstromkabel NYY-J 3 G 2,5 re  Festverlegtes PVC-Erdkabel mit verschiedenen Einsatzbereichen; Nennspannung U0/U: 0,6/1,0kV; Prüfspannung: 4000V; Aderisolation auf PVC-Basis; Ader-Ident-Code: bis 5 Adern nach VDE 0293-308, ab 6 Adern schwarz mit weißen Ziffern; Leiter: Kupferlitze blank, re = runder Leiter, eindrähtig; rm = runder Leiter, mehrdrähtig; sm = sektorförmiger Leiter, mehrdrähtig; Füllmischung über dem Aderverband; Außenmantel auf PVC-Basis; Temperaturbereich: bei Verlegung: -5°C bis 50°C, fest verlegt: -40°C bis +70°C; flammwidrig nach IEC 60332-1-2; Norm-Referenzen: HD 603/VDE 0276-603 (für 1 bis 5 Adern), HD 627/VDE 0276-627 (ab 7 Adern)

liefern und betriebsfertig montieren
Menge: 300,000 m

**01.02.01.0013 NYY-J 5x2,5 mm² RoKb**
Beschreibung wie vorgenannte Position

liefern und betriebsfertig montieren
Menge: 100,000 m

**01.02.01.0014 NYCWY 4x95/50 mm² RoKb**
Starkstromkabel NYCWY 4 X 95 / 50  Festverlegtes PVC-Erdkabel mit konzentrischem, wellenförmigen Cu-Leiter und Querleitwendel; Nennspannung U0/U: 0,6/1,0kV; Prüfspannung: 4000V; Aderisolation auf PVC-Basis; Ader-Ident-Code: bis 5 Adern nach VDE 0293-308; Leiter: Kupferlitze blank, re = runder Leiter, eindrähtig; rm = runder Leiter, mehrdrähtig; sm = sektorförmiger Leiter, mehrdrähtig; Füllmischung über dem Aderverband; Konzentrischer, wellenförmiger äußerer Leiter aus blanken Kupferdrähten mit induktivitätsreduzierender Kupferbandquerleitgegenwendel;  Außenmantel auf PVC-Basis; Temperaturbereich: bei Verlegung: -5°C bis +50°C, fest verlegt: -40°C bis +70°C; flammwidrig nach IEC 60332-1-2; Norm-Referenzen: HD 603/VDE 0276-603

liefern und betriebsfertig montieren
Menge: 113,000 m

**01.02.01.0015 NYCWY 4x120/70 mm² RoKb**
Beschreibung wie vorgenannte Position

liefern und betriebsfertig montieren
Menge: 83,000 m

**01.02.01.0016 J-H(St)H 2x2x0,8 RoKb**
Dieses halogenfreie, flammwidrige Installationskabel mit statischem Schirm wird zur Fernsprech-, Mess- und Signalübertragung im Sprechstellen- und Nebenstellenbau für Fernmeldeanlagen aller Klassen und Betriebsstätten verwendet. J-H(ST)H BD gibt im Brandfall keine toxischen und korrosiven Gase ab und verhindert die Brandfortleitung.
Eindrähtiger, blanker Cu-Leiter (Massivleiter), Adern halogenfreie Isoliermischung, je 4 Adern zum Sternvierer verseilt, statischer Schirm aus aluminiumkaschierter Kunststoff-Folie mit Cu-Beidraht, Mantel aus halogenfreier Polymermischung (grau), flammwidrig nach VDE 0482,
IEC 60332-3-24 (entspricht VDE 0472 Teil 804 Prüfart C).
Außendurchmesser ca. 7,0mm
Farbe: grau

liefern und betriebsfertig montieren
Menge: 3400,000 m

**01.02.01.0017 J-H(St)H 4x2x0,8 RoKb**
Beschreibung wie vorgenannte Position

liefern und betriebsfertig montieren
Menge: 1300,000 m

**01.02.01.0018 J-H(St)H 10x2x0,8 RoKb**
Beschreibung wie vorgenannte Position

liefern und betriebsfertig montieren
Menge: 280,000 m

**01.02.01.0019 J-H(St)H 20x2x0,8 RoKb**
Beschreibung wie vorgenannte Position

liefern und betriebsfertig montieren
Menge: 50,000 m

**01.02.01.0020 J-H(St)H 50x2x0,8 RoKb**
Beschreibung wie vorgenannte Position

liefern und betriebsfertig montieren
Menge: 83,000 m

**01.02.01.0021 J-H(St)H 2x2x0,8 Bd E30/E90 rt**
Flammwidriges, halogenfreies, statisch abgeschirmtes
Installationskabel für Fernmeldezwecke. Die statische Abschirmung verhindert starke Störimpulse. Geeignet für feste Verlegung überall dort, wo durch hohe Sachwertkonzentration im Brandfall Schaden am Menschen und Material verhindert werden muss, z. B. Einrichtungen, Hotels, Flughäfen, Industrieanlagen, Krankenhäuser etc.
Für diese Kabel liegen verschiedene Prüfzeugnisse in Kombination mit Verlegesystemen gemäß DIN 4102-Teil12:1998-11 vor.

Blanker Kupferleiter, Ø 0,8 mm, Aderisolierung aus Spezialbandierung und halogenfreiem, vernetztem Polymer nach DIN VDE 0207 Teil 23, flammwidrig, Aderkennzeichnung nach DIN VDE 0815, Adern zu Paaren, je 4 Paare zum Bündel, mehrere Bündel zu Lagen verseilt, Bündelkennzeichnung durch Kennwendel, spezielle Bandierungen aus Polyester- und Glasfaserband, Abschirmung aus kunststoffkaschierter
Alu-Folie mit Beidraht, halogenfreier und flammwidriger Außenmantel.

Mindestbiegeradius: 6 x Leitungsdurchmesser
Betriebstemperatur: -30 °C bis +70 °C
Installationstemperatur: -5 °C bis +50 °C
Isolationswiderstand: > 100 MO x km
Prüfspannung: 500 V Ader / Ader; 2000 V Ader / Schirm
Betriebskapazität: max. 120 nF/km
Kapazitive Kopplung: max. 200 pF/100 m
Betriebsspitzenspannung: 225 V (nicht für Starkstromzwecke)

liefern und auf zugelassenem Verlegesystem montieren
Menge: 900,000 m

**01.02.01.0022 KNX Leitung, J-H(ST)H 2 x2x0,8 GN**
Verwendung
Einsatz im Rahmen der Gebäude-Systemtechnik zur dezentralen Steuerung von z.B.
Beleuchtung, Klima, Lüftung, Energie-Management, Jalousie, Zeiterfassung, Schließanlagen
etc. Die Datenübertragung erfolgt seriell. Die KNX/EIB-Installation besteht im Wesentlichen
aus Sensoren = Befehlsgeber (z.B. Lichtschranken, Schalter, Thermostate, etc.) und Aktoren
= Befehlsempfänger (z.B. Motoren, Heizung, Ventilatoren, etc.) Die KNX/EIB-Busleitung kann
auf, in und unter Putz verlegt werden, in Rohren und Kabelkanälen, in trockenen, feuchten
und nassen Räumen. Die hier beschriebenen Typen sind für feste Verlegung geeignet.

Aufbau
Ader aus Kupferdraht 0,8 mm, PE-Isolierung d=1,6 mm, 4 Adern verseilt zum Sternvierer, alukaschierte Folie überlappt.
Mantel aus thermoplastischem Copolymer (grün).

Elektrische Eigenschaften
Mindestbiegeradius: 10 x Leitungsdurchmesser
Isolationswiderstand: 100 MO x km
Leiterwiderstand: < 37,0 O / km
Schleifenwiderstand: < 73,2 O / km
Kapazität (800 Hz): 90 pF / m
Nebensprechen (100 kHz): < 60 dB
Betriebsspannung: < 250 Volt
Prüfspannung: 1000 Volt
Brandlast, rechnerisch: 0,16 kWh / m

Mechanische Eigenschaften
flammwidrig nach IEC 60332-1
halogenfrei

liefern und betriebsfertig montieren
Menge: 3500,000 m

*Hinweis: Hinweis HW / ZD*
Alle genannten Positionen beinhalten die Lieferung, Montage und Inbetriebnahme sowie des notwendigen Klein-, Befestigungs-, und Klemmenmaterials und den beiderseitigen elektrischen Anschluss.
Die Kabelverlegung erfolgt innerhalb von Hohlwänden oder Abhangdecken.

**01.02.01.0023 NHXMH-J 3 x 1,5 mm² HW / ZD**
Installationsleitung (N)HXMH 3 G 1,5  Halogenfreie Mantelleitung für Putz, Mauerwerk und unbewegten Beton; in Gebäuden mit hoher Personen-/Sachwert-Konzentration;  Nennspannung U0/U: 300/500V; Prüfspannung: 2000V; Aderisolation auf Polyethylen; Ader-Ident-Code: bis 5 Adern nach VDE 0293-308, ab 6 Adern schwarz mit weißen Ziffern; Leiter: Kupferlitze blank, eindrähtig: 1,5 mm² - 10 mm², mehrdrähtig: 16 mm² - 35 mm²; Füllmischung über dem Aderverband; Außenmantel aus halogenfreier Polymermischung; Maximale Leitertemperatur: +70°C; flammwidrig nach IEC 60332-1-2; Norm-Referenzen: In Anlehnung an VDE 0250 Teil 214; keine Brandfortleitung nach IEC 60332-3-24;

liefern und betriebsfertig montieren
Menge: 890,000 m

**01.02.01.0024 NHXMH-J 4 x 1,5 mm² HW / ZD**
Beschreibung wie vorgenannte Position

liefern und betriebsfertig montieren
Menge: 720,000 m

**01.02.01.0025 NHXMH-J 5 x 1,5 mm² HW / ZD**
Beschreibung wie vorgenannte Position

liefern und betriebsfertig montieren
Menge: 50,000 m

**01.02.01.0026 NHXMH-J 3 x 2,5 mm² HW / ZD**
Beschreibung wie vorgenannte Position

liefern und betriebsfertig montieren
Menge: 1640,000 m

**01.02.01.0027 NHXMH-J 5 x 2,5 mm² HW / ZD**
Beschreibung wie vorgenannte Position

liefern und betriebsfertig montieren
Menge: 40,000 m

**01.02.01.0028 NHXMH-J 3 x 4 mm² HW / ZD**
Beschreibung wie vorgenannte Position

liefern und betriebsfertig montieren
Menge: 50,000 m

**01.02.01.0029 NHXMH-J 5 x 4 mm² HW / ZD**
Beschreibung wie vorgenannte Position

liefern und betriebsfertig montieren
Menge: 50,000 m

**01.02.01.0030 NHXMH-J 5 x 6 mm² HW / ZD**
Beschreibung wie vorgenannte Position

liefern und betriebsfertig montieren
Menge: 50,000 m

**01.02.01.0031 NHXMH-J 5 x 10 mm² HW / ZD**
Beschreibung wie vorgenannte Position

liefern und betriebsfertig montieren
Menge: 50,000 m

**01.02.01.0032 J-H(St)H 2x2x0,8 HW / ZD**
Dieses halogenfreie, flammwidrige Installationskabel mit statischem Schirm wird zur Fernsprech-, Mess- und Signalübertragung im Sprechstellen- und Nebenstellenbau für Fernmeldeanlagen aller Klassen und Betriebsstätten verwendet. J-H(ST)H BD gibt im Brandfall keine toxischen und korrosiven Gase ab und verhindert die Brandfortleitung.
Eindrähtiger, blanker Cu-Leiter (Massivleiter), Adern halogenfreie Isoliermischung, je 4 Adern zum Sternvierer verseilt, statischer Schirm aus aluminiumkaschierter Kunststoff-Folie mit Cu-Beidraht, Mantel aus halogenfreier Polymermischung (grau), flammwidrig nach VDE 0482,
IEC 60332-3-24 (entspricht VDE 0472 Teil 804 Prüfart C).
Außendurchmesser ca. 7,0mm
Farbe: grau

liefern und betriebsfertig montieren
Menge: 520,000 m

**01.02.01.0033 J-H(St)H 4x2x0,8 HW / ZD**
Beschreibung wie vorgenannte Position

liefern und betriebsfertig montieren
Menge: 210,000 m

##### Abschnitt 01.02.02 Verlegesysteme

*Hinweis: Verlegesysteme Dach*
Die Kabelrinne aus feuerverzinktem Stahl dient der
Verlegung aller Leitungen auf dem Dach.
Die Abstände der Öffnungen sind so klein zu wählen, dass die Leitungen gegen Nagetiere geschützt sind.
Aus Gründen des Korrosionsschutzes sollten Schnitte
vermieden werden bzw. es muss nachträglich ein
ausreichender Korrosionsschutz aufgetragen werden.
Der Kanal darf nicht direkt auf der Dachhaut installiert werden.
Als Abstandshalter werden Betonplatten mit
darunterliegenden Bautenschutzmatten benutzt.
Klein- und Befestigungsmaterialien sind in die Einheitspreise einzukalkulieren.
Die Position enthält die fachgerechte Verlegung auf dem
Dach inkl. Abstandshalter und Bautenschutzmatte.

**01.02.02.0001 Kabelrinne 100x60 auf Betonstein und Bautenschutzmatte**
Kabelrinne, leicht, nach DIN EN 61537, mit angeprägtem Stoßstellenverbinder zur schraublosen Schnellbefestigung und mit versetzt angeordneter Boden- und Seitenperforation für stufenlose Befestigung und Anbringung der Systembauteile, Boden zusätzlich gesickt und mit durchgehend mittiger Loch- bzw. Schlüssellochperforation zur Abhängung mit Gewindestäben M 10/. bzw. M 12/. .
Zur Verwendung im Funktionserhalt bitte Zusatzvorschriften beachten!
VDE zertifiziert!
Abmessungen (ca. Maße) H x B : 60 x 100 mm
Materialstärke t : 0,75 mm
Lochperforation : Ø 11 mm
Abstand : 125 mm
Schlüssellochperforation : ca.7 x 38 mm und Ø 12,5 mm
Abstand : 125 mm
Nutzbarer Querschnitt : ca.5800 mm²
Werkstoff : Stahl, tauchfeuerverzinkt nach DIN EN ISO 1461

Inkluse Betonstein und Bautenschutzmatte

liefern und montieren
Menge: 60,000 m

**01.02.02.0002 Kabelrinnendeckel mit Riegel**
Deckel für Kabelrinne/-leiter, mit Stoßleiste zur Verminderung der Durchbiegung am Deckelstoß, Schutz gegen Eindringen von Schmutz sowie Erhöhung der Stabilität mit dem angrenzenden Deckel, ohne Drehriegelverschlüsse.
VDE zertifiziert!
Zur Verwendung im Funktionserhalt bitte Zusatzvorschriften beachten!
Verwendung für : Kabelrinnen mit 35, 60, 85 und 110 mm Kantenhöhe
Kabel- und Steigeleitern mit 60 und 100 mm Kantenhöhe
Abmessungen (ca. Maße) Breite B (innen) : 102 mm
Werkstoff : Stahl, tauchfeuerverzinkt nach DIN EN ISO 1461

inkl.Drehriegel mit Sicherungsmutter DIN EN ISO 10511 für KR-System, Stahl, feuerverzinkt DIN EN ISO 1461, inkl. Zubehör

liefern und montieren
Menge: 60,000 m

**01.02.02.0003 Bogen 90**
Bogen 90°, mit ungelochten Seitenholmen, mit Verbinderlochung für den Anschluss, für Kabelrinnen, zur Herstellung von horizontalen 90° Eckverbindungen, mit integrierten Stoßstellenverbindern, einschließlich feuerverzinkten anteilmäßigem Befestigungszubehör.
VDE zertifiziert!
Zur Verwendung im Funktionserhalt bitte Zusatzvorschriften beachten!
für Kabelrinnen : 60 mm Kantenhöhe
Abmessungen (ca. Maße) innen H x B : 60 x 102 mm
Innenholmradius R : 138 mm
Werkstoff : Stahl, tauchfeuerverzinkt nach DIN EN ISO 1461

liefern und montieren
Menge: 5,000 St

**01.02.02.0004 Deckel für Bogen 90°**
Deckel für Bogen 90°, mit unverlierbar vormontierten Drehriegelverschlüssen, höhenunabhängiger Deckel für Kabelrinnen Bogen 90° sowie zur Abdeckung eines 90° Bogens hergestellt mittels eines Eckanbaustückes
VDE zertifiziert!
Zur Verwendung im Funktionserhalt bitte Zusatzvorschriften beachten!
für Kabelrinnen Bogen 90°
Abmessungen (ca. Maße) B (innen) : 104 mm
Werkstoff : Stahl, tauchfeuerverzinkt nach DIN EN ISO 1461
Werkstoff Drehriegelverschlüsse : Edelstahl, Werkstoff Nr. 1.4571, AISI 316Ti

liefern und montieren
Menge: 5,000 St

**01.02.02.0005 Trennsteg**
Trennsteg, mit Kantenschutz, Bodenkantung perforiert zur Schraubbefestigung und durchgehend profiliert zur Aufnahme in Boden- bzw. Haltelaschen, zur Trennung von Kabeln und Leitungen mit unterschiedlichen Spannungen und Funktionen, der Potentialausgleich erfolgt automatisch beim Einclipsen bzw. verschrauben, einschließlich feuerverinkten anteilmäßigem Befestigungszubehör. VDE zertifiziert!
Zur Verwendung im Funktionserhalt bitte Zusatzvorschriften beachten!

Verwendung für : Gitterrinnen, Kabelrinnen, Kabel- und Steigeleitern, Weitspannrinnen/-leitern, Trennprofilhalter

Abmessungen (ca. Maße) Höhe H x Umkantung : 55 x 24 mm
Materialstärke t : 0,75 mm
Werkstoff : Stahl,tauchfeuerverz. nach DIN EN ISO 1461

liefern und montieren
Menge: 60,000 m

**01.02.02.0006 Kantenschutzband in Teillängen**
Kantenschutzband, mit Stahlklemmband, zum Schutz der Kabel vor Verletzung an Metall- und Kunststoffschnittkanten, halogenhaltig.

Abmessungen (ca. Maße) H x B : 10 x 14,5 mm
Stahlklemmband : 26 x 0,5 mm
für Klemmbereich t : 0,75 - 4 mm
Lieferlänge L : 10 m
Einsatztemperaturbereich : -25° bis 60°C
Farbe : schwarz
Werkstoff : PVC-weich (Polyvinylchlorid)

in Teillängen

liefern und montieren
Menge: 2,000 m

*Hinweis: Verlegesysteme Gebäude*
Anforderungen an die technische Ausführung von
Kabelträgersystemen aus Stahl. Die Holme sind
als Verstärkung und Kantenschutz mit oberem
Falz zu versehen. Sprossen aus C-Profil,
Abstand höchstens 300 mm, mit gratloser
Kabelauflagerfläche.

Zu den Kabelträgersystemen gehören die
erforderlichen Befestigungswinkel,
Klemmwinkel, Stahl-Spreizdübel, Schrauben mit
Zubehör, Distanzstücke, Trägerklauen,
Ankerbolzen, Verbindungsstücke, Klemmstücke,
Klemmschellen, Wandbügel, Trägerlaschen,
Schutzkappen, Eckbleche, Anschlussstücke,
Auflagewinkel, Überschubhülsen und
 schmiegen, Gelenkstücke, Auflager,
Anschlusslaschen, Abstandslaschen,
Halterkupplungen, Leiterhalter und sonstige
Kleinteile, wenn nicht seperat ausgeschrieben.

Der Abstand der Befestigungen erfolgt nach
Herstellerangaben bei Maximalbelastung.
Es wird grundsätzlich nur Befestigungsmaterial
aus nichtbrennbarem Material zugelassen. Die
Kabelpritschen werden in den Potentialausgleich
eingebunden. Die einzelnen Teile sind
untereinander leitend zu verbinden. Die Montage
muss in enger Abstimmung mit den anderen
haustechnischen Gewerken erfolgen. Vor
Ausführung ist eine genaue Montagezeichnung
zu erstellen, die mit den anderen
haustechnischen Gewerken abgestimmt sein
muss. Die Montagezeichnungen sind sofort nach
der Auftragserteilung zu erstellen. Die Kosten
hierfür sind in den Einheitspreisen zu
berücksichtigen, soweit nicht separat ausgeschrieben.
Alle Kanten sind mit  Kantenschutz zu versehen. Die Kabelpritschen einschließlich das Befestigungsmaterial sind
sendzimirverzinkt nach DIN 17162,
Zinkauflagegruppe 275 oder DIN 50976 Die
Befestigung der Hängestiele und der
Wandausleger erfolgt in Holz. Nachfolgend aufgeführte
Kabeltragsysteme sind in Mischkalkulation inkl.
aller nicht besonders erwähnten, zur
vorschriftsmäßig einsatz- und
umgebungsbedingten Installation erforderlichen
Form-, Verbindungs- und Abschlussteile (wie z.
B. Bögen, Gelenkbögen, Kabelschutzkanten,
L-Stücke,T-Stücke, Verbinder etc.) und incl. aller
Klein- und Befestigungsmaterialien.
Entsprechendes Befestigungsmaterial ausgelegt
für die Maximalbelastung ist vorzusehen und in
den Einheitspreisen einzukalkulieren, soweit nicht
separat ausgeschrieben.

*Hinweis: Technische Grundlagen*
Die Tragsysteme der Sicherkabel mit integriertem Funktionserhalt wurden nach E DIN IEC 60364-5-56 (VDE 0100-560) [3], Anhang E geplant.

**01.02.02.0007 Kabelrinne 200x60**
Kabelrinne, leicht, nach DIN EN 61537, mit angeprägtem Stoßstellenverbinder zur schraublosen Schnellbefestigung und mit versetzt angeordneter Boden- und Seitenperforation für stufenlose Befestigung und Anbringung der Systembauteile, Boden zusätzlich gesickt und mit durchgehend mittiger Schlüssellochperforation zur Abhängung mit Gewindestäben M 10/. versehen, mit durchgehend mittiger Bodenlochung sowie einer 2-reihigen aus der Mitte durchgehend symmetrisch angeordneten Bodenlochung zur Aufnahme von Kabelverschraubungen.
Zur Verwendung im Funktionserhalt bitte Zusatzvorschriften beachten!
VDE zertifiziert!
Abmessungen (ca. Maße) H x B : 60 x 200 mm
Materialstärke t : 0,75 mm
Schlüssellochperforation : ca.7 x 40 mm und Ø 11 mm
Abstand : ca.64 mm
mittige Bodenlochung : Ø 20,5 mm und Ø 25,5 mm
Abstand : ca.127,5 mm
symmetrische Bodenlochung : Ø 13,5 mm und Ø 16,5 mm
symmetrischer Abstand : ca.145 mm
Abstand : 127,5 mm
Nutzbarer Querschnitt : ca.11800 mm²

Werkstoff : Stahl, bandverzinkt nach DIN EN 10346

liefern und montieren
Menge: 263,000 m

**01.02.02.0008 Kabelrinne 300x60**
Kabelrinne, leicht, nach DIN EN 61537, mit angeprägtem Stoßstellenverbinder zur schraublosen Schnellbefestigung und mit versetzt angeordneter Boden- und Seitenperforation für stufenlose Befestigung und Anbringung der Systembauteile, Boden zusätzlich gesickt und mit durchgehend mittiger Schlüssellochperforation zur Abhängung mit Gewindestäben M 10/  versehen, zusätzlich ermöglicht eine 4-reihige aus der Mitte durchgehend symmetrisch angeordnete Bodenlochung die Aufnahme von Kabelverschraubungen, zwei ebenfalls symmetrisch im Boden eingebrachte Reihen von T-Auslässen ermöglichen eine Schnellbefestigung der Kabelbinder durch einschlaufen von oben (kein Fädelaufwand).
Zur Verwendung im Funktionserhalt bitte Zusatzvorschriften beachten!
VDE zertifiziert!
Abmessungen (ca. Maße) H x B : 60 x 300 mm
Materialstärke t : 0,75 mm
Schlüssellochperforation : ca.7 x 40 mm und Ø 11 mm
Abstand : ca.62,5 mm
innere symmetrische Bodenlochreihe : Ø 20,5 mm und Ø 25,5 mm
symmetrischer Abstand : ca.80 mm
Abstand : ca.375 mm
äußere symmetrische Bodenlochreihe : Ø 13,5 mm und Ø 16,5 mm
symmetrischer Abstand : ca.245 mm
Abstand : ca.125 mm
T-Auslässe : 14 x 30 mm
symmetrischer Abstand : ca.90 mm
Abstand : ca.375 mm
Nutzbarer Querschnitt : ca.17800 mm²
Werkstoff : Stahl, bandverzinkt nach DIN EN 10346

liefern und montieren
Menge: 326,000 m

**01.02.02.0009 Kabelrinne 400x60**
Kabelrinne, leicht, nach DIN EN 61537, mit angeprägtem Stoßstellenverbinder zur schraublosen Schnellbefestigung und mit versetzt angeordneter Boden- und Seitenperforation für stufenlose Befestigung und Anbringung der Systembauteile, Boden zusätzlich gesickt und mit durchgehend mittiger Schlüssellochperforation zur Abhängung mit Gewindestäben M 10/. versehen, zusätzlich ermöglicht eine 4-reihige aus der Mitte durchgehend symmetrisch angeordnete Bodenlochung die Aufnahme von Kabelverschraubungen, zwei ebenfalls symmetrisch im Boden eingebrachte Reihen von T-Auslässen ermöglichen eine Schnellbefestigung der Kabelbinder durch einschlaufen von oben (kein Fädelaufwand).
Zur Verwendung im Funktionserhalt bitte Zusatzvorschriften beachten!
VDE zertifiziert!
Abmessungen (ca. Maße) H x B : 60 x 400 mm
Materialstärke t : 0,9 mm
Schlüssellochperforation : ca.7 x 40 mm und Ø 11 mm
Abstand : ca.62,5 mm
innere symmetrische Bodenlochreihe : Ø 20,5 mm und Ø 25,5 mm
symmetrischer Abstand : ca.120 mm
Abstand : ca.250 mm
äußere symmetrische Bodenlochreihe : Ø 13,5 mm und Ø 16,5 mm
symmetrischer Abstand : ca.345 mm
Abstand : ca.125 mm
T-Auslässe : 14 x 30 mm
symmetrischer Abstand : ca.135 mm
Abstand : ca.250 mm
Nutzbarer Querschnitt : ca.23800 mm²
Werkstoff : Stahl, bandverzinkt nach DIN EN 10346

liefern und montieren
Menge: 33,000 m

**01.02.02.0010 Kabelrinne 200x60 E30**
Kabelrinne, leicht, nach DIN EN 61537, mit angeprägtem Stoßstellenverbinder zur schraublosen Schnellbefestigung und mit versetzt angeordneter Boden- und Seitenperforation für stufenlose Befestigung und Anbringung der Systembauteile, Boden zusätzlich gesickt und mit durchgehend mittiger Schlüssellochperforation zur Abhängung mit Gewindestäben M 10/. versehen, mit durchgehend mittiger Bodenlochung sowie einer 2-reihigen aus der Mitte durchgehend symmetrisch angeordneten Bodenlochung zur Aufnahme von Kabelverschraubungen.
Zur Verwendung im Funktionserhalt bitte Zusatzvorschriften beachten!
Erforderliches Befestigungszubehör für den Funktionserhalt ist enthalten!
VDE zertifiziert!
Abmessungen (ca. Maße) H x B : 60 x 200 mm
Materialstärke t : 0,75 mm
Schlüssellochperforation : ca.7 x 40 mm und Ø 11 mm
Abstand : ca.64 mm
mittige Bodenlochung : Ø 20,5 mm und Ø 25,5 mm
Abstand : ca.127,5 mm
symmetrische Bodenlochung : Ø 13,5 mm und Ø 16,5 mm
symmetrischer Abstand : ca.145 mm
Abstand : ca.127,5 mm
Nutzbarer Querschnitt : ca.11800 mm²
Werkstoff : Stahl, bandverzinkt nach DIN EN 10346

liefern und montieren
Menge: 244,500 m

**01.02.02.0011 Trennsteg**
Trennsteg, mit Kantenschutz, Bodenkantung perforiert zur Schraubbefestigung und durchgehend profiliert zur Aufnahme in Boden- bzw. Haltelaschen sowie für Industriekanäle (hier im System "VDE zertifiziert!"), zur Trennung von Kabeln und Leitungen mit unterschiedlichen Spannungen und Funktionen, der Potentialausgleich erfolgt automatisch beim Einclipsen bzw. verschrauben, einschließlich anteilmäßigen Befestigungszubehör.
Zur Verwendung im Funktionsbereich bitte Zusatzvorschriften beachten!
VDE zertifiziert!
Verwendung für: Gitterrinnen,Kabelrinnen,Kabel- und Steigeleitern, Weitspannrinnen/-leitern
Trennprofilhalter
Abmessungen (ca. Maße)
Höhe H x Umkantung : 55 x 24 mm
Materialstärke t : 0,75 mm

Werkstoff : Stahl, bandverzinkt nach DIN EN 10346

Befestigungsmaterial für E30 Rinne ist anteilig einzukalkulieren

liefern und montieren
Menge: 800,000 m

**01.02.02.0012 Kantenschutzband in Teillängen**
Kantenschutzband, mit Stahlklemmband, zum Schutz der Kabel vor Verletzung an Metall- und Kunststoffschnittkanten, halogenhaltig.

Abmessungen (ca. Maße) H x B : 10 x 14,5 mm
Stahlklemmband : 26 x 0,5 mm
für Klemmbereich t : 0,75 - 4 mm
Lieferlänge L : 10 m
Einsatztemperaturbereich : -25° bis 60°C
Farbe : schwarz
Werkstoff : PVC-weich (Polyvinylchlorid)

in Teillängen

liefern und montieren
Menge: 20,000 m

**01.02.02.0013 Bogen 90° 200x60**
Bogen 90°, mit ungelochten Seitenholmen, mit Verbinderlochung für den Anschluss, für Kabelrinnen, zur Herstellung von horizontalen 90° Eckverbindungen, mit integrierten Stoßstellenverbindern, einschließlich anteilmäßigem Befestigungszubehör.
Zur Verwendung im Funktionserhalt bitte Zusatzvorschriften beachten!
VDE zertifiziert!
für Kabelrinnen : 60 mm Kantenhöhe
Abmessungen (ca. Maße) innen H x B : 60 x 202 mm
Innenholmradius R : 138 mm
Werkstoff : Stahl, bandverzinkt nach DIN EN 10346

liefern und montieren
Menge: 17,000 St

**01.02.02.0014 Bogen 90° 300x60**
Bogen 90°, mit ungelochten Seitenholmen, mit Verbinderlochung für den Anschluss, für Kabelrinnen, zur Herstellung von horizontalen 90° Eckverbindungen, mit integrierten Stoßstellenverbindern, einschließlich anteilmäßigem Befestigungszubehör.
Zur Verwendung im Funktionserhalt bitte Zusatzvorschriften beachten!
VDE zertifiziert!
für Kabelrinnen : 60 mm Kantenhöhe
Abmessungen (ca. Maße) innen H x B : 60 x 302 mm
Innenholmradius R : 138 mm
Werkstoff : Stahl, bandverzinkt nach DIN EN 10346

liefern und montieren
Menge: 15,000 St

**01.02.02.0015 Anbau T-Stück 400**
T-Stück, mit ungelochten Seitenholmen, mit Verbinderlochung für den Anschluss, für Kabelrinnen, zur Herstellung von horizontalen 90° T-Abgängen, mit integrierten Stoßstellenverbindern, einschließlich anteilmäßigem Befestigungszubehör.
Zur Verwendung im Funktionserhalt bitte Zusatzvorschriften beachten!
VDE zertifiziert!
für Kabelrinnen : 60 mm Kantenhöhe
Abmessungen (ca. Maße) innen H x B : 60 x 402 mm
Innenholmradius R : 138 mm
Werkstoff : Stahl, bandverzinkt nach DIN EN 10346

liefern und montieren
Menge: 3,000 St

**01.02.02.0016 Reduzierstück 60x100**
Reduzier-/Abschlussstück, für den Abschluss von Kabelrinnenenden sowie zur Reduzierung und Erweiterung von durchlaufenden Kabelrinnen, einschließlich anteilmäßigem Befestigungszubehör.
VDE zertifiziert!
Zur Verwendung im Funktionserhalt bitte Zusatzvorschriften beachten!
Verwendung für : Kabelrinnen mit 60 mm Kantenhöhe
begehbare Kabelrinnen
Abmessungen (ca. Maße)
Höhe H x Breite B (innen) : 60 x 200 mm
Reduzierungsmaß B : ca.200 mm
Gesamtbreite B1 : ca.322 mm
Werkstoff : Stahl, bandverzinkt nach DIN EN 10346

liefern und montieren
Menge: 11,000 St

**01.02.02.0017 Hängestiel 500mm**
Hängestiel, 3-seitig durchgehend gelochtes U-Profil mit angeschweißter Kopfplatte, für Ausleger zur ein-/zwei- und dreiseitigen Verlegung, um die Verformung des Hängestielprofils bei der Montage von Ausleger zu verhindern, ist aus statischen Gründen das Hängestiel-Distanzprofil mit Sechskantschraube zu berücksichtigen, bei einer einseitigen Befestigung des Auslegers am Hängestielprofil ist bevorzugt die geschlossene Seite des Auslegers fluchtend mit dem Profilsteg des Hängestiels anzubringen.
Aus statischen Gründen und um ein problemloses Aufsetzen der Schutzkappe zu ermöglichen, muss der Ausleger im Abstand von x=50 mm (Auslegerunterkante bis Hängestielende), oberhalb des Hängestielendes montiert werden.
Zur Verwendung im Funktionserhalt bzw. für Unterdecken mit brandschutztechnischen Anforderungen (Muster-Leitungsanlagen-Richtlinie MLAR 2/2015) bitte Zusatzvorschriften beachten!
VDE zertifiziert!
Abmessungen (ca. Maße)
Kopfplatte L x B x t : 140 x 80 x 5 mm
Befestigungslochung : 13 x 20 mm
mittiger Abstand : 100 mm
U-Profil : 50 x 50 x 50 mm
Materialstärke t : 2,5 mm
dreiseitige Profillochung, einreihig : 12 x 30 mm
mittiger Abstand : 50 mm
Gesamtlänge L : 505 mm
Werkstoff : Stahl, tauchfeuerverzinkt nach DIN EN ISO 1461

Die Verwendung von kürzeren Hängestielen bleibt dem Bieter je nach Bedarf freigestellt, ebenso ist das Kürzen von Hängestielen mit dem Einheitspreis abgegolten.

liefern und montieren
Menge: 414,000 St

**01.02.02.0018 Ausleger, schwer, 200mm (E30)**
Hängestiel- und Wandausleger, schwer, zur Wand- und Hängestielmontage.
Die Tragfähigkeitsangaben gelten nur bei ausreichender Verankerung mit dem tragenden Untergrund bzw. bei vorschriftsmäßigen Montagen an Hängestielen.
Abmessungen (ca. Maße)

Auflagehöhe H : 113 mm
Auflagelänge L : 230 mm
Tragfähigkeit F bei L/2 : 5 kN im System geprüft
Werkstoff Ausleger : Edelstahl, Werkstoff Nr. 1.4301, AISI 304

inklusive aller notwendigen Kleinteile zur Befestigung am Hängestiel

liefern und montieren
Menge: 165,000 St

**01.02.02.0019 Hängestiel-Distanzprofil (E30)**
Auslegermontage an Hängestiel oder Profil, um die Verformung des Hängestielprofils bei der Montage von Ausleger zu verhindern, ist aus statischen Gründen das Hängestiel-Distanzprofil mit Sechskantschraube zu berücksichtigen, bei einer einseitigen Befestigung des Auslegers am Hängestielprofil ist bevorzugt die geschlossene Seite des Auslegers fluchtend mit dem Profilsteg des Hängestiels anzubringen, einschließlich anteilmäßigem Befestigungszubehör  und zwei Karosseriescheiben
Verwendung für: Hängestiel
Werkstoff : Edelstahl, Werkstoff Nr. 1.4301, AISI 304

inklusive aller notwendigen Kleinteile zur Befestigung am Hängestiel

liefern und montieren
Menge: 165,000 St

**01.02.02.0020 Ausleger 200mm**
Hängestiel- und Wandausleger, standard, zur Wand- und Hängestielmontage, einschließlich galvanisch verzinkten anteilmäßigem Befestigungszubehör.
Die Tragfähigkeitsangaben gelten nur bei ausreichender Verankerung mit dem tragenden Untergrund bzw. bei vorschriftsmäßigen Montagen an Hängestielen.
Zur Verwendung im Funktionserhalt bzw. für Unterdecken mit brandschutztechnischen Anforderungen (Muster-Leitungsanlagen-Richtlinie MLAR 2/2015) bitte Zusatzvorschriften beachten!
VDE zertifiziert!
Abmessungen (ca. Maße) Auflagehöhe H : 55 mm
Auflagelänge L : 210 mm
Tragfähigkeit F bei L/2 : 2,5 kN im System geprüft
Werkstoff Ausleger : Stahl, tauchfeuerverzinkt nach DIN EN ISO 1461

inklusive aller notwendigen Kleinteile zur Befestigung am Hängestiel

liefern und montieren
Menge: 175,000 St

**01.02.02.0021 Ausleger 300mm**
Hängestiel- und Wandausleger, standard, zur Wand- und Hängestielmontage, einschließlich galvanisch verzinkten anteilmäßigem Befestigungszubehör.
Die Tragfähigkeitsangaben gelten nur bei ausreichender Verankerung mit dem tragenden Untergrund bzw. bei vorschriftsmäßigen Montagen an Hängestielen.
Zur Verwendung im Funktionserhalt bzw. für Unterdecken mit brandschutztechnischen Anforderungen (Muster-Leitungsanlagen-Richtlinie MLAR 2/2015) bitte Zusatzvorschriften beachten!
VDE zertifiziert!
Abmessungen (ca. Maße) Auflagehöhe H : 65 mm
Auflagelänge L : 310 mm
Tragfähigkeit F bei L/2 : 2,5 kN im System geprüft
Werkstoff Ausleger : Stahl, tauchfeuerverzinkt nach DIN EN ISO 1461

inklusive aller notwendigen Kleinteile zur Befestigung am Hängestiel

liefern und montieren
Menge: 217,000 St

**01.02.02.0022 Ausleger 400mm**
Hängestiel- und Wandausleger, standard, zur Wand- und Hängestielmontage, einschließlich galvanisch verzinkten anteilmäßigem Befestigungszubehör.
Die Tragfähigkeitsangaben gelten nur bei ausreichender Verankerung mit dem tragenden Untergrund bzw. bei vorschriftsmäßigen Montagen an Hängestielen.
Zur Verwendung im Funktionserhalt bzw. für Unterdecken mit brandschutztechnischen Anforderungen (Muster-Leitungsanlagen-Richtlinie MLAR 2/2015) bitte Zusatzvorschriften beachten!
VDE zertifiziert!
Abmessungen (ca. Maße) Auflagehöhe H : 75 mm
Auflagelänge L : 410 mm
Tragfähigkeit F bei L/2 : 2,5 kN im System geprüft
Werkstoff Ausleger : Stahl, tauchfeuerverzinkt nach DIN EN ISO 1461

inklusive aller notwendigen Kleinteile zur Befestigung am Hängestiel

liefern und montieren
Menge: 25,000 St

**01.02.02.0023 Schutzkappe Hängestiel**
Schutzkappe, zur Abdeckung der Profilenden, halogenfrei.
Um ein problemloses Aufsetzen der Schutzkappe zu gewährleisten, ist ein Abstand von mind. 50 mm zum Profilende freizuhalten.
In persönlichen Gefährdungsbereichen ist die Schutzkappe anzuordnen!
Verwendung für vorgenannte Hängestiele
Abmessungen (ca. Maße) H : 27 mm
Farbton : gelb
Werkstoff : PE (Polyethylen)
silikonfrei (frei von die Lackbenetzung störenden Substanzen)

liefern und  montieren
Menge: 414,000 St

**01.02.02.0024 Steigeleiter 400**
Steigetrasse nach DIN EN 61537, für die Wandmontage, mit durchgehend perforierten und profilierten Seitenholmen, mit eingenieteten Sprossen aus C-Profilen mit 18 mm Schlitzweite.
Zur Verwendung im Funktionserhalt bitte Zusatzvorschriften beachten!
Abmessungen (ca. Maße) H x B : 60 x 400 mm
Materialstärke Holm : 2 mm
Sprossenabstand : 300 mm
Seitenholmlochung : 9 x 15 mm
mittiger Abstand : 25 mm
Bodenlochung : Ø 8,5 mm und Ø 5,4 mm
mittiger Abstand : 100 mm und 50 mm
Tragfähigkeit bei B/2 : 1,75 kN
Lieferlänge L : 3000 mm
Transportlänge : 3000 mm + B
Nutzbarer Querschnitt : 14200 mm²
Werkstoff : Stahl, bandverzinkt nach DIN EN 10346

inklusive Klein- und Befestigungsmaterialien. Passende Bügelschellen sind separat ausgeschrieben.

liefern und montieren
Menge: 24,000 m

**01.02.02.0025 Steigeleiter 200 E30**
Steigetrasse nach DIN EN 61537, für die Wandmontage, mit durchgehend perforierten und profilierten Seitenholmen, mit eingenieteten Sprossen aus C-Profilen mit 18 mm Schlitzweite.
Zur Verwendung im Funktionserhalt bitte Zusatzvorschriften beachten!
Erforderliches Befestigungszubehör für den Funktionserhalt ist enthalten!
Abmessungen (ca. Maße) H x B : 60 x 200 mm
Materialstärke Holm : 2 mm
Sprossenabstand : 300 mm
Seitenholmlochung : 9 x 15 mm
mittiger Abstand : 25 mm
Bodenlochung : Ø 8,5 mm und Ø 5,4 mm
mittiger Abstand : 100 mm und 50 mm
Tragfähigkeit bei B/2 : 1,75 kN
Nutzbarer Querschnitt : 7000 mm²
Werkstoff : Stahl, bandverzinkt nach DIN EN 10346

inklusive Klein- und Befestigungsmaterialien. Passende Bügelschellen sind separat ausgeschrieben.

liefern und montieren
Menge: 27,000 m

**01.02.02.0026 Trennsteg Steigeleiter**
Trennsteg, mit Kantenschutz, Bodenkantung perforiert zur Schraubbefestigung und durchgehend profiliert zur Aufnahme in Boden- bzw. Haltelaschen, zur Trennung von Kabeln und Leitungen mit unterschiedlichen Spannungen und Funktionen, der Potentialausgleich erfolgt automatisch beim Einclipsen bzw. Verschrauben, einschließlich anteilmäßigen Befestigungszubehör.
VDE zertifiziert!
Zur Verwendung im Funktionserhalt bitte Zusatzvorschriften beachten!
Verwendung für : Gitterrinnen
Kabelrinnen/-leitern
Weitspannrinnen/-leitern
Trennprofilhalter
Verwendung für : Begehbare Kabelrinnen - Dieser Trennsteg ist nicht geeignet zur Unterstützung der begehbaren Deckel!
Abmessungen (ca. Maße) H x Umkantung : 30 x 24 mm
Materialstärke t : 0,75 mm
Werkstoff : Stahl, bandverzinkt nach DIN EN 10346

liefern und montieren
Menge: 50,000 m

**01.02.02.0027 Zugentlastung (WUM)**
Zugentlastung (wirksame UnterstützungsMaßenahme).
Das Set besteht aus einem Gehäuse, einer Kartusche ablative Dichtmasse, einem Kennzeichnungsschild und dem Befestigungsmaterial (2 Stück Gew.-stangen, zugehörigen Sechskantmuttern und Schräggleitmuttern sowie Unterlegscheiben, etc.
Die Befestigung kann wahlweise direkt im Baugrund oder mit Gleitmuttern in der C - Profilschiene erfolgen.
Zur vertikalen Kabelführung bei Kabelanlagen mit integriertem Funktionserhalt gemäß DIN 4102-12
Für Funktionserhaltsklassen E30, E60 oder E90 bei der Einzelverlegung (Schraubabstandsschellen oder Bügelschellen  oder mit den Steigtrassen gemäß Gutachterliche Stellungnahm
Vertikaler max. Abstand der Zugentlastung: alle 3500 mm
Max. Kabeleigengewicht: 20 kg/m
Abmessungen (ca. Maße) H x B x T: 200 x 350 x 225 mm (Aussen)
Lichtes InnenMaße: 250 mm
Gehäuse-Werkstoff : Leichtbeton, glasfaserbewehrt, zementgebunden, Mineralfaser

liefern und montieren
Menge: 12,000 St

**01.02.02.0028 C-Profilschiene gelocht**
C-Profilschiene
zur Aufnahme der beschriebenen Bügelschellen

liefern und montieren
Menge: 20,000 m

**01.02.02.0029 Bügelschelle BK14**
Bügelschelle BK14
Hammerfuß-Bügelschelle, mit Kunststoffdruckwanne aus PP, halogenfrei, Wanneneinlage bandverzinkt nach DIN EN 10346, Bügelschelle passend zum Tragsystem, tauchfeuerverzinkt nach DIN EN ISO 1461
für Kabel-Ø : 8 - 14 mm

liefern und montieren
Menge: 60,000 St

**01.02.02.0030 Bügelschelle BK30**
Bügelschelle BK30
wie vorgenannte Postion, nur
für Kabel-Ø : 22 - 30 mm

liefern und montieren
Menge: 180,000 St

**01.02.02.0031 Bügelschelle BK42**
Bügelschelle BK42
wie vorgenannte Postion, nur
für Kabel-Ø : 34 - 42 mm

liefern und montieren
Menge: 110,000 St

**01.02.02.0032 Bügelschelle BK54**
Bügelschelle BK54
wie vorgenannte Postion, nur
für Kabel-Ø : 46 - 54 mm

liefern und montieren
Menge: 110,000 St

**01.02.02.0033 Bügelschelle B14**
Hammerfuß-Bügelschelle, mit Druckwanne und Zapfenschraube M 6 mit Mehrfachantrieb.
Gegenwannen
Zur Verwendung im Funktionserhalt bitte Zusatzvorschriften beachten!
Verwendung für: C-Profilschienen mit 16 - 17 mm Schlitzweite
Abmessungen (ca. Maße)
für Kabel-Ø : 10 - 14 mm
Werkstoff Hammerfußbügel : Stahl, tauchfeuerverzinkt nach DIN EN ISO 1461
Werkstoff Druckwanne : Stahl, bandverzinkt nach DIN EN 10346

liefern und montieren
Menge: 120,000 St

**01.02.02.0034 Bügelschelle B30**
Bügelschelle B30
wie vorgenannte Postion, nur
für Kabel-Ø : 22 - 30 mm

liefern und montieren
Menge: 120,000 St

**01.02.02.0035 Bügelschelle B42**
Bügelschelle B42
wie vorgenannte Postion, nur
für Kabel-Ø : 34 - 42 mm

liefern und montieren
Menge: 120,000 St

**01.02.02.0036 Langwanne 14-42**
Langwanne, für vorgenannte Bügelschellen, zur Vergrößerung der Auflagefläche.zur Verwendung im Funktionserhalt.

Länge L : 200 mm
Werkstoff : Stahl, bandverzinkt nach DIN EN 10346

liefern und montieren
Menge: 300,000 St

**01.02.02.0037 Schraubabstandsschelle E30**
Rohr- und Kabelabstandschelle, mit Anschlußinnengewinde M 6, zum Aufschrauben auf Schraubdübel bis 8 mm Gewindelänge, bei der Montage auf Durchsteckanker bzw. Schraubanker muss darauf geachtet werden, dass das Anschlußgewinde des Durchsteckankers nicht in den Klemmraum des Kabels ragt.
Zur Verwendung im Funktionserhalt bzw. für Unterdecken mit brandschutztechnischen Anforderungen (Muster-Leitungsanlagen-Richtlinie MLAR 2/2015) bitte Zusatzvorschriften beachten!
Erforderliches Befestigungszubehör für den Funktionserhalt ist enthalten!
Verwendung für: Kabel und
Elektroinstallationsrohre nach DIN EN 61386-21
Abmessungen (ca. Maße)
Breite B x Länge L : 12 x 33 mm
Anschlußinnengewinde : M 6
für Kabelspannbereich-Ø : 7,5 - 10 mm
für Rohr-Ø : -
Werkstoff : Stahl, galvanisch verzinkt nach DIN EN ISO 19598, blaupassiviert
Werkstoff Schrauben : Stahl, galvanisch verzinkt nach DIN EN ISO 4042, blaupassiviert

inklusive zugelassenem Dübelmaterial

liefern und montieren
Menge: 300,000 St

**01.02.02.0038 Sammelhalter Kunststoff klein**
Sammelhalter KS 15 Leitungen
Sammelhalterung, zur Wand und Deckenmontage, die Befestigung erfolgt mittels Schlagdübel Ø 6 mm, erforderliche Bohrlochtiefe 50 mm, empfohlener Befestigungsabstand bei voller Belegung 0,5 - 0,6 m, halogenfrei. Abmessungen (ca. Maße) lichtes Innenmaß H x B : 70 x 29 mm Fassungsvermögen : z.B. 15 Leitungen NYM 3 x 1,5 mm² Glühdrahtprüfung nach DIN EN 60695-2-10+11/VDE 0471-2-10+11 : 750°C Werkstoff : PP (Polypropylen) Farbton : lichtgrau RAL : 7035

liefern und montieren
Menge: 200,000 St

**01.02.02.0039 Sammelhalter Kunststoff groß**
wie vorgenannte Position, jedoch für 30 Leitungen

liefern und montieren
Menge: 400,000 St

**01.02.02.0040 Sammelhalter Metall 15 Ltg.**
Sammelhalter, mit einer hohen mechanischen Festigkeit, zur Verlegung von Leitungsbündel an Wand und Decke, zur Schnellbefestigung mit Schlüssellochtechnologie.
Zur Verwendung im Funktionserhalt bzw. für Unterdecken mit brandschutztechnischen Anforderungen (Muster-Leitungsanlagen-Richtlinie MLAR 2/2015) bitte Zusatzvorschriften beachten!
Abmessungen (ca. Maße)
Höhe H x Breite B (lichte Innenmaße) : 56 x 34 mm
max. Belegung : 15 Leitungen NYM 3x1.5 mm²
Werkstoff : Stahl, bandverzinkt nach DIN EN 10346

zur Verlegung in Flucht- und Rettungswegen mit zugelassenem Dübelmaterial inklusive

liefern und montieren
Menge: 200,000 St

**01.02.02.0041 Sammelhalter Metall 30 Ltg.**
Sammelhalter, mit einer hohen mechanischen Festigkeit, zur Verlegung von Leitungsbündel an Wand und Decke, zur Schnellbefestigung mit Schlüssellochtechnologie.
Zur Verwendung im Funktionserhalt bzw. für Unterdecken mit brandschutztechnischen Anforderungen (Muster-Leitungsanlagen-Richtlinie MLAR 2/2015) bitte Zusatzvorschriften beachten!
Abmessungen (ca. Maße)
Höhe H x Breite B (lichte Innenmaße) : 81 x 50 mm
max. Belegung : 30 Leitungen NYM 3x1.5 mm²
Werkstoff : Stahl, bandverzinkt nach DIN EN 10346

zur Verlegung in Flucht- und Rettungswegen mit zugelassenem Dübelmaterial inklusive

liefern und montieren
Menge: 200,000 St

**01.02.02.0042 Sammelhalter Metall 80 Ltg.**
Sammelhalter, mit einer hohen mechanischen Festigkeit, zur Verlegung von Leitungsbündel an Wand und Decke, zur Schnellbefestigung mit Schlüssellochtechnologie.
Zur Verwendung im Funktionserhalt bzw. für Unterdecken mit brandschutztechnischen Anforderungen (Muster-Leitungsanlagen-Richtlinie MLAR 2/2015) bitte Zusatzvorschriften beachten!
Abmessungen (ca. Maße)
Höhe H x Breite B (lichte Innenmaße) : 114,5 x 90 mm
max. Belegung : 80 Leitungen NYM 3x1.5 mm²
Werkstoff : Stahl, bandverzinkt nach DIN EN 10346

zur Verlegung in Flucht- und Rettungswegen mit zugelassenem Dübelmaterial inklusive

liefern und montieren
Menge: 200,000 St

**01.02.02.0043 Kunststoffinstallationsrohr M20**
Kunststoffinstallationsrohr M20
Elektroinstallationsrohr DIN EN 61386-21, Maße DIN EN
60423, nicht flammenausbreitend, aus Kunststoff,
halogenfrei nach DIN EN 50642, einwandig, glatt, starr,
angeformte Muffe, Außendurchmesser 20 mm,
Klassifizierungscode 33521, Druckfestigkeit mittel,
Schlagfestigkeit mittel, Dauergebrauchs- und
Installationstemperatur min. -45°C max. +90°C,
verlegen offen, auf Putz, mit Abstandhalter.

liefern und montieren
Menge: 50,000 m

**01.02.02.0044 Kunststoffinstallationsrohr M25**
Kunststoffinstallationsrohr M25
wie vorgenannte Position, nur M25

liefern und montieren
Menge: 100,000 m

**01.02.02.0045 Kunststoffinstallationsrohr M32**
Kunststoffinstallationsrohr M32
wie vorgenannte Position, nur M32

liefern und montieren
Menge: 100,000 m

**01.02.02.0046 Kunststoffinstallationsrohr M40**
Kunststoffinstallationsrohr M40
wie vorgenannte Position, nur M40

liefern und montieren
Menge: 20,000 m

**01.02.02.0047 Flex-Rohr M25**
Flex-Rohr M25
Elektroinstallationsrohr DIN EN 61386-22, Maße DIN EN
60423, nicht flammenausbreitend, aus Kunststoff mit
Kunststoffmantel, halogenfrei nach DIN EN 50642,
rauchgasarm DIN EN 61034-2, korrosiv nach DIN EN
60754-2, mit durchgehenden weißen Farbstreifen,
doppelwandig, innen gewellt, außen glatt, biegsam,
Außendurchmesser 25 mm, Klassifizierungscode 33532,
Druckfestigkeit mittel, Schlagfestigkeit mittel, Dauergebrauchs- und Installationstemperatur min. -45°C max.
+105°C

liefern und montieren
Menge: 400,000 m

**01.02.02.0048 Flex-Rohr M32**
Flex-Rohr M32
wie vorgenannte Position, jedoch M32

liefern und montieren
Menge: 400,000 m

**01.02.02.0049 Flex-Rohr M40**
Flex-Rohr M40
wie vorgenannte Position, jedoch M40

liefern und montieren
Menge: 100,000 m

**01.02.02.0050 Aluminiumrohr M25**
Elektroinstallationsrohr ohne Gewindeenden nach EN 61386-1, für den mechanischen Schutz von Kabeln und Leitungen. Mit gratfreier Innenwand.
Klassifizierungscode: 44561
Korrosionsschutz: Aluminium, ,
Durchmesser aussen: 25 mm / M25
Materialstärke: 1,3mm

inklusive Muffen, Abstandschellen, Endkappe und Befestigungsmaterial

liefern und montieren
Menge: 500,000 m

**01.02.02.0051 Aluminiumrohr M32**
wie vorgenannte Position, nur M32

liefern und montieren
Menge: 500,000 m

**01.02.02.0052 Leitungsführungskanal halogenfrei 20x20mm**
Wand- und Deckenkanal zur Verlegung elektrischer Kabel und Leitungen für geringe Kabelmengen im Innenbereich. Halogenfreie Ausführung. Mit Bodenlochung zur Montage direkt an der Wand/Decke. Bestehend aus Kanalunter- und Oberteil.  Geprüft nach DIN EN 50085-1.
· Werkstoff: Polycarbonat/Acrylnitril-Butadien-Styrol, PC/ABS
· Farbe: reinweiß; RAL 9010
· Mengeneinheit: Meter
· Breite: ca.17,4 mm
· Höhe: ca.17,4 mm
· Befestigungsart: Bodenlochung
· Anzahl der festen Trennwände: 0
· Anzahl der steckbaren Trennwände: 0
· Ausführung des Deckels: lose
· Kabelhalteklammer: nein
· Kanalverbinder: nein
· Schutzfolie: nein
· Halogenfrei: ja
· Nutzquerschnitt: ca.220 mm²

liefern und montieren
Menge: 20,000 m

**01.02.02.0053 Leitungsführungskanal halogenfrei 30x45mm**
wie vorgenannte Position, nur 30x45mm

liefern und montieren
Menge: 20,000 m

**01.02.02.0054 Leitungsführungskanal halogenfrei 40x60mm**
wie vorgenannte Position, nur 40x60mm

liefern und montieren
Menge: 10,000 m

**01.02.02.0055 Leitungsführungskanal halogenfrei 60x110mm**
wie vorgenannte Position, nur 60x110mm

liefern und montieren
Menge: 10,000 m

**01.02.02.0056 BR-Kanal halogenfrei 70x130**
Geräteeinbaukanal halogenfrei, mit Bodenlochung zur Verlegung elektrischer Kabel und Leitungen für große Kabelmengen im Innenbereich. Halogenfreie Ausführung. Mit Bodenlochung zur Montage direkt an der Wand. Geräteeinbau möglich. Modul-Einbaugeräte und Schalterprogramme in Tragring- und Tragbügelweise können mit Geräteeinbaudosen installiert werden. Mit 80er-Systemöffnung und C-Profil am Kanalboden zur Aufnahme einer Trennwand für die Trennung unterschiedlicher Spannungsebenen. Formteile für Richtungsänderungen, Endstücke zum Verschließen der Kanalenden und Zubehörteile erhältlich. Geprüft nach DIN EN 50085-1.
· Werkstoff: Polycarbonat/Acrylnitril-Butadien-Styrol, PC/ABS
· Farbe: reinweiß; RAL 9010
· Mengeneinheit: Meter
· Breite: ca.130 mm
· Höhe: 7ca.0 mm
· Anzahl der Oberteile: 1
· Oberteilbreite: ca.76,5 mm
· Montageart der Oberteile: innenliegend
· Anzahl der steckbaren Trennwände: 1
· Nutzquerschnitt: ca.7600 mm²
· Halogenfrei: ja
· Kabelhalteklammer: nein
· Kanalverbinder: ja
· Montagelochung im Boden: ja
· Schutzfolie: ja
· Symmetrisch: ja

inklusive Oberteil

liefern und montieren
Menge: 40,000 m

**01.02.02.0057 Trennwand halogenfrei**
Trennwand halogenfrei für BR-Kanal zur Unterteilung der Geräteeinbaukanäle zur Installation unterschiedlicher Spannungsebenen. Selbstleitende Kontaktierung bei der Montage. Systembestandteil nach DIN EN 50085-1.
· Werkstoff: Polycarbonat/Acrylnitril-Butadien-Styrol
· Farbe: reinweiß; RAL 9010
· Mengeneinheit: Meter
· Breite: ca.44,5 mm
· Höhe: ca.10 mm
· Halogenfrei: ja
· Geeignet für Kanalhöhe: ca.70 mm
· Befestigungsart: steckbar

liefern und montieren
Menge: 40,000 St

**01.02.02.0058 Endstück halogenfrei**
Endstück halogenfrei zum Verschließen von Geräteeinbaukanälen an den Kanalenden. Systembestandteil nach DIN EN 50085-1.
· Werkstoff: Polycarbonat/Acrylnitril-Butadien-Styrol
· Farbe: reinweiß; RAL 9010
· Länge: ca.29 mm
· Breite: ca.175 mm
· Höhe: ca.73 mm
· Mengeneinheit: Stück
· Halogenfrei: ja
· Befestigungsart: aufrastbar
· für Kanalhöhe: ca.70 mm
· für Kanalbreite: ca.170 mm

liefern und montieren
Menge: 20,000 St

**01.02.02.0059 Zug- und Abzweigdose Bodentank**
Zug- und Abzweigdose für je 7 Installationsrohre pro Seite (M20 oder M32) mit Seitenwänden aus Stahlblech. Stufenlose Nivellierung auf Estrichnennhöhe (Schnellnivellierung) möglich. Großer Auslass- und Installationsraum für Leitungen. Estrich kann bündig an die Estrichabzugskante angearbeitet werden. Mit schalltechnischer Entkopplungsmöglichkeit nach Estrichverlegung. Mit Montageschutzdeckel, der nach der Estrichverlegung zur Anpassung der Bodenauslässe gewechselt werden kann. Einführung der Kabel und Leitungen durch die Rohreinführungen. Systembestandteil nach EN 50085-2-2.
· Werkstoff: Stahl
· Oberfläche: bandverzinkt
· Mengeneinheit: Stück
· Höhe: ca.80 mm
· Nivellierbereich: ca.80 - 160 mm
· Einbauöffnung für Einbaueinheit: quadratisch
· Deckelausführung: universal

liefern und montieren
Menge: 10,000 St

**01.02.02.0060 Montagedeckel rund**
Montagedeckel für Unterflur-Zug- und -Abzweigdosen zum Einbau einer Einbaueinheit der Nenngröße 4. Zur Montage des Kanalsystems. Systembestandteil nach EN 50085-2-2.
· Werkstoff: Stahl
· Oberfläche: bandverzinkt
· Mengeneinheit: Stück
· Länge: ca.282 mm
· Breite: ca.282 mm
· Materialstärke: ca.4 mm
· Bodenpflege: trocken
· Schwerlastausführung: nein
· Abdeckung Montageöffnung: ja
· Einbauöffnung für Aufflurtank: nein
· Montageöffnung: rund
· Nenngröße: ca.250 mm
· Nenngröße für Geräteeinbaueinheiten: 4

liefern und montieren
Menge: 1,000 St

**01.02.02.0061 Montagedeckel quadratisch Größe 4**
Montagedeckel für Unterflur-Zug- und -Abzweigdosen zum Einbau einer Einbaueinheit der Nenngröße 4. Zur Montage des Kanalsystems Systembestandteil nach EN 50085-2-2.
· Werkstoff: Stahl
· Oberfläche: bandverzinkt
· Mengeneinheit: Stück
· Länge: ca.282 mm
· Breite: ca.282 mm
· Materialstärke: ca.4 mm
· Bodenpflege: trocken
· Schwerlastausführung: nein
· Abdeckung Montageöffnung: nein
· Einbauöffnung für Aufflurtank: nein
· Montageöffnung: quadratisch
· Nenngröße: ca.250 mm
· Nenngröße für Geräteeinbaueinheiten: 4

liefern und montieren
Menge: 8,000 St

**01.02.02.0062 Montagedeckel quadratisch Größe 6**
Montagedeckel für Unterflur-Zug- und -Abzweigdosen zum Einbau einer Einbaueinheit der Nenngröße 6. Zur Montage des Kanalsystems. Systembestandteil nach EN 50085-2-2.
· Werkstoff: Stahl
· Oberfläche: bandverzinkt
· Mengeneinheit: Stück
· Länge: ca.282 mm
· Breite: ca.282 mm
· Materialstärke: ca.4 mm
· Bodenpflege: trocken
· Schwerlastausführung: nein
· Abdeckung Montageöffnung: nein
· Einbauöffnung für Aufflurtank: nein
· Montageöffnung: rechteckig
· Nenngröße: ca.250 mm
· Nenngröße für Geräteeinbaueinheiten: 6

liefern und montieren
Menge: 1,000 St

**01.02.02.0063 Runde, nivellierbare Kassette mit Schnurauslass. Für den**
Runde, nivellierbare Kassette mit Schnurauslass. Für den Einsatz in einem Unterflur-Kanalsystem oder Systemboden in trockenen Räumen im Innenbereich mit trocken gepflegten Böden. Für bis zu 6 Modul-Einbaugeräte in 2 Universalträgern. Auf Höhe der Fußbodenoberkante einstellbar.
Geprüft nach EN 50085-2-2.
· Werkstoff: Edelstahl, rostfrei 1.4301
· Mengeneinheit: Stück
· Durchmesser: Ø215mm
· min. Fußbodenhöhe: ca.110 mm
· max. Fußbodenhöhe: ca.155 mm
· Bodenbelagsdicke: ca.20 mm
· Einbautiefe: ca.110 mm
· Vertikale Last für große Fläche: bis 5.000 N
· Vertikale Last für kleine Fläche: bis 3.000 N
· Ausführung: rund
· Entkoppelbar: nein
· Geeignet für Unterflurdosen: 250/350
· Nenngröße für Geräteeinbaueinheiten: R4
· Schwerlastausführung: nein
· Zulassungen: VDE

liefern und montieren
Menge: 1,000 St

**01.02.02.0064 Bodentank mit Griffbügel Größe 4**
Quadratischer Geräteeinsatz mit Griffbügel, Schnurauslass und Bodenbelagsaussparung im Klappdeckel. Für den Einsatz in einem Unterflur-Kanalsystem oder im Systemboden in trockenen Räumen im Innenbereich mit trocken gepflegten Böden. Für bis zu 6 Modul-Einbaugeräte in 2 Universalträgern. Mit Rastleiter zum stufenweisen Absenken der Universalträger. Geprüft nach EN 50085-2-2.
· Werkstoff: Polyamid
· Farbe: eisengrau; RAL 7011
· Mengeneinheit: Stück
· Länge Außenmaß: ca.217 mm
· Länge Einbaumaß: ca.200 mm
· Breite Außenmaß: ca.217 mm
· Breite Einbaumaß: ca.200 mm
· Einbautiefe: ca.73 mm
· Ausführung: quadratisch
· Bodenbelagsschutzrahmen: ja
· Mit Bodenbelagsaussparung: ja
· Nenngröße für Geräteeinbaueinheiten: 4
· Schwerlastausführung: nein
· Zulassungen: VDE
· Vertikale Last für große Fläche: bis 3.000 N

liefern und montieren
Menge: 8,000 St

**01.02.02.0065 Bodentank mit Griffbügel Größe 6**
Rechteckiger Geräteeinsatz mit Griffbügel, Schnurauslass und Bodenbelagsaussparung im Klappdeckel. Für den Einsatz in einem Unterflur-Kanalsystem oder im Systemboden in trockenen Räumen im Innenbereich mit trocken gepflegten Böden. Für bis zu 9 Modul-Einbaugeräte in 3 Universalträgern. Mit Rastleiter zum stufenweisen Absenken der Universalträger. Geprüft nach EN 50085-2-2.
· Werkstoff: Polyamid
· Farbe: eisengrau; RAL 7011
· Mengeneinheit: Stück
· Länge Außenmaß: ca.220 mm
· Länge Einbaumaß: ca.199 mm
· Breite Außenmaß: ca.273 mm
· Breite Einbaumaß: ca.252 mm
· Einbautiefe: ca.73 mm
· Ausführung: rechteckig
· Bodenbelagsschutzrahmen: ja
· Mit Bodenbelagsaussparung: ja
· Nenngröße für Geräteeinbaueinheiten: 6
· Schwerlastausführung: nein
· Zulassungen: VDE
· Vertikale Last für große Fläche: bis 3.000 N

liefern und montieren
Menge: 1,000 St

**01.02.02.0066 Melderhalter ausziehbar**
Der Melderhalter besteht aus eloverzinktem Stahlblech.

Die Montageplatte hat eine 4-Loch Bohrung mit Gewinde, für alle gängigen Brandmelder.

Die Höhe ist variabel von 350mm bis 600mm, sie kann je nach Bedarf mit Hilfe einer Schraube und entsprechenden Lochbohrungen im Abstand von 50mm mit Gewinde eingestellt werden.

Die Brandmeldekabel können von 3 Seiten in den Kabelkanal eingeführt werden und durch das Loch in der Montageplatte am Brandmelder installiert werden.

Der Melderhalter wird in diesem speziellem Fall eingesetzt zur Abhängung von Präsenzmeldern
Menge: 24,000 St

##### Abschnitt 01.02.03 Installationsgeräte

*Hinweis: Standardschalterprogramm*
Standardschalterprogramm

Fabrikat der Planung: Gira
Typ der Planung  System55 Reinweiß glänzend
oder gleichwertig

Angebotenes Fabrikat: '................................'

Angebotener Typ: '................................'

**01.02.03.0001 Schukosteckdose rws mit Kindersicherung**
SCHUKO-Steckdose 16A 250V~ mit Beschriftungsfeld und Shutter
Reinweiß glänzend
Technische Daten:
Einbautiefe: 32 mm
Anschlussquerschnitt für Leiter bis 2,5 mm²
Erhöhter Berührungsschutz (Safety Plus) gemäß DIN VDE 0620-1.

liefern und betriebsfertig montieren
Menge: 200,000 St

**01.02.03.0002 Schukosteckdose rot mit Kindersicherung EDV**
wie zuvor jedoch in rot

liefern und betriebsfertig montieren
Menge: 110,000 St

**01.02.03.0003 Schukosteckdose rws**
SCHUKO-Steckdose 16A 250V~ mit Beschriftungsfeld
Reinweiß glänzend
Technische Daten:
Einbautiefe: 32 mm
Anschlussquerschnitt für Leiter bis 2,5 mm²

liefern und betriebsfertig montieren
Menge: 70,000 St

**01.02.03.0004 Schukosteckdose rot EDV**
wie zuvor jedoch in rot

liefern und betriebsfertig montieren
Menge: 34,000 St

**01.02.03.0005 Schukosteckdose rws mit Klappdeckel**
SCHUKO-Steckdose 16A 250V~ mit Beschriftungsfeld und Shutter
Reinweiß glänzend
Technische Daten:
Einbautiefe: 32 mm
Anschlussquerschnitt für Leiter bis 2,5 mm²
Erhöhter Berührungsschutz (Safety Plus) gemäß DIN VDE 0620-1.

Schukosteckdose rws mit Klappdeckel

liefern und betriebsfertig montieren
Menge: 6,000 St

**01.02.03.0006 Aus-/Wechselschalter reinweiß**
Aus-/Wechselschalter reinweiß
Tastschalter 10 AX 250 V~ mit Wippe
Universal-Aus-Wechselschalter
Reinweiß glänzend
Technische Daten:
Einbautiefe: 28 mm
Anschlussquerschnitt für starre und flexible Leiter bis: 2,5 mm²

liefern und betriebsfertig montieren
Menge: 5,000 St

**01.02.03.0007 Taster mit Wippe**
Wipptaster Schließer reinweiß
Einsatz Wipptaster 10 A 250 V~ Schließer 1-polig
Unterputz-Einsätze, mit Wippe

Anschlussquerschnitt
- für starre und flexible Leiter bis: 2,5 mm²
Einbautiefe 32 mm

liefern und betriebsfertig montieren
Menge: 46,000 St

**01.02.03.0008 Taster reinweiß KNX- Jalousie mit Pfeilen**
Taster mit Wippe 1fach
Reinweiß glänzend

Funktion im KNX System
- Taster für KNX mit integriertem Busankoppler.
- Integrierter Temperatursensor.
- Wippen- oder Tastenfunktion für jede Bedienfläche einstellbar.
- Steuerung von bis zu vier Funktionen über die Tastenfunktion des KNX Tasters möglich.

Bedienfunktionen
- Bedienkonzept Tasten- oder Wippenfunktion ist parametrierbar.
- Schalten, Dimmen und Farbtemperatur, Farbsteuerung und Helligkeit, Jalousie,
Wertgeber, Szenennebenstelle, 2-Kanal-Bedienung und Reglernebenstelle.
- Schalten: Der Befehl beim Drücken und/oder Loslassen ist einstellbar (Keine
Reaktion, Einschalten, Ausschalten, Umschalten).
- Dimmen und Farbtemperatur: Helligkeit und / oder Farbtemperatur, der Befehl
beim Drücken, die Zeit zwischen Schalten und Dimmen, das Dimmen in
verschiedenen Stufen, die Telegrammwiederholung bei langer Betätigung und das
Senden eines Stopptelegramms bei Ende der Betätigung ist einstellbar.
- Farbsteuerung und Helligkeit: Farbkreisdurchlauf oder
Helligkeitsverstellung, der Befehl beim Drücken, die Zeit zwischen Schalten
und Dimmen, der Startwert, die Schrittweite und die Zeit zwischen zwei
Telegrammen ist einstellbar.
- Jalousie: Der Befehl beim Drücken und das Bedienkonzept ist einstellbar.
Das Bedienkonzept kann in den Zeiten für kurze und lange Betätigung und Lamellenverstellung angepasst werden.
- Wertgeber: Die Funktionsweise (1 Byte, 2 Byte, 3 Byte oder 6 Byte Wertgeber) und der Wert ist einstellbar.
- Szenennebenstelle: Die Funktionsweise (ohne oder mit Speicherfunktion) und die Szenennummer ist einstellbar.
- 2-Kanal-Bedienung: Durch einen Tastendruck können bis zu zwei Telegramme auf den KNX Bus ausgesendet werden. Das Bedienkonzept kann eingestellt und die Zeit für kurze und lange Betätigung angepasst werden. Die Funktionsweise der Kanäle ist getrennt voneinander einstellbar.
- Reglernebenstelle: Die Funktionsweise (Betriebsmodusumschaltung, Zwang-Betriebsmodusumschaltung, Präsenzfunktion und Sollwertverschiebung) ist einstellbar.
- Sperrfunktion zum Sperren von einzelnen Tasten bzw. Wippen.

Funktionen der Status-LED
- Die Funktionsauswahl erfolgt je Status-LED. Folgende Funktionen sind parametrierbar: immer AUS, immer EIN, Betätigungsanzeige,
Telegrammquittierung, Statusanzeige, Ansteuerung über separates LED-Objekt, Betriebsmodusanzeige, Anzeige Reglerstatus, Anzeige Präsenzstatus und Anzeige
Sollwertverschiebung.
- Farbe ist parametrierbar. Die Farbauswahl erfolgt entweder gemeinsam für
alle Status-LED oder getrennt für jede Status-LED des Gerätes. Die Status-LED können wahlweise rot, grün oder blau leuchten.
- Die Helligkeit der Status-LED ist in fünf Stufen einstellbar. Mit der Nachtabsenkung kann die Helligkeit der Status-LED in den Nachtstunden über Kommunikationsobjekt reduziert werden.

Prüfspannung: 4 kV (KNX/EIB Busleitung)
Anschluss

- KNX: Anschluss- und Abzweigklemme
Schutzklasse: III
Einbautiefe: 15 mm
Umgebungstemperatur: -5 °C bis +50 °C

Hinweise:
- KNX Data Secure kompatibel.
- Die Wippen sind optional gegen alternative Varianten austauschbar.

Lieferumfang:
- Anschluss- und Abzweigklemme für KNX im Lieferumfang enthalten.
- Tragring mit Schrauben im Lieferumfang enthalten.

inklusive
Wippe 1fach mit Pfeilsymbolen
Reinweiß glänzend

oder gleichwertig

Angebotenes Fabrikat: '................................'

Angebotener Typ: '................................'

Liefern und betriebsfertig montieren inkl. aller Klein und Befestigungsmatrialien.
Menge: 23,000 St

**01.02.03.0009 KNX-Touch-Display**
Freiprogrammierbares KNX-Touch-Display als raumübergreifende Steuer-, Melde-, und Kontrolleinheit.
Zur Darstellung und Bedienung von folgenden KNX-Standardfunktionen: - Schalten - Dimmen - Schieberegler - Jalousiesteuerung - RGBW Bedienelement - Stufenschalter - Szenenschalter - Anzeige-Element - Mit Szenenfunktion, Logikfunktion, Anwesenheitssimulation und Zeitprogrammen. Funktionen: - 480 KNX Bedienelemente - RGB Bedienelement - maximal 30 Seiten - 80 Stör- und Alarmmeldungen - 30 Logik Funktionen - 30 Zeitschaltuhren - Anwesenheitssimulation für 20 Teilnehmer - 10 Szene-Aktoren - Seitendarstellung mit max. 16 Touchflächen auf einer Seite. Externe Spannungsversorgung: 20-32 VDC (SELV)

Unterstützte Bussysteme: KNX (TP)
Bauteil: Steuerelement
Bildschirmgröße: 10 Zoll
Displaytyp: TFT Touch Display
Hilfsspannung AC/DC: 24 V DC
Montageart: Unterputzmontage
Schutzart: IP20

inkl. Aufputz-Montagerahmen. Der Montagerahmen ermöglicht die Montage auf einer Standard-Unterputzdose auf der Betonwand.

Fabrikat der Planung : ABB
Typ der Planung :  ST/U10.2.11-825 SmartTouch 10
  Schwarz / Graphit

oder gleichwertig

Angebotenes Fabrikat: '................................'

Angebotener Typ: '................................'

Liefern und betriebsfertig montieren inkl. aller Klein und Befestigungsmatrialien.
Menge: 1,000 St

**01.02.03.0010 Aufputz Rahmen für vorgenannte Position**
Aufputz Rahmen für vorgenannte Position

Der Montagerahmen ermöglicht die Montage auf einer Standard-Unterputzdose, direkt auf die Wand oder auf einem Tischständer

liefern und betriebsfertig montieren
Menge: 1,000 St

**01.02.03.0011 Blindabdeckung**
Blindabdeckung mit Tragring
Cremeweiß glänzend

Hinweise:
- Nur für Schraubbefestigung.

liefern und betriebsfertig montieren
Menge: 10,000 St

**01.02.03.0012 Abdeckrahmen Reinweiß 1-fach**
Abdeckrahmen Reinweiß 1-fach
Reinweiß glänzend
1fach
Bruchsicher.
Auch für Kanalinstallationen geeignet.
Abdeckrahmen in Verbindung mit Dichtungsset auch für die
Montage wassergeschützt Unterputz IP44 geeignet.

liefern und betriebsfertig montieren
Menge: 300,000 St

**01.02.03.0013 Abdeckrahmen Reinweiß 2-fach**
Abdeckrahmen Reinweiß 2-fach
Reinweiß glänzend
2fach
Bruchsicher.
Auch für Kanalinstallationen geeignet.
Abdeckrahmen in Verbindung mit Dichtungsset auch für die
Montage wassergeschützt Unterputz IP44 geeignet.

liefern und betriebsfertig montieren
Menge: 210,000 St

**01.02.03.0014 Abdeckrahmen Reinweiß 3-fach**
Abdeckrahmen Reinweiß 3-fach
Reinweiß glänzend
3fach
Bruchsicher.
Auch für Kanalinstallationen geeignet.
Abdeckrahmen in Verbindung mit Dichtungsset auch für die
Montage wassergeschützt Unterputz IP44 geeignet.

liefern und betriebsfertig montieren
Menge: 5,000 St

**01.02.03.0015 PM1 Master 10m a.P**
Präsenzmelder mit einem potentialfreien Kontakt
Ausführung als Master-Gerät
Ein Kanal zum Schalten von Licht
Erweiterung des Erfassungsbereiches mit Slave-Geräten möglich
Manuelles Schalten über Taster möglich
Weitere Funktionen über optionale Fernbedienung einstellbar
Werkseinstellung 10 min und 500 Lux

Spannung: 110 - 240 V AC 50 / 60 Hz
Abmessungen: ca. Ø 98 x 47 mm
Typische Leistungsaufnahme: ca. 0.4 W
Erfassungsbereich: horizontal 360°  (Deckenmontage)
Reichweite: max. Ø 10 m quer, max. Ø 6 m frontal, max. Ø 4 m sitzende Tätigkeit
Überwachte Fläche bei tangentialer Bewegung: ca. 78 m² / 2.5 m Montagehöhe
Montagehöhe min./max./empfohlen: ca. 2 m / 5 m / 2.5 m
Schutzart/-klasse: IP20  / Klasse II
Stoßfestigkeitsgrad: IK05
Umgebungstemperatur: -25 °C bis +50 °C
Gehäuse: Polycarbonat, UV-beständig
Farbe: weiß matt, ähnlich RAL9010
 Kanal 1 (Lichtsteuerung potentialfrei)
Schaltleistung: 2300 W, cos ? = 1, 1150 VA, cos ? = 0.5, 800 W LED, max. Einschaltspitzenstrom Ip (20 ms) = 165 A, max. Einschaltspitzenstrom Ip (200 µs) = 800 A
Kontaktart: 1x µ-Kontakt, potentialfreier Schließer/NO mit vorlaufendem Wolfram-Kontakt
Nachlaufzeit: 15 s - 30 min, Impuls
Einschaltschwelle: 10 - 2000 Lux
 Mischlichtmessung

liefern und betriebsfertig montieren
Menge: 6,000 St

**01.02.03.0016 PM1 Slave 10m a.P**
Slave-Gerät mit kreisförmigem Erfassungsbereich
Zur Erweiterung des Erfassungsbereiches eines Master-Gerätes
Schaltimpuls zum Master-Gerät bei erkannter Bewegung unabhängig von der Umgebungshelligkeit
Mit 230 V-Master-Geräten kompatibel, für Ausnahmen siehe bitte das jeweilige Master-Gerät.

Spannung: 110 - 240 V AC 50 / 60 Hz
Abmessungen: ca. Ø 98 x 50 mm
Typische Leistungsaufnahme: ca. 0.2 W
Erfassungsbereich: horizontal 360°  (Deckenmontage)
Reichweite: max. Ø 10 m quer, max. Ø 6 m frontal, max. Ø 4 m sitzende Tätigkeit
Überwachte Fläche bei tangentialer Bewegung: ca. 78 m² / 2.5 m Montagehöhe
Montagehöhe min./max./empfohlen: ca. 2 m / 5 m / 2.5 m
Schutzart/-klasse: IP20  / Klasse II
Stoßfestigkeitsgrad: IK05
Umgebungstemperatur: -25 °C bis +50 °C
Gehäuse: Polycarbonat, UV-beständig
Farbe: weiß matt, ähnlich RAL9010
Impulsabstand: 2 oder 9 s

liefern und betriebsfertig montieren
Menge: 7,000 St

**01.02.03.0017 PM2 24m a.P**
Präsenzmelder mit großem Erfassungsbereich
Ein potentialfreier Kontakt
Ausführung als Master-Gerät
Erweiterung des Erfassungsbereiches mit Slave-Geräten möglich
Manuelles Schalten über Taster möglich
Weitere Funktionen über optionale Fernbedienung einstellbar
Werkseinstellung 10 min und 500 Lux

Spannung: 110 - 240 V AC 50 / 60 Hz
Abmessungen: ca. Ø 98 x 63 mm
Typische Leistungsaufnahme: ca. 0.4 W
Erfassungsbereich: horizontal 360°  (Deckenmontage)
Reichweite: max. Ø 24 m quer, max. Ø 8 m frontal, max. Ø 6.4 m sitzende Tätigkeit
Überwachte Fläche bei tangentialer Bewegung: ca. 450 m² / 2.5 m Montagehöhe
Montagehöhe min./max./empfohlen: ca. 2 m / 10 m / 2.5 m
Schutzart/-klasse: IP20  / Klasse II
Stoßfestigkeitsgrad: IK04
Umgebungstemperatur: -25 °C bis +50 °C
Gehäuse: Polycarbonat, UV-beständig
Farbe: weiß matt, ähnlich RAL9010
 Kanal 1 (Lichtsteuerung potentialfrei)
Schaltleistung: 2300 W, cos ? = 1, 1150 VA, cos ? = 0.5, 800 W LED, max. Einschaltspitzenstrom Ip (20 ms) = 165 A, max. Einschaltspitzenstrom Ip (200 µs) = 800 A
Kontaktart: 1x µ-Kontakt, potentialfreier Schließer/NO mit vorlaufendem Wolfram-Kontakt
Nachlaufzeit: 15 s - 30 min, Impuls
Einschaltschwelle: 10 - 2000 Lux
 Mischlichtmessung

liefern und betriebsfertig montieren
Menge: 1,000 St

**01.02.03.0018 PM3 KNX 10m a.P**
KNX-Präsenzmelder mit integriertem KNX-BUS-Ankoppler
KNX Secure fähig
Parametrierung ab ETS 5 zur Integration in KNX-Systeme
Individuelle Empfindlichkeitsanpassung des PIR-Sensors
Mischlichtmessung mittels innen-, außenliegendem und externen (optional) Lichtsensoren
Intelligenter Halbautomatikbetrieb, präsenzunabhängiger Regelbetrieb (Dämmerungsmelder), Vollautomatikbetrieb
1 x Licht (regel- oder schaltbar), 1x Slave-Ausgang, 3x HKL-Ausgänge (unabhängig)
Regeln von bis zu drei Lichtgruppen mittels Offset (externe Beeinflussung möglich)
Kurzpräsenz, Selbstanpassung der Nachlaufzeit, Korridorfunktion
Verschiedene Sperrfunktionen
Softstart
Aufruf von Lichtszenen
Abschaltbare Zustandsanzeigen
Die Produktdatenbank zum Importieren in die ETS-Datenbank kann von der B.E.G.-Homepage heruntergeladen werden.
Master-Slave-Betrieb zur Erweiterung des Erfassungsbereiches
Umfangreiche Optimierungsmöglichkeiten für die Lichtmessung
Ausgabe des gemessenen Lichtwertes auf den Bus
Anpassung der Dimmkurve
Bidirektional fernbedienbar mit dem IR-Adapter und der B.E.G.-Smartphone-App
PIN-Code
IR-fernbedienbar mittels optionaler IR-Fernbedienung
Programmiermodus (physikalische Adresse) mittels IR bedienbar
HKL-Modus (0= Automatik, 1=Komfort, 2=Standby, 3=Economy, 4=Frost/Hitzeschutz)
Manuelle Beeinflussung über externe KNX-Taster möglich
Überwachen der Funktion (Heartbeat, zyklisches Senden)
Zwangsabschaltung
Intelligente Zentral-Aus-Funktion
Abschaltvorwarnung
Einbrennfunktion für Leuchtstofflampen (von 1 h bis 100 h wählbar)
Frei definierbares Verhalten bei Busspannungswiederkehr
Variable Sicherheitspause nach einem Abschalten der Leuchten

Spannung: über KNX-BUS
Abmessungen: ca. Ø 106 x 42 mm
Stromaufnahme: 12 mA
Erfassungsbereich: horizontal 360°  (Deckenmontage)
Reichweite: max. Ø 10 m quer, max. Ø 6 m frontal, max. Ø 4 m sitzende Tätigkeit
Überwachte Fläche bei tangentialer Bewegung: ca. 78 m² / 2.5 m Montagehöhe
Montagehöhe min./max./empfohlen: ca. 2 m / 5 m / 2.5 m
Schutzart/-klasse: IP20  / Klasse III
Stoßfestigkeitsgrad: IK05
Umgebungstemperatur: -25 °C bis +55 °C
Gehäuse: Polycarbonat, UV-beständig
Farbe: weiß matt, ähnlich RAL9010
Anzahl PIR Sensoren: 1
KNX TP 256: Ja
KNX Secure: Ja
Orientierungslicht 5 - 100 % / OFF / 1 min - 255 min
Nachtlicht: 5 - 100 %
Helligkeitssollwert: 5 - 2000 Lux

inklusive Aufbaugehäuse zu o.g. Präsenzmelder

Aufputzset zum Umrüsten Deckeneinbaugeräten

Abmessungen: ca. Ø 110 x 65 mm
Schutzart/-klasse: IP54
Farbe: weiß, ähnlich RAL9010

liefern und betriebsfertig montieren
Menge: 15,000 St

**01.02.03.0019 PM4 Master 10m u.P**
Präsenzmelder mit einem potentialfreien Kontakt
Ausführung als Master-Gerät
Ein Kanal zum Schalten von Licht
Erweiterung des Erfassungsbereiches mit Slave-Geräten möglich
Manuelles Schalten über Taster möglich
Weitere Funktionen über optionale Fernbedienung einstellbar
Werkseinstellung 10 min und 500 Lux

Spannung: 110 - 240 V AC 50 / 60 Hz
Abmessungen: ca. Ø 98 x 65 mm
Typische Leistungsaufnahme: ca. 0.4 W
Erfassungsbereich: horizontal 360°  (Deckenmontage)
Reichweite: max. Ø 10 m quer, max. Ø 6 m frontal, max. Ø 4 m sitzende Tätigkeit
Überwachte Fläche bei tangentialer Bewegung: ca. 78 m² / 2.5 m Montagehöhe
Montagehöhe min./max./empfohlen: ca. 2 m / 5 m / 2.5 m
Schutzart/-klasse: IP20  / Klasse II
Stoßfestigkeitsgrad: IK05
Umgebungstemperatur: -25 °C bis +50 °C
Gehäuse: Polycarbonat, UV-beständig
Farbe: weiß matt, ähnlich RAL9010
 Kanal 1 (Lichtsteuerung potentialfrei)
Schaltleistung: 2300 W, cos ? = 1, 1150 VA, cos ? = 0.5, 800 W LED, max. Einschaltspitzenstrom Ip (20 ms) = 165 A, max. Einschaltspitzenstrom Ip (200 µs) = 800 A
Kontaktart: 1x µ-Kontakt, potentialfreier Schließer/NO mit vorlaufendem Wolfram-Kontakt
Nachlaufzeit: 15 s - 30 min, Impuls
Einschaltschwelle: 10 - 2000 Lux
 Mischlichtmessung

liefern und betriebsfertig montieren
Menge: 10,000 St

**01.02.03.0020 PM4 Slave 10m u.P**
Slave-Gerät mit kreisförmigem Erfassungsbereich
Zur Erweiterung des Erfassungsbereiches eines Master-Gerätes
Schaltimpuls zum Master-Gerät bei erkannter Bewegung unabhängig von der Umgebungshelligkeit
Mit 230 V-Master-Geräten kompatibel, für Ausnahmen siehe bitte das jeweilige Master-Gerät.

Spannung: 110 - 240 V AC 50 / 60 Hz
Abmessungen: ca. Ø 98 x 65 mm
Typische Leistungsaufnahme: ca. 0.2 W
Erfassungsbereich: horizontal 360°  (Deckenmontage)
Reichweite: max. Ø 10 m quer, max. Ø 6 m frontal, max. Ø 4 m sitzende Tätigkeit
Überwachte Fläche bei tangentialer Bewegung: ca. 78 m² / 2.5 m Montagehöhe
Montagehöhe min./max./empfohlen: ca. 2 m / 5 m / 2.5 m
Schutzart/-klasse: IP20  / Klasse II
Stoßfestigkeitsgrad: IK05
Umgebungstemperatur: -25 °C bis +50 °C
Gehäuse: Polycarbonat, UV-beständig
Farbe: weiß matt, ähnlich RAL9010
Impulsabstand: 2 oder 9 s

liefern und betriebsfertig montieren
Menge: 2,000 St

**01.02.03.0021 PM5 Dali 24m u.P**
Präsenzmelder mit integriertem DALI-Applikations-Controller für eine energieeffiziente Lichtsteuerung
DALI-2 zertifiziertes Produkt
Integrierte DALI-Spannungsversorgung
DALI-Schnittstelle zur Ansteuerung digitaler, dimmbarer EVG im Broadcast-Verfahren
Manuelles Schalten und Dimmen über konventionelle Taster möglich

Voller Funktionsumfang ist nur mit dem BLE-IR-Adapter und einem Smartphone oder Tablet (Android, iOS) aktivierbar
Halbautomatik-, Vollautomatik-, Lichtregler- oder Anwesenheits-Betrieb einstellbar
Einstellbare Regeldynamik (minimale und maximale Werte)
Einstellbare Geschwindigkeit und Verzögerung der Regelung
Ausführung als Singlemaster-Gerät, nicht vernetzbar
Erweiterung des Erfassungsbereiches mit Slave-Geräten möglich
Mischlichtmessung mittels innen- und außenliegendem Lichtsensor
DALI-Ausgangsleistung kann mit Zubehör erhöht werden
Umgebungslichtabhängige Regelung oder Schaltausgang
Einstellbarer Einschaltwert
Letzter Wert - Erinnerungsfunktion für Einschaltwert
Einstellbarer Helligkeitssollwert und Reflexionsfaktor

Status-LEDs aktivierbar/deaktivierbar
PIN-Code
Korridorfunktion - Deaktiviert die Möglichkeit, über den Taster das Licht auschalten zu können

Software ist rückwärtskompatibel zur ersten Generation (außer DSI, Doppelschloss und Korridorfunktion)
Werkseinstellung 10 min Nachlaufzeit und 500 Lux Helligkeitssollwert
Inklusive vormontierter Federklemme mit Zugentlastung und Berührschutzkappe für die Deckeneinbau-Montage

Spannung: 230 V AC +/-10% 50 Hz
Abmessungen: ca. Ø 106 x 95 mm
Typische Leistungsaufnahme: ca. 2 W
Slave-Geräte: bis zu 8
Erfassungsbereich: horizontal 360°  (Deckenmontage)
Reichweite: max. Ø 24 m quer, max. Ø 8 m frontal, max. Ø 6.4 m sitzende Tätigkeit
Überwachte Fläche bei tangentialer Bewegung: ca. 450 m² / 2.5 m Montagehöhe
Montagehöhe min./max./empfohlen: ca. 2 m / 10 m / 2.5 m
Schutzart/-klasse: IP20  / Klasse II
Stoßfestigkeitsgrad: IK04
Umgebungstemperatur: -25 °C bis +50 °C
Gehäuse: Polycarbonat, UV-beständig
Farbe: weiß matt, ähnlich RAL9010
 Kanal 1 (Lichtsteuerung)
DALI-Ausgang: 80 mA (garantiert), 125 mA (max.), Abschaltmechanismus
Unterstützte Betriebsgeräte: DT0, DT5, DT6, DT7
Unterstützte Steuergeräte: - (Single-Master)
Nachlaufzeit: 1 min - 150 min
Orientierungslicht 10 - 30 % / OFF / 5 min - 60 min / ?
Helligkeitssollwert: 10 - 2500 Lux
 Mischlichtmessung

inklusive Aufbaugehäuse für o.g. Präsenzmelder

Aufputzset zum Umrüsten von PD4N Deckeneinbaugeräten

Abmessungen: Ø 110 x 45 mm
Schutzart/-klasse: IP54
Farbe: weiß, ähnlich RAL9010

liefern und betriebsfertig montieren
Menge: 28,000 St

**01.02.03.0022 PM6 Wand 1m uP**
Wand-Bewegungsmelder mit Akustiksensor
Relais-Ausführung in Drei-Leiter-Technik
Akustiksensor individuell einstellbar
Automatische Verlängerung der Nachlaufzeit durch Geräusche
Manuelles Schalten über Taster möglich
Verfügbar mit Rahmen (Maß Innenabdeckung 60 x 60 mm) oder ohne Rahmen zur Kombination mit Abdeckrahmen (Maß Innenabdeckung 50 x 50 mm) in 5 verschiedenen Farben
In Verbindung mit Zentralplatten einsetzbar in gängige Rahmensysteme verschiedener Hersteller

Spannung: 110 - 240 V AC 50 / 60 Hz
Abmessungen: mit Rahmen ca. 87 x 87 x 61 mm
Typische Leistungsaufnahme: ca. 0.5 W
Erfassungsbereich: horizontal 180°  (Wandmontage)
Reichweite: max. 10 m quer, max. 3 m frontal
Überwachte Fläche bei tangentialer Bewegung: ca. 150 m² / 1.1 m Montagehöhe
Montagehöhe min./max./empfohlen: ca. 1 m / 2.2 m / 1.1 m
Schutzart/-klasse: IP20  / Klasse II
Stoßfestigkeitsgrad: IK05
Umgebungstemperatur: -25 °C bis +50 °C
Gehäuse: Polycarbonat, UV-beständig
Farbe: reinweiß matt, ähnlich RAL9010
 Kanal 1 (Lichtsteuerung)
Schaltleistung: 2300 W, cos ? = 1, 1150 VA, cos ? = 0.5, 800 W LED, max. Einschaltspitzenstrom Ip (20 ms) = 165 A, max. Einschaltspitzenstrom Ip (200 µs) = 800 A
Kontaktart: 1x µ-Kontakt, Schließer/NO mit vorlaufendem Wolfram-Kontakt
Nachlaufzeit: 15 s - 16 min, Impuls
Einschaltschwelle: 10 - 2000 Lux

liefern und betriebsfertig montieren
Menge: 3,000 St

**01.02.03.0023 PM Aufbaugehäuse a.P**
Aufputzset zum Umrüsten von Deckeneinbaugeräten
Die Verwendbarkeit/Kompatibilität des Zubehörs bitte aus den Beschreibungen der Hauptartikel entnehmen

Abmessungen: ca. Ø 110 x 65 mm
Schutzart/-klasse: IP54
Farbe: weiß, ähnlich RAL9010

liefern und betriebsfertig montieren
Menge: 2,000 St

*Hinweis: Schalterprogramm Aufputz*
Schalterprogramm IP44 Aufputz

**01.02.03.0024 Steckdose Feuchtraum aP**
SCHUKO-Steckdose 16 A 250 V~ mit Klappdeckel
WG AP
Wassergeschützt Aufputz IP44
Grau

Merkmale:
- Kunststoff: halogenfreier, schlag- und bruchsicherer Thermoplast

Technische Daten:
Anschlussquerschnitt
- für starre und flexible Leiter von: 1,5 mm² bis 2,5 mm²

liefern und betriebsfertig montieren
Menge: 50,000 St

**01.02.03.0025 Wechselschalter aP**
Wippschalter 10 AX 250 V~
Universal-Aus-Wechselschalter
Wassergeschützt Aufputz IP44
Grau

Merkmale:
- Kunststoff: halogenfreier, schlag- und bruchsicherer Thermoplast
- Schwimmende Schaltwippe bewirkt automatische und präzise Positionierung der
Wippe im Abdeckrahmen.
- Spannungsprüfung von vorn möglich.
- Einheitliche Abisolierlänge (11 mm) für Schalter und Steckdosen sorgt
für eine schnellere und effizientere Montage.
- Verwendbarkeit von starrem und flexiblem Leitergut möglich.
- Gut zugängliche Lösehebel.
- Bruchsicherer Thermoplastsockel.
- Standardmäßig LED-Beleuchtungselemente von vorn einsetzbar.
- Durch 180°-Drehung des Beleuchtungselementes kann je nach Schalter zwischen
Kontrollbeleuchtung und Dauerbeleuchtung gewechselt werden.
- Wassergeschützt Aufputz IP44

Technische Daten:
Anschlussquerschnitt
- für starre und flexible Leiter bis: 2,5 mm²
Nennleistung
- LEDi/ CFLi: 100 W

liefern und betriebsfertig montieren
Menge: 10,000 St

**01.02.03.0026 HW-Dose Schallschutz**
Hohlwand, Geräte-Verbindungsdose, Schallschutz, Ø 68 mm, halogenfrei
Schallschutz Geräte-Verbindungsdose für Schallschutzwände, Schallschutzdose Hohlwand, Ausführung als Geräte-Verbindungsdose nach DiN EN 60670/VDE 0606 und DIN 49073, aus Kunststoff, mit schallabsorbierender Haptik sowie zusätzlicher Außenkomponente im Dosenbodenbereich, für Schallschutzwände bis 69dB, Installationsöfnung Ø 60 mm, Einbauöffnung Ø 68 mm, Tiefe 61 mm, Kombinationsabstand 71 mm, Kombination mit vollisolierten Verbindungsstutzen, für Plattenstärken 7-40 mm, mit 2 Schraubdomen und 2 Plus-Minus-Geräteschrauben, Einführungsmakierungen für 6 Leitungen Ø 4-11,5 und 2 Rohreinführungen bis M25, Schutzart IP30, halogenfrei

liefern und montieren
Menge: 150,000 St

**01.02.03.0027 Universalträger**
Universalträger für den Einsatz in Geräteeinsätzen und Kassetten. Für bis zu 3 Modul-Einbaugeräte in Abdeckplatte. Mit Montagebrücken, Trennwänden und Zugentlastungen. Systembestandteil nach EN 50085-2-2.
· Werkstoff: Polyamid
· Mengeneinheit: Stück
· Farbe: graphitschwarz; RAL 9011
· Länge: 165 mm
· Breite: 76 mm
· Höhe: 40 mm
· Anzahl der einbaubaren Geräte: 3
· Anzahl der Einführungen: 4
· Anzahl der Zugentlastungen: 2
· Ausführung: Becherform

liefern und montieren
Menge: 21,000 St

**01.02.03.0028 Schuko-Steckdose 2-fach, 33°-Steckrichtung weiß**
Schutzkontakt-Steckdose (2-fach, 33°-Steckrichtung, Ausführung: Schutzkontaktsteckdose) zum einfachen Einrasten in Geräteeinbaukanälen, Installationssäulen, Deskboxen und Unterflursystemen. Mit erhöhtem Berührungsschutz und Steckklemmen. (Nicht kodiert.) 2-polig, 16 A, 250 V~. Für starre Anschlussleitungen mit einem Durchmesser bis 2,5 mm² mit Verbindungsklemmen nach IEC 60884-1. Geprüft nach IEC 60884-1.
· Werkstoff: Polycarbonat
· Farbe: reinweiß; RAL 9010
· Mengeneinheit: Stück
· Breite: 90 mm
· Höhe: 45 mm
· Tiefe: 42 mm
· Nennspannung: 250 V
· Nennstrom: 16 A
· Ausführung: 2-fach 33°
· Befestigungsart: einrasten
· Halogenfrei: ja
· Erhöhter Berührungsschutz: ja

liefern und montieren
Menge: 9,000 St

**01.02.03.0029 Schuko-Steckdose 3-fach, 33°-Steckrichtung weiß**
Schutzkontakt-Steckdose (3-fach, 33°-Steckrichtung, Ausführung: Schutzkontaktsteckdose) zum einfachen Einrasten in Geräteeinbaukanälen, Installationssäulen, Deskboxen und Unterflursystemen. Mit erhöhtem Berührungsschutz und Steckklemmen. (Nicht kodiert.) 2-polig, 16 A, 250 V~. Für starre Anschlussleitungen mit einem Durchmesser bis 2,5 mm² mit Verbindungsklemmen nach IEC 60884-1. Geprüft nach IEC 60884-1.
· Werkstoff: Polycarbonat
· Farbe: reinweiß; RAL 9010
· Mengeneinheit: Stück
· Breite: 135 mm
· Höhe: 45 mm
· Tiefe: 42 mm
· Nennspannung: 250 V
· Nennstrom: 16 A
· Ausführung: 3-fach 33°
· Befestigungsart: einrasten
· Halogenfrei: ja
· Erhöhter Berührungsschutz: ja

liefern und montieren
Menge: 1,000 St

**01.02.03.0030 Schuko-Steckdose 2-fach, 33°-Steckrichtung rot**
Schutzkontakt-Steckdose (2-fach, 33°-Steckrichtung, Ausführung: Schutzkontaktsteckdose) zum einfachen Einrasten in Geräteeinbaukanälen´, Installationssäulen, Deskboxen und Unterflursystemen. Mit erhöhtem Berührungsschutz und Steckklemmen. (Nicht kodiert.) 2-polig, 16 A, 250 V~. Für starre Anschlussleitungen mit einem Durchmesser bis 2,5 mm² mit Verbindungsklemmen nach IEC 60884-1. Geprüft nach IEC 60884-1.
· Werkstoff: Polycarbonat
· Farbe: signalrot; RAL 3001
· Mengeneinheit: Stück
· Breite: 90 mm
· Höhe: 45 mm
· Tiefe: 42 mm
· Nennspannung: 250 V
· Nennstrom: 16 A
· Ausführung: 2-fach 33°
· Befestigungsart: einrasten
· Halogenfrei: ja
· Erhöhter Berührungsschutz: ja

liefern und montieren
Menge: 8,000 St

**01.02.03.0031 Schuko-Steckdose 3-fach, 33°-Steckrichtung rot**
Schutzkontakt-Steckdose (3-fach, 33°-Steckrichtung, Ausführung: Schutzkontaktsteckdose) zum einfachen Einrasten in Geräteeinbaukanälen, Installationssäulen, Deskboxen und Unterflursystemen. Mit erhöhtem Berührungsschutz und Steckklemmen. (Nicht kodiert.) 2-polig, 16 A, 250 V~. Für starre Anschlussleitungen mit einem Durchmesser bis 2,5 mm² mit Verbindungsklemmen nach IEC 60884-1. Geprüft nach IEC 60884-1.
· Werkstoff: Polycarbonat
· Farbe: signalrot; RAL 3001
· Mengeneinheit: Stück
· Breite: 135 mm
· Höhe: 45 mm
· Tiefe: 42 mm
· Nennspannung: 250 V
· Nennstrom: 16 A
· Ausführung: 3-fach 33°
· Befestigungsart: einrasten
· Halogenfrei: ja
· Erhöhter Berührungsschutz: ja

liefern und montieren
Menge: 1,000 St

**01.02.03.0032 Leerplatzabdeckung**
Leerplatzabdeckung zum Verschluss einer quadratischen Montageöffnung in einer Gerätebecher-Abdeckplatte. Systembestandteil nach EN 50085-2-2.
· Werkstoff: Polyamid
· Mengeneinheit: Stück
· Farbe: graphitschwarz; RAL 9011
· Länge: 45 mm
· Breite: 45 mm
· Höhe: 3,75 mm

liefern und montieren
Menge: 5,000 St

**01.02.03.0033 Datentechnikträger 2 fach schräg**
Datentechnikträger zur Aufnahme von 2 Datentechnik-Anschlussmodulen mit RJ45-Buchse. Mit schrägem Auslass und Verschlussschieber. Zur Installation in Geräteeinbaukanälen Installationssäulen und Unterflursystemen. Ausführung als 1 Modul. Die Rastbefestigung eignet sich für den waagerechten und senkrechten Einbau in die Systemumgebung. Der Datentechnikträger ist für die Aufnahme der nachfolgenden Position anzubieten

· Werkstoff: Polycarbonat
· Farbe: reinweiß; RAL 9010
· Mengeneinheit: Stück
· Breite: 45 mm
· Höhe: 45 mm
· Tiefe: 26 mm
· Befestigungsart: einrasten
· Beschriftungsfeld: mit Beschriftungsfeld
· Halogenfrei: ja
· Mit Staubschutz: ja
· Montageöffnung: Typ C

liefern und montieren
Menge: 21,000 St

**01.02.03.0034 Anschlussmodul Kat. 6A (IEC) geschirmt**
Anschlussmodul (Kat. 6A (IEC) geschirmt) für einen RJ45-Stecker. Zur Installation in Geräteeinbaukanälen Installationssäulen, Deskboxen und Unterflursystemen. Geeignet für den Einbau in vorgenannte Datentechnikträger

· Farbe: grau
· Mengeneinheit: Stück
· Länge: 44 mm
· Breite: 19,5 mm
· Höhe: 17 mm
· Kategorie: 6A (IEC)
· Montageöffnung: Typ C

liefern und montieren
Menge: 42,000 St

**01.02.03.0035 Beschriftung Schalter und Steckdosen**
Beschriftung Schalter und Steckdosen
Dauerhafte Beschriftung, maschinell erstellt
liefern und montieren
Menge: 735,000 St

**01.02.03.0036 Abzweigdose bis 85x85mm, grau**
Verbindungsdose, mit Schutzart IP55,
Nennquerschnitt 2,5 mm²,
Ui=400V AC,
zertifiziert nach VDE (DIN EN 60670-1/-22 (VDE 0606-1/-22)),
selbstdichtende Einführungsmembranen, Dichtbereich 8,2 - 12,5 mm, (3 rückseitig, 12 seitlich), innenliegende Befestigungsstellen,
für Standardinstallationen im Innenbereich

grau, ohne Klemmen

liefern, betriebsfertig montieren und verklemmen aller Leitungen
Menge: 75,000 St

**01.02.03.0037 Abzweigdose bis 85x85mm, rot**
Verbindungsdose, mit Schutzart IP55,
Nennquerschnitt 2,5 mm²,
Ui=400V AC,
zertifiziert nach VDE (DIN EN 60670-1/-22 (VDE 0606-1/-22)),
selbstdichtende Einführungsmembranen, Dichtbereich 8,2 - 12,5 mm, (3 rückseitig, 12 seitlich), innenliegende Befestigungsstellen,
für Standardinstallationen im Innenbereich

rot, ohne Klemmen

zur Verlängerung/Reperatur von Kabeln der Sicherheitsbeleuchtung und der Brandmeldekabel

liefern, betriebsfertig montieren und verklemmen aller Leitungen
Menge: 15,000 St

**01.02.03.0038 Überspannungsschutz Gebäudeeintritt Wärmepumpe**
Sammelschienengehäuse zur Aufnahme des Kombi-Ableiters
der Leitungen an der Hauseinführung Wärmepumpe.
Geeignet für Kabelquerschnitte bis 5 x 95mm²

bestehend aus:

1 Stück Überspannungschutzgehäuse Mi SP 2262
mit Ableiter Typ 1 + 2
Schutzart: IP 65 nach IEC 60529,
Abmessungen HxBxT 300 x 300 x 170 mm

1 Stück Sammelschienengehäuse Mi 6352
5polig, N-Leiter mit gleicher Stromtragfähigkeit
wie die Außenleiter.
Schutzart: IP65 nach DIN EN 60 529.
Abmessungen HxBxT 450 x 300 x 170 mm

1 Stück Sammelschienenverbinder Mi SV NA 25
· Set mit 5 Stück
Bemessungsstrom: In = 250 A

1 Stück Leergehäuse Mi 0100
mit transparentem Deckel.
Schutzart: IP 65 nach IEC 60529.
Abmessungen HxBxT 150 x 300 x 170 mm

2 Stück Anbauflansche für Kabeleinführungen bis ø72mm

10 Stück Sammelschienen-Anschlussklemmen bis min. 95mm²

Fabrikat der Planung : HENSEL
oder gleichwertig

Angebotenes Fabrikat: '................................'

Angebotener Typ: '................................'

Liefern und betriebsfertig montieren inkl. aller Klein und Befestigungsmatrialien.
Menge: 1,000 St

**01.02.03.0039 Überspannungsschutz Gebäudeeintritt 230V Leitungen**
Überspannungsschutzgehäuse zur Aufnahme des Kombi-Ableiters der Leitungen an der Hauseinführung

Überspannungschutzgehäuse mit Ableiter Typ 1 + 2.
Schutzart: IP 55 nach IEC 60529,
Abmessungen HxBxT 355 x 255 x 122 mm

Fabrikat der Planung : HENSEL
Typ der Planung :  SP 2832 G
oder gleichwertig

Angebotenes Fabrikat: '................................'

Angebotener Typ: '................................'

Liefern und betriebsfertig montieren inkl. aller Klein und Befestigungsmatrialien.
Menge: 3,000 St

**01.02.03.0040 Wettersensor**
Der Wettersensor wird in Kombination mit der Wetterzentrale in
KNX Anlagen eingesetzt. Der Wettersensor ermöglicht die Erfassung von Wind, Helligkeit in der Himmelsrichtungen, Regen inkl. Heizung, Temperatur, Datum und Uhrzeit auf GPS-Basis. Das integrierte Netzteil in der Wetterzentrale versorgt den Wettersensor direkt mit Spannung.
 Anschluss
 1, 2 Spannungsversorgung 2-polig, je 1-Steckanschluss für
 massive Leiter 0,4 bis 1,5 mm Ø
 Farbe: schwarz
 A und B Datenkommunikation 2-polig, je 4-Steckanschlüsse für
 massive Leiter 0,6 bis 0,8 mm Ø
 Farbe: weiß/gelb
 Schutzart IP 44, DIN EN 60 529
 Montage Wandbefestigung
 Abmessungen (H x B x T) ca. 109 x 121 x 227 mm

Angbotenes Fabrikat: '.........'

Angebotener Typ: '.........'

Liefern und betriebsfertig montieren inkl. aller Klein und Befestigungsmatrialien.
Menge: 1,000 St

**01.02.03.0041 Mastadapter für Wettersensor**
Mastadapter zur Mast- oder Eckbefestigung der Wetterstationen
Für einen Mastdurchmesser von 48-60 mm.

Liefern und betriebsfertig montieren inkl. aller Klein und Befestigungsmatrialien.
Menge: 1,000 St

**01.02.03.0042 Standrohr Wetterstation 1,5 m**
Standrohr aus Aluminium zur Befestigung
von KNX Wettersensor
Ø 50 mm, Aluminiumprofil
Länge 1500 mm
pulverbeschichtet in RAL 9006

liefern und betriebsfertig in Ständer montieren
Menge: 1,000 St

**01.02.03.0043 Ständer für Bodenmontage des Standrohrs**
Ständer aus verzinktem Stahl zur Bodenmontage des vorgenannten Standrohrs

inklusive Bautenschutzmatte zum Schutz der Dachhaut
inklusive Betonplatte 50 x 50 cm

liefern und betriebsfertig auf dem Dach montieren
Menge: 1,000 St

##### Abschnitt 01.02.04 Elektrische Anschlüsse

**01.02.04.0001 Elektrischer Anschluß Jalousie**
Anschließen von Kabeln oder Leitungen an beigestellten Betriebsmitteln oder beigestellten Steckern/Kupplungen der Rollomotoren, Querschnitt bis 3 x 2,5 mm²
Menge: 85,000 St

**01.02.04.0002 Elektrischer Anschluß bis 3x2,5qmm**
Anschließen von Kabeln oder Leitungen an beigestellten Betriebsmitteln, Querschnitt bis 3 x 2,5 mm²
Menge: 25,000 St

**01.02.04.0003 Elektrischer Anschluß bis 3x4qmm**
Anschließen von Kabeln oder Leitungen an beigestellten Betriebsmitteln, Querschnitt bis 3 x 4 mm²
Menge: 10,000 St

**01.02.04.0004 Elektrischer Anschluß bis 5x2,5qmm**
Anschließen von Kabeln oder Leitungen an beigestellten Betriebsmitteln, Querschnitt bis 5 x 2,5 mm²
Menge: 10,000 St

**01.02.04.0005 Elektrischer Anschluß bis 5x10qmm**
Anschließen von Kabeln oder Leitungen an beigestellten Betriebsmitteln, Querschnitt bis 5 x 10 mm²
Menge: 5,000 St

#### Bereich 01.03 KG 445 Beleuchtungsanlagen

##### Abschnitt 01.03.01 Allgemeine Beleuchtung

*Hinweis: Vorbemerkung*
Die Beleuchtung ist entsprechend der Beleuchtungsberechnung einzubauen, d.h. bei dimmbaren Leuchten oder bei Leuchten mit verschiedenen Wattagen ist die entsprechende Voreinstellung zu übernehmen.

**01.03.01.0001 L1 Downlight Einbau 4,5W - 9W Multilumen**
Flexibles rundes Einbau-Downlight mit Multi-Funktionen. Gehäuse Stahlblech pulverbeschichtet.
Leuchtenrahmen Aluminium pulverbeschichtet. Lightguide und Diffusor aus vergilbungsfreiem PMMA opal matt. LED Backlight-Technologie für eine homogene Ausleuchtung der gesamten lichtabgebenden Fläche. MultiColour: Farbtemperatur 3000 K oder 4000 K mit Schaltelement individuell einstellbar. Werkseitig auf 4000 K eingestellt. MultiLumen: Einstellbarkeit des Leuchtenlichtstroms in 4 Stufen. Werkseitig auf Stufe 2 voreingestellt. Geeignet für Deckeneinbau. Deckenbefestigung mit Federsystem.
Geeignet für direkte Abdeckung mit Wärmedämmungsmaterial (gilt nur für die unteren Lumenstufen). Inklusive Betriebsgerät extern über Steckverbindung, Verbindungsleitung 250 mm. Für Durchgangsverdrahtung mit separat erhältlichem Zubehör geeignet.  Durchgangsverdrahtungsbox (5-polig) als Zubehör erhältlich.
Anbaugehäuse als Zubehör für alle Größen.

Farbe: weiß
Durchmesser: ca. 165 mm
Höhe: ca. 2 mm
Einbaudurchmesser: ca. 152 mm
Deckenstärke: 1-20 mm
Einbauhöhe: ca. 60 mm
Einbauhöhe Leuchte: ca. 35 mm
Gewicht: ca. 317 g
Lichtquelle: LED
Sockel: ohne Sockel
Farbtemperatur: 3000K, 4000K
Farbwiedergabeindex: 80
Farbtoleranz (McAdam): 3 SDCM
Lebensdauer Lichtquelle: 100000 h (L80/B50)
Bemessungsleistung: ca. 4.5 W
Bemessungsleuchtenlichtstrom: ca. 570 lm
Ausstrahlwinkel Down: ca. 112°
Blendungsbewertungsindex RUG (4H 8H): 26.2
Systemeffizienz: ca. 127 lm/W
Bemessungsleistung 2: 6 W
Bemessungsleuchtenlichtstrom 2: 720 lm
Ausstrahlwinkel Down 2: 112°
Blendungsbewertungsindex RUG (4H 8H) 2: 27
Leuchtenlichtausbeute 2: 120 lm/W
Bemessungsleistung 3: 8 W
Bemessungsleuchtenlichtstrom 3: 1000 lm
Ausstrahlwinkel Down 3: 112°
Blendungsbewertungsindex RUG (4H 8H) 3: 28.2
Leuchtenlichtausbeute 3: 125 lm/W
Bemessungsleistung 4: 9.5 W
Bemessungsleuchtenlichtstrom 4: 1150 lm
Ausstrahlwinkel Down 4: 112°
Blendungsbewertungsindex RUG (4H 8H) 4: 28.7
Leuchtenlichtausbeute 4: 121 lm/W
Lichtaustritt: direkt
Lichtverteilung: symmetrisch
Betriebsgerät: Konstantstrom-Versorgung
Spannung: 220 - 240 V / 50 Hz, 60 Hz
Leistungsfaktor: 0.8
Schutzklasse: II
Leuchten an Sicherung B10A: 53
Leuchten an Sicherung B16A: 85
Leuchten an Sicherung C10A: 53
Leuchten an Sicherung C16A: 85
Einschaltstrom / Einschaltzeit: 3.46 A / 90 µs
Rippelstrom / Flicker: 3 %
Schutzart: IP 54
Umgebungstemperatur: -20 °C bis + 35 °C
Schlagschutz: IK03
Glühdrahtprüfung: 650 °C
Sicherheitszeichen: Einbauleuchte nicht bedecken!
Konformitätszeichen: CE, EAC
-
Angebotenes Fabrikat: '.........'

Angebotener Typ: '.........'

liefern und betriebsfertig mit allen Klein- und Befestigungsmaterialien montieren
Menge: 53,000 St

**01.03.01.0002 L2 Downlight Einbau 22W**
Superflaches Einbau-Downlight. Gehäuse Aluminium-Druckguss. Lightguide und Diffusor aus vergilbungsfreiem PMMA opal matt.  Deckenbefestigung mit Federsystem.
Einbautiefe abhängig von Deckenstärke. Inklusive Betriebsgerät extern über Steckverbindung, Verbindungsleitung 250 mm.
Für Durchgangsverdrahtung mit separat erhältlichem Zubehör geeignet.  Anbaugehäuse als Zubehör für alle Größen. Nachträglich montierbare Dekorzylinder aus Chintz-Stoff als Zubehör, optional mit Abdeckscheibe Kunststoff satiniert. Durchgangsverdrahtungsbox (5-polig) als Zubehör erhältlich.

Farbe: weiß
Durchmesser: ca. 317 mm
Höhe: ca. 3 mm
Einbaudurchmesser: ca. 288 mm
Deckenstärke: 1-20 mm
Einbauhöhe: 31-54 mm
Einbauhöhe Leuchte: 31-51 mm
Gewicht: ca. 1.26 kg
Lichtquelle: LED
Sockel: ohne Sockel
Farbtemperatur: 4000K
Farbwiedergabeindex: 80
Farbtoleranz (McAdam): 4 SDCM
Lebensdauer Lichtquelle: 50000 h (L80/B10)
Bemessungsleistung: ca. 22 W
Bemessungsleuchtenlichtstrom: ca. 2250 lm
Ausstrahlwinkel Down: 107°
Blendungsbewertungsindex RUG (4H 8H): 25.7
Systemeffizienz: ca. 102 lm/W
Lichtaustritt: direkt
Lichtverteilung: symmetrisch
Betriebsgerät: Konstantstrom-Versorgung
Spannung: 220 - 240 V / 50 Hz, 60 Hz
Leistungsfaktor: 0.9
Schutzklasse: II
Leuchten an Sicherung B10A: 36
Leuchten an Sicherung B16A: 58
Leuchten an Sicherung C10A: 61
Leuchten an Sicherung C16A: 97
Einschaltstrom / Einschaltzeit: 18.2 A / 126 µs
Rippelstrom / Flicker: 5 %
Klirrfaktor (THD): 10 %
Schutzart: IP 54
Umgebungstemperatur: -20 °C bis + 35 °C
Schlagschutz: IK06
Glühdrahtprüfung: 650 °C
Sicherheitszeichen: Einbauleuchte nicht bedecken!
Konformitätszeichen: CE, EAC, UKCA

Angebotenes Fabrikat: '.........'

Angebotener Typ: '.........'

liefern und betriebsfertig mit allen Klein- und Befestigungsmaterialien montieren
Menge: 12,000 St

**01.03.01.0003 L3 Rastereinbauleuchte 625x625**
LED-Einbauleuchte mit mikroprismatischer Abdeckung. Ausführung.  Für Systemdecken mit sichtbaren Tragschienen. In Kombination mit einem separat zu bestellenden Zubehör ist die Leuchte auch für die Verwendung zur Anbaumontage geeignet. Absturzsicherungsseil im Lieferumfang enthalten. Weiterführende Hinweise zur Leuchtenmontage und deren Befestigung können der Montageanleitung entnommen werden. Die prismierte PMMA-Oberfläche des optischen Systems wirkt entblendend. Mit symmetrisch begrenzt breit strahlender Lichtstärkeverteilung. Blendungsbewertung nach UGR-Einstufung (EN 12464-1) < 19. Bildschirmgerecht gemäß EN 12464-1 durch begrenzte Leuchtdichten L ≤ 3000 cd/m<sup>2</sup> für Ausstrahlungswinkel oberhalb 65° rundum. Harmonische Lichtwirkung durch gleichmäßig ausgeleuchteten Lichtaustritt. Leuchtenlichtstrom in 3 Stufen einstellbar (Multilumen). Bemessungslichtstrom 2600 lm - 4200 lm, Bemessungsleistung 18,2 W - 29 W, maximale Leuchten-Lichtausbeute ca. 145 lm/W. Lichtfarbe neutralweiß, ähnlichste Farbtemperatur (CCT) 4000 K, allgemeiner Farbwiedergabeindex (CRI) R<sub>a</sub> > 80. Farborttoleranz (initial MacAdam) ≤ 4 SDCM. Mittlere Bemessungslebensdauer L80 (t<sub>q</sub> 25 °C) = 50.000 h. Die Lichtquelle ist entsprechend der Ökodesign-Anforderungen (VO (EU) 2019/2020) austauschbar. Rahmen aus Aluminium, rückseitiger Leuchtenkörper aus Stahlblech. Oberfläche weiß beschichtet (ähnlich RAL 9016). Maße (L x B): ca. 595 mm x 595 mm, Leuchtenhöhe ca. 29 mm. Schutzklasse (EN 61140): I, Schutzart (DIN EN 60529): IP20, Stoßfestigkeitsgrad nach IEC 62262: IK03, Prüftemperatur Glühdrahttest gemäß IEC 60695-2-11: 650 °C. Zulässige Umgebungstemperatur (ta): -20 °C bis 25 °C. Gewicht: 2,3 kg. Mit externem Betriebsgerät, schaltbar. Das Betriebsgerät ist entsprechend der Ökodesign-Anforderungen (VO (EU) 2019/2020) austauschbar. Das Produkt erfüllt die grundlegenden Anforderungen der anwendbaren EU-Richtlinien und des Produktsicherheitsgesetzes und trägt die CE-Kennzeichnung. Zusätzlich ist die Leuchte durch eine unabhängige Prüfstelle ENEC-zertifiziert.

Angebotenes Fabrikat: '.........'

Angebotener Typ: '.........'

liefern und betriebsfertig mit allen Klein- und Befestigungsmaterialien montieren
Menge: 16,000 St

**01.03.01.0004 L4 Wand-/Deckenleuchte rund 16W 2100 lumen**
Runde LED-Anbauleuchte mit opaler, sphärisch geformter PMMA-Abdeckwanne, Leuchtendurchmesser ca. 402 mm. Entwickelt und hergestellt in Deutschland.  Zur Wand- oder Deckenmontage. Mit lambertscher Lichtstärkeverteilung. Mit leichtem Indirektanteil zur Oberflächenaufhellung. Leuchtenlichtstrom und Lichtfarbe fest eingestellt. Bemessungslichtstrom ca. 2100 lm, Bemessungsleistung ca. 16 W, maximale Leuchten-Lichtausbeute ca. 131 lm/W. Lichtfarbe neutralweiß, ähnlichste Farbtemperatur (CCT) 4000 K, allgemeiner Farbwiedergabeindex (CRI) R<sub>a</sub> > 80. Farborttoleranz (initial MacAdam) ≤ 3 SDCM. Mittlere Bemessungslebensdauer L70 (t<sub>q</sub> 25 °C) = 75.000 h. Die Lichtquelle ist entsprechend der Ökodesign-Anforderungen (VO (EU) 2019/2020) austauschbar. Leuchtenkörper aus Stahlblech. Oberfläche weiß beschichtet (ähnlich RAL 9016). Durchmesser der Abdeckwanne Ø 402 mm, Leuchtenhöhe ca. 110 mm. Schutzklasse (EN 61140): I, Schutzart (DIN EN 60529): IP40, Stoßfestigkeitsgrad nach IEC 62262: IK03, Prüftemperatur Glühdrahttest gemäß IEC 60695-2-11: 650 °C. Zulässige Umgebungstemperatur (ta): -20 °C bis 25 °C. Gewicht: ca. 1,5 kg. Der Anschluss erfolgt mittels Steckklemme mit Netzweiterleitungsausstattung. Mit zwei elektronischen Betriebsgeräten, schaltbar. Das Betriebsgerät ist entsprechend der Ökodesign-Anforderungen (VO (EU) 2019/2020) austauschbar. Das Produkt erfüllt die grundlegenden Anforderungen der anwendbaren EU-Richtlinien und des Produktsicherheitsgesetzes und trägt die CE-Kennzeichnung. Zusätzlich ist die Leuchte durch eine unabhängige Prüfstelle ENEC-zertifiziert.

Angebotenes Fabrikat: '.........'

Angebotener Typ: '.........'

liefern und betriebsfertig mit allen Klein- und Befestigungsmaterialien montieren
Menge: 66,000 St

**01.03.01.0005 L5 Deckenanbauleuchte eckig 32W 4200 lumen**
Rechteckige LED-Deckenanbauleuchte mit vollflächiger, randloser PMMA-Abdeckung. Geeignet zur Anwendung in HACCP, IFS und/oder BRC Global Standard Food zertifizierten Unternehmen. Anbauleuchte für die Deckenmontage in Innenräumen. Für Einzel- oder Lichtbandanwendungen mittels separet zu bestellender Zubehöre. Geeignet zur Ausführung von Durchgangsverdrahtungen. Mit einer innen liegenden mikroprismatischen Abdeckscheibe sowie einer raumseitig glatten, opalen PMMA-Abeckung. Mit symmetrisch begrenzt breit strahlender Lichtstärkeverteilung. Blendungsbewertung nach UGR-Einstufung (EN 12464-1) < 19. Bildschirmgerecht gemäß EN 12464-1 durch begrenzte Leuchtdichten L ≤ 3000 cd/m<sup>2</sup> für Ausstrahlungswinkel oberhalb 65° rundum. Leuchtenlichtstrom und Lichtfarbe fest eingestellt. Bemessungslichtstrom ca. 4200 lm, Bemessungsleistung ca. 32 W, maximale Leuchten-Lichtausbeute ca. 131 lm/W. Lichtfarbe neutralweiß, ähnlichste Farbtemperatur (CCT) 4000 K, allgemeiner Farbwiedergabeindex (CRI) R<sub>a</sub> > 80. Farborttoleranz (initial MacAdam) ≤ 3 SDCM. Mittlere Bemessungslebensdauer L80 (t<sub>q</sub> 25 °C) = 50.000 h. Die Lichtquelle ist entsprechend der Ökodesign-Anforderungen (VO (EU) 2019/2020) austauschbar. Leuchtenkörper aus Stahlblech. Oberfläche weiß beschichtet (ähnlich RAL 9016). Maße (L x B): ca. 1408 mm x 161 mm, Leuchtenhöhe ca. 48 mm. Schutzklasse (EN 61140): I, Schutzart (DIN EN 60529): IP20, Stoßfestigkeitsgrad nach IEC 62262: IK03, Prüftemperatur Glühdrahttest gemäß IEC 60695-2-11: 650 °C. Zulässige Umgebungstemperatur (ta): 25 °C . Gewicht: 4,7 kg. Mit elektronischem Betriebsgerät, schaltbar. Das Betriebsgerät ist entsprechend der Ökodesign-Anforderungen (VO (EU) 2019/2020) austauschbar. Das Produkt erfüllt die grundlegenden Anforderungen der anwendbaren EU-Richtlinien und des Produktsicherheitsgesetzes und trägt die CE-Kennzeichnung. Zusätzlich ist die Leuchte durch eine unabhängige Prüfstelle ENEC-zertifiziert.

Angebotenes Fabrikat: '.........'

Angebotener Typ: '.........'

liefern und betriebsfertig mit allen Klein- und Befestigungsmaterialien montieren
Menge: 6,000 St

**01.03.01.0006 L6 Pendelleuchte rund 16,5 W 2000 lumen**
Kompaktes LED-Downlight in runder Bauform. Downlight für die abgehängte Montage. Leuchtendurchmesser ca. Ø 210 mm. Leuchtenhöhe ca. 175 mm. Mit 1-Punkt-Seilabhängung, transparenter Zuleitung und rundem, weißen Deckenbaldachin zur abgehängten Installation. Für Abhängelängen bis 2,0 m. Mit matt glänzend bedampftem Kunststoffreflektor. Farbe Leuchtenkörper: weiß. Symmetrische Lichtverteilungscharakteristik und Halbwertswinkel: 60° Very Wide Flood. Lichtlenkung durch Collimator-/Linsentechnologie. Bildschirmgerecht (BAP) gemäß EN 12464-1 durch begrenzte Leuchtdichten L ? 3000 cd/m2 oberhalb 65° Begrenzung der Direktblendung gemäß UGR 19. Mit einem LED-Modul. Leuchtenlichtstrom ca. 2.000 lm, Anschlussleistung ca. 16,5 W, Leuchten-Lichtausbeute ca. 121 lm/W. Lichtfarbe Neutralweiß, ähnlichste Farbtemperatur (CCT) 4000 K, allgemeiner Farbwiedergabeindex (CRI) R<sub>a</sub> = 80. Farborttoleranz (initial MacAdam) ? 3 SDCM entspricht einer sehr hohen Farbgleichheit der LED in der Anwendung. Mittlere Lebensdauer L90(tq 25 °C) = 50.000 h, mittlere Lebensdauer L80(tq 25 °C) = 100.000 h. Die Lichtquelle ist entsprechend der Ökodesign-Anforderungen (VO (EU) 2019/2020) austauschbar. Zulässige Umgebungstemperatur (ta): -20°C - +25°C. Gehäuse und Kühlkörper aus Aluminium-Druckguss. Schutzklasse (EN 61140): I, Schutzart (DIN EN 60529): IP20. Schutzart raumseitig: -. Stoßfestigkeitsgrad nach IEC 62262: IK06, Prüftemperatur Glühdrahttest gemäß IEC 60695-2-11: 850 °C. Mit 5-poliger Anschlussklemme bis 2,5 mm² für Netzanschluss sowie separater 5-poliger Netzweiterleitungsbox. Der netzseitige Anschluss des Vorschaltgerätes erfolgt mittels Anschlussklemme. Mit elektronischem Vorschaltgerät, digital dimmbar (DALI). Betriebsgerät gemäß DALI-2-Standard (EN 62386). Leuchte mittels Tastfunktion über DALI-Steuerklemmen schalt- und dimmbar (Touch DIM). Möglicher Dimmbereich: 1 bis100%. Das Betriebsgerät ist entsprechend der Ökodesign-Anforderungen (VO (EU) 2019/2020) austauschbar. Live-Link ready. Die Leuchte ist silikonfrei. Das Produkt erfüllt die grundlegenden Anforderungen der anwendbaren EU-Richtlinien und des Produktsicherheitsgesetzes und trägt die CE-Kennzeichnung. Zusätzlich ist die Leuchte durch eine unabhängige Prüfstelle ENEC-zertifiziert. Für Arbeitsplätze mit Bildschirmgeräten. Büros, Flure, Foyers, Konferenzräume, Verkaufsflächen, Wartezonen.

Angebotenes Fabrikat: '.........'

Angebotener Typ: '.........'

liefern und betriebsfertig mit allen Klein- und Befestigungsmaterialien montieren
Menge: 106,000 St

**01.03.01.0007 L7 Spiegelleuchte**
Linienleuchte mit zeitlosem und funktionellem Design. Ideal für Sanitärbereiche, Flure, Wartezonen, Pflegeheime, Patientenzimmer. Armatur und Endkappen Kunststoff weiß. Diffusor aus Kunststoff (Polycarbonat) opal, schlagzäh. Homogene und weiche Ausleuchtung. MultiColour: Mit rückseitigem Schaltelement Farbtemperatur 3000 K oder 4000 K individuell einstellbar. Werkseitig auf 4000 K eingestellt. Werkzeuglose Montage des Diffusors. Einfache und schnelle Installation. Waagerechte und senkrechte Montage möglich. 2 mittige Kabeleinführungen zum Durchschleifen der Leitung. Betriebsgerät integriert und gekapselt.

Länge: ca. 600 mm
Breite: ca. 46 mm
Höhe: ca. 60 mm
Gewicht: ca. 440 g
Lichtquelle: LED
Sockel: ohne Sockel
Farbtemperatur: 3000K, 4000K
Farbwiedergabeindex: 80
Farbtoleranz (McAdam): 4 SDCM
Lebensdauer Lichtquelle: 50000 h (L80/B10)
Bemessungsleistung: ca. 10 W
Bemessungsleuchtenlichtstrom: ca. 1050 lm
Ausstrahlwinkel Down: ca. 141° / 105°
Blendungsbewertungsindex RUG (4H 8H): 23.8
Systemeffizienz: ca. 105 lm/W
Bemessungsleistung 2: 10 W
Bemessungsleuchtenlichtstrom 2: 1100 lm
Ausstrahlwinkel Down 2: 141° / 105°
Blendungsbewertungsindex RUG (4H 8H) 2: 24
Leuchtenlichtausbeute 2: 110 lm/W
Lichtaustritt: vorwiegend direkt
Lichtverteilung: symmetrisch
Betriebsgerät: Konstantstrom-Versorgung
Spannung: 220 - 240 V / 50 Hz, 60 Hz
Leistungsfaktor: 0.9
Schutzklasse: II
Leuchten an Sicherung B10A: 9
Leuchten an Sicherung B16A: 14
Leuchten an Sicherung C10A: 15
Leuchten an Sicherung C16A: 25
Einschaltstrom / Einschaltzeit: 22.8 A / 200 µs
Rippelstrom / Flicker: 3 %
Klirrfaktor (THD): 25 %
Schutzart: IP 40
Umgebungstemperatur: -30 °C bis + 40 °C
Schlagschutz: IK07
Glühdrahtprüfung: 650°C - 30 Sekunden
Konformitätszeichen: CE, EAC

Angebotenes Fabrikat: '.........'

Angebotener Typ: '.........'

liefern und betriebsfertig mit allen Klein- und Befestigungsmaterialien montieren
Menge: 6,000 St

**01.03.01.0008 L8 Wandleuchte Aussen 14,5W**
Decken- und Wandleuchte. Die Farbtemperatur der Leuchte kann wahlweise auf 3000 K (Werkseinstellung) oder 4000 K eingestellt werden. LED, ca. 14,5 W Leuchten-Anschlussleistung, Leuchten-Lichtstrom ca. 1717 lm im Betrieb bei Farbtemperatur 3000 K. Leuchten-Lichtstrom ca. 1804 lm im Betrieb bei Farbtemperatur 4000 K. Farbwiedergabeindex (CRI) > 80. Mit austauschbarem LED-Modul mit einer mittleren Bemessungslebensdauer von 155.000 Betriebsstunden (L80B50 bei ta = 25 °C). 20-jährige Nachliefergarantie auf das LED-Modul und die Verschleißteile. Mit LED-Netzteil 220-240 V, 0/50-60 Hz. Schutzart IP 65. Ballwurfsicher - Die Prüfung der Ballwurfsicherheit erfolgte ausschließlich mit Handbällen gemäß DIN 18032-3: 2018-11. Leuchte aus Aluminiumguss, Aluminium und Edelstahl, Farbe Grafit. Schlagfeste Kunststoffabdeckung. 2 Leitungsverschraubungen mit Zugentlastung zur Durchverdrahtung der Netzanschlussleitung von ø 7-12 mm. Anschlussklemmen 3 x 2,5 qmm. Leuchtendurchmesser 260 mm, Höhe ca. 260 mm.

Angebotenes Fabrikat: '.........'

Angebotener Typ: '.........'

liefern und betriebsfertig mit allen Klein- und Befestigungsmaterialien montieren
Menge: 6,000 St

*Hinweis: Lichtbänder*
Die Positionen der Lichtbänder ergeben sich aus der verschiedenen Zusammensetzung der nachfolgenden Einzelkomponenten. Die Mengen sind in den jeweiligen Positionen beschrieben. Die Aufteilung des Lichtbandes erfolgt aus Leuchtenmodul (1) und Blindmodul (00). Die weiteren Module sind in der Kurzbeschreibung nicht explizit erwähnt.

Leuchtenmodul (1)
Schnellmontage-Komplettmodul für den universellen Einsatz als Lichtband. Systemprofil aus Aluminium-Strangpressprofil, pulverbeschichtet. Hocheffiziente LED-Einheiten mit optimaler Lichtlenkung durch präzise Linsenoptik aus Kunststoff (PC) klar. Lichtverteilung tief-breitstrahlend. Einfache und werkzeuglose Montage von Systemprofilen mittels separatem Zubehör für Seil-, Ketten- oder Deckenaufhängung. Werkzeuglos steckbar und durch mechanischen Verbinder gesichert. 7-poliger Stecker (5 x 2,5 mm² / 2 x 1,5 mm²). Einfache Wahl der Phaseneinstellung durch patentiertes System von außen. Leuchte mit begrenzter Oberflächentemperatur nach DIN EN 60598-2-24 zur Verwendung in einer Umgebung, in der eine Ablagerung von nichtleitfähigem Staub auf der Leuchte erwartet werden kann.
Farbe: verkehrsweiß, matt (RAL 9016)
Länge: ca. 598 mm
Breite: ca. 58 mm
Höhe: ca. 76 mm
Gewicht: ca. 1.48 kg
Lichtquelle: LED
Sockel: ohne Sockel
Farbtemperatur: 4000K
Farbwiedergabeindex: 80
Farbtoleranz (McAdam): 3 SDCM
Lebensdauer: 80000 h (L80/B10)
Bemessungsleistung: 16 W
Bemessungsleuchtenlichtstrom: ca. 2450 lm
Ausstrahlwinkel Down: 59°
Blendungsbewertungsindex RUG (4H 8H): 18.4
Systemeffizienz: ca. 153 lm/W
Lichtaustritt: direkt
Lichtverteilung: symmetrisch
Betriebsgerät: Konverter dimmbar DALI
Spannung: 220 - 240 V / 0 Hz, 50 - 60 Hz
Leistungsfaktor: 0.95
Schutzklasse: I
Leuchten an Sicherung B10A: 20
Leuchten an Sicherung B16A: 31
Leuchten an Sicherung C10A: 32
Leuchten an Sicherung C16A: 52
Einschaltstrom / Einschaltzeit: 18 A / 190 µs
Rippelstrom / Flicker: 3 %
Klirrfaktor (THD): 15 %
Schutzart: IP 54
Umgebungstemperatur: -25 °C bis + 50 °C
Schlagschutz: IK03
Glühdrahtprüfung: 850°C - 30 Sekunden
Sicherheitszeichen: D-Zeichen
Konformitätszeichen: CE

Blindmodul (00)
Schnellmontage-Komplettmodul für den universellen Einsatz als Lichtband. Blindmodul. Systemprofil aus Aluminium-Strangpressprofil, pulverbeschichtet. Abdeckung Kunststoff in Gehäusefarbe.  Einfache und werkzeuglose Montage von Systemprofilen mittels separatem Zubehör für Seil-, Ketten- oder Deckenaufhängung. Werkzeuglos steckbar und durch mechanischen Verbinder gesichert. Leuchte mit begrenzter Oberflächentemperatur nach DIN EN 60598-2-24 zur Verwendung in einer Umgebung, in der eine Ablagerung von nichtleitfähigem Staub auf der Leuchte erwartet werden kann.
Farbe: verkehrsweiß, matt (RAL 9016)
Länge: ca. 1163 mm
Breite: ca. 58 mm
Höhe: ca. 76 mm
Gewicht: ca. 2.09 kg
Montageart: Deckenanbau, Ketten- oder Seilpendel

Anfangseinspeisung
Anfangseinspeisung, 7-polig, Anschluss Buchse. Gehäuse Aluminium-Strangpressprofil pulverbeschichtet. Abdeckung Kunststoff in Gehäusefarbe.Steckersystem aus Kunststoff hellgrau. 2 Kabelverschraubungen (M20 und M25). Kabelverschraubungen wahlweise seitlich oder oben. Komfortabler Anschluss für starre und flexible Leitungen.
Farbe: weiß
Länge: ca. 312 mm
Breite: ca. 58 mm
Höhe: ca. 76 mm
Gewicht: ca.  673 g
Montageart: Deckenanbau, Ketten- oder Seilpendel

Endkappe
Endkappe niedrig für Stecker. Endkappe aus Kunststoff zur Abdeckung des Steckersystems am Ende der Lichtbandinstallation. Befestigung mit Schraube TX20. Inkl. Montagezubehör.
Farbe: grau
Länge: ca. 23 mm
Breite: ca. 58 mm
Höhe: ca. 76 mm
Gewicht: ca. 31 g

Verbinder
Verbinder bei Pendelmontage. Metallriegel verzinkt zur mechanischen Verbindung von 2 Lichtbandmodulen bei Pendelmontage. An jeder Stoßstelle von zwei Modulen ist ein Verbinder zu setzen.
Farbe: verzinkt
Länge: ca. 300 mm
Breite: ca. 48 mm
Höhe: ca. 9 mm
Gewicht: ca. 182 g

Pendelset
Pendelset mit Drahtseil 1500 mm. Federstahl, blank, für Montage der Lichtbandmodule.
Farbe: edelstahl
Gewicht: ca. 51 g
Montageart: Pendel

Die Lichtbänder sind den Herstellerangaben nach zu installieren. Die einzelnen Bauteile sind entsprechend der Konfiguration zusamménzustellen und inklusive Lieferung und Montage zu kalkulieren.

Angebotenes Fabrikat: '.........'

Angebotener Typ: '.........'

**01.03.01.0009 L9 Lichtband 2er 1001**
Konfiguration 1001

bestehend aus

2 Stück Leuchtenmodul
1 Stück Blindmodul
1 Stück Einspeisemodul
1 Stück Endkappe
2 Stück Verbinder
2 Stück Pendelset

liefern und betriebsfertig inklusive Befestigungsmaterial montieren
Menge: 6,000 St

**01.03.01.0010 L10 Lichtband 3er 1001001**
Konfiguration 1001001

bestehend aus

3 Stück Leuchtenmodul
2 Stück Blindmodul
1 Stück Einspeisemodul
1 Stück Endkappe
4 Stück Verbinder
3 Stück Pendelset

liefern und betriebsfertig inklusive Befestigungsmaterial montieren
Menge: 15,000 St

**01.03.01.0011 L11 Lichtband 4er 1001001001**
Konfiguration 1001001001

bestehend aus

4 Stück Leuchtenmodul
3 Stück Blindmodul
1 Stück Einspeisemodul
1 Stück Endkappe
6 Stück Verbinder
4 Stück Pendelset

liefern und betriebsfertig inklusive Befestigungsmaterial montieren
Menge: 9,000 St

**01.03.01.0012 L12 Lichtband 5er 1001001001001**
Konfiguration 1001001001001

bestehend aus

5 Stück Leuchtenmodul
4 Stück Blindmodul
1 Stück Einspeisemodul
1 Stück Endkappe
8 Stück Verbinder
5 Stück Pendelset

liefern und betriebsfertig inklusive Befestigungsmaterial montieren
Menge: 27,000 St

**01.03.01.0013 L13 Lichtband 6er 1001001001001001**
Konfiguration 1001001001001001

bestehend aus

6 Stück Leuchtenmodul
5 Stück Blindmodul
1 Stück Einspeisemodul
1 Stück Endkappe
10 Stück Verbinder
6 Stück Pendelset

liefern und betriebsfertig inklusive Befestigungsmaterial montieren
Menge: 12,000 St

**01.03.01.0014 L14 Feuchtraumleuchte 28W 3900 lumen**
LED-Feuchtraum-Anbauleuchte IP66 mit PC-Leuchtenkörper und PC-Diffusor. Geeignet zur Anwendung in HACCP, IFS und/oder BRC Global Standard Food zertifizierten Unternehmen. Mit begrenzter Oberflächentemperatur, für den Einsatz in feuergefährdeten Räumen gemäß DIN EN 60598-2-24 geeignet. Mit Cliplos-Verschlusstechnik zur schutzartgerechten, einfachen Montage von Diffusor-Abdeckwanne und Leuchtenkörper nach dem Anschluss. Für Decken- und Wand- sowie abgehängte Montage. Deckenmontage über beiliegende Edelstahl-Befestigungsklammer. Abgehängte Montage über optionales Zubehör möglich. PC-Diffusor mit innen liegender Prismenstruktur. Mit symmetrisch breit strahlender Lichtstärkeverteilung. Leuchtenlichtstrom und Lichtfarbe fest eingestellt. Bemessungslichtstrom ca. 3900 lm, Bemessungsleistung ca. 28 W, maximale Leuchten-Lichtausbeute ca. 139 lm/W. Lichtfarbe neutralweiß, ähnlichste Farbtemperatur (CCT) 4000 K, allgemeiner Farbwiedergabeindex (CRI) R<sub>a</sub> > 80. Farborttoleranz (initial MacAdam) ≤ 3 SDCM. Mittlere Bemessungslebensdauer L80 (t<sub>q</sub> 25 °C) = 50.000 h. Die Lichtquelle ist entsprechend der Ökodesign-Anforderungen (VO (EU) 2019/2020) austauschbar. Leuchtenkörper aus recycelbarem, UV-beständigem PC. Oberfläche lichtgrau beschichtet (ähnlich RAL 7035). Mit Cliplos-Verschlusstechnik zur schutzartgerechten, einfachen Montage von Diffusor-Abdeckwanne und Leuchtenkörper nach dem Anschluss. Maße (L x B): ca. 1552 mm x 102 mm, Leuchtenhöhe ca. 91 mm. Schutzklasse (EN 61140): I, Schutzart (DIN EN 60529): IP66, Stoßfestigkeitsgrad nach IEC 62262: IK08, Prüftemperatur Glühdrahttest gemäß IEC 60695-2-11: 850 °C. Zulässige Umgebungstemperatur (ta): -20 °C bis 35 °C. Gewicht: ca. 2,6 kg. Mit 3-poliger Anschlussklemme bis 2,5 mm<sup>2</sup>. Mit elektronischem Betriebsgerät, schaltbar. Das Betriebsgerät ist entsprechend der Ökodesign-Anforderungen (VO (EU) 2019/2020) austauschbar. Das Produkt erfüllt die grundlegenden Anforderungen der anwendbaren EU-Richtlinien und des Produktsicherheitsgesetzes und trägt die CE-Kennzeichnung. Zusätzlich ist die Leuchte durch eine unabhängige Prüfstelle ENEC-zertifiziert.

Angebotenes Fabrikat: '.........'

Angebotener Typ: '.........'

liefern und betriebsfertig mit allen Klein- und Befestigungsmaterialien montieren
Menge: 39,000 St

**01.03.01.0015 L15 Rastereinbauleuchte 625x625 dimmbar**
LED-Einbauleuchte mit mikroprismatischer Abdeckung. Ausführung M84.  Für Systemdecken mit sichtbaren Tragschienen. In Kombination mit einem separat zu bestellenden Zubehör ist die Leuchte auch für die Verwendung zur Anbaumontage geeignet. In Kombination mit einem separat zu bestellenden Zubehör ist die Leuchte auch für die Verwendung in gesägten Decken geeignet (Siella ZBB/4). Weiterführende Hinweise zur Leuchtenmontage und deren Befestigung können der Montageanleitung entnommen werden. Die prismierte PMMA-Oberfläche des optischen Systems wirkt entblendend. Mit symmetrisch begrenzt breit strahlender Lichtstärkeverteilung. Blendungsbewertung nach UGR-Einstufung (EN 12464-1) < 19. Bildschirmgerecht gemäß EN 12464-1 durch begrenzte Leuchtdichten L ≤ 3000 cd/m<sup>2</sup> für Ausstrahlungswinkel oberhalb 65° rundum. Harmonische Lichtwirkung durch gleichmäßig ausgeleuchteten Lichtaustritt. Leuchtenlichtstrom in 4 Stufen einstellbar (Multilumen). Bemessungslichtstrom ca. 2600 lm - 4400 lm, Bemessungsleistung ca. 18,2 W - 31 W, maximale Leuchten-Lichtausbeute ca. 145 lm/W. Lichtfarbe neutralweiß, ähnlichste Farbtemperatur (CCT) 4000 K, allgemeiner Farbwiedergabeindex (CRI) R<sub>a</sub> > 80. Farborttoleranz (initial MacAdam) ≤ 4 SDCM. Mittlere Bemessungslebensdauer L80 (t<sub>q</sub> 25 °C) = 50.000 h. Die Lichtquelle ist entsprechend der Ökodesign-Anforderungen (VO (EU) 2019/2020) austauschbar. Rahmen aus Aluminium, rückseitiger Leuchtenkörper aus Stahlblech. Oberfläche weiß beschichtet (ähnlich RAL 9016). Maße (L x B): ca. 620 mm x 620 mm, ca. Leuchtenhöhe 29 mm. Schutzklasse (EN 61140): I, Schutzart (DIN EN 60529): IP20, Stoßfestigkeitsgrad nach IEC 62262: IK03, Prüftemperatur Glühdrahttest gemäß IEC 60695-2-11: 650 °C. Zulässige Umgebungstemperatur (ta): -20 °C bis 25 °C. Gewicht: ca. 2,3 kg. Mit externem Betriebsgerät, digital dimmbar (DALI). Betriebsgerät gemäß DALI-2-Standard (EN 62386). Leuchte mittels Tastfunktion über DALI-Steuerklemmen schalt- und dimmbar (Touch DIM). Das Betriebsgerät ist entsprechend der Ökodesign-Anforderungen (VO (EU) 2019/2020) austauschbar. Das Produkt erfüllt die grundlegenden Anforderungen der anwendbaren EU-Richtlinien und des Produktsicherheitsgesetzes und trägt die CE-Kennzeichnung. Zusätzlich ist die Leuchte durch eine unabhängige Prüfstelle ENEC-zertifiziert.

Angebotenes Fabrikat: '.........'

Angebotener Typ: '.........'

liefern und betriebsfertig mit allen Klein- und Befestigungsmaterialien montieren
Menge: 28,000 St

**01.03.01.0016 L16 Stomschienenstrahler 22W**
Eleganter Stromschienenstrahler in kleiner Bauform mit Linse zur Lichtlenkung. Stromschienen-Leuchte für 3-Phasen-Stromschiene. System Rail (Stucchi). Um 90° schwenkbar und 355° drehbar.  Befestigung an 3-Phasen-Stromschiene gemäß DIN EN 60570 mittels integriertem 3-Phasen-Stromschienenadapter. Der invisible Track Adapter verschwindet flächenbündig in der Stromschiene. Optik in ConVision® Technologie mit LED-Linsen und Abblendkuben. Abblendkuben schwarz. Ausstrahlcharakteristik Medium-Flood. Ausstrahlungswinkel 24°.  Leuchtenlichtstrom und Lichtfarbe fest eingestellt. Systemlichtstrom ca. 2065 lm, Systemleistung ca. 22 W, Lichtfarbe neutralweiß, ähnlichste Farbtemperatur (CCT) 4000 K Efficient Cool, allgemeiner Farbwiedergabeindex (CRI) R<sub>a</sub> > 90. Mittlere Bemessungslebensdauer L80 (t<sub>q</sub> 25 °C) = 50.000 h. Leuchtenkörper aus Aluminium-Druckguss. Leuchtenmaße (L x B x H): ca. 308 mm x 62 mm x 141 mm. Schutzklasse (EN 61140): II, Schutzart (DIN EN 60529): IP20. Zulässige Umgebungstemperatur (ta): 25 °C Gewicht: ca. 0,4 kg. Der Treiber ist im Stromschienenadapter integriert. Die Nennbetriebspannung der Leuchte beträgt 230 V, 50/60 Hz. Mit elektronischem Betriebsgerät, digital dimmbar (DALI). Betriebsgerät gemäß DALI-2-Standard (EN 62386). Das Produkt erfüllt die grundlegenden Anforderungen der anwendbaren EU-Richtlinien und des Produktsicherheitsgesetzes und trägt die CE-Kennzeichnung.

Angebotenes Fabrikat: '.........'

Angebotener Typ: '.........'

liefern und betriebsfertig mit allen Klein- und Befestigungsmaterialien montieren
Menge: 6,000 St

**01.03.01.0017 L17 Lichtkanal 26,5W**
Lichtkanalsystem, 70 mm breit. Kanalelemente aus Aluminiumstrangpressprofil, Kopfstücke aus Kunststoff (PMMA). Konfiguration zur
Deckenanbaumontage, einschließlich aller systemrelevanten Zubehöre wie Installations-/Deckenbefestigungsclips, innenliegende
Durchgangsverdrahtung, Lichtbandkupplungen sowie Kopfstücken an den Lichtbandenden. Rein direkt strahlende Lichtverteilung.
Systemform: Gerade. Gesamtlänge System: ca. 1.406 mm. Flächenbündiger, fein strukturierter, opaler PMMA-Diffusor, homogen ausgeleuchtet.
Bemessungslichtstrom (Gesamtsystem) : ca. 3.675, Direktanteil: Bemessungslichtstrom von ca. 2.500 lm pro Meter, maximale Leuchten-Lichtausbeute ca. 139 lm/W. Lichtfarbe 840 (CRI 80 4000 K), ähnlichste Farbtemperatur (CCT) 4000 K, allgemeiner
Farbwiedergabeindex (CRI) R<sub>a</sub> > 80. Farborttoleranz (initial MacAdam) < 3 SDCM. Mittlere Bemessungslebensdauer L90 (tq
25°C) = 50.000 h, mittlere Bemessungslebensdauer L80 (tq 25°C) = 70.000 h. Die Lichtquelle ist entsprechend der
Ökodesign-Anforderungen (VO (EU) 2019/2020) austauschbar. Mit elektronischem Betriebsgerät, digital dimmbar (DALI). Betriebsgerät gemäß DALI-2-Standard (EN 62386). Das Betriebsgerät ist entsprechend der Ökodesign-Anforderungen (VO (EU) 2019/2020) austauschbar.
Der netzseitige Anschluss erfolgt mittels 5-poliger Anschlussklemme bis 1,5 mm<sup>2 </sup>. Leuchtenkörper aus
Aluminiumstrangpressprofil, Oberfläche lösungsmittelfrei pulverbeschichtet. Farbe schwarz (ähnlich RAL 9005). Schutzklasse I (DIN EN
60598-1), Schutzart IP20 (DIN EN 60598-1). Das Produkt erfüllt die grundlegenden Anforderungen der anwendbaren EU-Richtlinien und
des Produktsicherheitsgesetzes und trägt die CE-Kennzeichnung.

Angebotenes Fabrikat: '.........'

Angebotener Typ: '.........'

liefern und betriebsfertig mit allen Klein- und Befestigungsmaterialien montieren
Menge: 4,000 St

**01.03.01.0018 Pendelset**
Pendelset mit Drahtseil 1500 mm. Federstahl, blank, für Montage der Lichtbandmodule.
Farbe: edelstahl
Gewicht: ca. 51 g
Montageart: Pendel

für bauseits bedingte zusätzliche Zwischenabhängungen

liefern und betriebsfertig inklusive Befestigungsmaterial montieren
Menge: 20,000 St

**01.03.01.0019 Deckenbaldachin für Lichtbänder**
Kunststoff Abzweigbaldachin, Durchmesser: ca. 75mm, Höhe: ca. 25mm, Höhe Innenmaß: ca. 21mm, Farbe: weiß

inklusive Klemm- und Befestigungsmaterial liefern, inklusive Durchgangsanschluss und betriebsfertig montieren
Menge: 69,000 St

**01.03.01.0020 Anschlußleitung für Lichtbänder**
Anschlussleitung zur Verbindung von Pendelleuchte und Baldachin. Befestigung am Seilpendel

Anschlussbelegung:
L1.L2 oder L3
N
PE
DA+
DA-

Halogenfreie Schlauchleitung H05Z1Z1-F 5G1,5 WS
CPR-Leistungsklassegemäß EN 50575  Eca
Norm  DIN EN 50525-3-11 (VDE 0285-525-3-11)

Leitermaterial  Cu, blank
Leiterklasse  Kl.5 = feindrähtig
Aderisolation  halogenfreie Isoliermischung TI6
Mantelmaterial  halogenfreie Mantelmischung TM7
Flammwidrigkeit  VDE 0482-332-1-2/IEC 60332-1-2
Halogenfrei  DIN EN 50267/IEC 60754

Max. zulässige Leitertemperatur, °C  70 °C
Zul. Kabelaußentemperatur, fest verlegt, °C  -40 - +70 °C
Zul. Kabelaußentemperatur, in Bewegung, °C -5 - +70 °C

Min. Biegeradius, fest verlegt  3 x Ø
Biegeradius, bewegt  5 x Ø
Nennspannung Uo  300 V
Nennspannung U  500 V
Aderkennzeichnung  Farbe VDE 0293
Aderzahl  5
Leiter-Nennquerschnitt, qmm  1.5 mm²
Leiterwiderstand  13.3 Ohm/km
Außendurchmesser ca.  10.00 mm
Kupferzahl (de)  72
HAR  ja
Nennspannung  300/500 V
Mantelmaterial  halogenfreies Polymer
Kabelform (Querschnitt)  rund
Halogenfrei  ja
Ölbeständig  nein
Farbe  weiß
Leiterklasse  Klasse 5 = feindrähtig
Aderisolation  halogenfreie Isoliermischung

in Teillängenbis 3m liefern und betriebsfertig anschließen
Menge: 200,000 m

**01.03.01.0021 3-Phasen Einbau-Stromschiene Dali 4m Komplettset**
3-Phasen Einbau-Stromschiene mit DALI-Ausstattung (6 Leiter). System Rail. Aus Aluminium, pulverbeschichtet. Mit feiner Oberflächenstruktur. Farbe weiß (ähnlich RAL 9016). Maße (L x B x H): ca. 4000 mm x 52 mm x 38 mm.

inklusive
Einspeisemodul für Stromschiene
Endkappe für Stromschiene
Blindabdeckungen bis 4m für Stromschiene
notwendige Kleinteile

Angebotenes Fabrikat: '.........'

Angebotener Typ: '.........'

liefern und betriebsfertig mit allen Klein- und Befestigungsmaterialien montieren
Menge: 3,000 St

##### Abschnitt 01.03.02 Sicherheitsbeleuchtung

*Hinweis: Anlagenbeschreibung*
Für das Gebäude kommt eine Sicherheitsbeleuchtungsanlage bestehend aus einem vollüberwachten LPS-System gemäß DIN EN 50171 zur Versorgung von Sicherheits- und Rettungszeichenleuchten zum Einsatz. Die Sicherheitsbeleuchtung ist gemäß VDE 0108-100, DIN VDE 0100-560, DIN EN IEC 62485-2, DGUV V3, DIN EN 1838, DIN 4844 und DIN EN 60598 (jeweils neusten Fassung) anzubieten und zu errichten.

Hinsichtlich der Unterbringung, Installation, Belüftung und der Schutzmaßnahmen sind die einschlägigen Vorschriften der EltBauVO, MLAR und DIN EN IEC 62485-2 (jeweils neuste Fassung) zu beachten.

Leuchten für die Sicherheitsbeleuchtung sind rot zu kennzeichnen. In unmittelbarer Nähe der Brennstellen sind Stromkreisbezeichnungsschilder anzubringen. Diese sind in die Einheitspreise mit einzurechnen. Rettungszeichenleuchten sind in Dauerschaltung auszuführen. Alle weiteren Leuchten werden in Bereitschaftsschaltung vorgesehen. Das System muss die Möglichkeit bieten, Leuchten der Allgemeinbeleuchtung in die Sicherheitsbeleuchtung mit zu integrieren. Systeme mit 24V Ausgangsspannung sind daher nicht zugelassen. Die Betriebsart jeder Leuchte (Bereitschaft- und Dauerlicht) wird aus Sicherheitsgründen über einen Schiebeschalter am Baustein eingestellt.

Bei Bereitschaftsschaltung ist in den Unterverteilern für die Allgemeinbeleuchtung die Netzspannung der entsprechenden Allgemeinstromkreise zu überwachen. Sofern noch das Netz am Hauptverteiler der Sicherheitsbeleuchtung vorhanden ist, muss gewährleistet sein, dass eine Umschaltung der Sicherheitsbeleuchtung auf Batteriebetrieb nicht erfolgt. Die Bereitschaftsleuchtung müssen über das vorhandene Netz in Betrieb gehen.

In den Unterverteilungen der Allgemeinbeleuchtung ist die Netzspannung durch Netzwächter (optional BUS-Netzwächter) zu überwachen. Das System muss die Möglichkeit bieten, bis zu 60 externe Netzwächter/Bus-Netzwächter zu verwalten. Die Netzwächter müssen jedem Stromkreis frei zuzuordnen sein. Die selektive Zuschaltung einzelner Bereiche muss bei Ausfall der Allgemeinbeleuchtung gewährleistet sein.

Die Meldung "Sicherungsfall und Überlast" ist für den betreffenden Notlichstromkreis sofort anzuzeigen. System, welche dies erst nach einem weiteren Test erkennen sind aus Sicherheitsgründen nicht zugelassen. Der Betriebszustand der Sicherheitsbeleuchtung ist an eine ständig besetzte Stelle optisch und akustisch zu melden.

Es wurde Fabrikat Gessler/Rodgau als Leitfabrikat festgelegt.

Bei Abgabe von Nebenangeboten ist die Gleichwertigkeit sowie die volle Funktionsfähigkeit mit allen systemgebundenen Komponenten entsprechend der Planung in eigener Verantwortung zu gewährleisten. Hierbei sind insbesondere folgende Unterlagen vorzulegen:

- Technische Beschreibung mit technischen Angaben
- Abmessungen und Aufbauzeichnungen
- Bezugsquellennachweise
- Kundendienststellen und Wartungsmöglichkeiten
- Referenzlisten

Entsteht durch den Einsatz eines anderen Fabrikates ein Mehraufwand am Leitungsnetz oder sind zusätzliche Komponenten erforderlich, so wird dies nicht gesondert vergütet.

LPS-System mit modularem Systemaufbau (19"-Technik nicht zugelassen) bestehend aus: Überwachungs- und Programmiereinrichtung, Umschalteinrichtung, Ladeeinrichtung sowie Stromkreismodule.

Alle Module mit isolierten, berührungssicheren Frontplatten. Großer Anschlussraum mit Leitungseinführung von oben auf berührungssichere Klemmen gem. DGUV V3 und VDE 0100. Getrennte Leitungsführungen von Batterie-, Netz-, Steuer- und Notlicht Stromkreisleitungen.

Überwachungs- und Programmiereinrichtung mit Display und integriertem Prüfbuch zur Steuerung des Gesamtsystems.

LED-Anzeige für: Anlage Betriebsbereit, Netzbetrieb, Ersatznetzbetrieb, Sammelstörung, Lüfterstörung, Testbetrieb, Temperaturwarnung.

Potentialfreie Meldekontakte für: Anlage Betriebsbereit, Netzbetrieb, Ersatznetzbetrieb, Sammelstörung, Tiefentladung, Lüfterstörung, Testbetrieb, Temperaturwarnung.

Klartextanzeigen im Display für: Netzspannung, Batteriespannung, Batterieladestrom, Entladestrom, Funktions- und Betriebsdauertests, Stromkreisstörung, Leuchtenfehler (Freitextzuweisung möglich), Handrückschaltung, Anlage blockiert, Tiefentladeschutz.

Das System muss die Möglichkeit bieten, an eine übergeordnete Standortvisualisierung (Gessler Web-Master) angeschlossen zu werden. Die Kommunikation erfolgt über TCP/IP.

Selektives Einschalten der Sicherheitsbeleuchtung in den vom Netzausfall betroffenen Bereichen. Serienmäßig programmierbar wahlweise für Handrückschaltung oder nachlaufendes Notlicht (1 bis 15 Minuten).

Notlicht-Stromkreis mit freier Programmierung für Dauer- oder Bereitschaftslicht und VDE-gerechter 2-poliger Absicherung. Alle Endstromkreise serienmäßig mit Stromkreisüberwachung. Unter Einsatz von systemgebundenen Gessler Überwachungsmodulen ist eine Einzelleuchtenüberwachung möglich.

Schaltmöglichkeit der Bereitschaftsleuchten je Notlicht- Stromkreis durch folgende Baugruppen:

8 Digitale Schalteingänge integriert im LPS-System

BUS-Netzwächter, DNÜ-MB (optional):
Gemeinsame Schaltung von Allgemein- und Sicherheitsleuchten bei Netzbetrieb. Eingänge: 1 x 3-phasiger Bus-Netzwächter und 1 x 24V Schaltbefehle mit frei- programmierbarer Zuordnung.

Schalter-Abfrage-Modul, IOM 230 (optional):
Gemeinsame Schaltung von Allgemein- und Sicherheits- leuchten bei Netzbetrieb. Eingänge: 1 x 3-phasiger Bus-Netzwächter und 9 x 230V Schaltbefehle (AC) mit freiprogrammierbarer Zuordnung. Bei aktivem Bus- Phasenwächter stehen 6 Schalteingänge zur Verfügung.

Schalter-Abfrage-Modul, IOM 24 (optional):
Gemeinsame Schaltung von Allgemein- und Sicherheits- leuchten bei Netzbetrieb. Eingänge: 16 x 24V Schalteingänge, einzelne Kreise über potentialfreie Kontakte schaltbar.

Ladeeinrichtung bestehend aus:
Mikroprozessor-Steuerteil und Ladeteil mit zusätzlicher Signalisierung bei Batteriekreisunterbrechung. Temperatur- geführte IU-Kennlinie mit automatischer Starkladeschaltung. Ladeüberwachungsverfahren zur Erkennung von Batteriekreisunterbrechungen.

Batterieanlage:
Wartungsfreie, verschlossene Blei-Batterie bestehend aus 18x 12V Blöcken. Gebrauchsdauer >10 Jahre. Extrem gasungsarm.
Geringe Selbstentladung. Wartungsfreie Spezialverbinder mit Polabdeckung

**01.03.02.0001 Sicherheitslichtgerät 20 Kreise**
Netzanschluss: 230V 1-ph. AC +/- 10%, 50 Hz
Batteriespannung: 216V
Nennbetriebsdauer: 3h
Nennleistung: ca. 800W
Nennladestrom: ca. 1,5A

Systemaufbau:
- Mikroprozessor-Steuerteil mit beleuchtetem Display.
- Klartextanzeige aller Systemzustände.
- Kommunikation über EIB-Protokoll (bindend vorgeschrieben).
- Aufbau: Modul-Technik
- Einschl. Ladeeinrichtung mit ISO-Fehlererkennung.
- Relaisbox mit 8 Relaiskontakten zur Übergabe der Meldungen/ Betriebszustände.

Bestückung:
20 Stück Endstromkreise (5A) für Mischbetrieb (max. 20 Kreise)
00 Stück Reserveplätze,vorverdrahtet und auf Klemmen geführt
00 Stück IOM24-Modul
01 Stück WEB-Modul zur Steuerung und Darstellung der Anlagenzustände über Internet
00 Stück Einbau beigestellter 2-poliger Überspannungs-Ableiter Typ:2 (gemäß LBO)

Batterieanlage:
Wartungsfreie, verschlossene Blei-Block-Batterie
216V - 18Ah/10h bei 3h / ca. 800W
Eingebaut im Batteriefach des Kombischrankes.

Kombi-Standschrank:
Abmessungen: ca. H:1200mm x B:600mm x T:450mm
Schutzart: IP 20
Außenlackierung: RAL 7035
Türanschlag: rechts
Kabeleinführung: von oben

Hinweis: Der Planung liegt das Fabrikat Gessler zugrunde.

Fabrikat: Gessler
Typ: MERLIN_KV2000/2/2/16
oder gleichwertig

Angebotenes Fabrikat: '.........'

Angebotener Typ: '.........'

Komplett liefern, montieren und betriebsfertig anschließen.
Menge: 1,000 St

**01.03.02.0002 E30-Gehäuse**
Geprüfter und zugelassener E30/F30/I30 Brandschutzschrank zur Aufnahme eines Gessler LPS-Systems: MERLIN KV2000. Schrank geprüft in Anlehnung an DIN 4102 Teil 2 und Teil 12. Zulassung: ABZ-Nr. Z-86.1-10.

Innenmaße: H:1250mm x B:650mm x T:500mm
Außenmaße: H:1550 x B:830mm x T:575mm, Höhe inkl. Lüfter
Türöffnungswinkel: 180°
Türanschlag: rechts
Schutzart: IP 54
Schutzklasse: II
Gehäusefarbe: lichtgrau - ähnlich RAL7035
Gewicht: ca. 400 kg (inkl. Systemtechnik)

Fabrikat: Gessler
Typ: MERLIN_KV2000-E30/2/2
oder gleichwertig

Entsteht durch den Einsatz eines anderen Fabrikates ein Mehraufwand, so wird dies nicht gesondert vergütet.

Angebotenes Fabrikat: '.........'

Angebotener Typ: '.........'

Komplett liefern, montieren und betriebsfertig anschließen
Menge: 1,000 St

**01.03.02.0003 Meldetableau, Aufbaumontage**
Dezentes Aufbau-Meldetableau mit LED-Anzeige zum Anschluss an eine Gessler Zentralbatterie- bzw. Gruppenbatterie-System. Anzeige gemäß DIN VDE 0100-560.

Anzeigestatus:
"Anlage betriebsbereit"
"Batteriebetrieb"
"Anlage gestört"

Meldungen optisch und akustisch.
Integrierter Schlüsselschalter für Dauerlicht Ein/Aus.
Zuleitung: J-Y(St)Y 4x2x0,8

Gehäusematerial: Kunststoff
Gehäusefarbe: RAL 9016
Anschlussspannung: 24V DC
Montageart: Aufbaumontage
Schutzart: IP 30
Abmessung: H:81mm x B:81mm x T:51mm

Fabrikat: Gessler
Typ: MT2-A
oder gleichwertig

Entsteht durch den Einsatz eines anderen Fabrikates ein Mehraufwand, so wird dies nicht gesondert vergütet.

Angebotenes Fabrikat: '.........'

Angebotener Typ: '.........'

Komplett liefern, montieren und betriebsfertig anschließen.
Menge: 1,000 St

**01.03.02.0004 BUS-Netzwächter DNÜ-MB**
BUS-Netzüberwachung für Hutschienenmontage
zur Überwachung des AV-Netzes.

Gehäusematerial: Kunststoff
Nennspannung: 230V / 400V 50Hz
Leistungsaufnahme: 2W
Montageart: Hutschienenmontage
Schalteingänge: 1x 24V externe pot. freie Kontakte
Schutzklasse: II
Abmessung: H:59mm x B:90mm x T:35mm

Fabrikat: Gessler
Typ: MERLIN_DNÜ-MB
oder gleichwertig

Entsteht durch den Einsatz eines anderen Fabrikates ein Mehraufwand, so wird dies nicht gesondert vergütet.

Angebotenes Fabrikat: '.........'

Angebotener Typ: '.........'

Komplett liefern, montieren und betriebsfertig anschließen.
Menge: 15,000 St

*Hinweis: Rettungszeichenleuchten*

**01.03.02.0005 SL1 RZL Seilaufbaumontage**
LED-Rettungszeichenleuchte mit rahmenloser Acrylglas-Scheibe zum Anschluss an Gessler CPS-/LPS- und NEA-Systeme. Hochwertiges Metallgehäuse (Kunststoffgehäuse nicht zugelassen) mit strukturierter Pulverbeschichtung. Der konstruktive Aufbau der Leuchte muss die Möglichkeit bieten, das LED-Leuchtmittel werkzeuglos zu tauschen. Das Piktogramm ist mittels Druckverfahren auf die Acrylglas-Scheibe aufzubringen (Klebe- oder Steckfolien sind nicht zulässig).

Inklusive Adressbaustein für gemischte Installation (DS/BS in einem Stromkreis). Die Kommunikation erfolgt über die Netzzuleitung ohne zusätzliche BUS-Leitung.

Aufbau der Leuchte gemäß DIN EN 60598-1 und -2-22, DIN EN 1838, DIN 4844-1, DIN EN 55015. Piktogramm gemäß DIN EN ISO 7010.

Ausführung: Systemleuchte
Montage: Seilaufbaumontage
Schutzart/-klasse: IP41 / I
Leistung (AC/DC): 10,1VA / 6,0W
Gehäuse: Stahlblech, RAL 9016 (weiß)
Gehäusemaße: 1700x270x59mm (HxBxT)
Seillänge: 1,5m
Leuchtmittel: LED
5 Jahre Garantie auf das LED-Leuchtmittel.
Fabrikat: Gessler

Typ: Display DR4
oder gleichwertig

Entsteht durch den Einsatz eines anderen Fabrikates ein Mehraufwand, so wird dies nicht gesondert vergütet.

Angebotenes Fabrikat: '.........'

Angebotener Typ: '.........'

Komplett liefern, montieren und betriebsfertig anschließen.
Menge: 22,000 St
Produkt:
  Artikel:
    Artikelnummer: DR4S
    Artikelkurztext: SL1 RZL Seilaufbaumontage

**01.03.02.0006 SL2 RZL Deckeneinbaumontage**
LED-Rettungszeichenleuchte mit rahmenloser Acrylglas-Scheibe zum Anschluss an Gessler CPS-/LPS- und NEA-Systeme. Hochwertiges Metallgehäuse (Kunststoffgehäuse nicht zugelassen) mit strukturierter Pulverbeschichtung. Der konstruktive Aufbau der Leuchte muss die Möglichkeit bieten, das LED-Leuchtmittel werkzeuglos zu tauschen. Das Piktogramm ist mittels Druckverfahren auf die Acrylglas-Scheibe aufzubringen (Klebe- oder Steckfolien sind nicht zulässig).

Inklusive Adressbaustein für gemischte Installation (DS/BS in einem Stromkreis). Die Kommunikation erfolgt über die Netzzuleitung ohne zusätzliche BUS-Leitung.

Aufbau der Leuchte gemäß DIN EN 60598-1 und -2-22, DIN EN 1838, DIN 4844-1, DIN EN 55015. Piktogramm gemäß DIN EN ISO 7010.

Erkennungsweite: 24m
Ausführung: Systemleuchte mit Überwachung
Montage: Deckeneinbaumontage
Schutzart/-klasse: IP20 / I
Leistung (AC/DC): 10VA / 5,5W
Gehäuse: Stahlblech, RAL 9016 (weiß)
Gehäusemaße: 131x292x70mm (HxBxT)
Deckenausschnitt: 280x60mm (LxB)
Einbautiefe: 40mm
Leuchtmittel: LED

5 Jahre Garantie auf das LED-Leuchtmittel.

Fabrikat: Gessler
Typ: Display DR4
oder gleichwertig

Entsteht durch den Einsatz eines anderen Fabrikates ein Mehraufwand, so wird dies nicht gesondert vergütet.

Angebotenes Fabrikat: '.........'

Angebotener Typ: '.........'

Komplett liefern, montieren und betriebsfertig anschließen.
Menge: 2,000 St
Produkt:
  Artikel:
    Artikelnummer: DR4E
    Artikelkurztext: SL2 RZL Deckeneinbaumontage

**01.03.02.0007 SL3 RZL Kettenabhängung**
LED-Rettungszeichenleuchte mit rahmenloser Acrylglas-Scheibe zum Anschluss an Gessler CPS-/LPS- und NEA-Systeme. Hochwertiges Metallgehäuse (Kunststoffgehäuse nicht zugelassen) mit strukturierter Pulverbeschichtung. Der konstruktive Aufbau der Leuchte muss die Möglichkeit bieten, das LED-Leuchtmittel werkzeuglos zu tauschen. Das Piktogramm ist mittels Druckverfahren auf die Acrylglas-Scheibe aufzubringen (Klebe- oder Steckfolien sind nicht zulässig).

Inklusive Adressbaustein für gemischte Installation (DS/BS in einem Stromkreis). Die Kommunikation erfolgt über die Netzzuleitung ohne zusätzliche BUS-Leitung.

Aufbau der Leuchte gemäß DIN EN 60598-1 und -2-22, DIN EN 1838, DIN 4844-1, DIN EN 55015. Piktogramm gemäß DIN EN ISO 7010.

Erkennungsweite: 24m
Ausführung: Systemleuchte mit Überwachung
Montage: Ösenmontage mit Kette 2x1,5m inklusive
Schutzart/-klasse: IP41 / I
Leistung (AC/DC): 10VA / 5,5W
Gehäuse: Stahlblech, RAL 9016 (weiß)
Gehäusemaße: 213x270x50mm (HxBxT)
Leuchtmittel: LED

5 Jahre Garantie auf das LED-Leuchtmittel.

Fabrikat: Gessler
Typ: Display DR4
oder gleichwertig

Entsteht durch den Einsatz eines anderen Fabrikates ein Mehraufwand, so wird dies nicht gesondert vergütet.

Angebotenes Fabrikat: '.........'

Angebotener Typ: '.........'

Komplett liefern, montieren und betriebsfertig anschließen.
Menge: 6,000 St

**01.03.02.0008 SL4 RZL Wandmontage**
LED-Rettungszeichenleuchte mit rahmenloser Acrylglas-Scheibe zum Anschluss an Gessler CPS-/LPS- und NEA-Systeme. Hochwertiges Metallgehäuse (Kunststoffgehäuse nicht zugelassen) mit strukturierter Pulverbeschichtung. Der konstruktive Aufbau der Leuchte muss die Möglichkeit bieten, das LED-Leuchtmittel werkzeuglos zu tauschen. Das Piktogramm ist mittels Druckverfahren auf die Acrylglas-Scheibe aufzubringen (Klebe- oder Steckfolien sind nicht zulässig).

Inklusive Adressbaustein für gemischte Installation (DS/BS in einem Stromkreis). Die Kommunikation erfolgt über die Netzzuleitung ohne zusätzliche BUS-Leitung.

Aufbau der Leuchte gemäß DIN EN 60598-1 und -2-22, DIN EN 1838, DIN 4844-1, DIN EN 55015. Piktogramm gemäß DIN EN ISO 7010.

Ausführung: Systemleuchte
Montage: Wandmontage
Schutzart/-klasse: IP41 / I
Leistung (AC/DC): 10VA / 5,5W
Gehäuse: Stahlblech, RAL 9016 (weiß)
Gehäusemaße: 180x270x72mm (HxBxT)
Leuchtmittel: LED

5 Jahre Garantie auf das LED-Leuchtmittel.

Fabrikat: Gessler
Typ: Display DR4
oder gleichwertig

Entsteht durch den Einsatz eines anderen Fabrikates ein Mehraufwand, so wird dies nicht gesondert vergütet.

Angebotenes Fabrikat: '.........'

Angebotener Typ: '.........'

Komplett liefern, montieren und betriebsfertig anschließen.
Menge: 2,000 St
Produkt:
  Artikel:
    Artikelnummer: DR4W
    Artikelkurztext: SL4 RZL Wandmontage

*Hinweis: Sicherheitsleuchten*

**01.03.02.0009 SL5 Sile breitstrahlend Deckenmontage**
Sicherheitsleuchte in quadratischem Design zum Anschluss an CPS/LPS- und NEA-Systeme. Gehäusematerial aus UV beständigem, lichtdichtem, farbechtem Polycarbonat mit Flammschutz. Gehäuse ohne Flammschutz werden nicht zugelassen, da diese die Brandlast erhöhen. Leuchte bestückbar mit unterschiedlichen Linsenmodulen für die symmetrische oder asymmetrische Ausleuchtung von Fluchtwegen bzw.  Flächen. Geeignet für Montagehöhen von 2 - 30m. Für alle Montagehöhen ist ein einheitliches Leuchten-Gehäuse zu verwenden (bindend vorgeschrieben).

A1 Linse mit asymmetrischer Lichtverteilung zur Ausleuchtung von Flucht- und Rettungswegen. Lichttechnische Eigenschaften bei 8m Montagehöhe (bindend vorgeschrieben): Abstand Leuchte-Leuchte: >16,50m (1lx). Ausleuchtungslänge eines Fluchtweges mit nur einer Leuchte: 2,0m (1lx).

Der integrierte Adressbaustein zur Einzelleuchtenüberwachung muss in Stromkreisen mit gemischter Installation (DS/BS) sowie für den Betrieb in AC- und DC-Netzen geeignet sein. Die Kommunikation erfolgt über die Netzzuleitung ohne zusätzliche BUS-Leitung.

Aufbau der Leuchte gemäß DIN EN 60598-1 und -2-22, DIN EN 1838 und DIN EN 55015.

Gehäusematerial: Polycarbonat
Gehäusefarbe: weiß
Anschlussspannung: 230V AC / 176-275V DC
Anschlussleistung (AC/DC): 6,5VA / 3,5W
Leuchtmittel: LED (270lm)
Montageart: Deckenmontage
Ausführung: Systemleuchte mit Überwachung
Schutzart: IP 41
Schutzklasse: II
Abmessung: H:35mm x B:156mm x T:156mm

5 Jahre Garantie auf das LED-Leuchtmittel.

Fabrikat: Gessler
Typ: LED-Spot SG5+A1  Linse mit asymmetrischer Lichtverteilung
oder gleichwertig

Entsteht durch den Einsatz eines anderen Fabrikates ein Mehraufwand, so wird dies nicht gesondert vergütet.

Angebotenes Fabrikat: '.........'

Angebotener Typ: '.........'

Komplett liefern, montieren und betriebsfertig anschließen.
Menge: 31,000 St
Produkt:
  Artikel:
    Artikelnummer: SG5D
    Artikelkurztext: SL5 Sile breitstrahlend Deckenmontage

**01.03.02.0010 SL6 Sile rundstrahlend Aufbaumontage**
Sicherheitsleuchte in quadratischem Design zum Anschluss an CPS/LPS- und NEA-Systeme. Gehäusematerial aus UV beständigem, lichtdichtem, farbechtem Polycarbonat mit Flammschutz. Gehäuse ohne Flammschutz werden nicht zugelassen, da diese die Brandlast erhöhen. Leuchte bestückbar mit unterschiedlichen Linsenmodulen für die symmetrische oder asymmetrische Ausleuchtung von Fluchtwegen bzw.  Flächen. Geeignet für Montagehöhen von 2 - 30m. Für alle Montagehöhen ist ein einheitliches Leuchten-Gehäuse zu verwenden (bindend vorgeschrieben).

S1 Linse mit symmetrischer Lichtverteilung zur Ausleuchtung von Flucht- und Rettungswegen sowie Flächen. Lichttechnische Eigenschaften bei 8m Montagehöhe (bindend vorgeschrieben): Abstand Leuchte-Leuchte in Fluchtwegen: >6,50m (1lx). Abstand Leuchte-Leuchte bei Flächen: >15,25m (0,5lx).

Der integrierte Adressbaustein zur Einzelleuchtenüberwachung muss in Stromkreisen mit gemischter Installation (DS/BS) sowie für den Betrieb in AC- und DC-Netzen geeignet sein. Die Kommunikation erfolgt über die Netzzuleitung ohne zusätzliche BUS-Leitung.

Aufbau der Leuchte gemäß DIN EN 60598-1 und -2-22, DIN EN 1838 und DIN EN 55015.

Gehäusematerial: Polycarbonat
Gehäusefarbe: weiß
Anschlussspannung: 230V AC / 176-275V DC
Anschlussleistung (AC/DC): 6,5VA / 3,5W
Leuchtmittel: LED-Modul (304lm)
Montageart: Aufbaumontage
Ausführung: Systemleuchte mit Überwachung
Schutzart: IP41
Schutzklasse: II
Abmessung: H:35mm x B:156mm x T:156mm

5 Jahre Garantie auf das LED-Leuchtmittel.

Fabrikat: Gessler
Typ: LED-Spot SG5 - S1
oder gleichwertig

Entsteht durch den Einsatz eines anderen Fabrikates ein Mehraufwand, so wird dies nicht gesondert vergütet.

Angebotenes Fabrikat: '.........'

Angebotener Typ: '.........'

Komplett liefern, montieren und betriebsfertig anschließen.
Menge: 33,000 St
Produkt:
  Artikel:
    Artikelnummer: SG5D
    Artikelkurztext: SL6 Sile rundstrahlend Aufbaumontage

**01.03.02.0011 SL7 Sile fokussiert Aufbaumontage**
LED-Sicherheitsleuchte in quadratischem Design zum Anschluss an Gessler CPS/LPS- und NEA-Systeme. Gehäusematerial aus UV beständigem, lichtdichtem, farbechtem Polycarbonat mit Flammschutz. Gehäuse ohne Flammschutz werden nicht zugelassen, da diese die Brandlast erhöhen. Leuchte bestückbar mit unterschiedlichen Linsenmodulen.

F1 Linse zur vertikalen Ausleuchtung von Brandbekämpfungseinrichtung (Feuerlöscher), Sicherheitseinrichtungen (Erste-Hilfe-Kästen), Meldeeinrichtungen (manuelle Brandmelder) sowie Flucht- und Rettungsplänen mit 5lx gemäß DIN EN 1838 und DIN ISO 23601. Geeignet für Montagehöhen bis 3,5m.

Der integrierte Adressbaustein zur Einzelleuchtenüberwachung muss in Stromkreisen mit gemischter Installation (DS/BS) sowie für den Betrieb in AC- und DC-Netzen geeignet sein. Die Kommunikation erfolgt über die Netzzuleitung ohne zusätzliche BUS-Leitung.

Aufbau der Leuchte gemäß DIN EN 60598-1 und -2-22, DIN EN 1838 und DIN EN 55015.

Ausführung: Systemleuchte
Montage: Deckenaufbau
Schutzart/-klasse: IP41 / II
Leistung (AC/DC): 8,5VA / 5,2W
Leuchtmittel: LED (113lm)
Gehäusefarbe: Polycarbonat / weiß
Abmessung: H:35mm x B:156mm x T:156mm
Linse: F1 (5lx)
5 Jahre Garantie auf das LED-Leuchtmittel.

Fabrikat: Gessler
Typ: LED-Spot SG5 - F1
oder gleichwertig

Entsteht durch den Einsatz eines anderen Fabrikates ein Mehraufwand, so wird dies nicht gesondert vergütet.

Angebotenes Fabrikat: '.........'

Angebotener Typ: '.........'

Komplett liefern, montieren und betriebsfertig anschließen.
Menge: 19,000 St

**01.03.02.0012 SL8 Sile rundstrahlend Deckeneinbaumontage**
Sicherheitsleuchte in rundem Design zum Anschluss an CPS/LPS- und NEA-Systeme. Gehäusematerial aus UV beständigem, lichtdichtem, farbechtem Polycarbonat mit Flammschutz. Gehäuse ohne Flammschutz werden nicht zugelassen, da diese die Brandlast erhöhen. Leuchte bestückbar mit unterschiedlichen Linsenmodulen für die symmetrische oder asymmetrische Ausleuchtung von Fluchtwegen bzw.  Flächen. Geeignet für Montagehöhen von 2 - 30m. Für alle Montagehöhen ist ein einheitliches Leuchten-Gehäuse zu verwenden (bindend vorgeschrieben).

S1 Linse mit symmetrischer Lichtverteilung zur Ausleuchtung von Flucht- und Rettungswegen sowie Flächen. Lichttechnische Eigenschaften bei 8m Montagehöhe (bindend vorgeschrieben): Abstand Leuchte-Leuchte in Fluchtwegen: >6,50m (1lx). Abstand Leuchte-Leuchte bei Flächen: >15,25m (0,5lx).

Der integrierte Adressbaustein zur Einzelleuchtenüberwachung muss in Stromkreisen mit gemischter Installation (DS/BS) sowie für den Betrieb in AC- und DC-Netzen geeignet sein. Die Kommunikation erfolgt über die Netzzuleitung ohne zusätzliche BUS-Leitung.

Aufbau der Leuchte gemäß DIN EN 60598-1 und -2-22, DIN EN 1838 und DIN EN 55015.

Gehäusematerial: Polycarbonat
Gehäusefarbe: weiß
Anschlussspannung: 230V AC / 176-275V DC
Anschlussleistung (AC/DC): 6,5VA / 3,5W
Leuchtmittel: LED-Modul (304lm)
Montageart: Deckeneinbaumontage
Ausführung: Systemleuchte mit Überwachung
Schutzart: IP 20
Schutzklasse: I
Deckenausschnitt: Ø 68mm
min. lichte Deckenhöhe: 120mm
Abmessung: H:40mm x Ø 75mm

5 Jahre Garantie auf das LED-Leuchtmittel.

Fabrikat: Gessler
Typ: LED-Spot SG6 - S1
oder gleichwertig

Entsteht durch den Einsatz eines anderen Fabrikates ein Mehraufwand, so wird dies nicht gesondert vergütet.

Angebotenes Fabrikat: '.........'

Angebotener Typ: '.........'

Komplett liefern, montieren und betriebsfertig anschließen.
Menge: 10,000 St
Produkt:
  Artikel:
    Artikelnummer: SG5E
    Artikelkurztext: SL8 Sile rundstrahlend Deckeneinbaumontage

**01.03.02.0013 SL9 Sile außen Wandmontage (weiß)**
Sicherheitsleuchte mit hoher Schutzart für Wandmontage zum Anschluss an CPS/LPS- und NEA-Systeme. Hochwertiges Metallgehäuse (Kunststoffgehäuse nicht zugelassen) mit strukturierter Pulverbeschichtung. Die satinierte Glasscheibe und ein 30° Abstrahlwinkel wirken einer direkten Blendung entgegen. Lichttechnische Eigenschaften bei 2m Montagehöhe (bindend vorgeschrieben): Abstand Leuchte-Leuchte in Fluchtwegen: 7,75m (1lx). Ausleuchtung von Flächen mit nur einer Leuchte: Breite=6m + Tiefe=4m (1lx).

Der integrierte Adressbaustein zur Einzelleuchtenüberwachung muss in Stromkreisen mit gemischter Installation (DS/BS) sowie für den Betrieb in AC- und DC-Netzen geeignet sein. Die Kommunikation erfolgt über die Netzzuleitung ohne zusätzliche BUS-Leitung.

Aufbau der Leuchte gemäß DIN EN 60598-1 und -2-22, DIN EN 1838 und DIN EN 55015.

Gehäusematerial: Edelstahl
Gehäusefarbe: RAL 9016
Anschlussspannung: 230V AC / 176-275V DC
Anschlussleistung (AC/DC): 13,2VA / 6,7W
Leuchtmittel: LED-Modul (200lm)
Montageart: Wandmontage
Ausführung: Systemleuchte mit Überwachung
Schutzart: IP 65
Schutzklasse: I
Abmessung: H:147mm x B:170mm x T:69mm

5 Jahre Garantie auf das LED-Leuchtmittel.
10 Jahre Verfügbarkeit kompatibler LED-Module und Ersatzteile.

Fabrikat: Gessler
Typ: LED-Master PM4
oder gleichwertig

Entsteht durch den Einsatz eines anderen Fabrikates ein Mehraufwand, so wird dies nicht gesondert vergütet.

Angebotenes Fabrikat: '.........'

Angebotener Typ: '.........'

Komplett liefern, montieren und betriebsfertig anschließen.
Menge: 4,000 St
Produkt:
  Artikel:
    Artikelnummer: PM4W
    Artikelkurztext: SL9 Sile außen Wandmontage (weiß)

**01.03.02.0014 Sicherheitsleuchte in quadratischem Design zum Anschluss an**
Sicherheitsleuchte in quadratischem Design zum Anschluss an CPS/LPS- und NEA-Systeme. Gehäusematerial aus UV beständigem, lichtdichtem, farbechtem Polycarbonat mit Flammschutz. Gehäuse ohne Flammschutz werden nicht zugelassen, da diese die Brandlast erhöhen. Leuchte bestückbar mit unterschiedlichen Linsenmodulen für die symmetrische oder asymmetrische Ausleuchtung von Fluchtwegen bzw. Flächen. Geeignet für Montagehöhen von 2 - 30m. Für alle Montagehöhen ist ein einheitliches Leuchten-Gehäuse zu verwenden (bindend vorgeschrieben).

A1 Linse mit asymmetrischer Lichtverteilung zur Ausleuchtung von Flucht- und Rettungswegen. Lichttechnische Eigenschaften bei 8m Montagehöhe (bindend vorgeschrieben): Abstand Leuchte-Leuchte: >16,50m (1lx). Ausleuchtungslänge eines Fluchtweges mit nur einer Leuchte: 2,0m (1lx).

Der integrierte Adressbaustein zur Einzelleuchtenüberwachung muss in Stromkreisen mit gemischter Installation (DS/BS) sowie für den Betrieb in AC- und DC-Netzen geeignet sein. Die Kommunikation erfolgt über die Netzzuleitung ohne zusätzliche BUS-Leitung.

Aufbau der Leuchte gemäß DIN EN 60598-1 und -2-22, DIN EN 1838 und DIN EN 55015.
Gehäusematerial: Polycarbonat
Gehäusefarbe: weiß
Anschlussspannung: 230V AC / 176-275V DC
Anschlussleistung (AC/DC): 6,5VA / 3,5W
Leuchtmittel: LED (270lm)
Montageart: Deckeneinbaumontage
Ausführung: Systemleuchte mit Überwachung
Schutzart: IP 20
Schutzklasse: I
Deckenausschnitt: Ø 68mm
min. lichte Deckenhöhe: 120mm
Abmessung: H:40mm x B:75mm x T:75mm
5 Jahre Garantie auf das LED-Leuchtmittel.

Fabrikat: Gessler
Typ: LED-Spot SG5+A1 Linse mit asymmetrischer Lichtverteilung
oder gleichwertig

Entsteht durch den Einsatz eines anderen Fabrikates ein Mehraufwand, so wird dies nicht gesondert vergütet.

Angebotenes Fabrikat: '.........'

Angebotener Typ: '.........'

Komplett liefern, montieren und betriebsfertig anschließen.
Menge: 4,000 St

**01.03.02.0015 Merlin Überwachungsmodul MLB10**
Überwachungsmodul für Mischbetrieb sowie zur Einzelleuchten- überwachung. Unter Einsatz des Gessler MLB10 können alle Schaltungsarten (Dauer-, Bereitschaft- und geschaltetes Dauerlicht) in einem Stromkreis realisiert werden.  Die Kodierung erfolgt anhand eines Schiebeschalters am Baustein. Die Leuchtenadresse wird über einen von außen zugänglichen Dreh-Kodierschalter vergeben.

Gehäusematerial: Kunststoff
Netzanschluss: 230V AC
Notanschluss: 220V DC (+/- 20%)
Umgebungstemperatur: -10°C bis +55°C (tc = 70°C)
Leistungsbereich: 2 - 120W
Adressbereich: 1-20
Schutzart: IP 20
Schutzklasse: II
Abmessung: H:24mm x B:81mm x T:34mm

Fabrikat: Gessler
Typ: MLB10
oder gleichwertig

Entsteht durch den Einsatz eines anderen Fabrikates ein Mehraufwand, so wird dies nicht gesondert vergütet.

Angebotenes Fabrikat: '.........'

Angebotener Typ: '.........'

Komplett liefern, montieren und betriebsfertig anschließen.
Menge: 2,000 St

**01.03.02.0016 Inbetriebnahme und Einweisung**
*** Pauschalposition
Inbetriebnahme der einer Sicherheitsbeleuchtungsanlage mit folgenden Leistungen:
- Kontrolle der Installation der Geräte/Anlage anhand von Installationsplänen
- Programmierung der Geräte/Anlage
- Einweisung des Personals in die Bedienung der Geräte/Anlage Pauschal
Menge: 1,000 psch

**01.03.02.0017 Übersichtsschaltbild**
Revidiertes Strangschema der Sicherheitsbeleuchtungsanlage DIN A2 in Aluklapprahmen im Raum der Sicherheitsbeluchtungsbeleuchtung an der Wand befestigen
Menge: 1,000 St

#### Bereich 01.04 KG 446 Blitzschutz- und Erdungsanlagen

##### Abschnitt 01.04.01 Blitzschutzanlage

**01.04.01.0001 Rundleiter 8mm Alu**
Runddraht entsprechend nach VDE 0185-305 (IEC 62305), für den Einsatz bei Blitzschutzanlagen als Fangeinrichtung.
Auch einsetzbar als Ableitung nach DIN EN 62561-2 (VDE 0185-561-2).
(AL und ALMgSi dürfen nicht unmittelbar auf, im oder unter Putz, Mörtel oder Beton sowie nicht im Erdreich verlegt werden.)

Werkstoff:  Auminium
Güte:  AlMg 3
Druchmesser Leiter:  8 mm

liefern und betriebsfertig montieren
Menge: 302,000 m

**01.04.01.0002 Hochspannungsfeste, isolierte Leitung**
Hochspannungsfeste, isolierte Ableitung
Zur Einhaltung des Trennungsabstandes nach IEC 62305 (VDE 0185-305-3), getestet in Anlehung an IEC/EN 62561-1 (VDE 0185-561-1) mit H1/150 kA
Äquivalenter Trennungsabstand se = 0,45 m (Luft) und se = 0,90 m (fester Baustoff)
Getestet nach IEC TS 62561-8 (VDE V 0185-561-8)
Halogenfrei
Brandlast 3,3 kWh/m

liefern und betriebsfertig montieren
Menge: 20,000 m

**01.04.01.0003 Anschlusselement für Hochspannungsfeste Leitungen**
Anschlusselement passend für die vorab genannte Leitung,
schraubbare Konfektionierung, inkl. Schrumpfschlauch und Sechskantschlüssel
Geprüft bis zu 150 kA (Blitzschutzklasse II)

liefern und betriebsfertig montieren
Menge: 4,000 St

**01.04.01.0004 Dachleitungshalter**
Dachleitungshalter aus Kunststoff, für Dachfläche mit Bitumen-/Kunststoffbahnen, flach, mit Betonstein,
für Rundleiter ø8mm und HVI-Leitung

liefern und betriebsfertig montieren
Menge: 260,000 St

**01.04.01.0005 Wandhalter**
Leitungshalter zum Befestigen von Rundleitern an Wänden mit einseitig geschlitztem Überleger,
feste Leitungsführung.

Werkstoff Leitungshalter: NIRO (Edelstahl)
Leitungshalter Aufnahme Rd: 8-10 mm
Leitungshalter Aufnahme Fl: 20 mm
Bauhöhe Leitungshalter: 20 mm
Gewinde Leitungshalter: M8

liefern und betriebsfertig montieren
Menge: 120,000 St

**01.04.01.0006 Verbinder**
Kreuzverbinder, mit Zwischenplatte,
montiert mit 4 Sechskantschrauben M8 x 25 und
4 Sechskantmuttern M8,
entspricht den Anforderungen nach VDE 0185-305-3 (IEC/EN 62305-3)

Passend für Rundleiter ø8mm

liefern und betriebsfertig montieren
Menge: 50,000 St

**01.04.01.0007 Falz- und Anschlussklemme**
Falz- und Anschlussklemme bis 10 mm Blechstärke, für Anbindung des Rundleiters an das Attikablech.
Blechstärke bis 10 mm, für Leitungsführung quer und längs zum Blech, 4 Sechskantschrauben M6 x 16
Entspricht den Anforderungen nach VDE 0185-305 (IEC 62305)

liefern und betriebsfertig montieren
Menge: 25,000 St

**01.04.01.0008 Fangstange 2m**
Fangstange mit Durchmesser 16mm und Gesamtlänge 2000mm
AlMgSi
Fangstangen zum Schutz von Dachaufbauten, Kaminen usw.,
auch zum Errichten mit Betonsockel.
Gesamtlänge: 2000 mm
Werkstoff: AlMgSi
Durchmesser Ø: 16 mm
Normenbezug: DIN EN 62561-2

inkl. Betonsockel 17kg und Unterlage

liefern und betriebsfertig montieren
Menge: 17,000 St

**01.04.01.0009 Fangstange 4m/4,5m**
Fangstange freistehend Höhe 4000mm-4500mm
Fangstangen freistehend mit klappbarem Dreibeinstativ
zum Schutz von größeren Dachaufbauten,
mit Anpassung an die Dachneigung bis max.10 Grad.
Die Fangstangen sind nach Eurocode 1 (DIN EN 1991-1-4 + DIN EN 1991-1-4/NA) für eine
max. Böenwindgeschwindigkeit von 185 km/h
dimensioniert.

Höhe: 4000 mm-4500mm
Radius: 560 mm
Platzbedarf Stativ: 1210 x 1340 mm
Werkstoff Stativ: St/tZn
Werkstoff Fangstange: Al
Normenbezug: DIN EN 62561-(1+2)

inkl. 3x Betonsockel und 3x Unterlegplatten

liefern und betriebsfertig montieren
Menge: 6,000 St

**01.04.01.0010 Trennstellen**
mit 2 Sechskantschrauben M8 x 20 aus rostfreiem Stahl (VA)

Passend für Rundleiter ø 8mm

inkl. Nummersschilder zur Kennzeichnung der Trennstellen
mit universellen Beschriftungen (z. B. mit Schlagzahlen) geeignet.

liefern und betriebsfertig montieren
Menge: 10,000 St

*Hinweis: Potentialsteuerung*
Zur Potentialsteuerung werden an den drei Zugängén zum Gebäude Gittermatten verlegt werden. Dies muss zwingend in Abstimmung mit dem Gewerk Außenanlage erfolgen.

In den Einheitspreis bezogen auf 1m² sind alle notwendigen Komponenten einzukalkulieren. Dazu gehören
- Gittermatte
- Verbindungsklemmen
- Ringerder

Geplant sind mit einem Abstand von 3m zur Gebäudekante insgesamt 28 laufende Meter aufgeteilt in 3 Felder.

**01.04.01.0011 Gittermatte zum Schutz vor Schrittspannung**
Gittermatte zum Schutz vor Schrittspannung
in Anlehnung an VDE/ABB Merkblatt
"Blitzschutz von Schutzhütten",
entsprechend normativer Forderung
DIN VDE 0151 gebeizt und passiviert
Werkstoff: NIRO (V4A)
Abmessung: 2000 x 1000 x 4 mm
Maschenweite: 250 mm

Verlegung in Abstimmung mit den Aussenanlagen

liefern und betriebsfertig montieren
Menge: 84,000 m²

**01.04.01.0012 Messungen des Blitzschutzes nach Montage**
*** Pauschalposition
Norminativ gültige Messungen und Dokumentation des montierten Blitzschutzes nach Montage.
Menge: 1,000 psch

##### Abschnitt 01.04.02 Blitzschutz Wärmepumpe

*Hinweis: Blitzschutz Wärmepumpe*
Zum Schutz der abgesetzten Wärmepumpe werden an den jeweiligen Ecken Fangstanden aufgestellt, die mit der Erdungsanlage des Fundamentes verbunden werden.

Der Bereich wird bauseitig durch einen Zaun umzäunt werden. Zum Personenschutz wird an jeder Seite ein Warnschild vor Blitzspannung installiert.

**01.04.02.0001 Fangstange 4m/4,5m**
Fangstange freistehend Höhe 4000mm-4500mm
Fangstangen freistehend mit klappbarem Dreibeinstativ
zum Schutz von größeren Dachaufbauten,
mit Anpassung an die Dachneigung bis max.10 Grad.
Die Fangstangen sind nach Eurocode 1 (DIN EN 1991-1-4 + DIN EN 1991-1-4/NA) für eine
max. Böenwindgeschwindigkeit von 185 km/h
dimensioniert.

Höhe: 4000 mm-4500mm
Radius: 560 mm
Platzbedarf Stativ: 1210 x 1340 mm
Werkstoff Stativ: St/tZn
Werkstoff Fangstange: Al
Normenbezug: DIN EN 62561-(1+2)

inkl. 3x Betonsockel und 3x Unterlegplatten

liefern und betriebsfertig montieren
Menge: 4,000 St

**01.04.02.0002 Runddraht Edelstahldraht 10mm / 78mm² NIRO (V4A)**
Runddraht Edelstahldraht 10mm / 78mm² NIRO (V4A)
Runddrähte nach DIN EN 62561-2 (VDE 0185 Teil 202), für
den Einsatz
bei Blitzschutz- und Erdungsanlagen.
Durchmesser Ø Leiter: 10 mm
Querschnitt: 78 mm2
Werkstoff: NIRO (V4A)
Werkstoff-Nr.: 1.4571 / 1.4404
ASTM / AISI:: 316Ti / 316L
Normenbezug: in Anlehnung an DIN EN 62561-2
Menge: 10,000 m

**01.04.02.0003 Parallelverbinder mit einer Schraube NIRO (V4A)**
Parallelverbinder mit einer Schraube NIRO (V4A)
Parallelverbinder zum Verbinden von zwei Leitern in
Parallelanordnung
Werkstoff Klemme: NIRO (V4A)
Klemmbereich Rd / Rd: 7-10 mm
Klemmbereich (mehrdrähtig / Seil): 25-120 mm2
Schraube: e M10 x 35 mm
Werkstoff-Nr.: 1.4571 / 1.4404 / 1.4401
ASTM / AISI:: 316Ti / 316L / 316
Normenbezug: DIN EN 62561-1
Menge: 16,000 St

**01.04.02.0004 Hinweisschild Blitzspannung**
Hinweisschild
Bedruckung auf der Vorderseite in Deutsch: "ACHTUNG! Blitzspannung Bei Gewitter Bereich räumen / nicht betreten"
Bedruckung auf der Rückseite in Englisch: "ATTENTION! Lightning voltage Clear / do not enter this area during thunderstorms"

liefern und montieren
Menge: 4,000 St

##### Abschnitt 01.04.03 Potentialausgleich

*Hinweis: Vorbemerkung*
Der Potentialausgleich beinhaltet zusätzlich die Anbindung der Erdungsanlage Wärmepumpe und der des Bestandsgebäudes.
Die Leitungen des Blitzschutzpotentialausgleichs sind separat zu verlegen.Alle auf die Potentialausgleichsschienen aufgelegten Leitungen sind mit dem Zielort zu beschriften. Die kosten für die Beschriftungen sind in die Meterpreise der Leitungen einzurechnen.

**01.04.03.0001 HPA-Schiene**
Potentialausgleichsschienen mit Aufsteckklemmen
für den Hauptpotentialausgleich nach
DIN VDE 0100 Teil 410/540 und den Blitzschutz-
Potentialausgleich nach EN 62305
Anschluss (ein- / mehrdrähtig): 10 x 2,5-95 mm2
Anschluss Rd: oder 10 x -10 mm
Anschluss Fl: 1 x -30 x 4 mm
Werkstoff Kontaktschiene: Cu/gal Sn
Querschnitt: 30 mm2
Befestigung: [2x] 6 x 8 mm
Normenbezug: DIN EN 62561-1

liefern und betriebsfertig montieren
Menge: 2,000 St

**01.04.03.0002 PA-Schiene**
Potentialausgleichsschienen für den Hauptpotentialausgleich nach DIN VDE 0100 Teil 410/540
Anschluss (eindrähtig u / mehrdrähtig r / feindrähtig f): 7 x 2,5-25 mm2 (Leitertyp u, r); 7 x 2,5-16 mm2 (Leitertyp f)
Anschluss Rd: 1 x 7-10 mm
Anschluss Fl / Rd: 1 x -30 x 3,5 od. 8-10 mm
Kontaktschiene: Ms
Querschnitt: 35 mm2

liefern und betriebsfertig montieren
Menge: 10,000 St

**01.04.03.0003 PA-Leitung 6qmm**
Installationsleitung (N)HXMH 1 G 6  Halogenfreie Mantelleitung für Putz, Mauerwerk und unbewegten Beton; in Gebäuden mit hoher Personen-/Sachwert-Konzentration;  Nennspannung U0/U: 300/500V; Prüfspannung: 2000V; Aderisolation auf Polyethylen; Ader-Ident-Code: bis 5 Adern nach VDE 0293-308, ab 6 Adern schwarz mit weißen Ziffern; Leiter: Kupferlitze blank, eindrähtig: 1,5 mm² - 10 mm², mehrdrähtig: 16 mm² - 35 mm²; Füllmischung über dem Aderverband; Außenmantel aus halogenfreier Polymermischung; Maximale Leitertemperatur: +70°C; flammwidrig nach IEC 60332-1-2; Norm-Referenzen: In Anlehnung an VDE 0250 Teil 214; keine Brandfortleitung nach IEC 60332-3-24;

Aderfarbe: Grün-gelb
liefern und betriebsfertig montieren
Menge: 760,000 m

**01.04.03.0004 PA-Leitung 16qmm**
wie zuvor jedoch 16mm²

liefern und betriebsfertig montieren
Menge: 398,000 m

**01.04.03.0005 PA-Leitung 35qmm**
wie zuvor jedoch 35mm²

liefern und betriebsfertig montieren
Menge: 190,000 m

**01.04.03.0006 Anschluß PA**
Potentialanschluss bis 35mm² erstellen
Menge: 30,000 St

**01.04.03.0007 Banderdungsschelle**
Banderdungsschelle mit Anschlussmöglichkeiten: Max. 2 Leitungen 2,5-25 mm² und Rundleiter 8mm.
Schellenkörper, Schrauben und Spannband aus rostfreiem Edelstahl (VA)

Rohrdurchmesser:  3/8-4 Zoll
Werkstoff:  Edelstahl, rostfrei
Werkstoff:  1.4301

liefern und betriebsfertig montieren
Menge: 20,000 St

**01.04.03.0008 Beschriftungsschilder**
Resopalschild mit Beschriftung
über der v.g.Potentialausgleichsschiene montiert,

einschl. Klein- und Befestigungsmaterial.

liefern und betriebsfertig montieren
Menge: 12,000 St

#### Bereich 01.05 KG 449 Starkstromanlagen, sonstiges

##### Abschnitt 01.05.01 Baustelleneinrichtung

*Hinweis: Baustelleneinrichtung*

**01.05.01.0001 Einrichten und Räumen der Baustelle**
*** Pauschalposition
Herstellung aller erforderlichen Lager- und Arbeitsplätze in Abstimmung mit der örtlichen Bauleitung / Fachbauleitung.
Nach Abschluss der beauftragten Leistungen Baustelle räumen und besenrein übergeben.
Menge: 1,000 psch

**01.05.01.0002 Vorhalten der Baustelleneinrichtung**
*** Pauschalposition
Vorhalten der Baustelleneinrichtung
für den Zeitraum der Arbeiten in Abstimmung mit der örtlichen Bauleitung / Fachbauleitung.
Menge: 1,000 psch

**01.05.01.0003 Leihgerüst**
*** Pauschalposition
bis 5 m Arbeitshöhe

Gerüstausführung gemäß den Vorgaben der Bauberufsgenossenschaft.

Einschliesslich An- und Abtransport, Auf- und Abbau sowie Umsetzarbeiten während der Bauphase.

Als Bsp. für Arbeiten im Bereich der Treppe

Für die gesamte Dauer der Arbeiten inkl. geeigneter Schutzmaßnahmen des Bodens
Menge: 1,000 psch

*Hinweis: Baustrom und Bausicherheitsbeleuchtung*
Im Rahmen dieser Maßnahme sind folgende Leistungen
zu erbringen:

- Baustromversorgung über Baustromverteiler
- Wartung der Baustromverteiler (monatlich,
  einschl. Prüfprotokoll)
- Umsetzen der Baustromverteiler und Baubeleuchtung je
  nach Baufortschritt oder Erfordernis
- Bausicherheitsbeleuchtung der Flure, Treppen und
  Rettungswege

 Die installierten Baustromverteiler, Zuleitungen, Leuchten
 und Zubehör sind nach Vorgabe der Bauleitung
 und/oder nach Abschluss der gesamten
 Baumaßnahme getrennt zu demontieren und
 abzutransportieren.

 Alle Komponenten der Baustromversorgung
 verbleiben im Eigentum des Auftragnehmers.
 Diese Leistungen sind in den Mieteinheitspreisen
 einzukalkulieren.

 maximale Mietzeit 1 Jahr

Die Anbindung der Baustromverteiler erfolgt am bauseits gestellten Baustrom-Hauptverteiler

**01.05.01.0004 Gruppenverteilerschrank 4 Abgänge**
Gruppenverteilerschrank
Anschlussleistung: 173kVA

nach IEC61439-4
Gehäuse (H28) aus elektrolytisch-verzinktem Stahlblech
mit schwermetallfreier Kunststoff-Lackierung
Farbe: RAL 2004 -reinorange-
mit Kranösen
mit Doppeltür und 3-Punkt Stangenschloss
mit Drehknauf und Vorrichtung für Vorhängeschloss
inkl. feuerverzinktem Untergestell mit Ösen für Erdnägel
Einbauten im Isolierstoffgehäuse
Schutzart : IP 44
Größe ca.: 726 x 1053 x 390mm / H-B-T
+ Untergestell-Höhe ca.: 452mm

Anschluss:
1 NH1-Sicherungslasttrennschalter 250A
mit Bolzenanschluss M10

Abgang / Absicherung:
4 NH00-Sicherungslasttrennschalter 100A
mit je 1 Bügelklemme 10-50qmm

Technische Daten
Ausführung  Verteilerschrank
Bemessungsstrom  250 A
Anschlussleistung  173 kVA
Hauptschalter  NH1
Anzahl der Pole Hauptschalter  3
Hauptschalter-Bemessungsstrom 250 A
Schutzart (IP)  IP44
Bemessungsspannung  400 V
Höhe  1178 mm
Breite  1053 mm
Tiefe  390 mm
Werkstoff des Gehäuses  Stahlblech

inklusive Anschlussleitung bis 25m

für den Zeitraum gemäß Vorbemerkungen aufstellen, anschließen und nach Vorgabe der Bauleitung abbauen.
Menge: 12,000 Mona

**01.05.01.0005 Baustromverteiler**
Baustromverteiler DIN VDE 0612 als
 Verteilerschrank,
 Nennspannung 400V AC,
 Betriebsstrom 32 A
 Schutzart IP 44 für Außenaufstellung, mit
 korrosionsbeständigem Gehäuse abschließbar,
 einschließlich 1 Stück Schlüssel für die
 Bauleitung,
 mit Sicherungszubehör und Abdeckung,
 Anschlussklemmen für Anschluss- und
 Verbindungsleitungen, einschl. mit einer
 Zugentlastungsschiene sowie 5 Bügelschellen im
 Baustromverteiler
 mit Demontage und
 Transport-/Abtransportkosten,
 mit folgenden Einbauten:
 - 1 St 3-poliger Hauptschalter 63 A/400V,
 bedienbar bei
 abgeschlossenem Verteiler
 - 1 St FI-Schutzschalter 40A / 0,3A
 - 1 St Leitungsschutzschalter 3-polig C32A sowie
 1 St CEE-
 Steckdose 32A 5-polig
 - 2 St Leitungsschutzschaltern 3-polig C16A
 sowie 2 St CEE-
 Steckdose 16A 5-polig
 - 1 St FI-Schutzschalter 40A / 0,03 A und 4 St
 Steckdosen mit Schutzkontakt, 16A, 2-polig mit
 vier  Leitungsschutzschaltern 1-polig / C16A

 mit Untergestell/Wandbefestigung nach Wahl des
 Auftraggebers.

für den Zeitraum gemäß Vorbemerkungen aufstellen, anschließen und nach Vorgabe der Bauleitung abbauen.
Menge: 48,000 Mona

**01.05.01.0006 Gummischlauchleitung 5x25qmm**
Gummischlauchleitung 5x25qmm
Als Zuleitung der Provisorischen Baustromversorgung

Verlegeart: provisorisch auf Putz

für den Zeitraum gemäß Vorbemerkungen verlegen, anschließen und nach Vorgabe der Bauleitung rückbauen.
Menge: 300,000 m

**01.05.01.0007 Gummischlauchleitung 3x2,5qmm**
Gummischlauchleitung 3x2,5qmm
Als Zuleitung der Provisorischen Baubeleuchtung.

Verlegeart: provisorisch auf Putz

für den Zeitraum gemäß Vorbemerkungen verlegen, anschließen und nach Vorgabe der Bauleitung rückbauen.
Menge: 312,000 m

**01.05.01.0008 Anbauleuchte einflammig IP44**
Anbauleuchte einflammig IP44
Feuchtraum-Wanneleuchte ca. 4000lm/4000K inkl.
inkl. Installations- und Befestigungsmaterial

für den Zeitraum gemäß Vorbemerkungen aufstellen, anschließen und nach Vorgabe der Bauleitung abbauen.
Menge: 37,000 St

**01.05.01.0009 Kleinmaterial Baustrom Baubeleuchtung**
Anbindung des Baustroms und der Baubeleuchtung an die Stromversorgung, inklusive aller notwendigen Nebenarbeiten,
Schalter sowie Klein- und  Befestigungsmaterial.
Menge: 1,000 St

**01.05.01.0010 Wartung Baustromverteiler**
Monatliche Prüfung der Baustromverteiler gemäß der normativen Vorschriften.
Das Prüfprotokoll der 5 Baustromverteiler ist der Bauleitung monatlich vorzulegen. Die Prüfplaketten sind an den Verteilern anzubringen
Menge: 12,000 Mona

##### Abschnitt 01.05.02 Brandschutz und Durchbrüche

*Hinweis: Vorbemerkung Brandschutz*
Die Ausführung der Arbeiten ist gemäß DIN 4102, den Hersteller-Richtlinien und den Prüfbescheiden durchzuführen.
Reinigen der Kabel/Leitungen, Trassen/Bühnen, einschließlich der anteiligen Installationen von Fremdgewerken sowie dem umliegenden Arbeitsbereich.
Für das Brandschott ist ein bauaufsichtliches Prüfzeugnis/ Zulassung in Papierform der Dokumentation beizufügen, welches vor Arbeitsbeginn der Bauleitung vorzulegen ist.
Das Brandschott ist mit einer Zulassungskennzeichnung dauerhaft zu beschriften. Das Güteschild muss gut sichtbar in der Nähe der Abschottung angebracht werden.
Die Brandschotts sind wie folgt zu dokumentieren
Sämtliche Zeichnungen, Listen, Protokolle usw. sind als Papierausdruck im DIN-A 4 Ordner und auf Datenträger (Zeichnungen im DXF, PLT und PDF-Format/ Listen, Protokolle, usw. im PDF-Format) mit dem Tag der Abnahme/Einweisung zu übergeben.

**01.05.02.0001 Brandschott bis 0,01m²**
Brandschutz Durchbruch, Wand/Decke bis 100 cm²
Brandschutz für Durchbrüche belegt mit Kabeln.
Ausführung entsprechend der DIN 4102 Teil 9,
rauchgasdicht. Feuerwiderstandsdauer 90 Minuten.
Komplett mit von außen lesbarem und dauerhaft
angebrachtem Kennzeichnungsschild.
Lage: Wand, Decke
Material: Mauerwerk, Beton und Gipskarton etc.
bis 100 cm²

erstellen
Menge: 30,000 St

**01.05.02.0002 Brandschott bis 0,05m²**
Brandschutz Durchbruch, Wand/Decke bis 500 cm²
Brandschutz für Durchbrüche belegt mit Kabeln.
Ausführung entsprechend der DIN 4102 Teil 9,
rauchgasdicht. Feuerwiderstandsdauer 90 Minuten.
Komplett mit von außen lesbarem und dauerhaft
angebrachtem Kennzeichnungsschild.
Lage: Wand, Decke
Material: Mauerwerk, Beton und Gipskarton etc.
bis 500 cm²

erstellen
Menge: 30,000 St

**01.05.02.0003 Brandschutzbandage**
Brandschutzband für Kabel und nichtbrennbare Rohre mit brennbarer Isolierung bestehend aus flexiblem und reißfestem Glasfilamentgewebe-Verbundbaustoff.

Anwendung: Das Brandschutzgewebe ist als Wickel zur Abschottung von Medienleitungen mit brennbaren Bestandteilen geeignet.

Einsatzbereiche
für die Nutzung im Innen- sowie Außenbereich geeignet
Vorteile
Innenseitige, dämmschichtbildende Beschichtung
Eigenschaften
Nimmt keinen Einfluss auf andere Baumaterialien wie Polyethylene (PE) und Polyvinylchlorid (PVC) gemäß EOTA TR 024
Überstreichbar mit zugelassenen Anstrichen auf der Basis von Acryldispersion, Alkydharz, Polyurethanacryl und Epoxidharz gemäß EOTA TR 024
Beständig gegen Feuchtigkeit, Witterung und UV-Strahlen
Reißfest
Reaktion ab ca. 150 °C

Inkl. Lieferung und Montage, sowie aller Klein- und Befestigungsmaterialien.
Menge: 30,000 m

*Hinweis: Bohrungen*

**01.05.02.0004 Bohrung Einzelkabeldurchführung**
Bohrung Mauerwerk bis 30mm
Bohrung in Wand und Decke, aus Mauerwerk oder Beton, Bohrdurchmesser bis 30 mm, Wandstärke 130 mm - 360 mm
anfallender Schutt ist zu beseitigen.
Menge: 100,000 St

**01.05.02.0005 Kernbohrungen 120mm**
In Beton- oder Mauerwerkswand-, oder Decke erstellen.
Bohrrichtung nach Erfordernis
anfallender Schutt ist zu beseitigen.
Menge: 8,000 St

##### Abschnitt 01.05.03 Sonstiges

*Hinweis: Vorbemerkung Gebäudeeinführung*
Die Doppeldichtpackungen der Gebäudeeinführungen sind durch das Gewerk Rohbau eingebaut worden. Der AN hat vor Bestellung der Systemdeckel das eingebaute Fabrikat eigenständig beim Gewerk Rohbau abzufragen.

**01.05.03.0001 Systemdeckel 1x80**
Systemdeckel
Kabelabdichtung mit Warmschrumpftechnik

Systemdeckel. Die Thermomuffen bieten einen großen Anwendungsbereich und werden unter Hitzeeinwirkung vom Systemdeckelstutzen auf die Kabel geschrumpft. Geprüft nach FHRK-Prüfgrundlage mit FHRK-Qualitätssiegel.

Werkstoff: Systemdeckel mit Stutzen: Polycarbonat; Spannmutter: PC/PBT Blend; Thermomuffe mit Schmelzkleber: Polyolefin; Zentrierband: EPDM
Dichtheit: gas- und wasserdicht bis 2,5 bar

Stutzen-Ø (mm): 80
Anzahl Kabel/Medium: 1
Anwendungsbereich Kabel-Ø (mm): 25-78

Eigenschaften: mechanische Fixierung (Bajonett) und Abdichtung (Spannmutter) wirken unabhängig; Bajonettsystem mit Rücksperre und Konterverschraubung (Sicherung gegen selbstständiges Öffnen)

Fabrikat der Planung: Hauff

Artikel:  HSI150 D1x80 WS

Angebotenes Fabrikat: '.........'

Angebotener Typ: '.........'

liefern und betriebsfertig mit allen Klein- und Befestigungsmaterialien montieren
Menge: 1,000 St

**01.05.03.0002 Systemdeckel 3x58**
Systemdeckel
Kabelabdichtung mit Warmschrumpftechnik

Systemdeckel. Die Thermomuffen bieten einen großen Anwendungsbereich und werden unter Hitzeeinwirkung vom Systemdeckelstutzen auf die Kabel geschrumpft. Geprüft nach FHRK-Prüfgrundlage mit FHRK-Qualitätssiegel.

Werkstoff: Systemdeckel mit Stutzen: Polycarbonat; Spannmutter: PC/PBT Blend; Thermomuffe mit Schmelzkleber: Polyolefin; Zentrierband: EPDM
Dichtheit: gas- und wasserdicht bis 2,5 bar

Stutzen-Ø (mm): 58
Anzahl Kabel/Medium: 3
Anwendungsbereich Kabel-Ø (mm): 22-56

Eigenschaften: mechanische Fixierung (Bajonett) und Abdichtung (Spannmutter) wirken unabhängig; Bajonettsystem mit Rücksperre und Konterverschraubung (Sicherung gegen selbstständiges Öffnen)

Fabrikat der Planung: Hauff

Artikel:  HSI150 D3x58 WS

Angebotenes Fabrikat: '.........'

Angebotener Typ: '.........'

liefern und betriebsfertig mit allen Klein- und Befestigungsmaterialien montieren
Menge: 4,000 St

**01.05.03.0003 Systemdeckel 7x33**
Systemdeckel
Kabelabdichtung mit Warmschrumpftechnik

Systemdeckel. Die Thermomuffen bieten einen großen Anwendungsbereich und werden unter Hitzeeinwirkung vom Systemdeckelstutzen auf die Kabel geschrumpft. Geprüft nach FHRK-Prüfgrundlage mit FHRK-Qualitätssiegel.

Werkstoff: Systemdeckel mit Stutzen: Polycarbonat; Spannmutter: PC/PBT Blend; Thermomuffe mit Schmelzkleber: Polyolefin; Zentrierband: EPDM
Dichtheit: gas- und wasserdicht bis 2,5 bar

Stutzen-Ø (mm): 33
Anzahl Kabel/Medium: 7
Anwendungsbereich Kabel-Ø (mm): 12-31

Eigenschaften: mechanische Fixierung (Bajonett) und Abdichtung (Spannmutter) wirken unabhängig; Bajonettsystem mit Rücksperre und Konterverschraubung (Sicherung gegen selbstständiges Öffnen)

Fabrikat der Planung: Hauff

Artikel:  HSI150 D7x33 WS

Angebotenes Fabrikat: '.........'

Angebotener Typ: '.........'

liefern und betriebsfertig mit allen Klein- und Befestigungsmaterialien montieren
Menge: 1,000 St

**01.05.03.0004 Verschlussstopfen 3x58**
Verschlussstopfen
für Systemdeckel

Verschlussstopfen zum druckdichten Verschluss nicht belegter Stutzen der Systemdeckel HSI. Anschlag für exakte Positionierung.

Werkstoff: Dichtung: EPDM; Schrauben: Edelstahl V2A (AISI 304L); Pressplatten: glasfaserverstärktes Polyamid
Dichtheit: gas- und wasserdicht bis 2,5 bar

für Systemdeckel: HSI150 D3x58
Stutzen-Ø (mm): 58-60

Eigenschaften: werkzeuglose, einhändige Montage; Drehmomentbegrenzung

Fabrikat der Planung: Hauff

Artikel:  HSI150 D3x58

Angebotenes Fabrikat: '.........'

Angebotener Typ: '.........'

liefern und betriebsfertig mit allen Klein- und Befestigungsmaterialien montieren
Menge: 5,000 St

**01.05.03.0005 Verschlussstopfen 7x33**
Verschlussstopfen
für Systemdeckel

Verschlussstopfen zum druckdichten Verschluss nicht belegter Stutzen der Systemdeckel HSI. Anschlag für exakte Positionierung.

Werkstoff: Dichtung: EPDM; Schrauben: Edelstahl V2A (AISI 304L); Pressplatten: glasfaserverstärktes Polyamid
Dichtheit: gas- und wasserdicht bis 2,5 bar

für Systemdeckel: HSI90 D3x32, HSI150 D7x33
Stutzen-Ø (mm): 32-34

Eigenschaften: werkzeuglose, einhändige Montage; Drehmomentbegrenzung

Fabrikat der Planung: Hauff

Artikel:  HSI150 D7x33

Angebotenes Fabrikat: '.........'

Angebotener Typ: '.........'

liefern und betriebsfertig mit allen Klein- und Befestigungsmaterialien montieren
Menge: 5,000 St

**01.05.03.0006 Fingermuffe 3x58**
Fingermuffe
in Warmschrumpftechnik

Fingermuffe zur Verlegung von mehreren kleineren Kabeln durch eine Kabeldurchführung bzw. zur Abdichtung von Kabeln mit kleinem Querschnitt und Belegung von Systemdeckelstutzen mit 3 bzw. 4 Kabeln durch Zuführung von Wärme in Warmschrumpftechnik.

Werkstoff: Polyolefin

3-Fingermuffe
für Systemdeckel: HSI150 D3x58
Schrumpfbereich Anschlussseite (mm): 71 - 22
Schrumpfbereich Finger (mm): 26 - 9
Schrumpfbereich (mm):

Fabrikat der Planung: Hauff

Artikel:  HSI150 D3x58

Angebotenes Fabrikat: '.........'

Angebotener Typ: '.........'

liefern und betriebsfertig mit allen Klein- und Befestigungsmaterialien montieren
Menge: 2,000 St

**01.05.03.0007 Systemdeckel Kabelschutzrohre110-168**
Systemdeckel
mit Manschettentechnik für gewellte Kabelschutzrohre

Systemdeckel. Mechanisch stabile und elastische Abdichtung. Geprüft nach FHRK-Prüfgrundlage mit FHRK-Qualitätssiegel.

Werkstoff: Systemdeckel: Polycarbonat; Spannmutter: PC/PBT Blend; Manschette: EPDM; Spannbänder: W4; Clipringe: Edelstahl
Dichtheit: gas- und wasserdicht bis 0,5 bar

Rohr Ø (mm): 110-168

Eigenschaften: mechanische Fixierung (Bajonett) und Abdichtung (Spannmutter) wirken unabhängig; Bajonettsystem mit Rücksperre und Konterverschraubung (Sicherung gegen selbstständiges Öffnen); patentierte Clipringtechnik

Die Nenngröße ist entsprechend der bauseitigen Wellrohre zu wählen

Fabrikat der Planung: Hauff

Angebotenes Fabrikat: '.........'

liefern und betriebsfertig mit allen Klein- und Befestigungsmaterialien montieren
Menge: 4,000 St

*Hinweis: Außenwanddurchdringungen*
Zur luftdichten Isolierung der durch die Außenwand verlegten Kabel.

Für Elektrokabel für Leuchten und Steckdosen. Die Jalousiekabel sind nicht berücksichtigt, da diese durch das Gewerk fenster Türen in das Gebäude werden.

**01.05.03.0008 Luftdichtungsmanschette D=8-12mm**
Luftdichtungsmanschette zur Abdichtung von Rohr- und Leitungsdurchführungen im Innenbereich bei luftdichten Gebäudehüllen.
Extrem starke Klebekraft
Für garantiert luftdichte Durchführungen, insbesondere im Dachgeschoss
Geeignet für Dampfsperrfolien, Unterspannbahnen, OSB-Platten*

dauerhaftes Abdichten bei Durchdringungen von Leitungen
Temperaturbeständigkeit von -30 °C bis +80 °C, im Bereich der Durchführung bis +120 °C
UV-beständig, halogenfrei

Anzahl Leitungen / Rohre 1 Stück
Durchmesser Leitung / Rohr 8 - 12 mm
Länge 150 mm
Breite 150 mm
Höhe 30 mm
Luftdicht Ja

liefern und betriebsfertig montieren
Menge: 15,000 St

**01.05.03.0009 Alu-Butyl Dichtungsmanschette D=8-12mm**
Alu-Butyl Dichtungsmanschette
Für Leitungen Ø 4 - 15 mm und Rohre Ø 15 - 110 mm
wasserdicht bis 0,02 bar
selbstklebend
1-teilig
Anzahl Leitungen / Rohre 1 Stück
Durchmesser Leitung / Rohr 8 - 12 mm
Länge 150 mm
Breite 150 mm
Höhe 30 mm
Luftdicht Ja
Zur dauerhaft sicheren Abdichtung von Installationsdurchdringungen durch z. B. Mauerwerk,
Beton oder Holzwerkstoffe. Die hochelastischen Manschetten sind mit reißfesten Alu-ButylKlebekragen ausgestattet und bieten höchste Klebekraft. Einige Untergründe müssen mit dem
Haftprimer vorbehandelt werden.
Dauerhaft feuchtigkeitsfest für den Einsatz im Innen- und Außenbereich
Wasserdichtender Effekt bei nicht drückendem Wasser bis 0,02 bar
Besonders gut geeignet für Abdichtungen im Bereich des Kellersockels
Große Kontaktfläche zu Leitungen und Rohren
Knickschutztülle dichtet auch stark abknickende Leitungen dauerhaft sicher ab
Komplett werkzeuglose Montage
Extrem starke Klebkraft

liefern und betriebsfertig montieren
Menge: 15,000 St

**01.05.03.0010 Haftprimer 250ml**
Haftprimer 250 ml, lösungsmittelfrei
Der Haftprimer ist ein hochwertiger lösungsmittelfreier Voranstrich zur Optimierung der Haftbarkeit aller  Dichtungsmanschetten auf saugfähigen, mineralischen Untergründen wie z. B. Mauerwerk, Beton, Gipskarton oder Holzwerkstoffen. Der selbstklebende Haftprimer ist
wasser- und wärmestandfest und lässt sich zusätzlich z. B. auch auf Styropor, EPS oder XPS einsetzen

liefern und betriebsfertig montieren
Menge: 1,000 St

##### Abschnitt 01.05.04 Stundenlohnarbeiten

*Hinweis: Stundenlohnarbeiten*
Stundenlohnarbeiten dürfen nur auf ausdrückliche Anordnung der örtlichen Bauleitung/Fachbauleitung ausgeführt werden, die zugehörigen Stundenlohnzettel sind arbeitstäglich zur Gegenzeichnung vorzulegen.
Nicht abgezeichnete Stundenlohnzettel werden nicht anerkannt.
Stundenlohnzettel müssen alle erforderlichen Angaben
enthalten, die zur eindeutigen Festlegung der Arbeit(en)
erforderlich sind. Es sind neben dem Datum auch der Name und der Status des Mitarbeiters (Monteur, Helfer etc.), eine kurze Beschreibung der Tätigkeit, Zeitangaben mit Beginn und Ende der Bearbeitungszeit, sowie etwaige Verbrauchsmaterialien anzugeben. Weiter müssen auch Bauherr und Auftraggeber für die Arbeiten benannt werden.
Die Stundenlohnsätze müssen grundsätzlich sämtliche
Nebenkosten, Auslösungen etc. enthalten, sowie die Gestellung
der zur Bearbeitung erforderlichen Werkzeuge, soweit im Text
nichts anderes angegeben ist.
Für die Tätigkeiten bauaufsichtsführender Personen
(Projektleiter, Bauleiter, Meister) erfolgt, wenn nicht ausdrücklich angeordnet, keine gesonderte Vergütung.

**01.05.04.0001 Stundenlohnarbeiten Obermonteur**
Stunden für einen Obermonteur
oder einen bauleitenden Monteur,
ausschließlich für leitende Tätigkeiten im Rahmen der
Stundenlohnarbeiten

Leistung wie im Vortext beschrieben
Menge: 20,000 h

**01.05.04.0002 Stundenlohnarbeiten Monteur**
Stunden für einen Monteur

Leistung wie im Vortext beschrieben
Menge: 40,000 h

**01.05.04.0003 Stundenlohnarbeiten Helfer**
Stunden für einen Auszubildenden
oder Helfer

Leistung wie im Vortext beschrieben
Menge: 40,000 h

##### Abschnitt 01.05.05 Umschluss NSHV

**01.05.05.0001 Gießharz-Verbindungsmuffe, für Kunststoffkabel bis 240qmm**
Gießharz-Verbindungsmuffe, für Kunststoffkabel bis 240qmm

Universell verwendbar zum Verbinden von Kunststoffkabeln mit Isolierungen aus PVC, PE, VPE und EPR (z. B. N(A)YY, NYM, TT). Mit hydrolysebeständigem PUR-Gießharz EG. Geeignet für Press- oder Schraubverbinder auf Kupfer- und Aluminiumleiter.

Anzahl der Leiter  5
Ausführung  Gießharz
Bemessungsspannung U0/U (Um) 0,6/1 (1,2) kV
Bergbauzulassung  nein
Geeignet für  N(A)YY
Halogenfrei  ja
Isoliermaterial  Kunststoff
Leiternennquerschnitt  185 - 240  mm²
Mit Schutzleiter  ja
Mit konzentrischer Abschirmung ja Verbindungszubehör mitgeliefert ja

liefern und betriebsfertig erstellen
Menge: 1,000 St

**01.05.05.0002 Stundenlohnarbeiten Obermonteur**
Stunden für einen Obermonteur
oder einen bauleitenden Monteur,
ausschließlich für leitende Tätigkeiten im Rahmen der
Stundenlohnarbeiten

Leistung wie im Vortext beschrieben
Menge: 8,000 h

**01.05.05.0003 Stundenlohnarbeiten Monteur**
Stunden für einen Monteur

Leistung wie im Vortext beschrieben
Menge: 8,000 h

##### Abschnitt 01.05.06 Inbetriebnahmen, Abnahme

*Hinweis: Technische Dokumentation/ Revision*
Gesamtdokumentation
Der AN erstellt eine aufbauend und fortlaufend eine
umfassende Gesamtdokumentation zu allen bearbeiten
Anlagenteilen in deutscher Sprache.
Die Daten sind fortlaufend zu bearbeiten und immer
aktuell abzulegen. Jedem Dateinamen ist das Datum mit
JJ-MM-TT voranzustellen.
Die nachfolgende Dateibezeichnung ist als "sprechende"
Klartextbeschreibung auszuführen.
Sofern technisch möglich sind die Dateien jeweils im
Ursprungsformat des Bearbeitungsprogramms, (Word,
Excel, AutoCAD, E-Plan) und in üblichen
Austauschformaten und als PDF-Dokument zu erstellen
und abzulegen.
Alle Dokumente sind in die Daten-Cloud des AG
einzustellen.
Der AG erhält alle Rechte zur Verwendung und Weitergabe
der Dokumente und Pläne.
Sofern verfügbar sind Original-Dateien der Hersteller
zu verwenden.
Alle gescannten Dateien sind mit einer PDF
Texterkennung zu bearbeiten um die Suche nach
Textbegriffen zu ermöglichen. Aus der Dokumentation
muss klar hervorgehen, welche Komponenten an welcher
Stelle verbaut wurden.
In PDF-Dokumenten zu mehreren Typen ist der tatsächlich
verbaute Type anzugeben. Hauptordner zum System

Komponenten (zentrales Register) übersichtlich
gruppiert in sachlicher Ordnung mit Dokumenten zu allen
real verbauten Systemen und Komponenten mit jeweils
Installationsanleitungen Bedienungsanleitungen /
Handbücher Technische Dokumentation Wartungsvorgaben
- Alle Dateien sind wie oben beschrieben mit führendem
Datum in Klartext zu bezeichnen
- Je System sind alle vorhandenen und neuen Unterlagen
abzulegen.

Zentrale Dokumente
- Grundrisse mit Elektrotechnik-Komponenten wie
Verteilungen, Bedienstellen ggf. auch verbleibende
bauseitige Komponenten.
- Datensicherung von Komponenten der
Sicherheitsbeleuchtung und Brandmeldetechnik. Vor und
nach jeder Programmänderung ist eine Datensicherung
zu speichern, ggf. Software zu Hilfsprogrammen

Dokumente zur Bestandsdokumentation
- Prüfprotokolle
- Inbetriebnahmeprotokolle
- Dokumentation Handbedienebene/Beschriftung/Legenden
zum Schaltschrank
- Alle Verteilungen, Abzweigdosen, Steckdosen,
Datendosen sind mit einer gedruckten Folienbeschriftung zur Verteilernummer, Stromkreisnummer
etc. zu versehen.
- Alle Unterverteilungen, Datenverteiler etc. sind mit
einlaminierten Legenden in Klartext zu beschriften.
- Fotos zum Schaltschrank innen (Außenansicht,
Innenansicht, Detailfotos mit lesbarer
Betriebsmittelkennzeichnung.
- Die Prinzipschaltbilder zum allen betroffenen
Systemen und zum Energiefluss sind zur Abnahme zu
aktualisieren mit aktuellem Datum abzulegen.
- Die Grundrisse zum allen betroffenen Geschossen sind
zur Abnahme zu aktualisieren mit aktuellem Datum
abzulegen.

Allgemeine Hinweis:
- Für alle relevanten Komponenten einer Schlussrechnung
sind der Hersteller, Type im Detail anzugeben.
- Die Gesamtstruktur der Bestandsdokumentation ist dem
AG als Entwurf vorzulegen und im Detail abzustimmen.
- Die Dokumentation ist fortlaufend im Projektverlauf
aufzubauen. Alle Zwischenergebnisse zur
Bestandserfassung und zur Planung sind zeitnah
abzulegen.
- Innerhalb der Einheitspreiskalkulation zu allen
Positionen sind fortlaufende Dokumentationsleistungen
einzukalkulieren.
- Die Einzelleistungen der v.g. Dokumentationen sind in
den jeweiligen Positionen zu kalkulieren.
- Diese Leistungsposition ist als abschließende
Zusammenstellung, Bearbeitung und Prüfung der
Dokumentation gedacht und ist einmalig je Auftrag mit
der Schlussrechnung abrechenbar.

**01.05.06.0001 Inbetriebnahmen, Einweisung**
*** Pauschalposition
Für alle Anlagen hat vor Ort eine Einweisung bezüglich Bedienung, Wartung usw. zu erfolgen. Die Einweisungsprotokolle hierfür sind der Bauleitung
einzureichen. Für die Bedienung komplexer Anlagen muss auf Verlangen ein zweiter Einweisungstermin zur Beantwortung von Fragen, die in den ersten Wochen entstehen, stattfinden.
Dies ist in den Einheitspreis einzukalkulieren
Menge: 1,000 psch

**01.05.06.0002 Revisionsunterlagen**
*** Pauschalposition
Erstellen der Unterlagen unter Einhaltung der im
Vortext dieses Titels beschriebenen Dokumentationsstruktur.

Spätestens 2 Wochen vor der Fertigstellung der
Baumaßnahme sind folgende Revisionsunterlagen der
Fachbauleitung komplett zu übergeben:

- Grundrisse, Strangeschemen
- Zeichungen der Zentralen inkl. Klemmpläne
- Stromlauf- u. Klemmenpläne aller Verteilungen
- Bedienungsanweisungen und -anleitungen
- Anlagenbeschreibungen
- Wartungshinweise aller Anlagen
- Sämtliche Messprotokolle: (Isolationsmessung,
  Kappa.-Messung, Beleuchtungsstärkemessungen,
  ISO-Messungen, OTDR-Messungen, etc.)
- Ersatzteilisten von Gerätschaften aller Anlagen
- Einzelbescheinigungen über alle Anlagen-Einweisungen
  des Bedienpersonals
- Einweisungsprotokoll vom Nutzer gegengezeichnet
- Unternehmererklärung
- Angebote von Wartungsverträgen für die Zeit während
  und nach der Gewährleistungfrist

Übergabe der Revisionsunterlagen komplett als USB-Stick oder Datentransfer mit allen Plänen und Unterlagen als dwg- (dxf-) und pdf-Dateien.

BEACHTUNG:
Die Durchführung der Endabnahme und die Bearbeitung der
AN-Schlussrechnung wird von der ordnungsgemäßen, vollständigen und rechtzeitigen Vorlage der o.a. Unterlagen
gemacht!
Menge: 1,000 psch

**01.05.06.0003 Sachverständigenabnahme**
*** Pauschalposition
Der Auftragnehmer hat allen bauseitig beauftragten Sachverständigenabnahmen seiner Gewerke beizuwohnen. Die Abnahme findet ca. 4 Wochen vor der Übergabe an den Bauherren statt.
Menge: 1,000 psch

### Titel 02 KG 450 Fernmelde- und Informationstechnische Anlagen

#### Bereich 02.01 KG 452 Such- und Signalanlagen

##### Abschnitt 02.01.01 Lichtrufanlage

**02.01.01.0001 Rufmodul**
Rufmodul

Ein ausgelöster Notruf wird hier optisch durch eine rote LED und akustisch durch einen Summer, 90 dB(A), signalisiert. Beide Signale können wahlweise von Dauerlicht/Dauerton auf Blinklicht/pulsierender Ton umgestellt werden.
Über den potentialfreien Relaiskontakt (24 V / 2 A) ist die Fernmeldung möglich.

Material: Thermoplast, weiß
inkl. Rahmen

Fabrikat der Planung:

Fabrikat: Jung
Typ: NRS AS 0834 RM
oder gleichwertig

Angebotenes Fabrikat: '.........'

Angebotener Typ: '.........'

Liefern, montieren und betriebsfertig anschließen.
Menge: 3,000 St

**02.01.01.0002 Zugtaster**
Zugtaster

Über eine leicht erreichbare Zugschnur kann im Bad/WC ein Notruf ausgelöst werden. Der Zugtaster kann auch mitten im Raum an der Decke installiert werden, um für hilfsbedürftige Menschen gut erreichbar zu sein. Eine erfolgreiche Rufauslösung wird durch eine rote Beruhigungslampe am Taster signalisiert.

Material: Thermoplast, weiß
inkl. Zugschnur
inkl. Rahmen

Fabrikat der Planung:

Fabrikat: Jung
Typ: NRS AS 0834 ZT
oder gleichwertig

Angebotenes Fabrikat: '.........'

Angebotener Typ: '.........'

Liefern, montieren und betriebsfertig anschließen.
Menge: 3,000 St

**02.01.01.0003 Abstelltaster**
Abstelltaster

Im gleichen Raum, in dem sich der Zugtaster befindet, wird neben der Tür der Abstelltaster installiert. Das helfende Personal kann dort den ausgelösten Ruf abstellen.

Material: Thermoplast, weiß
inkl. Rahmen

Fabrikat der Planung:

Fabrikat: Jung
Typ: NRS AS 0834 AT
oder gleichwertig

Angebotenes Fabrikat: '.........'

Angebotener Typ: '.........'

Liefern, montieren und betriebsfertig anschließen.
Menge: 3,000 St

**02.01.01.0004 Dienstzimmerterminal**
Modul zur nicht überwachten Rufweiterleitung von bis zu 20 Rufen

- Zentrale Fernmeldung von bis zu 20 Rufen
- Optische und akustische Rufsignalisierung
- Zweizeiliges Display zur Anzeige der Rufmeldungen
- Konfigurierbare Ruftexte zur Zuordnung der Rufe mit je bis zu 16 Zeichen
- 20 galvanisch getrennte Eingänge mit gemeinsamer Masse
- Ruhestrom- oder Arbeitsstromauswertung
- Unterdrückung der akustischen Meldung für 20 Sekunden
- Anwesenheitsschalter grün
- Rufunterdrückungstaster gelb
- Konfiguration über PC
- USB-Kabel und Software (mehrsprachig) im Lieferumfang
- Versorgungsspannung 24 V DC
- Eingänge 24 V DC
- Zur Schraubbefestigung (ohne Befestigungskrallen) auf einer Gerätedose
- Maße: 100 x 145 x 24 mm (B x H x T)
- Gehäuse Thermoplast, Alpinweiß

Fabrikat der Planung:

Fabrikat: Jung
Typ: NRS DZT 20 WW
oder gleichwertig

Angebotenes Fabrikat: '.........'

Angebotener Typ: '.........'

Liefern, montieren und betriebsfertig anschließen.
Menge: 1,000 St

**02.01.01.0005 Netzteil**
Netzteil

zur Spannungsversorgung des Notrufsystems mit DC 24 V

Material: Thermoplast, weiß
inkl. Rahmen

Fabrikat der Planung:

Fabrikat: Jung
Typ: NRS AS 0834 NT
oder gleichwertig

Angebotenes Fabrikat: '.........'

Angebotener Typ: '.........'

Liefern, montieren und betriebsfertig anschließen.
Menge: 2,000 St

**02.01.01.0006 USV-Modul inkl. Akku**
USV-Modul

zur Überbrückung von Spannungsausfällen
Montagehinweis: tiefe Dose verwenden

Material: Thermoplast alpinweiß
inkl. Rahmen
inkl. Akku

Fabrikat der Planung:

Fabrikat: Jung
Typ: NRS CD 0834 USV WW + NRS AKKU 130
oder gleichwertig

Angebotenes Fabrikat: '.........'

Angebotener Typ: '.........'

Liefern, montieren und betriebsfertig anschließen.
Menge: 2,000 St

#### Bereich 02.02 KG 454 Elektroakustische Anlagen

##### Abschnitt 02.02.02 ELA-Anlage

*Hinweis: Vorbemerkungen*
Die Lautsprecher werden auf die vorhandene ELA-Anlage aufgeschaltet.
Die bestehende ELA-Anlage ist im Bestand verortet. Nach Rücksprache mit dem Hersteller ist eine Aufschaltung weiterer Kreise ohne technische Erweiterung der Zentrale möglich. Es sind vor Ausführung die technischen Voraussetzungen zur Aufschaltung und die Einhaltung der Anforderungen gemäß Brandschutzkonzept zu prüfen.

**02.02.02.0001 Wand- Deckenaufbaulautsprecher, MDF, A/B**
2x 6 Watt A/B Wand-Deckenaufbaulautsprecher,
2x100 V-6-3-1,5-0,75 Watt
MDF-Holzgehäuse mit einer hochwertigen PP-Folie,
2 x 164 x 69mm Breitbandchassis, redundante Beschallung
Zwei voneinander unabhängige Lautsprecher/Übertrager
Kombinationen
Montage erfolgt durch eine stabile Verschraubung von Rückwand und Gehäuse
Ausgestattet mit einer hochwertigen WAGO-Anschlußklemme
IP54 TÜV-geprüft, RoHS-Konform,
Technische Daten:
Nennbelastbarkeit: 2x 6 Watt
Chassis-Typ: 2x 164/69 mm Breitbandchassis Übertragungsbereich(-10dB): 210 - 16 900 Hz
Schalldruckpegel IEC268-5, 1W/1m: 92,8 dB Sensitivity 1W/4m: 72(single) 77(double) dB Sensitivity: 6W/4m: 80(single) 85(double) dB
Abstrahlwinkel (1kHZ/-6dB): 156/155° Übertrager: 2x 100 V, 6/3/1,5/0,75 Watt
Abmessungen BHT: 253 x 193 x 83 mm
Gewicht: 2,25 kg
Material: MDF-Holzgehäuse, pulverbeschichtetes Frontgitter Anschluss: 2x hochwertige WAGO-Anschlußklemme
Farbe: Weiß

Fabrikat: Jagro Acoustic Solutions
Typ: WAL 165/6 - A/B EN1
Zertifikatsnr.: 1293-CPR-0769 (TYP A)
oder gleichwertig

Liefern, montieren und betriebsfertig anschließen.
.
Menge: 58,000 St

**02.02.02.0002 Deckeneinbau-Lautsprecher, A/B**
2x 6 Watt A/B DeckenWandeinbaulautsprecher
Zertifiziert gemäß EN 54-24:2008. Pulverbeschichtetes Stahlblech,
2 x 164 x 69mm Breitbandchassis, redundante Beschallung
Zwei voneinander unabhängige Lautsprecher/Übertrager
Kombinationen
Feuertopf mit der Einhand-Klickmontage ermöglicht schnellsten Einbau auf dem Markt. Feuertöpfe ermöglichen eine seitliche Kabeleinführung.
Gitter inkl. System kann zusätzlich via einer kleinen Sicherungsschraube gegen Herabfallen gesichert werden. Feuertopf F200 zur passiven Sicherheit
Ausgestattet mit einer hochwertigen WAGO-Anschlußklemme (inkl. Drücker)
RoHS-Konform
Technische Daten: Nennbelastbarkeit: 2x 6 Watt
Chassis-Typ: 2x 164/69 mm Breitbandchassis Übertragungsbereich(-10dB): 240 - 15 500 Hz
Schalldruckpegel IEC268-5, 1W/1m: 95,1 dB Sensitivity 1W/4m: 71(single) 77(double) dB Sensitivity: 6W/4m: 79(single) 85(double) dB Abstrahlwinkel (1kHZ/-6dB): 173/153°
Übertrager: 2x 100 V, 6/3/1,5/0,75 Watt
Abmessungen: Ø 268 x 102 mm Einbautiefe
Ausschnitt: 236 - 250 mm
Gewicht: 2,3 kg
Material: pulverbeschichtetes Stahlblech
Anschluss: 2x hochwertige WAGO-Anschlußklemme
Farbe: RAL 9010 matt (weiß)

Fabrikat: Jagro Acoustic Solutions
Typ: DEL 200/6 - A/B EN1
Zertifikatsnr.: 1293-CPR-0767 (Typ A)
oder gleichwertig

Liefern, montieren und betriebsfertig anschließen.
Menge: 20,000 St

**02.02.02.0003 Druckkammer-Lautsprecher, Außen**
15W ABS-Druckkammer-Lautsprecher mit hohem Schalldruck und überdurchschnittlich hoher Sprachverständlichkeit.

Technische Daten:
Nennleistung: 15 Watt Leistungsanpassung: 100V - 15 - 7,5 - 3,75 - 1,9 W Übertragungsbereich: 320 - 8000 Hz
Schalldruck 15W/1m 121,5 dB / 123,5db-Peak/2KHz
V2A - Schrauben
Schutzgrad: IP 66
Abmessungen: 200 x 235 mm
Gewicht: 1,3 Kg
Farbe: weiß / analog 9010

Fabrikat: Heydel
Typ: VOICE 15 T EN-54
Zertifikat-Nr.: 1293-CPD-0248
oder gleichwertig

Liefern, montieren und betriebsfertig anschließen.
Menge: 2,000 St

**02.02.02.0004 Sprechstelle, digital**
Modulare Digitale Sprechstelle zum Sprachevakuierungssystem Basismodul mit Elektret Mikrofon, Display und 18 Tasten. Stereo-Eingang zum Anschluss von Musikquellen. PC-Schnittstelle
Modularer Aufbau mit bis zu 128 Tasten/ 96 Rufzonen
Alle Tastenfunktionen frei konfigurierbar:
Ruf,Alarm,Audiodatei,Anwahl der zu beschallenden Zonengruppen für Ruf/Alarm/Audiodatei oder Musik,
Sonderfunktion,Menüsteuerung,Störungsquittierung.
Optische und akustische Signalisierung der Betriebs- und Störungszustände
Mikrofonüberwachung mit sofortiger Fehlermeldung an das System bei Ausfall des Mikrofons
Leitungsüberwachung zwischen Sprechstelle und SAZ. Integrierter Kompressor und Limiter
Einfache Konfiguration der Sprechstelle über PC-Software simaxconfig

inkl.  Erweiterungsmodul mit 4 Tasten MDS EM04 MOSES

inkl. Sprechstellenanschlußkabel, Länge: 3m
 mit Westernstecker, 8-polig, flexibel

inkl.  Sprechstellen-Anschlussdose
 mit 2 RJ45 Einbaubuchsen zum Anschluß von digitalen  Sprechstellen

Fabrikat: Simax
Typ: MDS BM18 MOSES
oder gleichwertig

Liefern, montieren und betriebsfertig anschließen.
Menge: 1,000 St

#### Bereich 02.03 KG 456 Gefahrenmelde- und Alarmanlagen

##### Abschnitt 02.03.01 Brandmeldeanlage Erweiterungsgebäude

*Hinweis: Vorbemerkungen*
Die bestehende Brandmeldezentrale ist bereits abgängig und nicht mehr erweiterbar. Im Gebäudekomplex wird eine neue Brandmeldeinfrastruktur aufgebaut.

Das Erweiterungsgebäude erhält eine vernetzte BMZ zur Überwachung der 4 Etagen, weiterhin erfolgt eine Alarmierung von Technik und Nebenräumen, die nicht über die ELA-Anlage alarmiert werden.

Der Anlaufpunkt der Feuerwehr wird gemäß aktueller Normen neu ausgestattet. Meldungen der bestehenden Anlage werden auf die neue BMA aufgeschaltet.

Hierzu muss der AN bereits während der Werks- und Montageplanung Kontakt zur zuständigen Brandschutzdienstelle der Stadt Gronau aufnehmen.

Feuerwehr Gronau
Herr Schwiep
Eper Str. 76
48599 Gronau
Tel. 02562/18713-21
robert.schwiep@gronau.de

Momentan ist im Bestand die BMZ und ein FBF installiert. Ein FAT zur Einzelmelder-/Gruppenanzeige ist nicht vorhanden.
Die Feuermeldungen werden einerseits mittels LED und im Display der BMZ angezeigt.

Gemäß aktuellem Planstand wird eine Feuermeldung des Bestands als Sammelfeuer auf die neue BMA aufgeschaltet.
Keine Einzelmelderkennung am FIBS.

Hierzu bedarf es der finalen Abstimmung mit der Feuerwehr Gronau.

Um eine eindeutige Identifizierung zwischen Alt- und Neuanlage zu erreichen werden alle Meldegruppen dreistellig vergeben (MG100 - MG999).

**02.03.01.0001 Brandmeldezentrale 5/10**
Modularer mikroprozessorgesteuerter Brandmelder-Computer. Geprüft und zugelassen entsprechend folgenden
Richtlinien und Normen:
· VDE 0100 - Allgemeine Bestimmungen
· VDE 0833 - Gefahrenmeldeanlagen
· DIN 14675 - Aufbau von Brandmeldeanlagen
· VdS-Richtlinien
· EN54 Teil 2,4 und 13

Basisvariante zum Aufbau einer Brandmelderzentrale mit senkrechtem Ausbau für max. zehn Modulsteckplätze für z.B.
Ringbus-Module. Ausbau inkl. Energieversorgungsmodul, EV-Anschlußmodul, Gehäuserückwand 2 für senkrechten Einbau, Steuerungs-Modul, Gehäuserahmen, Basis-Modulträger Softwareunterstützung für max. 5 Ringleitungen

Leistungsmerkmale
- Kombinierbare Ring-/Stichleitungstechnik mit dezentraler Intelligenz
- Frei konfigurierbare Funktionalität der eingesetzten Module
- Erhöhte Verfügbarkeit durch Notredundanzfunktion der Ringmodule
- Integrale Notredundanz für Überwachungsflächen bis 48.000m² oder mehr als 512 Brandmelder
- vernetzbar über Systembus
- Bedienfeld mit 5,7" TFT-Display
- Kapazitive Tastatur zur berührungssensitiven und intuitiven Bedienung
- Programmgesteuertes Nachtdesign mit interaktivem Tastaturmenü
- Schnittstellen: Systembus, USB, Ethernet, RS 485, TTY
- Betrieb von ringbusversorgten optischen-, akustischen- und
Sprachalarmgebern in versch.Alarmierungsber. via Systembus
- Kaskadierbare Energieversorgung bis 450 Watt gem.EN54-4
- Länge der Ringleitung bis zu 3,5 km
- Betrieb von verschiedenen Eingangs-/Ausgangs-Buskopplern
- Integrierte Schnittstellen zum Betrieb der erforderlichen Feuerwehrperipherie z. B. Feuerwehranzeigetableau, Feuerwehrbedienfeld
- Ereignisspeicher mit 10.000 Einträgen
- Betrieb von VdS-anerkannten Funkkomponenten mit komfortabler Feldstärkemessung
- Parametrierung, Kalibrierung und Programmierung via USB direkt
- Galvanische Trennung der Analogringe möglich

Technische Daten
Nennspannung 230 V AC
Nennfrequenz 50 - 60 Hz
Nennstrom 0,8 A (pro Netzteil)
Ausgangsspannung 24 V DC
Ruhestrom: 192 mA (ohne Bedienteil) 348 mA (mit Bedienteil)
Strom f. ext. Verbraucher 3 x 24 VDC/3 A
Gesamt-Ausgangsstrom max. 6A
Akkukapazität 2 x 24 V / 24 Ah
Schutzklasse IP 30
Gehäuse ABS, 10% glasfaserverstärkt,V-0
Farbe grau, ähnlich Pantone 538
Abmessungen (BxHxT) 450x960x185 mm

Fabrikat der Planung: Esser

Typ:  FlexES
oder gleichwertig

Angebotenes Fabrikat: '.........'

Angebotener Typ: '.........'

liefern und betriebsfertig montieren
Menge: 1,000 St

**02.03.01.0002 Anzeige- und Bedienteil 5,7"-Grafikdisplay**
Bedienteil (Human Machine Interface HMI)
mit farbfähigem 5,7" TFT-Display.
Eingebaut in Frontrahmen des Brandmelde-
Computer inkl. Gehäuseschloß, Scharniereinheit und Befestigungsmaterial.

Leistungsmekmale
- Kapazitive Tastatur zur berührungssensitiven und intuitiven Bedienung
- Programmgesteuertes Nachtdesign mit
interaktivem Tastaturmenü
- optionaler Anschluss einer Gruppeneinzelanzeige
- optionale Nutzung als abgesetztes
Bedienteil
- grafikfähig
- optionale farbliche Darstellung
- Zugangsebenen über Accesscode
steuerbar
- optionaler Anschluß eines Protokolldruckers

Technische Daten:
Betriebsspannung 24 V DC
Ruhestrom ca. 156 mA
Umgebungstemperatur -5 °C - 45 °C
Rel. Luftfeuchte max. 95 %
(ohne Betauung)
Farbe schwarz, ähnlich RAL9005
Gewicht ca. 1 kg
Abmessungen B:450 mm H:320 mm T:30 mm

für vorgenannten Brandmeldecomputer
liefern und betriebsfertig montieren
Menge: 1,000 St

**02.03.01.0003 Akkuerweiterungsgehäuse**
Komplettes Kunststoffgehäuse zur Aufnahme von 2 Akkumulatoren 12V/ 24Ah. Inklusive Befestigungsmaterial, ohne Akkumulatoren.

für vorgenannten Brandmeldecomputer
liefern und betriebsfertig montieren
Menge: 1,000 St

**02.03.01.0004 Akku 12V 24Ah**
ür vorgenannten Brandmeldecomputer

Leistungsmerkmale:
- Wartungsfrei
- Tiefentladesicher
- Lageunabhängig

liefern und betriebsfertig montieren
Menge: 6,000 St

**02.03.01.0005 Ringlinienmodul**
1-fach Ringlinien-Modul für max. 127
Busteilnehmer mit intergrierter Energieversorgung für Prozeßanalogmelder,
Ein-/Ausgangs-Koppler oder optional für
busversorgte Signalgeber.
Funktionserweiterung für busversorgte
Alarmierung durch Softwareupgrade
optional möglich.

Leistungsmerkmale

- bis zu 3500 m Ringleitungslänge
- Kombinierbare Ring-/Stichleitungs-
technik
- Verknüpfungen sind über Baugruppen u.
Netzwerkzentralen hinaus möglich
- Verwaltung von Funkkomponenten
- permanente Überwachung aller
angeschalteten Melder, Koppler und
Alarmierungseinrichtungen
- Überwachung der Ringleitungen auf
Kurzschluss, Drahtbruch und Störung
- Schnelle Reaktivierung der
busversorgten Signalgeber nach
Kurzschluss
- Kunststoffschutzgehäuse mit LED-
Betriebsanzeigen zur schnellen
Indikation des Betriebszustandes
- Integrierte Leitungsisolatoren für
beidseitigen Leitungsschutz

Technische Daten:
Betriebsspannung 24 V DC
17 mA
Ruhestrom ca. 17 mA
Gewicht ca. 110 g
Abmessungen B: 27 mm H: 93 mm
T: 112 mm

für vorgenannten Brandmeldecomputer
liefern und betriebsfertig montieren
Menge: 4,000 St

**02.03.01.0006 Ringlinienmodul GT**
1-fach Ringlinien-Modul mit galvanischer Trennung für max. 127 Busteilnehmer mit intergrierter Energieversorgung für Prozeßanalogmelder, Ein-/Ausgangs- Koppler oder optional für busversorgte Signalgeber.
Funktionserweiterung für busversorgte Alarmierung durch Softwareupgrade optional möglich.

Leistungsmerkmale
-bis zu 3500 m Ringleitungslänge
-Kombinierbare Ring-/Stichleitungstechnik
-Verknüpfungen sind über Baugruppen u. Netzwerkzentralen hinaus möglich
-Verwaltung von Funkkomponenten
-permanente Überwachung aller angeschalteten Melder, Koppler und Alarmierungseinrichtungen
-Überwachung der Ringleitungen auf Kurzschluss, Drahtbruch und Störung
-Schnelle Reaktivierung der busversorgten Signalgeber nach
Kurzschluss
-Kunststoffschutzgehäuse mit LED-Betriebsanzeigen zur schnellen Indikation des Betriebszustandes
-Integrierte Leitungsisolatoren für beidseitigen Leitungsschutz
-Die Galvanische Trennung ist ab einem Ausbau von mehr als vier Analogringen erforderlich und gewährleistet den Schutz gegen Potentialverschiebungen in großen Ausbauten.

Technische Daten:
Betriebsspannung 24 V DC
Ruhestrom ca. 17 mA
Gewicht ca. 110 g
Abmessungen B:27 mm H:93 mm T:112 mm

für vorgenannten Brandmeldecomputer
liefern und betriebsfertig montieren
Menge: 1,000 St

**02.03.01.0007 Netzwerk-Interface-Modul 500kBd**
Netzwerk-Interface-Modul 500kBd für Brandmelde-Computer
bis max. 31 Netzwerkteilnehmer.

Protokoll ähnlich DIN 19245 Teil 1 (Profibus)

Leistungsdaten
-Topologie: Ringstruktur, Unterbrechungs- und
Kurzschlußtoleranz
-Kunststoffschutzgehäuse mit LED-Betriebsanzeigen zur
schnellen Indikation des Betriebszustandes

Technische Daten:
Betriebsspannung 24 V DC
Ruhestrom ca. 37 mA
Kabel IBM Typ 1 oder vergleichbar Kabellänge 1000 m
(max. zwischen 2 Teilnehmern)
Gewicht ca. 100 g
Abmessungen B:27 mm H:93 mm T:112 mm

für vorgenannten Brandmeldecomputer
liefern und betriebsfertig montieren
Menge: 2,000 St

**02.03.01.0008 Berührungssensitives Anzeige- und Bedienteil**
Berührungssensitives Anzeige- und Bedienteil zum Anschluss an die Brandmelderzentrale als Aufbauversion in einem weißen Aufputz-ABS-Gehäuse. Das Bedienteil ermöglicht die vollständige abgesetzte Bedienung des Brandmeldesystems. Die Zugangsberechtigung zu verschiedenen Zugangebenen erfolgt über verschiedene Zugangscodes, die im Setup-Menü frei editierbar sind. Die abgesetzte Anzeige gibt vollständigdie Zustände der zugehörigen Brandmelderzentrale wieder und entspricht den Anforderungen der EN54-2. Der Anschluss erfolgt über eine RS485-Schnittstellen der Brandmelderzentrale.

Technische Daten:

Betriebsspannung 12 - 30 V DC
Stromaufnahme @ 24 V DC ca. 500 mA
Umgebungstemperatur -5 °C - 45 °C
Lagertemperatur 0 °C - 50 °C
Kabellänge 700 m
Rel. Luftfeuchte max. 95 % (nicht kondensierend)
Gewicht ca. 2050 g
Abmessungen B:270 mm H:221 mm T:71 mm

für vorgenannten Brandmeldecomputer
liefern und betriebsfertig montieren
Menge: 1,000 St

**02.03.01.0009 O²T Multisensormelder**
O²T Multisensormelder
Multisensormelder mit zwei integrierten optischen Rauchsensoren mit unterschiedlichen Streulichtwinkeln sowie zusätzlicher Thermomeldersensor Auswertung zur Erkennung von Schwelbränden bis hin zu offenen Bränden mit gleichmäßigem Ansprechverhalten. Vergleich der
Rauchsensorsignale zur Rauchklassifizierung und Reduzierung von Täuschungsalarmen, beispielsweise durch Wasserdampf oder Staub. Durch die Detektionseigenschaften ist der Melder auch in der Lage, die in der Normenreihe EN 54 beschriebenen Testfeuer TF1 und TF6 zu erkennen.
Der O²T Multisensormelder ist auch für höhere Anwendungstemperatur bis +65 °C geeignet.
Der Leitungstrenner ist im Melder integriert. Eine Melderparallelanzeige ist zusätzlich anschließbar.

Technische Daten
Allgemeine technische Daten:
Betriebsspannung 8 - 42 V DC
Ruhestrom @ 19 V DC 60 micoA
Ruhestrom @ BMZAkku 330 microA bei 42V
Alarmstrom ohne Kommunikation 18 mA
Überwachungsfläche 110 m²
Überwachungshöhe 12 m
Luftgeschwindigkeit 0 m/s - 25.4 m/s
Anwendungstemperatur -20 °C bis 65 °C
Lagertemperatur -25 °C bis 75 °C
Rel. Luftfeuchte < 95 %
Schutzart IP 40 mit Sockel, bis zu IP 43 mit Sockel und Option
Material ABS
Farbe weiß, ähnlich RAL 9010
Gewicht ca. 110 g
Melderspezifikation EN 54-7/-5 B /-17, CEA 4021
Abmessungen Ø: 117 mm H: 49 mm (62 mm inkl. Sockel)

für vorgenannten Brandmeldecomputer
liefern und betriebsfertig montieren
Menge: 85,000 St

**02.03.01.0010 O²T-Multisensormelder mit akustischem Signalgeber**
O²T-Multisensormelder mit akustischem Signalgeber
Multisensormelder mit zwei integrierten optischen Rauchsensoren mit unterschiedlichen Streulichtwinkeln sowie zusätzlicher Thermomeldersensor Auswertung zur Erkennung von Schwelbränden bis hin zu offenen Bränden mit gleichmäßigem Ansprechverhalten. Vergleich der
Rauchsensorsignale zur Rauchklassifizierung und Reduzierung von Täuschungsalarmen, beispielsweise durch Wasserdampf oder Staub. Durch die Detektionseigenschaften ist der Melder auch in der Lage, die in der Normenreihe EN 54 beschriebenen Testfeuer TF1 und TF6 zu erkennen.
Der O²T Multisensormelder ist auch für höhere Anwendungstemperatur bis +65 °C geeignet.
Der Leitungstrenner ist im Melder integriert. Eine Melderparallelanzeige ist zusätzlich anschließbar.

Zusätzlich zur Rauchdetektion mit dem bewährten O²T-Multisensorprinzip ist im Melder ein Warntongeber integriert.
Der Schallpegel ist in acht Stufen programmierbar.

Technische Daten
Allgemeine technische Daten:
Betriebsspannung 8 bis 42 V DC
Ruhestrom @ 19 V DC 80 microA
Ruhestrom @ BMZAkku 450 microA bei 42V
Lastfaktor 2
Überwachungsfläche 110 m²
Überwachungshöhe 12 m
Luftgeschwindigkeit 0 m/s bis  25.4 m/s
Anwendungstemperatur -20 °C bis 65 °C
Lagertemperatur -25 °C bis 75 °C
Rel. Luftfeuchte < 95 %
Schutzart IP43 (mit Sockel + Option)
Material ABS
Farbe weiß, ähnlich RAL 9010
Gewicht ca. 145 g
Melderspezifikation EN 54-7/-5 B/-17, CEA 4021
Spezifikation EN 54-3 akustischer Signalgeber
Abmessungen Ø: 117 mm H: 59 mm
Ø: 117 mm H: 67 mm (inkl. Sockel)1

für vorgenannten Brandmeldecomputer
liefern und betriebsfertig montieren
Menge: 21,000 St

**02.03.01.0011 O²T-Multisensormelder mit akustischem und optischem**
O²T-Multisensormelder mit akustischem und optischem Signalgeber
Multisensormelder mit zwei integrierten optischen Rauchsensoren mit unterschiedlichen Streulichtwinkeln sowie zusätzlicher Thermomeldersensor Auswertung zur Erkennung von Schwelbränden bis hin zu offenen Bränden mit gleichmäßigem Ansprechverhalten. Vergleich der
Rauchsensorsignale zur Rauchklassifizierung und Reduzierung von Täuschungsalarmen, beispielsweise durch Wasserdampf oder Staub. Durch die Detektionseigenschaften ist der Melder auch in der Lage, die in der Normenreihe EN 54 beschriebenen Testfeuer TF1 und TF6 zu erkennen.
Der O²T Multisensormelder ist auch für höhere Anwendungstemperatur bis +65 °C geeignet.
Der Leitungstrenner ist im Melder integriert. Eine Melderparallelanzeige ist zusätzlich anschließbar.

Zusätzlich zur Rauchdetektion mit dem bewährten O²T-Multisensorprinzip sind im Melder eine Blitzleuchte, ein Warntongeber sowie ein Sprachalarmgeber integriert. Der Schallpegel ist in acht Stufen programmierbar.

Technische Daten
Allgemeine technische Daten:
Betriebsspannung 8 bis 42 V DC
Ruhestrom @ 19 V DC 90 microA
Ruhestrom @ BMZAkku ca. 500 microA bei 42V
Lastfaktor 3
Blitzenergie ca. 3 J
Lichtstärke max. 15,8 cd peak/2,63 cd effektiv
Blitzleuchte rot
Überwachungsfläche 110 m²
Überwachungshöhe 12 m
Luftgeschwindigkeit 0 m/s bis 25.4 m/s
Anwendungstemperatur -20 °C bis 65 °C
Lagertemperatur -25 °C bis 75 °C
Rel. Luftfeuchte < 95 %
Schutzart IP43 (mit Sockel + Option)
Material ABS
Farbe weiß, ähnlich RAL 9010
Gewicht ca. 145 g
Melderspezifikation EN 54-7/-5 B/-17, CEA 4021
Spezifikation EN 54-3 akustischer Signalgeber
EN 54-3 akustischer Sprachsignalgeber
Abmessungen Ø: 117 mm H: 59 mm
Ø: 117 mm H: 67 mm (inkl. Sockel)

für vorgenannten Brandmeldecomputer
liefern und betriebsfertig montieren
Menge: 2,000 St

**02.03.01.0012 Meldersockel Standard**
Meldersockel Standard

Technische Daten
Allgemeine technische Daten:
Anschlussklemmen Ø 0,6 mm bis 2 mm²
Anwendungstemperatur -20 °C bis 72 °C
Lagertemperatur -25 °C bis 75 °C
Rel. Luftfeuchte < 95 % (ohne Betauung)
Material ABS
Farbe weiß, ähnlich RAL 9010
Gewicht ca. 60 g
Abmessungen Ø: 117 mm H: 24 mm (inkl. Melder 62 mm)

Großzügiger Verdrahtungsraum
Automatisches Schließen der Ringbusleitung bei
Melderentnahme
Melderentnahmesicherung im Sockel enthalten

Kabeleinführung seitlich oder durch Bodenplatte.

für vorgenannten Brandmeldecomputer
liefern und betriebsfertig montieren
Menge: 108,000 St

**02.03.01.0013 Handfeuermelder rot**
Handfeuermelder rot
Gehäuse mit Elektronik

Technische Daten Gehäuse:
Allgemeine technische Daten:
Schutzart IP 44 (mit Elektronikmodul)
Gehäuse PC ASA-Kunststoff
Montage aP
Gewicht ca. 83 g (ohne Elektronikmodul)
Abmessungen B: 133 mm H: 133 mm T: 36 mm
Für den Einsatz des Handmelders in einer anderen Anwendung, beispielsweise als Brandwarn-Handmelder, sind werkseitig bedruckte Einleger beigestellt.

Elektronikmodul:
Zum Einsatz im Ringbus mit Softadresskodierung, Alarmspeicherung und Alarmanzeige. Anschlussmöglichkeit für Standard-Handmelder. Ohne Busanbindung arbeitet der
Melder wie Standard-Handmelder.
Der Leitungstrenner ist im Handmelder integriert

Technische Daten Elektronikmodul
Allgemeine technische Daten:
Betriebsspannung 8 bis 42 V DC
Ruhestrom @ 19 V DC 45 microA
Alarmstrom ohne Kommunikation 18 mA
Melderanzahl/Gruppe 10 Melder/Gruppe; 127 Melder/Ring (gemäß VdS)
Betriebsanzeige LED, grün
Alarmanzeige LED, rot
Anschlussklemmen max. 2,5 mm² (AWG 26-14)
Anwendungstemperatur -20 °C bis 70 °C
Lagertemperatur -30 °C bis 75 °C
Rel. Luftfeuchte < 95 %
Schutzart IP 44 (im Gehäuse), IP 55 (mit Zubehör)
Gehäuse PC ASA-Kunststoff
Gewicht ca. 236 g (mit Gehäuse)
Melderspezifikation EN 54-11, Typ B
Abmessungen B: 133 mm H: 133 mm T: 36 mm

für vorgenannten Brandmeldecomputer
liefern und betriebsfertig montieren
Menge: 10,000 St

**02.03.01.0014 Handfeuermelder gelb**
Handfeuermelder gelb
Gehäuse mit Elektronik

Technische Daten Gehäuse:
Allgemeine technische Daten:
Schutzart IP 44 (mit Elektronikmodul)
Gehäuse PC ASA-Kunststoff
Montage aP
Gewicht ca. 83 g (ohne Elektronikmodul)
Abmessungen B: 133 mm H: 133 mm T: 36 mm
Für den Einsatz des Handmelders in einer anderen Anwendung, beispielsweise als Brandwarn-Handmelder, sind werkseitig bedruckte Einleger beigestellt.

Elektronikmodul:
Zum Einsatz im Ringbus mit Softadresskodierung, Alarmspeicherung und Alarmanzeige. Anschlussmöglichkeit für Standard-Handmelder. Ohne Busanbindung arbeitet der
Melder wie Standard-Handmelder.
Der Leitungstrenner ist im Handmelder integriert

Technische Daten Elektronikmodul
Allgemeine technische Daten:
Betriebsspannung 8 bis 42 V DC
Ruhestrom @ 19 V DC 45 microA
Alarmstrom ohne Kommunikation 18 mA
Melderanzahl/Gruppe 10 Melder/Gruppe; 127 Melder/Ring (gemäß VdS)
Betriebsanzeige LED, grün
Alarmanzeige LED, rot
Anschlussklemmen max. 2,5 mm² (AWG 26-14)
Anwendungstemperatur -20 °C bis 70 °C
Lagertemperatur -30 °C bis 75 °C
Rel. Luftfeuchte < 95 %
Schutzart IP 44 (im Gehäuse), IP 55 (mit Zubehör)
Gehäuse PC ASA-Kunststoff
Gewicht ca. 236 g (mit Gehäuse)
Melderspezifikation EN 54-11, Typ B
Abmessungen B: 133 mm H: 133 mm T: 36 mm

für vorgenannten Brandmeldecomputer
liefern und betriebsfertig montieren
Menge: 3,000 St

**02.03.01.0015 Linearmelder mit Reflektor**
Der lineare Rauchmelder ist eine kombinierte Sender-/Empfängereinheit,die direkt an einer Meldergruppe angeschlossen werden kann.

Der Infrarot-Sender erzeugt einen Lichtstrahl in Richtung eines hochleistungsfähigen Reflektors. Der Reflektor gibt den Strahl an den Empfänger zurück, wo eine Analyse des empfangenen Signals erfolgt und Intensitätsveränderungen ausgewertet werden.

Die Änderung der Stärke des empfangenen Signals wird verwendet, um den Alarmzustand zu ermitteln. Das Empfängerteil hat ein breites (12°) Sichtfeld und verfolgt den Reflektor bei Gebäudebewegungen oder Bewegungen seiner Tragestruktur automatisch. Es ist praktisch unmöglich, dass der Empfänger den Reflektor aus seinem Sichtfeld verliert, sofern das Gebäude keine strukturellen Schäden erleidet. Dadurch eliminiert der lineare Rauchmelder die häufigste Ursache für Fehlalarme und/oder Fehler. Die nachführende Funktion kompensiert Verwindungen von Unterbaukonstruktionen bei thermischen oder baulichen Einflüssen.

Technische Daaten
Spannungsversorgung  10.2-32 V DC
Ruhestrom  @ 24 V DC  ca. 11 mA
Alarmstrom  @ 24 V DC  ca. 15 mA
Reichweite  5 - 100 m
Einstellwinkel  50% (h), -/+ 20 % (v) Unempfindlichkeit gegenüber Gebäudebewegungen
Horizontal: 0,8° / Vertikal: 1°
Farbe  weiss
Gewicht  ca. 1,12 kg
Luftfeuchtigkeit  0 - 95 % rel. Luftfeuchte (ohne  Betauung)
Abmessungen  B: 254 mm H: 152.4 mm T:  114,3 mm (Melder)
Einbaumaß  B: 200 mm H: 230 mm  (Reflektor)
Temperaturbereich  -20 °C - 55 °C

für vorgenannten Brandmeldecomputer
liefern und betriebsfertig montieren
Menge: 1,000 St

**02.03.01.0016 Externes Netzteil**
Das externe Netzteil DB-2, eingebaut in einem pulverbeschichteten Metallgehäuse, bietet Stellplatz für bis zu
zwei 12 V / 45 Ah Akkumulatoren. Eine Anbindung an die Brandmelderzentralen IQ8Control und FlexES Control
kann direkt über die optionale Adapterplatine mit einem
Alarmierungskoppler erfolgen. Alternativ steht zur Übertragung von Störungen (Netz-, Akku- und Sammelstörung sowie Erdschluss) ein Relaisausgang mit potentialfreiem Wechselkontakt zur Verfügung. Externe LEDAnzeige für Betrieb und
Sammelstörung in der abschließbaren Fronttür, interne LEDs zur detaillierten Erkennung von Notstrombetrieb, Einzelüberwachung Akkustörung, Erdschluss, Akku-Tiefentladung sowie Systemfehler und Netzstörung.
Die Einstellungen für Akkukapazitäten und -kombinationen erfolgt über DIP-Schalter auf der Basisplatine.

Technische Daten
Nennspannung  230 V AC
Nennfrequenz  50 Hz - 60 Hz
Ausgangsspannung  20 - 29 V DC
Ausgangsstrom  max. 4,0 A (ohne Ladevorgang)
  3,8 A (beim Laden eines  7-Ah-Akkustrangs)
Akkukapazität  7 Ah,12 Ah,17 Ah,
  26 Ah,38 Ah,45 Ah
Kontaktbelastung Relais  1A / 125 V AC,
  60 V DC
Umgebungstemperatur  -5 °C - 40 °C
Schutzart  IP 30
Gehäuse  Stahlblech pulverbeschichtet
Farbe  grau, ähnlich RAL 7035
Gewicht  ca. 9 kg (ohne Akkus)
Abmessungen  Breite: 417 mm
  Höhe: 490 mm
  Tiefe: 206 mm

für vorgenannten Brandmeldecomputer
liefern und betriebsfertig montieren
Menge: 1,000 St

**02.03.01.0017 Adapterplatine**
Die Adapterplatine ist jeweils mit einem Relais für Netz-, Akku- und Sammelstörung sowie Erdschluss ausgestattet.
Um das Netzteil an die -Ringleitung anzuschließen, werden die Adapterplatine und ein-Alarmierungskoppler benötigt.
Der Koppler wird auf die Adapterplatine gesteckt und das Netzteil somit in den Ring eingebunden. Die Störungsrelais sind als Wechslerkontakte ausgeführt,so können die Relais
weiterhin verwendet werden, während der Alarmierungskoppler aufgesteckt ist.

Technische Daten
Kontaktbelastung Relais  0,3 A@125 V AC;
  1 A@30 V DC max.
Schaltstrom  1 A max.
Schaltspannung  125 V AC, 60 V DC
Umgebungstemperatur  -10 °C - 50 °C
Lagertemperatur  -10 °C - 75 °C
Gewicht  ca. 90 g
Abmessungen  Breite: 85 mm
  Höhe: 130 mm
  Tiefe: 20 mm

für vorgenannten Brandmeldecomputer
liefern und betriebsfertig montieren
Menge: 1,000 St

**02.03.01.0018 kombinierter akustischer und optischer Signalgeber**
Adressierbarer, vollständig busversorgter und kurzschluss-/unterbrechungstoleranter kombinierter akustischer und optischer Signalgeber gemäß EN 54-3 & EN 54-23 mit integrierten Signaltönen und roter Blitzfarbe zur akustischen und
optischen Alarmierung. Mit bis zu 20 verschiedenen programmierbaren Signaltönen inklusive DIN-Ton gemäß DIN 33404-3. Die Lautstärke kann in 8 Stufen geregelt werden. Der optische Signalgeber ist geeignet für quadratische Signalisierungsbereiche W-2,4-5 bis W-3,6-8. Der optische Signalisierungsbereich ist in 6 Größen konfigurierbar.
Signalgeber mit flachem Sockel, geeignet für Wandmontage.
Optional kann ein IP Sockel mit seitlicher Kabeleinführung und höherem Spritzwasserschutz eingesetzt werden.

Leistungsmerkmale
- Vollständig busversorgter Alarmgeber
- Energieeffizient
- Bis zu 21 Alarmgeber pro Systembus
- Jeder Alarmgeber mit integriertem Trenner
- Synchrone Ansteuerung Eigenschaften Optik:
- EN 54-23 konform
- W Kategorie
- Signalisierungsbereich bis zu 8,0 m Raumbreite bei Wandmontage
- Raumgröße über einstellbar

Eigenschaften Akustik:
- EN 54-3 konform
- Hoher Schalldruck
- Lautstärke über tools 8000 in 8 Stufen programmierbar
- 20 verschiedene Signaltöne, inkl. DIN-Ton

Technische Daten

Betriebsspannung  14 - 42 V DC
Ruhestrom  @ 19 V DC ca. 55 ?A
Ruhestrom  @ BMZAkku ca. 300 ?A @ 42 V
Lastfaktor gesamt:  4,5 *1 - 10,9
Umgebungstemperatur  -10 °C - 55 °C
Lagertemperatur  -25 °C - 75 °C
Rel. Luftfeuchte <  95 % (ohne Betauung)
Schutzart  IP 43
  IP 56 mit IP Sockel
Gehäuse  Kunststoff PC (Polycarbonat)
Gewicht  ca. 300 g (mit Sockel)
Farbe  rot, ähnlich RAL 3020
Kalotte:  transparent / teilgefrostet
Abmessungen  Ø: 112 mm T: 78 mm
  Ø: 112 mm T: 93 mm (mit IP Sockel)

Optik:
Lastfaktor Optik  3 *1 - 7,9
Blitzfrequenz  ca. 0.5 Hz *1 /1 Hz
Blitzfarbe  rot
Montage  Wand
Signalisierungsbereich  W-2,4-5 / 60 m³*1
  W-3,6-8 / 230 m³
Lichtstärke  ca. 6,6 cd eff.*1
  / max. 17 cd eff. @ W-3,6-8
Spezifikation  EN 54-23 : 2010
  / -17 : 2005
Optischer Signalgeber  VAD

Akustik:
Lastfaktor Akustik  1,5 *1 / 3
Schallpegel  91 *1 / 97 dB (A) +/- 2 dB
  @ 1 m / @ 90° Winkel / @ DIN Ton
Spezifikation  EN 54-3 : 2001 / A1 : 2002
  / A2 : 2006 / -17 : 2005
  EN 54-3 Akustischer Signalgeber
*1: Werkseitige Einstellung

für vorgenannten Brandmeldecomputer
liefern und betriebsfertig montieren
Menge: 2,000 St

**02.03.01.0019 akustischer Signalgeber**
Adressierbarer, vollständig busversorgter und kurzschluss-/unterbrechungstoleranter akustischer Signalgeber gemäß EN 54-3 mit integrierten Signaltönen zur akustischen Alarmierung. Mit bis zu 20 verschiedenen programmierbaren Signaltönen inklusive DIN-Ton gemäß DIN 33404-3. Die Lautstärke kann in 8 Stufen geregelt werden. Der Lastfaktor kann in 2 Stufen eingestellt werden. Signalgeber mit flachem Sockel, geeignet für Wand- und Deckenmontage.
Optional kann ein IP Sockel mit seitlicher Kabeleinführung und höherem Spritzwasserschutz eingesetzt werden.

Leistungsmerkmale

- Vollständig busversorgter Alarmgeber
- Systembus-Funktionalität
- Energieeffizient
- Bis zu 64 Signalgeber pro Systembus
- Jeder Alarmgeber mit integriertem Trenner
- Synchrone Ansteuerung Eigenschaften Akustik:
- EN 54-3 konform
- Hoher Schalldruck
- Lautstärke über Programmierung in 8 Stufen programmierbar
- 20 verschiedene Signaltöne, inkl. DIN-Ton

Technische Daten
Betriebsspannung  14 - 42 V DC
Ruhestrom @  19 V DC ca. 55 ?A
Ruhestrom @  BMZAkku ca. 300 ?A @ 42 V
Umgebungstemperatur -10 °C - 55 °C
Lagertemperatur  -25 °C - 75 °C
Rel. Luftfeuchte < 95 % (ohne Betauung)
Schutzart  IP 43
IP 56 mit  IP Sockel
Gehäuse  Kunststoff PC (Polycarbonat)
Gewicht  ca. 300 g (mit Sockel)
Farbe  rot, ähnlich RAL 3020
Abmessungen  Ø: 112 mm T: 78 mm
  Ø: 112 mm T: 93 mm (mit IP Sockel)

Akustik:
Lastfaktor Akustik  1,5 *1 / 3
Schallpegel  91 *1 / 97 dB (A) +/- 2 dB
  @ 1 m / @ 90° Winkel / @ DIN Ton
Spezifikation  EN 54-3 : 2001 / A1 : 2002
  / A2 : 2006 / -17 : 2005
  EN 54-3 Akustischer Signalgeber
*1: Werkseitige Einstellung

für vorgenannten Brandmeldecomputer
liefern und betriebsfertig montieren
Menge: 4,000 St

**02.03.01.0020 Melderparallelanzeige**
Lichtstarke Melderparallelanzeige mit gepulsten LED‘s, die ein rotes Prisma beleuchtet.
Systembusteilnehmer

Technische Daten
Betriebsspannung:  8 - 42 V DC
Ruhestrom @:  19 V DC  7 µA
Alarmstrom:  150 µA (mittel)
Blitzfrequenz:  1,5 Hz
Umgebungstemperatur: -25 °C - 70 °C
Lagertemperatur:  -35 °C - 85 °C
Rel. Luftfeuchte:  < 95 %
Schutzart:  IP 42
Gehäuse:  ABS
Farbe:  weiß, ähnlich RAL 9010
Gewicht:  ca. 60 g
Abmessungen:  B: 85 mm H: 82 mm T: 27 mm

für vorgenannten Brandmeldecomputer
liefern und betriebsfertig montieren
Menge: 1,000 St

**02.03.01.0021 Alarmierungskoppler**
in-/ Ausgangsbaustein zur Anbindung von Standard Brandmeldern und konventioneller Alarmierung.
Intelligente Baugruppe auf der Analogringleitung zum Anschluss von nicht adressierfähigen Meldern.
Mit 4 Meldergruppeneingängen
- max. 30 Standardmelder ohne ESK
- max. 10 Standardmelder mit ESK
- max. 10 Nichtautomatische oder technische Alarme pro Gruppe.
- Zwei Relais in verschiedenen Betriebsarten programmierbar.
- Zwei Gruppen-Abhängigkeit programmierbar

Leistungsmerkmale:
- Konventionelle Anbindung von Standard Meldern / Signalgebern
- Leitungsüberwachung gem. EN 54-13
- Bis zu 1.000 m Leitungslänge, Integrierter Linienisolator
- Programmierbare Relaisausgänge, Reset Relais Funktion programmierbar

Technische Daten:
Betriebsspannung: 10 bis 28 V DC
Stromaufnahme: max. 120 mA @12 V DC
Ruhestrom 12 V DC: ca. 12 mA
Kontaktbelastung Relais: 30 V DC/1 A
Umgebungstemperatur: -10 °Cbis 50 °C
Schutzart:  IP 40 (im Gehäuse)
Relative Luftfeuchte: max. 95 % (nicht kondensierend)
Spezifikation: EN 54-17:2005
Abmessungen ca.: B: 82 mm H: 72 mm T: 20 mm

mit zugehöriger Trennerplatine und aP-Gehäuse

für vorgenannten Brandmeldecomputer
liefern und betriebsfertig montieren
Menge: 4,000 St

**02.03.01.0022 12-Relais Koppler**
Zum Betrieb auf Bus oder als standalone- Version.

Technische Daten:
Analog-Ringleitung:
Nennspannung 19 bis 42 V DC
Nennstrom @ 19 V ca. 350 µA
externe Versorgung:
Spannungsbereich 10 bis 28 V DC
Stromaufnahme max. 28 mA
Ruhestrom ca. 6 mA
Meldergruppen:
Nennspannung 9 V DC
Strom 25 mA (Strombegrenzung)
Kontaktbelastung 30 V DC/ 1 A
Relais-Überwachung 10 kOhm/ +/- 40%
Umgebungstemp. -5 °C bis +50 °C
Lagertemp. -25 °C bis +75 °C
Luftfeuchte 95% rel. Feuchte
(ohne Betauung)
Gewicht ca. 70 g
Abmessungen (BxHxT) 72 x 65 x 20 mm

mit zugehöriger Trennerplatine und aP-Gehäuse

für vorgenannten Brandmeldecomputer
liefern und betriebsfertig montieren
Menge: 6,000 St

**02.03.01.0023 Brandmeldekabel J-H(St)H 2 x 2 x 0,8 rt**
Dieses halogenfreie, flammwidrige Installationskabel mit statischem Schirm wird zur Fernsprech-, Mess- und Signalübertragung im Sprechstellen- und Nebenstellenbau für Fernmeldeanlagen aller Klassen in trockenen und feuchten Betriebsstätten sowie Auf- und Unterputz verwendet. J-H(ST)H-BD rot wird bei erhöhten Brandschutzforderungen
in Bezug auf Personenschutz oder bei hoher Sachwertkonzentration eingesetzt. J-H(ST)H-BD rot gibt im Brandfall keine toxischen und korrosiven Gase ab und verhindert die Brandfortleitung.

Eindrähtiger blanker Cu-Leiter (Massivleiter), Adern halogenfreie Isoliermischung, je 4 Adern zum Sternvierer verseilt, statischer Schirm aus aluminiumkaschierter Kunststoff-Folie mit Cu-Beidraht, Mantel aus spezieller halogenfreier Polymermischung, rot. Die Brandfortleitung
wurde geprüft nach IEC 60332-3 Cat.C bzw. VDE 0472 Teil 804 Prüfart C.

Mindestbiegeradius: 6 x Leitungsdurchmesser
Betriebstemperatur: -30 °C bis +70 °C
Installationstemperatur: -5 °C bis +50 °C
Isolationswiderstand: > 100 MO x km
Prüfspannung: 800 V Ader / Ader
 800 V Ader / Schirm
Betriebskapazität: max. 120 nF/km
in Anlehnung an: VDE 0815
Betriebsspitzenspannung: 300 V (nicht für Starkstromzwecke)
Kopplung: K1: ca. < 300 pF/100 m
 K9-12: ca. < 100 pF/100 m
Schleifenwiderstand: max. 73,2 O/km
Leiterquerschnitt in mm²: 0,50 mm²

liefern und montieren
Menge: 2500,000 m

**02.03.01.0024 Brandmeldekabel J-H(St)H 4 x 2 x 0,8 rt**
Beschreibung wie vorgenannte Position

liefern und betriebsfertig montieren
Menge: 100,000 m

**02.03.01.0025 Brandmeldekabel JE-H(St)H E30 2 x 2 x 0,8 rt**
Flammwidriges, halogenfreies, statisch abgeschirmtes
Installationskabel für Fernmeldezwecke. Die statische Abschirmung verhindert starke Störimpulse. Geeignet für feste Verlegung überall dort, wo durch hohe Sachwertkonzentration im Brandfall Schaden am Menschen und Material verhindert werden muss, z. B. Einrichtungen, Hotels, Flughäfen, Industrieanlagen, Krankenhäuser etc.
Für diese Kabel liegen verschiedene Prüfzeugnisse in Kombination mit Verlegesystemen gemäß DIN 4102-Teil12:1998-11 vor.

Blanker Kupferleiter, Ø 0,8 mm, Aderisolierung aus Spezialbandierung und halogenfreiem, vernetztem Polymer nach DIN VDE 0207 Teil 23, flammwidrig, Aderkennzeichnung nach DIN VDE 0815, Adern zu Paaren, je 4 Paare zum Bündel, mehrere Bündel zu Lagen verseilt, Bündelkennzeichnung durch Kennwendel, spezielle Bandierungen aus Polyester- und Glasfaserband, Abschirmung aus kunststoffkaschierter
Alu-Folie mit Beidraht, halogenfreier und flammwidriger Außenmantel.

Mindestbiegeradius: 6 x Leitungsdurchmesser
Betriebstemperatur: -30 °C bis +70 °C
Installationstemperatur: -5 °C bis +50 °C
Isolationswiderstand: > 100 MO x km
Prüfspannung: 500 V Ader / Ader; 2000 V Ader / Schirm
Betriebskapazität: max. 120 nF/km
Kapazitive Kopplung: max. 200 pF/100 m
Betriebsspitzenspannung: 225 V (nicht für Starkstromzwecke)

liefern und auf zugelassenem Verlegesystem montieren
Menge: 1500,000 m

**02.03.01.0026 Feuerwehrlaufkarte A3**
Die beidseitig bedruckte Feuerwehrlaufkarte im Format A3. unterstützt die Alarmorganisation der hilfeleistenden Kräfte. Serienmäßige Leistungsmerkmale: farbig angelegt, Symboldruck nach DIN 14034, Schriftkopf mit Meldebereich, -typ und -anzahl, Grundriss des Gebäudes mit Einsatzweg der Feuerwehr, Grundriss des Meldebereiches mit Einsatzweg der Feuerwehr auf der Rückseite, maßstabsgerechte Darstellung nach letztgültigen Objektplänen,

Material  PVC-Hülle, laminiert. Stärke: ca 0,7mm.
Format  A3.

erstellen
Menge: 50,000 St

**02.03.01.0027 Melderkennzeichnungsschild rund**
gemäß Norm, weiße Schrift auf roter Platte zur dauerhaften Anbringung an Decken, zweiteilig
liefern und montieren
Menge: 120,000 St

**02.03.01.0028 Klebeschild Brandmeldezentrale**
Das genormte Klebeschild mit weißem Hintergrund, rotem Rand und schwarzer Beschriftung "Brandmeldezentrale" dient als Hinweis zur Brandmelderzentrale. Gemäß den behördlichen Auflagen nach DIN 4066.

Technische Daten:
Abmaße (HxB): 105x297mm
Ausführung: selbstklebend
Anwendung: im Innenbereich

liefern und montieren
Menge: 2,000 St

**02.03.01.0029 Dokumentation nach DIN 14675**
*** Pauschalposition
Menge: 1,000 psch

**02.03.01.0030 Betriebsbuch für Brandmeldeanlagen**
Betriebsbuch für Brandmeldeanlagen (Format DIN A5) zum Eintrag von Betriebszuständen, Ereignissen, Instandhaltungen und weiteren.

liefern
Menge: 1,000 St

**02.03.01.0031 Inbetriebnahme**
Inbetriebnahme der kompletten
Brandwarnanlage nach DIN 14675 mit folgenden Leistungen:
Prüfung der Anlage durch den zertifizierten Errichter Einspielen der Software und Hochfahren der Anlage Überprüfen der angeschlossenen Geräte
Einweisung des Betriebspersonals
Erstellen eines Prüfprotokolls
Erstellen eines Übergabeprotokolls
Menge: 1,000 St

##### Abschnitt 02.03.02 Brandmeldeanlage Feuerwehranlaufpunkt

**02.03.02.0001 Brandmeldezentrale 2/2**
Modularer mikroprozessorgesteuerter Brandmelder-Computer. Geprüft und zugelassen entsprechend folgenden Richtlinien und Normen:

· VDE 0100 - Allgemeine Bestimmungen
· VDE 0833 - Gefahrenmeldeanlagen
· DIN 14675 - Aufbau von Brandmeldeanlagen
· VdS-Richtlinien
· EN54 Teil 2,4 und 13

Basisvariante zum Aufbau einer Brandmelderzentrale mit waagerechtem Ausbau für max. zwei Modulsteckplätze für z.B.
Ringbus-Module. Ausbau inkl. Energieversorgungsmodul,
EV-Anschlußmodul, Gehäuserückwand 1 für waagerechten Einbau, Steuerungs-Modul, Gehäuserahmen, Basis-Modulträger, Basis-Modulträger und Akkuhalterung für 2x 12V/12Ah Akkus

Leistungsmerkmale
 Kombinierbare Ring-/Stichleitungstechnik mit dezentraler Intelligenz
- Frei konfigurierbare Funktionalität der eingesetzten Module
- Erhöhte Verfügbarkeit durch Notredundanzfunktion der Ringmodule
- Integrale Notredundanz für Überwachungsflächen bis 48.000m² oder mehr´als 512 Brandmelder
- Erhöhte Verfügbarkeit durch Einsatz eines 2.Steuerungs-Moduls
- Bedienfeld (Human Machine Interface HMI) mit farbfähigem 5,7" TFT-Display
- Kapazitive Tastatur zur berührungssensitiven und intuitiven Bedienung
- Programmgesteuertes Nachtdesign mit´interaktivem Tastaturmenü
- Schnittstellen: internes Bussystem, USB, Ethernet, RS 485, RS 232
- Betrieb von ringbusversorgten optischen-, akustischen- und
Sprachalarmgebern in versch.Alarmierungsber. via Bus
- Kaskadierbare Energieversorgung bis 450 Watt gem.EN54-4
- Länge der Ringleitung bis zu 3,5 km
- Betrieb von verschiedenen Eingangs-/Ausgangs-Buskopplern
- Einzelanzeigen für ausgelöste oder gestörte Meldergruppen
- Integrierte Schnittstellen zum Betrieb der erforderlichen Feuerwehrperipherie z. B. Feuerwehranzeigetableau, Feuerwehrbedienfeld
- Ereignisspeicher mit 10.000 Einträgen
- Betrieb von VdS-anerkannten Funkkomponenten mit komfortabler Feldstärkemessung
- Parametrierung, Kalibrierung und Programmierung via USB direkt
- Galvanische Trennung der Analogringe möglich

Technische Daten

Nennspannung 230 V AC
Nennfrequenz 50-60 Hz
Nennstrom 0,8 A (pro Netzteil)
Ausgangsspannung 24 V DC
Ruhestrom: 192 mA (ohne Bedienteil) 348 mA (mit Bedienteil)
Strom f. ext. Verbraucher 3 x 24 VDC/3 A
Gesamt-Ausgangsstrom max. 6A
Akkukapazität 2 x 24 V / 12 Ah
Schutzklasse IP 30
Gehäuse ABS, 10% glasfaserverstärkt,V-0
Farbe grau, ähnlich Pantone 538
Abmessungen (BxHxT) 450x320x185 mm

Fabrikat der Planung: Esser

Typ:  FlexES
oder gleichwertig

Angebotenes Fabrikat: '.........'

Angebotener Typ: '.........'

liefern und betriebsfertig montieren
Menge: 1,000 St

**02.03.02.0002 Anzeige- und Bedienteil 5,7"-Grafikdisplay**
Bedienteil (Human Machine Interface HMI)
mit farbfähigem 5,7" TFT-Display.
Eingebaut in Frontrahmen des Brandmelde-
Computer inkl. Gehäuseschloß, Scharniereinheit und Befestigungsmaterial.

Leistungsmekmale
- Kapazitive Tastatur zur berührungssensitiven und intuitiven Bedienung
- Programmgesteuertes Nachtdesign mit
interaktivem Tastaturmenü
- optionaler Anschluss einer Gruppeneinzelanzeige
- optionale Nutzung als abgesetztes
Bedienteil
- grafikfähig
- optionale farbliche Darstellung
- Zugangsebenen über Accesscode
steuerbar
- optionaler Anschluß eines Protokolldruckers

Technische Daten:
Betriebsspannung 24 V DC
Ruhestrom ca. 156 mA
Umgebungstemperatur -5 °C - 45 °C
Rel. Luftfeuchte max. 95 %
(ohne Betauung)
Farbe schwarz, ähnlich RAL9005
Gewicht ca. 1 kg
Abmessungen B:450 mm H:320 mm T:30 mm

für vorgenannten Brandmeldecomputer
liefern und betriebsfertig montieren
Menge: 1,000 St

**02.03.02.0003 Akku 12V 12Ah**
ür vorgenannten Brandmeldecomputer

Leistungsmerkmale:
- Wartungsfrei
- Tiefentladesicher
- Lageunabhängig

liefern und betriebsfertig montieren
Menge: 2,000 St

**02.03.02.0004 Ringlinienmodul**
1-fach Ringlinien-Modul für max. 127
Busteilnehmer mit intergrierter Energieversorgung für Prozeßanalogmelder,
Ein-/Ausgangs-Koppler oder optional für
busversorgte Signalgeber.
Funktionserweiterung für busversorgte
Alarmierung durch Softwareupgrade
optional möglich.

Leistungsmerkmale

- bis zu 3500 m Ringleitungslänge
- Kombinierbare Ring-/Stichleitungs-
technik
- Verknüpfungen sind über Baugruppen u.
Netzwerkzentralen hinaus möglich
- Verwaltung von Funkkomponenten
- permanente Überwachung aller
angeschalteten Melder, Koppler und
Alarmierungseinrichtungen
- Überwachung der Ringleitungen auf
Kurzschluss, Drahtbruch und Störung
- Schnelle Reaktivierung der
busversorgten Signalgeber nach
Kurzschluss
- Kunststoffschutzgehäuse mit LED-
Betriebsanzeigen zur schnellen
Indikation des Betriebszustandes
- Integrierte Leitungsisolatoren für
beidseitigen Leitungsschutz

Technische Daten:
Betriebsspannung 24 V DC
17 mA
Ruhestrom ca. 17 mA
Gewicht ca. 110 g
Abmessungen B: 27 mm H: 93 mm
T: 112 mm

für vorgenannten Brandmeldecomputer
liefern und betriebsfertig montieren
Menge: 1,000 St

**02.03.02.0005 Netzwerk-Interface-Modul 500kBd**
Netzwerk-Interface-Modul 500kBd für Brandmelde-Computer
bis max. 31 Netzwerkteilnehmer.

Protokoll ähnlich DIN 19245 Teil 1 (Profibus)

Leistungsdaten
-Topologie: Ringstruktur, Unterbrechungs- und
Kurzschlußtoleranz
-Kunststoffschutzgehäuse mit LED-Betriebsanzeigen zur
schnellen Indikation des Betriebszustandes

Technische Daten:
Betriebsspannung 24 V DC
Ruhestrom ca. 37 mA
Kabel IBM Typ 1 oder vergleichbar Kabellänge 1000 m
(max. zwischen 2 Teilnehmern)
Gewicht ca. 100 g
Abmessungen B:27 mm H:93 mm T:112 mm

für vorgenannten Brandmeldecomputer
liefern und betriebsfertig montieren
Menge: 2,000 St

**02.03.02.0006 O²T-Multisensormelder mit akustischem Signalgeber**
O²T-Multisensormelder mit akustischem Signalgeber
Multisensormelder mit zwei integrierten optischen Rauchsensoren mit unterschiedlichen Streulichtwinkeln sowie zusätzlicher Thermomeldersensor Auswertung zur Erkennung von Schwelbränden bis hin zu offenen Bränden mit gleichmäßigem Ansprechverhalten. Vergleich der
Rauchsensorsignale zur Rauchklassifizierung und Reduzierung von Täuschungsalarmen, beispielsweise durch Wasserdampf oder Staub. Durch die Detektionseigenschaften ist der Melder auch in der Lage, die in der Normenreihe EN 54 beschriebenen Testfeuer TF1 und TF6 zu erkennen.
Der O²T Multisensormelder ist auch für höhere Anwendungstemperatur bis +65 °C geeignet.
Der Leitungstrenner ist im Melder integriert. Eine Melderparallelanzeige ist zusätzlich anschließbar.

Zusätzlich zur Rauchdetektion mit dem bewährten O²T-Multisensorprinzip ist im Melder ein Warntongeber integriert.
Der Schallpegel ist in acht Stufen programmierbar.

Technische Daten
Allgemeine technische Daten:
Betriebsspannung 8 bis 42 V DC
Ruhestrom @ 19 V DC 80 microA
Ruhestrom @ BMZAkku 450 microA bei 42V
Lastfaktor 2
Überwachungsfläche 110 m²
Überwachungshöhe 12 m
Luftgeschwindigkeit 0 m/s bis  25.4 m/s
Anwendungstemperatur -20 °C bis 65 °C
Lagertemperatur -25 °C bis 75 °C
Rel. Luftfeuchte < 95 %
Schutzart IP43 (mit Sockel + Option)
Material ABS
Farbe weiß, ähnlich RAL 9010
Gewicht ca. 145 g
Melderspezifikation EN 54-7/-5 B/-17, CEA 4021
Spezifikation EN 54-3 akustischer Signalgeber
Abmessungen Ø: 117 mm H: 59 mm
Ø: 117 mm H: 67 mm (inkl. Sockel)1

für vorgenannten Brandmeldecomputer
liefern und betriebsfertig montieren
Menge: 1,000 St

**02.03.02.0007 Meldersockel Standard**
Meldersockel Standard

Technische Daten
Allgemeine technische Daten:
Anschlussklemmen Ø 0,6 mm bis 2 mm²
Anwendungstemperatur -20 °C bis 72 °C
Lagertemperatur -25 °C bis 75 °C
Rel. Luftfeuchte < 95 % (ohne Betauung)
Material ABS
Farbe weiß, ähnlich RAL 9010
Gewicht ca. 60 g
Abmessungen Ø: 117 mm H: 24 mm (inkl. Melder 62 mm)

Großzügiger Verdrahtungsraum
Automatisches Schließen der Ringbusleitung bei
Melderentnahme
Melderentnahmesicherung im Sockel enthalten

Kabeleinführung seitlich oder durch Bodenplatte.

für vorgenannten Brandmeldecomputer
liefern und betriebsfertig montieren
Menge: 1,000 St

**02.03.02.0008 Handfeuermelder rot**
Handfeuermelder rot
Gehäuse mit Elektronik

Technische Daten Gehäuse:
Allgemeine technische Daten:
Schutzart IP 44 (mit Elektronikmodul)
Gehäuse PC ASA-Kunststoff
Montage aP
Gewicht ca. 83 g (ohne Elektronikmodul)
Abmessungen B: 133 mm H: 133 mm T: 36 mm
Für den Einsatz des Handmelders in einer anderen Anwendung, beispielsweise als Brandwarn-Handmelder, sind werkseitig bedruckte Einleger beigestellt.

Elektronikmodul:
Zum Einsatz im Ringbus mit Softadresskodierung, Alarmspeicherung und Alarmanzeige. Anschlussmöglichkeit für Standard-Handmelder. Ohne Busanbindung arbeitet der
Melder wie Standard-Handmelder.
Der Leitungstrenner ist im Handmelder integriert

Technische Daten Elektronikmodul
Allgemeine technische Daten:
Betriebsspannung 8 bis 42 V DC
Ruhestrom @ 19 V DC 45 microA
Alarmstrom ohne Kommunikation 18 mA
Melderanzahl/Gruppe 10 Melder/Gruppe; 127 Melder/Ring (gemäß VdS)
Betriebsanzeige LED, grün
Alarmanzeige LED, rot
Anschlussklemmen max. 2,5 mm² (AWG 26-14)
Anwendungstemperatur -20 °C bis 70 °C
Lagertemperatur -30 °C bis 75 °C
Rel. Luftfeuchte < 95 %
Schutzart IP 44 (im Gehäuse), IP 55 (mit Zubehör)
Gehäuse PC ASA-Kunststoff
Gewicht ca. 236 g (mit Gehäuse)
Melderspezifikation EN 54-11, Typ B
Abmessungen B: 133 mm H: 133 mm T: 36 mm

für vorgenannten Brandmeldecomputer
liefern und betriebsfertig montieren
Menge: 1,000 St

**02.03.02.0009 Alarmierungskoppler**
in-/ Ausgangsbaustein zur Anbindung von Standard Brandmeldern und konventioneller Alarmierung.
Intelligente Baugruppe auf der Analogringleitung zum Anschluss von nicht adressierfähigen Meldern.
Mit 4 Meldergruppeneingängen
- max. 30 Standardmelder ohne ESK
- max. 10 Standardmelder mit ESK
- max. 10 Nichtautomatische oder technische Alarme pro Gruppe.
- Zwei Relais in verschiedenen Betriebsarten programmierbar.
- Zwei Gruppen-Abhängigkeit programmierbar

Leistungsmerkmale:
- Konventionelle Anbindung von Standard Meldern / Signalgebern
- Leitungsüberwachung gem. EN 54-13
- Bis zu 1.000 m Leitungslänge, Integrierter Linienisolator
- Programmierbare Relaisausgänge, Reset Relais Funktion programmierbar

Technische Daten:
Betriebsspannung: 10 bis 28 V DC
Stromaufnahme: max. 120 mA @12 V DC
Ruhestrom 12 V DC: ca. 12 mA
Kontaktbelastung Relais: 30 V DC/1 A
Umgebungstemperatur: -10 °Cbis 50 °C
Schutzart:  IP 40 (im Gehäuse)
Relative Luftfeuchte: max. 95 % (nicht kondensierend)
Spezifikation: EN 54-17:2005
Abmessungen ca.: B: 82 mm H: 72 mm T: 20 mm

mit zugehöriger Trennerplatine und aP-Gehäuse

für vorgenannten Brandmeldecomputer
liefern und betriebsfertig montieren
Menge: 2,000 St

**02.03.02.0010 FIBS mit FAT und FBF**
Feuerwehr-Informations- und Bediensystem (FIBS®) aus zweiflügeligen Stahlblech-Gehäuse, Aufputz- (AP)
Zentrale Türöffnung durch die Feuerwehrschließung (Profilhalbzylinder-PHZ) ermöglicht das Öffnen beider Türflügel. Die linke Tür ist mit Klarsichtfeldern versehen und besitzt ein Kastenschloss zur Aufnahme eines PHZ nach DIN 18252.Die rechte Tür trägt die Beschriftung "Feuerwehr-Laufkarten" und kann mittels CL1-Schließung geöffnet werden.
Schutzgrad IP 30
Farbe Rot (RAL 3000)

Das FIBS beinhaltet ein Feuerwehr-Anzeigetableau (FAT), ein Feuerwehr-Bedienfeld (FBF), den Redundanz-Adapter sowie die Fächer zur Aufnahme von Feuerwehr-Laufkarten im Format DIN A3. Bei der Mengenangabe von Feuerwehr-Laufkarten wurde eine Laminatstärke von 0,8 mm zu Grunde gelegt.
Die Blindabdeckung des Einbaufeldes in Verbindung mit den Stehbolzen dient als Montageplatte für den optionalen Einbau eines nichtautomatischen Melders oder eines Hauptmelders im DKM-Format. Das FIBS verfügt über einen Schwenkrahmen (SR) zur Montage von FAT und FBF.

Leistungsmerkmale
linke Seite
· Feuerwehr-Anzeigetableau
· Feuerwehr-Bedienfeld
· Redundanzadapter passend zum Zentralentyp
· 1 zusätzliches Einbaufeld (EF) für DKM
rechte Seite:
· beinhaltet die Aufnahmefächer für Feuerwehr-Laufkarten
· Format DIN A3 - 1 Fach (quer) 1 x 200 Laufkarte

inklusive FAT
Feuerwehr-Anzeigetableau (FAT) mit integriertem Mikrocontroller, als zusätzliche Anzeige von Brandmeldeanlagen (BMA)

Leistungsmerkmale
· VdS-Anerkennung G 213058
· redundante Anschaltung über Adapter
· Schnittstellenverfügbarkeit bei nichtredundanter Anschaltung: TTY, RS232, RS422, RS485 über Schnittstellenmodule (im Lieferumfang enthalten)
· redundante Anschaltung in Ringbusstruktur
· bis zu 31 redundante FAT/ZPA im redundanten Loop
· bis zu 31 "Slave"-FAT/ZPA an einem FAT (Stich)
· kapazitive Tastentechnologie
· modulare serielle Schnittstelle für die nichtredundante Anschaltung an BMZ oder für Fremdsysteme
· Überwachung auf Kurzschluss und Unterbrechung nach EN 54-2
· Überwachung auf schleichenden Kurzschluss und schleichende Unterbrechung nach EN 54-13, Typ 1
· volle Funktionalität bei Störung eines Leitungsweges
· Übernahme verfügbarer Zusatztexte unter Verwendung einer zusätzlichen 3. Zeile (siehe hierzu TAB der Brandschutzbehörde) aus dem Protokoll der BMA oder programmierbar
· Historie-Funktion, ESPA4.4.4-Protokoll
· Grafikdisplay (128x64 Pixel) mit 6 Zeilen je 20 Zeichen, dadurch 3. Textzeile pro Meldungen darstellbar
· Betreiber-Logo editierbar
· In Abhängigkeit der Zeichenanzahl sind bis zu 40.000 Texte möglich
Gehäuse: kein
Ausführung: in FIBS integriert über Stehbolzen

inklusive FBF
Feuerwehrbedienfeld nach DIN 14661 ausschließlich für den seriellen Anschluss an das Feuerwehranzeigetableau FAT über Schnittstelle (im Lieferumfang enthalten), Spannungsversorgung und Steuerung direkt aus dem FAT, nur bei Verwendung eines gemeinsamen Gehäuses für FAT und FBF, Reduzierung von Umgebungseinflüssen und stromsparendes Design durch kapazitive Tasten

Leistungsmerkmale
· VdS-Anerkennung G 213057
· ausschließlich für den seriellen Anschluss an das FAT
· Installation immer in einem gemeinsamen Gehäuse mit dem FAT
· kapazitive Tastentechnologie
· ohne ÜE-Ansteuerung
· Übertragungsweg wird durch das FAT überwacht

Gehäuse: kein
Ausführung: in FIBS integriert über Stehbolzen

liefern und betriebsfertig montieren
Menge: 1,000 St

**02.03.02.0011 Feuerwehrsäule**
Schnellmontage-Hohlsäule mit Deckelüberwachung für FSD basic und maxi mit Rundumsabotageschutz. Nach DIN 14675 in Anlehnung an den VdS. Zur Anwendung bei Schwierigen Einbaubedingungen. Die abnehmbare Rückwand ermöglicht eine leichte und schnelle Montage von FSD und FSE. Wechselbare Halterung für FSE oberhalb des FSD zur besseren Montage.

LEISTUNGSMERKMALE:
 - Feste Bodenplatte zur Befestigung auf dem Fundament  mittels Schwerlastankern.
- Einfache Montage durch chemische Anker
- Hochwertige Verarbeitung aus Edelstahl mit geschliffener Oberfläche für edle Optik und hohe Witterunsresistenz. - Seitlich abgeschrägter Deckel fördert den Ablauf von  Spritzwasser
- Deckelbefestigung mit Vandalismus Sicherem Clipvevschluss
- Anschlussdose mit Deckelkontakt zur sicheren Verdrahtung im Säulenkorpus - Umfangreiches Montagematerial
 Optionales Zubehör: Blitzleuchte, Ankerplatte, Orientierungsleuchte FW und Regenschutz.

Schutzart: IP 65
Gewicht: ca. 32 kg
Abmessungen(BxHxT): 350 x 1295 x 237 mm

liefern und montieren
Menge: 1,000 St

**02.03.02.0012 Ankerplatte für Edelstahlsäule**
Zubehör für EdelstahlSäule. Ergänzung für besondere Einbausituationen:
Bodenplatte mit Gewindestangen M12 (300 mm) zum Einbetonieren.
Inklusive 4 Gewindemuffen.
Maße: 300x245x180 mm (HxBxT).
Gewicht: ca. 1,5 kg

Der AN hat diese dem Roh-/Tiefbauer inklusive Anleitung zum Einbau zu Übergaben. Die Verantwortung für den normgerechnen Einbau obliegt dem AN
Menge: 1,000 St

**02.03.02.0013 Feuerwehrschlüsseldepot mit integriertem Spannungswandler**
Feuerwehrschlüsseldepot mit integriertem Spannungswandler für den 12 Volt oder 24 Volt Betrieb, zur Diebstahlsicherung  und fälschungssicheren Aufbewahrung von Objektschlüsseln gemäß VDS 2105.
Der Rundum-Sabotageschutz erlaubt den Einbau des Depots in Hohlsäulen oder Leichtbaufassaden.
Vorgerichtet mit zwei Umstellschlössern.

Technische Daten

Betriebsspannung  12/24 V DC
Stromaufnahme  ca. 330 mA @ 12 V DC
  ca. 150 mA @ 24 V DC
Maße (B x H x T)  190 x 170 x 160 mm
Blendrahmen  290 x 270  mm
Schutzart  IP44
Kabellänge  25 m Anschlusskabel

liefern und betriebsfertig montieren
Menge: 1,000 St

**02.03.02.0014 Freischaltelement Typ PZ**
Das FSE dient als zusätzliches Entriegelungselement zum Öffnen des FSD durch manuelle Auslösung der
BMZ durch die Einsatzkräfte z. B. bei Sichtfeuer oder Wasserrohrbruch. Zur Unterputzmontage oder zum
Einbau in Säulen, vorgerichtet zur Aufnahme eines Profilhalbzylinders in 30 mm Länge, einschließlich 25 m
Anschlussleitung.

liefern und betriebsfertig montieren
Menge: 1,000 St

**02.03.02.0015 Schlüsseldepotadapter**
Stellt die Verbindung zwischen FSD und BMZ her. Adapter zum Anschluss eines FSD an eine Brandmeldezentrale.

Betriebsspannung 1 0 - 42 V DC
Ruhestrom  @ 12 V DC ca. 35 mA
Ruhestrom  @ 24 V DC ca. 20 mA
Anschlussklemmen  max. 1.5 mm²
Schutzart  IP30
Abmessungen  B: 150 mm H: 180 mm T: 45 mm

Die Art der Schließung sind den technischen Anschaltbedingungen (TAB) der zuständigen Feuerwehren zu
entnehmen. Bei Angabe Ihres Einbauortes liefern wir grundsätzlich nach der regionalen TAB.

liefern und montieren
Menge: 1,000 St

**02.03.02.0016 Netzgerät für Heizung FSK (12V/3A)**
Hutschienen-Netzteil zur separaten Spannungsversorgung der FSD-Heizung.

Direkt auf einer DIN-Schiene montierbar.

 Technische Daten
Eingangsspannung: 100-240 V AC, 50/60 Hz
Ausgangsspannung:  12 V DC ǀ 3,33 A ǀ kurzschlussfest
Max. Ausgangsleistung:  40 W
Isolations-Klasse:  I
Elektrische Sicherheitsstandards: EN 60950-1
Emission (EMV):  EN55011, EN55022 (CISPR22),  EN61204-3 Class B, EN61000-3-2,-3
Störfestigkeit (EMV):  EN61000-4-2, 3, 4, 5, 6, 8, 11,  EN55024, EN61000-6-2, EN61204-3
Relaiskontakt zur Ausfallüberwachung vorhanden
Abmessungen (L x B x H): Ca. 90 x 40 x 100 mm

Die Ausfallüberwachung ist auf die Brandmeldezentrale als Störmeldung aufzuschalten

liefern und montieren
Menge: 1,000 St

**02.03.02.0017 Gehäuse für den Bau von Energie-Schaltgerätekombinationen**
Gehäuse für den Bau von Energie-Schaltgerätekombinationen bis 630 A oder als Einzelgehäuse. Aus hochwertigem Polycarbonat schutzisoliert. Wanddurchführungen mit großen Öffnungen für die elektrische Verbindung der Gehäuse untereinander. Kabeleinführung an allen Gehäusewänden über metrische Vorprägungen oder Anbauflansche. Gehäuse zur Wandbefestigung auch über Außenlaschen oder mit Montageschienen. Leergehäuse mit transparentem Deckel. Einbaumaße B 275 x H 125 x T 150 mm für den Einbau von Geräten auf Montageplatte oder DIN-Tragschiene. Max. Einbautiefe bei eingebauter Montageplatte 146 mm, bei eingebauter Tragschiene 135 mm. Deckelverschlüsse mit Werkzeugbetätigung.

mit Tragschiene zu Montage vorgenannter Position

liefern und montieren
Menge: 1,000 St

**02.03.02.0018 Rundum-Blitzleuchte, rot 24 V DC/250 MA**
Rundum-Signalleuchte, rot

Technische Daten:

Betriebsspannung:  12/24 V AC/DC
Einschaltstrom:  max. 1,0 A
Netzfrequenz:  50 Hz
Leuchtmittel:  LED
Drehzahl:  180 U/min
Farbe:  rot
Maße: (Ø x Höhe)  85mm x 130mm
Schutzart:  IP66
Temperaturbereich:  -30 bis 60 °C
Gewicht:  171 g
Gehäuse:  ABS/PC, grau
Kalotte:  Polycarbonat eingefärbt

Befestigung: Bodenmontage, Winkelmontage, Rohrmontage
(Montageadapter erforderlich)
Anschluss: Push-In Klemme

liefern und montieren
Menge: 1,000 St

**02.03.02.0019 Wählgerät**
TAS-Link IV - IP im G4+ mit Netzteil
IP-Basisbaugruppe TLV 1 im Gehäuse G4 (mit 4 LED) und Netzgerät
Die Basisbaugruppe des TAS-Link IV verfügt über 8 Linieneingänge sowie 2 konfigurierbare und 2 reservierte Ausgänge und kann durch die Anschaltung zusätzlicher Erweiterungsmodule auf bis zu 128 Ein- sowie bis zu 122 Ausgänge erweitert werden (je nach Kombination). Ein normkonformer Fernzugang ist realisierbar. Das dazugehörige Netzteil ist ein Schaltnetzteil in Platinen Ausführung mit Berührungsschutz und einer regulierten Ausgangsspannung von 12V DC mit 2A. Das Netzgerät kombiniert die Funktionen von Energieversorgung, Akkuladeeinrichtung sowie Akkuüberwachung.
Notstromversorgtes DSL-Modem (Annex B, J)
Übertragungsprotokoll VdS 2465, VdS 2465-S2, VdS SecurIP oder Telim
Sprach-, SMS sowie E-Mail-Übertragung; LTE-fähig
Zulassung:;VdS-Zulassungsnummer: G 112801
CPR-Zulassungsnummer: 0786-CPR-21139, VSÖ-Zulassungsnummer: 120611/01 E,

Erfüllt die Anforderungen des BSI an Alarmübertragungsanlagen nach BSI - TL 03401, EN 50131 (Security Grade 1-4), EN 50136-2, DIN EN 54-21, VdS 2110, VdS 2203, VdS 2227, VdS 2344, VdS 2463, VdS 2465-1 bis 3,  VdS 2471, VdS 2471-S1 und VdS 2841

Maximale Leitungslänge je Eingang: 500 m
Maximale Leitungslänge Ethernet:  100 m
Anzahl Eingänge:  8 Beschaltung: Kurzschluss, 2k7?, 10k?
Anzahl Ausgänge: 4 (Optorelais max.30V/100 mA
Downloadrate / Uploadrate: 100 Mbit/s via RJ45-Schnittstelle

Schnittstellen
Eingänge 8x Eingang für Meldelinien;
Ausgänge 4x Relaisausgang;
USB 1x USB 2.0
RJ45 2x Ethernet;
RJ12 2x Systemschnittstelle

Techn. Daten Basisbaugruppe TLV 1
Betriebsspannung: 10,2 - 30V DC
Stromaufnahme:  90 mA bei 12V DC
Umgebungstemperatur:  -10 °C - + 55 °C
Gewicht:  150 g
Abmessungen (BxHxT):  160 x 125 x 21 mm

Techn. Daten Gehäuse:
Luftfeuchte:  bis zu 95
Schutzart:  IP 40
Farbe: Weiß
Stahlblech lackiert (RAL9016), pulverbeschichtet
Gewicht: 4 kg (Kombination TAS-Link 4 und (leeres) Gehäuse)
Umgebungstemperatur -10 °C bis +40 °C
Abmessungen (BxHxT): 310 x 275 x 135 mm
Menge: 1,000 St

**02.03.02.0020 Brandmeldekabel J-H(St)H 2 x 2 x 0,8 rt**
Dieses halogenfreie, flammwidrige Installationskabel mit statischem Schirm wird zur Fernsprech-, Mess- und Signalübertragung im Sprechstellen- und Nebenstellenbau für Fernmeldeanlagen aller Klassen in trockenen und feuchten Betriebsstätten sowie Auf- und Unterputz verwendet. J-H(ST)H-BD rot wird bei erhöhten Brandschutzforderungen
in Bezug auf Personenschutz oder bei hoher Sachwertkonzentration eingesetzt. J-H(ST)H-BD rot gibt im Brandfall keine toxischen und korrosiven Gase ab und verhindert die Brandfortleitung.

Eindrähtiger blanker Cu-Leiter (Massivleiter), Adern halogenfreie Isoliermischung, je 4 Adern zum Sternvierer verseilt, statischer Schirm aus aluminiumkaschierter Kunststoff-Folie mit Cu-Beidraht, Mantel aus spezieller halogenfreier Polymermischung, rot. Die Brandfortleitung
wurde geprüft nach IEC 60332-3 Cat.C bzw. VDE 0472 Teil 804 Prüfart C.

Mindestbiegeradius: 6 x Leitungsdurchmesser
Betriebstemperatur: -30 °C bis +70 °C
Installationstemperatur: -5 °C bis +50 °C
Isolationswiderstand: > 100 MO x km
Prüfspannung: 800 V Ader / Ader
 800 V Ader / Schirm
Betriebskapazität: max. 120 nF/km
in Anlehnung an: VDE 0815
Betriebsspitzenspannung: 300 V (nicht für Starkstromzwecke)
Kopplung: K1: ca. < 300 pF/100 m
 K9-12: ca. < 100 pF/100 m
Schleifenwiderstand: max. 73,2 O/km
Leiterquerschnitt in mm²: 0,50 mm²

liefern und montieren
Menge: 100,000 m

**02.03.02.0021 Brandmeldekabel J-H(St)H 4 x 2 x 0,8 rt**
Beschreibung wie vorgenannte Position

liefern und betriebsfertig montieren
Menge: 50,000 m

**02.03.02.0022 Brandmeldekabel J-H(St)H 6 x 2 x 0,8 rt**
Beschreibung wie vorgenannte Position

liefern und betriebsfertig montieren
Menge: 50,000 m

**02.03.02.0023 Brandmeldekabel JE-H(St)H E30 2 x 2 x 0,8 rt**
Flammwidriges, halogenfreies, statisch abgeschirmtes
Installationskabel für Fernmeldezwecke. Die statische Abschirmung verhindert starke Störimpulse. Geeignet für feste Verlegung überall dort, wo durch hohe Sachwertkonzentration im Brandfall Schaden am Menschen und Material verhindert werden muss, z. B. Einrichtungen, Hotels, Flughäfen, Industrieanlagen, Krankenhäuser etc.
Für diese Kabel liegen verschiedene Prüfzeugnisse in Kombination mit Verlegesystemen gemäß DIN 4102-Teil12:1998-11 vor.

Blanker Kupferleiter, Ø 0,8 mm, Aderisolierung aus Spezialbandierung und halogenfreiem, vernetztem Polymer nach DIN VDE 0207 Teil 23, flammwidrig, Aderkennzeichnung nach DIN VDE 0815, Adern zu Paaren, je 4 Paare zum Bündel, mehrere Bündel zu Lagen verseilt, Bündelkennzeichnung durch Kennwendel, spezielle Bandierungen aus Polyester- und Glasfaserband, Abschirmung aus kunststoffkaschierter
Alu-Folie mit Beidraht, halogenfreier und flammwidriger Außenmantel.

Mindestbiegeradius: 6 x Leitungsdurchmesser
Betriebstemperatur: -30 °C bis +70 °C
Installationstemperatur: -5 °C bis +50 °C
Isolationswiderstand: > 100 MO x km
Prüfspannung: 500 V Ader / Ader; 2000 V Ader / Schirm
Betriebskapazität: max. 120 nF/km
Kapazitive Kopplung: max. 200 pF/100 m
Betriebsspitzenspannung: 225 V (nicht für Starkstromzwecke)

liefern und auf zugelassenem Verlegesystem montieren
Menge: 300,000 m

##### Abschnitt 02.03.03 Einbruchmeldeanlage

*Hinweis: Vorbemerkungen*
Die Verkabelung für eine Einbruchmeldeanlage werden vorgerüstet. Die Verkabelung erfolgt als Ringverkabelung und die Kabel werden in Abzweigdosen je angegebenem Installationspunkt in Abweigdosen ohne Anschluss eingezogen.

**02.03.03.0001 Abzweigdose bis 85x85mm, grau**
Verbindungsdose, mit Schutzart IP55,
Nennquerschnitt 2,5 mm²,
Ui=400V AC,
zertifiziert nach VDE (DIN EN 60670-1/-22 (VDE 0606-1/-22)),
selbstdichtende Einführungsmembranen, Dichtbereich 8,2 - 12,5 mm, (3 rückseitig, 12 seitlich), innenliegende Befestigungsstellen,
für Standardinstallationen im Innenbereich

grau, ohne Klemmen

liefern, betriebsfertig montieren
Menge: 20,000 St

#### Bereich 02.04 KG 457 Übertragungsnetze

##### Abschnitt 02.04.01 Datennetz

*Hinweis: Serverraum*

**02.04.01.0001 Netzwerkschrank 42 HE 800x1200**
19" Serverschrank entsprechend DIN41494
Stahlblechgehäuse mit verschraubtem Rahmengestell, komplett vormontiert, eigenbelüftet, zerlegbar
Innenseitig vorne und hinten 4 x 19" Streben (2 vorn, 2 hinten), verzinkt, stufenlos tiefenverstellbar
Gegenläufige Nummerierung der Höheneinheiten an den 19" Profilen
Front- und Rücktür mit 3-Punkt-Schwenkhebelgriff (bis 24HE 1-Punkt), abschließbar, inkl. Profilhalbzylinder nach DIN18252 / EN 1303
Profilhalbzylinder bauseitig austauschbar (30/10 mm)
Türanschlag bei Front- und Rücktür links- und rechtsseitig möglich
Abnehmbare Seitenwände mit 2 x Vorreiberverschluss (gleichschließend mit Türschloss)
Schränke seitlich anreihbar mit und ohne Abnahme der Seitenwände, Anreihverbinder-Set (Art.-Nr. PRO-ANR0X), sonst verschraubbar mittels Schraubenset M6
Dach und Boden mit 4/6 vorgestanzten Ausbrüchen zur Kabeleinführung (450 x 90 mm), bei 600 mm Schrankbreite Kabeleinführung nur hinten
Dach vorbereitet für 2-fach oder 4-fach Lüfter, Boden mit vorgestanzter Aufnahme für Filter- oder Kabeleinführungsmodule
Alle Schrankteile innenseitig komplett geerdet
Vormontierte Erdungsschiene hinten mittig im Schrank (Abgänge 20 x M5 + 2 x 8 mm)
Traglast 1000 kg (Tiefen 600 / 800 mm) bzw. 1360 kg (Tiefen 1000 / 1200 mm bei >24HE)
Lackierung RAL9005, tiefschwarz
Schutzart IP20
Inklusive Zubehör: 1 x Bürstenleiste, 1 x Käfigmutternsatz (VPE 20 Stück), Erdungsschiene und Erdungskabel, 4 x Nivellierfüße M12, 2 x Schlüssel

Fabrikat der Planung: EFB-Elektronik GmbH

Artikelnummer:  PRO-4282TS.P1
oder gleichwertig

Angebotenes Fabrikat: '.........'

Angebotener Typ: '.........'

liefern und betriebsfertig mit allen Klein- und Befestigungsmaterialien montieren
Menge: 2,000 St

**02.04.01.0002 Sockel 800x1200**
Sockel 800x1200
Bestehend aus 4 sehr stabilen, nivellierbaren Sockelecken sowie 4 Blenden
Frontblende perforiert, Rückblende mit Kabeleinführung via Bürstenleiste
Seitenblenden geschlossen
Material Stahlblech
Lackierung RAL7035, lichtgrau / RAL9005, tiefschwarz
Höhe 100mm

Fabrikat der Planung: EFB-Elektronik GmbH

Artikelnummer:  PRO-SOK82PB.TS
oder gleichwertig

Angebotenes Fabrikat: '.........'

Angebotener Typ: '.........'

liefern und betriebsfertig mit allen Klein- und Befestigungsmaterialien montieren
Menge: 2,000 St

**02.04.01.0003 LED Magnetleuchte, 230V AC mit IR-Sensor und Schalter**
LED Magnetleuchte, 230V AC mit IR-Sensor und Schalter
LED Leuchte im hochwertigen Aluminiumprofil zur Magnetbefestigung an beliebiger Position im
Schrank, gezielte Ausleuchtung durch schwenkbare Magnethalter (Schwenkbereich ca. 180°), der IRSensor ersetzt den Türkontaktschalter: die Leuchte wird bei Bewegungserkennung für 45 Sekunden
eingeschaltet, Sensor und Netzteil selbstklebend zur einfachen Montage überall im Schrank, bis zu 6
Leuchten sind direkt oder per Kabel kaskadierbar.
Ausführung elektrischer Anschluss: Stecker / Kupplung.
Lieferumfang: 1x Leuchte, 1x Netzteil mit Netzzuleitung, 1x IR-Sensor, 1x Ein/Aus Schalter
Schutzart: IP20
Bemessungsspannung: 230V
Lampenleistung: 4W
Lichtstärke: 280lm
Farbtemperatur: 3500K (warmweiß)
Abmessungen: lxbxt 415x20x20mm
Erkennungsradius Sensor: 1,2m
Einschaltzeit: 45s

Fabrikat der Planung: EFB-Elektronik GmbH

Artikelnummer:  698026.1
oder gleichwertig

Angebotenes Fabrikat: '.........'

Angebotener Typ: '.........'

liefern und betriebsfertig mit allen Klein- und Befestigungsmaterialien montieren
Menge: 2,000 St

**02.04.01.0004 Erdungsschiene für Schränke 42HE**
Erdungsschiene für Schränke 42HE,
zur vertikalen Montage in 42HE oder 47HE Netzwerk- und Serverschränken mit Breite 800 mm,
Befestigung mittels Stützisolatoren an der seitlichen Lochung der 19" Profile
Lieferumfang:
1x Cu-Erdungsschiene 1800x15x5mm
12x Sammelschienenklemme 1,5 - 16mm²
4x Stützisolator
8x Gewindestift M6x25
8x Unterlegscheibe
8x Mutter M6, selbstsichernd

Fabrikat der Planung: EFB-Elektronik GmbH

Artikelnummer:  K3930V42
oder gleichwertig

Angebotenes Fabrikat: '.........'

Angebotener Typ: '.........'

liefern und betriebsfertig mit allen Klein- und Befestigungsmaterialien montieren
Menge: 2,000 St

**02.04.01.0005 19" 1HE Fachboden fest, ET 950..1050 mm, 120 kg, ST 1200,**
19" 1HE Fachboden fest, ET 950..1050 mm, 120 kg, ST 1200, RAL9005
Zum Einbau in alle 19" Netzwerk- und Serverschränke
Befestigung an den vorderen und hinteren 19" Profilen erforderlich
Montagetiefe rückseitig verstellbar (+0 .. 100 mm)
Material Stahlblech
Lackierung RAL7035, lichtgrau / RAL9005, tiefschwarz
Lieferumfang: 1 x Fachboden inkl. Befestigungsmaterial

Fabrikat der Planung: EFB-Elektronik GmbH

Artikelnummer:  691651FTS.1
oder gleichwertig

Angebotenes Fabrikat: '.........'

Angebotener Typ: '.........'

liefern und betriebsfertig mit allen Klein- und Befestigungsmaterialien montieren
Menge: 2,000 St

**02.04.01.0006 19" 1HE Steckdosenleiste 9 x CEE 7/3 ohne Schalter, im**
19" 1HE Steckdosenleiste 9 x CEE 7/3 ohne Schalter, im Aluprofil, schwarz
19" 1HE Steckdosenleiste im Aluminiumprofil
Ausgänge 9 x CEE7/3
Ausgänge um 45° gedreht
Mit erhöhtem Personenschutz gegen elektrischen Schlag
Zuleitung 2 m H03VV-F 3G 1,5 mm² mit Schutzkontakt-Winkelstecker
Farbe schwarz
Zertifizierungen CE, RoHS

Fabrikat der Planung: EFB-Elektronik GmbH

Artikelnummer:  EK631DE.1
oder gleichwertig

Angebotenes Fabrikat: '.........'

Angebotener Typ: '.........'

liefern und betriebsfertig mit allen Klein- und Befestigungsmaterialien montieren
Menge: 4,000 St

**02.04.01.0007 Vertikales Kabelmanagement 42HE, RAL9005, für PRO**
Vertikales Kabelmanagement 42HE, RAL9005, für PRO
Zur vertikalen Kabelführung in Netzwerk- und Serverschränken PRO
Montage an den horizontalen Tiefenstreben links- und rechtsseitig im Schrank
Inkl. abnehmbarer Frontabdeckung mit Schnellverschluss
Material Stahlblech
Lieferumfang: 1 x vertikaler Kabelkanal inkl. Montagematerial

Fabrikat der Planung: EFB-Elektronik GmbH

Artikelnummer:  PRO-VKM42.TS
oder gleichwertig

Angebotenes Fabrikat: '.........'

Angebotener Typ: '.........'

liefern und betriebsfertig mit allen Klein- und Befestigungsmaterialien montieren
Menge: 4,000 St

**02.04.01.0008 Tiefenstreben-Set, 2 Stück, Schranktiefe 1200 mm, für PRO**
Tiefenstreben-Set, 2 Stück, Schranktiefe 1200 mm, für PRO
Zur Befestigung von Profilschienen, Kabelkanälen oder Kabelrinnen in Schrankserie PRO
Auch zur Montage quer zwischen den Schrankholmen geeignet (d.h. an allen vier Schrankseiten)
Material Stahlblech / Aluzink-Druckguss
Lieferumfang 2 x Tiefenstrebe inkl. Befestigungszubehör

Fabrikat der Planung: EFB-Elektronik GmbH

Artikelnummer:  PRO-TST12
oder gleichwertig

Angebotenes Fabrikat: '.........'

Angebotener Typ: '.........'

liefern und betriebsfertig mit allen Klein- und Befestigungsmaterialien montieren
Menge: 4,000 St

**02.04.01.0009 Set Klemmverbinder für PRO**
Set Klemmverbinder für PRO
Klemmverbindung zur Erhöhung der Stabilität angereihter Schränke PRO
Empfohlen bei Belastung über 400 kg
Einsatz mit und ohne Seitenwände möglich
Lieferumfang: 1 Set bestehend aus 4 x Klemmverbinder

Fabrikat der Planung: EFB-Elektronik GmbH

Artikelnummer:  PRO-ANR02
oder gleichwertig

Angebotenes Fabrikat: '.........'

Angebotener Typ: '.........'

liefern und betriebsfertig mit allen Klein- und Befestigungsmaterialien montieren
Menge: 1,000 St

*Hinweis: Datenschrank ELA Raum*

**02.04.01.0010 19" Wandgehäuse 12HE, fest, 1-teilig, RAL7035, Tiefe 600 mm**
19" Wandgehäuse 12HE, fest, 1-teilig, RAL7035, Tiefe 600 mm
Stahlblechgehäuse mit geschweißtem Rahmengestell, vormontiert, eigenbelüftet
Vorbereitet für Plug & Play Lüftereinheit 2-fach Art.-Nr. 691656GR
Fronttür mit Metallscharnieren für erhöhte Stabilität
Seitenwände abnehmbar, abschließbar, gleichschließend mit Fronttür
Dach, Boden und Rückwand mit vorgestanzten Ausbrüchen zur Kabeleinführung (250 x 70 mm)
Auch geeignet zum Einbau von je 2 Einzellüftern in Dach und Boden
Innen frontseitig 2 x 19" Streben, verzinkt, tiefenverstellbar
Fronttür mit Vorreiberverschluss und Sichtfenster aus zertifiziertem Sicherheitsglas (Glasstärke 4 mm)
Schrankteile innenseitig komplett geerdet
Lackierung RAL7035, lichtgrau
Schutzart IP20
Inklusive Zubehör: 1 x Bürstenleiste, 1 x Käfigmutternsatz (VPE 20 Stk.), 2 x Schlüssel

Fabrikat der Planung: EFB-Elektronik GmbH

Artikelnummer:  691712VGR.60
oder gleichwertig

Angebotenes Fabrikat: '.........'

Angebotener Typ: '.........'

liefern und betriebsfertig mit allen Klein- und Befestigungsmaterialien montieren
Menge: 1,000 St

**02.04.01.0011 19" 1HE Steckdosenleiste 9 x CEE 7/3 ohne Schalter, im**
19" 1HE Steckdosenleiste 9 x CEE 7/3 ohne Schalter, im Aluprofil, schwarz
19" 1HE Steckdosenleiste im Aluminiumprofil
Ausgänge 9 x CEE7/3
Ausgänge um 45° gedreht
Mit erhöhtem Personenschutz gegen elektrischen Schlag
Zuleitung 2 m H03VV-F 3G 1,5 mm² mit Schutzkontakt-Winkelstecker
Farbe schwarz
Zertifizierungen CE, RoHS

Fabrikat der Planung: EFB-Elektronik GmbH

Artikelnummer:  EK631DE.1
oder gleichwertig

Angebotenes Fabrikat: '.........'

Angebotener Typ: '.........'

liefern und betriebsfertig mit allen Klein- und Befestigungsmaterialien montieren
Menge: 1,000 St

*Hinweis: Datenschrank Bestandsgebäude*
Datenschrank Bestandsgebäude
Der Netzwerkschrank im Bereich Verwaltung ist für die Sanirung des Bestandsbereiches ehemaliges Lehrerzimmer und Nebenräume nicht ausreichend dimensioniert.
In den nachfolgenden Positionen wird die Qualität eines neuen Netzwerkschranks beschrieben. Notwendige Umschwenkarbeiiten werden in separaten Positionen abgefragt.

**02.04.01.0012 42HE, 19" Netzwerkschrank 800x600, RAL7035,**
42HE, 19" Netzwerkschrank 800x600, RAL7035,
Netzwerkschrank entsprechend DIN41494 aus Stahl, innenseitig vorne und hinten je 2x 19" Streben,
feuerverzinkt, stufenlos tiefenverstellbar, gegenläufige Doppelnummerierung der Höheneinheiten an
den Profilen. Stahlblechgehäuse mit verschraubtem Rahmengestell, eigenbelüftet, zerlegbar,
komplett vormontiert, Traglast 1000kg.
Schrank seitlich anreihbar mittels Anreihverbinder-Set (Art.-Nr. PRO-ANR01), Dach und Boden mit
je 3 vorgestanzten Ausbrüchen zur Kabeleinführung (hinten / links / rechts) und einem zentralen
Ausbruch zur Aufnahme von Lüfter-/ Filtereinheiten in der Mitte. Perforierter Dachbereich zur
Eigenbelüftung und gleichzeitige Funktion als Schutzgitter bei Lüftermontage.
Fronttür einteilig mit Sichtfenster aus zertifiziertem Sicherheitsglas (5 mm), mit 3-PunktStangenschließung, Schwenkhebelgriff abschließbar mit Profilhalbzylinder nach DIN 18252/EN1303,
PHZ bauseitig austauschbar (30/10 mm), Türanschlag links- und rechtsseitig möglich,
Türöffnungswinkel freistehend oder angereiht 180° (durch außenliegende Scharniere).
Rücktür und Seitenwände aus Stahlblech, abnehmbare Seitenwände mit 2 x Vorreiberverschluss
(gleichschließend mit Türschloss). Alle Schrankteile innenseitig komplett geerdet, vormontierte
Erdungsschiene hinten mittig am Schrankboden (Abgänge 20 x M5 + 2 x 8 mm).
Inklusive Zubehör: 1x Bürstenleiste, 1x Käfigmutternsatz (20 Stk.), 4x Nivellierfüße M12, 2x Schlüssel
Höheneinheiten: 42HE
Rastermaß: 482,6 mm (19 Zoll)
Fronttür: Glastür einteilig, Schwenkhebelgriff
Rücktür: Stahl, 2 x Vorreiber
Dachblech: vorhanden
Seitenwände: beidseitig
Boden: geschlossen
Zerlegbar: Ja
Schutzart: IP20
Farbe: RAL7035 lichtgrau
Abmessungen: hxbxt 1963x800x600mm

Fabrikat der Planung: EFB-Elektronik GmbH

Artikelnummer:  PRO-4286GR.G1SV
oder gleichwertig

Angebotenes Fabrikat: '.........'

Angebotener Typ: '.........'

liefern und betriebsfertig mit allen Klein- und Befestigungsmaterialien montieren
Menge: 1,000 St

**02.04.01.0013 Sockel 800x600 mm**
Sockel 800x600 mm, H=100 mm, RAL7035
Bestehend aus 4 sehr stabilen, nivellierbaren Sockelecken sowie 4 Blenden
Frontblende perforiert, Rückblende mit Kabeleinführung via Bürstenleiste
Seitenblenden geschlossen
Material Stahlblech
Lackierung RAL7035, lichtgrau / RAL9005, tiefschwarz

Fabrikat der Planung: EFB-Elektronik GmbH

Artikelnummer:  PRO-SOK86PB.GR
oder gleichwertig

Angebotenes Fabrikat: '.........'

Angebotener Typ: '.........'

liefern und betriebsfertig mit allen Klein- und Befestigungsmaterialien montieren
Menge: 1,000 St

**02.04.01.0014 Dachlüfter 2-fach**
Dachlüfter 2-fach für PRO & ESV, Öffnung A, inkl. Thermostat, RAL7035
Lüftereinheit mit integriertem Thermostat zum Einsatz im Dach der Schränke PRO
Bei 4-fach Variante: 3-stufiger Schalter (0/I/II) zur Drehzahlreduzierung ("Silent-Mode") für besonders leisen Betrieb
Bei 2-fach Variante: EIN/AUS-Schalter
Einfache Montage an vorbereiteter Öffnung (380 x 380 mm) hängend am Schrankdach
Kaltgeräteanschluss IEC C14, inklusive Netzkabel
Gehäusematerial Kunststoff
Farbe RAL7035, lichtgrau / RAL9005, tiefschwarz
Lieferumfang: Lüfterpanel inkl. Thermostat, Montagematerial

Fabrikat der Planung: EFB-Elektronik GmbH

Artikelnummer:  PRO-LFD02AT.GR
oder gleichwertig

Angebotenes Fabrikat: '.........'

Angebotener Typ: '.........'

liefern und betriebsfertig mit allen Klein- und Befestigungsmaterialien montieren
Menge: 1,000 St

**02.04.01.0015 LED Magnetleuchte, 230V AC mit IR-Sensor und Schalter**
LED Magnetleuchte, 230V AC mit IR-Sensor und Schalter
LED Leuchte im hochwertigen Aluminiumprofil zur Magnetbefestigung an beliebiger Position im
Schrank, gezielte Ausleuchtung durch schwenkbare Magnethalter (Schwenkbereich ca. 180°), der IRSensor ersetzt den Türkontaktschalter: die Leuchte wird bei Bewegungserkennung für 45 Sekunden
eingeschaltet, Sensor und Netzteil selbstklebend zur einfachen Montage überall im Schrank, bis zu 6
Leuchten sind direkt oder per Kabel kaskadierbar.
Ausführung elektrischer Anschluss: Stecker / Kupplung.
Lieferumfang: 1x Leuchte, 1x Netzteil mit Netzzuleitung, 1x IR-Sensor, 1x Ein/Aus Schalter
Schutzart: IP20
Bemessungsspannung: 230V
Lampenleistung: 4W
Lichtstärke: 280lm
Farbtemperatur: 3500K (warmweiß)
Abmessungen: lxbxt 415x20x20mm
Erkennungsradius Sensor: 1,2m
Einschaltzeit: 45s

Fabrikat der Planung: EFB-Elektronik GmbH

Artikelnummer:  698026.1
oder gleichwertig

Angebotenes Fabrikat: '.........'

Angebotener Typ: '.........'

liefern und betriebsfertig mit allen Klein- und Befestigungsmaterialien montieren
Menge: 1,000 St

**02.04.01.0016 Erdungsschiene für Schränke 42HE**
Erdungsschiene für Schränke 42HE,
zur vertikalen Montage in 42HE oder 47HE Netzwerk- und Serverschränken mit Breite 800 mm,
Befestigung mittels Stützisolatoren an der seitlichen Lochung der 19" Profile
Lieferumfang:
1x Cu-Erdungsschiene 1800x15x5mm
12x Sammelschienenklemme 1,5 - 16mm²
4x Stützisolator
8x Gewindestift M6x25
8x Unterlegscheibe
8x Mutter M6, selbstsichernd

Fabrikat der Planung: EFB-Elektronik GmbH

Artikelnummer:  K3930V42
oder gleichwertig

Angebotenes Fabrikat: '.........'

Angebotener Typ: '.........'

liefern und betriebsfertig mit allen Klein- und Befestigungsmaterialien montieren
Menge: 1,000 St

*Hinweis: Passive Komponenten LWL*

**02.04.01.0017 19" LWL Spleißbox LC 9/125µ OS2 6 LC-Duplex**
Spleißbox LC 9/125µ OS2 ausziehbar, 12 Pigtails abgesetzt/ 6 Kupplungen
Komplett bestückte Spleißbox mit Kupplungen und durchgefärbten Pigtails
Metallgehäuse tiefenverstellbar
Kabeleinführungen rückseitig
Inklusive:
1 x PG16
6 x selbstklebende Faserführung
1 x Crimpspleißschutzhalter
2 x Schrumpfspleißschutzhalter
1 x Spleißkassette

Technische Eigenschaften
Anzahl der Höheneinheiten 1 HE
Ausziehbar
Breite  483,0 mm
Faserart  Singlemode 9/125
Faserklasse  OS2 gemäß ITU-T G.652.D
Höhe  44,5 mm
Kupplungen  LC
Kupplungsmaterial  Kunststoffkupplung
Mit Frontplatte  Ja
Mit Gehäuse  Ja
Mit Pigtail  Ja
Montageart  482,6 mm (19 Zoll)-Einbau
Pigtails  vorbereitet abgesetzt
Tiefe  244,0 mm

Die LWL-Verkabelung erfolgt im Ring zwischen den Netzwerkschränken. Die Hälfte der LWL Fasern des Kabels verbleibt als Reserve in der Box.

Eine zusätzliche PG-Verschraubung ist einzukalkulieren

Fabrikat der Planung: EFB-Elektronik GmbH

Artikelnummer:  BA71921L12
oder gleichwertig

Angebotenes Fabrikat: '.........'

Angebotener Typ: '.........'

liefern und betriebsfertig mit allen Klein- und Befestigungsmaterialien montieren
Menge: 3,000 St

**02.04.01.0018 Faserspleiß**
Faserspleiß
LWL-Faser auf vorgenanntes LWL-Patchfeld spleißen.

inklusive Spleißschutz
erstellen
Menge: 72,000 St

**02.04.01.0019 Datenmessung LWL**
Datenmessung LWL
Messen einer LWL-Faser  mit mind.100 m Vorlauf und 100 m
Nachlauf.
Jede LWL- Strecke ist mit einem OTDR-Messgerät mit 850nm und mit 1300nm in Senderichtung durchzumessen. Bei positiven Stufen ist die Messung in Gegenrichtung
durch-zuführen.
Die Meßprotokolle bestehen aus folgenden
Unterlagen:
- Abgleichsmessung nach jedem Standortwechsel
- Längenmessung für jede LWL-Strecke
- Dämpfungsmessung für jede Faser
- Reflexionsmessung für jede Faser
Im Messprotokoll sind folgende Angaben
festzuhalten:
- Gerätetype des verwendeten OTDR
- Strang- und Fasernummer der gemessenen Faser
- Meßrichtung
- Pulsbreite
- Länge der Strecke
- eingestellter Brechungsindex
- Impulszahl
- Vor- und Nachlaufstrecke in Metern
- gerätespezifische Totzone
- eingestellte Ausbreitungsgeschwindigkeit
- Prüfer, Datum, Uhrzeit

Die Messergebnisse sind zu dokumentieren und digital zur Verfügung zu stellen. Beifügung der Messprotokolle mit
Messergebnissen zu den Revisionsunterlagen.
Menge: 36,000 St

*Hinweis: Passive Komponenten Cat*

**02.04.01.0020 19" Patchfeld Cat 24xPort Leergehäuse**
19" 1HE, 24-Port, Metall, grau RAL7035
Zur Aufnahme von Modulen im Keystone-Format
Inkl. Kabelmanagement
Beinhaltet das Befestigungszubehör inkl. der Käfigmuttern
Beschriftungsfelder
Zugentlastung mittels Kabelbinder

Fabrikat der Planung: EFB-Elektronik GmbH

Artikelnummer:  37578.1V2
oder gleichwertig

Angebotenes Fabrikat: '.........'

Angebotener Typ: '.........'

liefern und betriebsfertig mit allen Klein- und Befestigungsmaterialien montieren
Menge: 21,000 St

**02.04.01.0021 Tragring umlaufend 2-Port, für Keystones, designfähig TAE,**
Tragring umlaufend 2-Port, für Keystones, designfähig TAE,
zur Aufnahme von 2 Keystone Modulen, Gehäusematerial aus Aluminium-Druckguss mit 40°
Schrägauslass, designfähig nach DIN49075, designfähig zu diversen TAE-Zentralplatten der
Schalterprogrammhersteller, umlaufender Befestigungsring für horizontale und vertikale Fixierung,
die Lieferung erfolgt ohne Module und ohne Zentralplatte.

Fabrikat der Planung: EFB-Elektronik GmbH

Artikelnummer:  ET-25111K
oder gleichwertig

Angebotenes Fabrikat: '.........'

Angebotener Typ: '.........'

liefern und betriebsfertig mit allen Klein- und Befestigungsmaterialien montieren
Menge: 180,000 St

**02.04.01.0022 RJ45-Anschlussmodul Cat.6A /Class EA,**
RJ45-Anschlussmodul Cat.6A /Class EA,
vollgeschirmtes Gehäuse aus Zinkdruckguß, Cat.6A Komponentenzertifizierung gemäß ANSI/TIA-568-
C.2, ISO/IEC 11801 und IEC 60607-7-51, Beschaltung ohne Spezialwerkzeug möglich,
Schirmkontaktierung passt sich an verschiedenste Kabeldurchmesser an, kompakter
Kabelvorsortierer für AWG24/1 - AWG22/1 und AWG 26/7 - 24/7, Paar-Management gemäß TIA/EIA
568 A/B Farbcodes, PoE und PoE Plus gemäß IEEE802.3af/at, geeignet für alle Verteilerpanel und
Tragringe mit Keystone-Ausbruch, Zugentlastung mittels beiliegendem Kabelbinder, mit
Staubschutzkappe.
Geltende Normen: ISO/IEC 11801, IEC 60603-7-51
EMV: EN 50082-1; EN 55022
Lebensdauer: > 750 Steckzyklen
Kabeldurchmesser max. 8,0mm
Kontaktbeschichtung: 50µ" vergoldet
Kontaktwiderstand: < 20 mO
Strombelastbarkeit: 1.5A @ 20°C
Temperaturbereich: -40°C bis +66°C

Fabrikat der Planung: EFB-Elektronik GmbH

Artikelnummer:  ET-25111K
oder gleichwertig

Angebotenes Fabrikat: '.........'

Angebotener Typ: '.........'

liefern und betriebsfertig mit allen Klein- und Befestigungsmaterialien montieren
Menge: 864,000 St

**02.04.01.0023 Datenmessung Kupfer**
Beidseitige Meßung an Kupferdatenkabel 4 * 2
Das gesamte Verkabelungssystem ist durch den AN nach
Abschluss der Installationen einzumessen. Für alle
symmetrischen Kupferkabel (Kat 7/ UTP, STP, Sternvierer) nach
Einbau der Stecker: Messungen mit einem Kabeltester als
Durchschaltungs- und Vertauschungsprüfung, zur Bestimmung
des Schleifenwiderstandes, der Nahnebensprechdämpfung, der
Dämpfung, der Länge und der Kapazität. Die Messung hat in
beiden Richtungen zu erfolgen. Sämtliche Einmessprotokolle
müssen vor der Vereinbarung des Abnahmetermins dem AG in
vollständiger Form vorliegen. Jede Dokumentation ist mit der
Angabe von Prüfer, Datum und Uhrzeit der Prüfung zu
kennzeichnen.

Die Messergebnisse sind zu dokumentieren und digital zur Verfügung zu stellen. Beifügung der Messprotokolle mit
Messergebnissen zu den Revisionsunterlagen.
Menge: 360,000 St

*Hinweis: Sonstiges*

**02.04.01.0024 19" Kabelführungspanel**
19" Kabelführungspanel mit Metallbügel 1HE,
zur geordneten und übersichtlichen Kabelführung in der 19" Ebene mit 5 Metallbügeln, einfach,
besonders stabil, Durchmesser 5 mm, Bügel um 360° in 4 x 90° Schritten drehbar, Material Bügel +
Blende Stahl, Halterung PA.
Farbe:  RAL7035, lichtgrau
Anzahl HE:  1HE
Anzahl Bügel:  5
Bügellänge:  110mm

Fabrikat der Planung: EFB-Elektronik GmbH

Artikelnummer:  699980.1
oder gleichwertig

Angebotenes Fabrikat: '.........'

Angebotener Typ: '.........'

liefern und betriebsfertig mit allen Klein- und Befestigungsmaterialien montieren
Menge: 15,000 St

**02.04.01.0025 ISDN Patchpanel 19" 1HE 25Port, ungeschirmt, Cat.3,**
ISDN Patchpanel 19" 1HE 25Port, ungeschirmt, Cat.3,
4-fach belegt, RJ45 8(4) Buchsen, 4pol. LSA Schneidklemmen, hohe Packungsdichte, zusätzliche Zugentlastung mittels Kabelbinder möglich, für AWG 22 bis26, RJ-45 Buchsen Gehäuse aus PBT/ UTP,
UL94-V0
Belegung: 3-6/4-5
IDC Gehäuse: Feuergeprüft PC/ ABS UL-94V0
IDC Kontakt: Bronze und Zinn
Isolationswiderstand: = 500 MO
Kontaktwiderstand: = 20mO
Strombelastbarkeit: 1,5A
Spannungsfestigkeit: 1000 VAC RMS bei 60Hz/1 min.
Farbe lichtgrau, RAL 7035

Fabrikat der Planung: EFB-Elektronik GmbH

Artikelnummer:  37588.1
oder gleichwertig

Angebotenes Fabrikat: '.........'

Angebotener Typ: '.........'

liefern und betriebsfertig mit allen Klein- und Befestigungsmaterialien montieren
Menge: 2,000 St

**02.04.01.0026 Bodentankhalter 2-reihig für bis zu 6 EFB-Keystones,**
Bodentankhalter 2-reihig für bis zu 6 EFB-Keystones,
Bodentankhalter aus Stahlblech zur Aufnahme von EFB-Keystones, zum Einbau in OBO Bettermann
(Ackermann) Bodentanks der Serie GB2/GB3, Befestigung mittels Schrauben. Die Lieferung erfolgt
ohne Keystones.
Keystones: max. 6
Farbe: RAL9005, schwarz

Fabrikat der Planung: EFB-Elektronik GmbH

Artikelnummer:  ET-25178V2
oder gleichwertig

Angebotenes Fabrikat: '.........'

Angebotener Typ: '.........'

liefern und betriebsfertig mit allen Klein- und Befestigungsmaterialien montieren
Menge: 10,000 St

**02.04.01.0027 Universalkabel U-DQ(ZN) BH 1*12 G50/125 µm, OM 3 aP**
U-DQ(ZN)BH 4E 9/125µ G657A,
Universalkabel, Singlemode G657.A1, zur ortsfesten Verlegung innerhalb und außerhalb von
Gebäuden in Kabelkanälen, Rohren und auf Kabelpritschen.
Mantel-Material LSZH in Farbe Schwarz, metallfrei, längswasserdicht, halogenfrei,
zentrale Bündelader gelgefüllt, mit multifunktionaler Glasrovingumspinnung, zweilagig,
als Zugentlastungselemente und nichtmetallischem Nagetierschutz.
Harmonisierte Norm: EN 50575, halogenfrei nach EN 60754-1/2, raucharm nach EN 61034-2,
flammwidrig nach EN 60332-3-24 und EN 60332-1-2, EURO-Brandschutzklasse Dca-s2, d2, a1. Außendurchmesser: 7,0mm
Zugkraft, langzeitig: max. 1750N
Querdruckfestigkeit: 150N/cm
Biegeradius: 140mm
Betriebstemperatur, bewegt: -5 bis 50°C
Betriebstemperatur, ruhend: -20 bis 60°C
Dämpfung, max. 1310nm: 0,36db/km
Dämpfung, max. 1550nm: 0,22db/km
Rückstreukoeffizient 1310nm: 1,4676
Rückstreukoeffizient 150nm: 1,4682
Aufbau: 04E (1x4) Singlemode G.657.A1
VDE-Bezeichnung: U-DQ(ZN)BH 4E9/125

liefern und verlegen
Menge: 400,000 m

**02.04.01.0028 Datenkabel Cat 7A duplex**
Cat.7A 1500 AWG22 S/FTP 2x4P CPR Cca melonengelb RAL1028
Das Datenkabel ist für Übertragungen bis 1500 MHz konstruiert und übertrifft mit den elektrischen Übertragungseigenschaften die Anforderungen der Kategorie 7A.
Verkabelungsstrecken der Channel Klasse E, EA, F und FA nach ISO/IEC 11801 (AMD 2:2009) bzw. EN 50173-1 (2009) werden mit diesem Kabel aufgebaut.

Die einzelnen verseilten Paare sind mit einer Schirmfolie (PiMF) und einem Gesamtgeflechtschirm gegen Einstrahlungen in das Kabel gesichert, ebenso verhindert dieser Schutz das Abstrahlen von Signalen aus dem Kabel heraus. Diese Schirmung garantiert die Einhaltung der Störaussendung nach Klasse B EN 55022 sowie die Störfestigkeit nach EN 55024. Die Verseilung der einzelnen Paare ist so optimiert, dass die Laufzeitdifferenz zwischen den Paaren (skew) bei größtmöglicher Entkopplung (Übersprechen) minimal ist.

Mit diesem Kabel sind Übertragungen von 10 GBit nach IEEE 802.3 und 25GBase-T bis 30m gem. ISO/IEC TR 11801-9905 (2018-02) möglich.

Technische Eigenschaften
AWG-Querschnitt:  22
Ader-Isolation:  Foam-Skin-PE
Ader-Kennzeichnung:  Farbe
Biegeradius (dynamisch):  4 x AD
Biegeradius (statisch):  8 x AD
Euroklasse:  Cca
Isolationswiderstand (500V) : = 5000 MOhm/km
Kabelaufbau:  S/FTP
Kapazität gegen Erde:  nom. 43 nF/km
Kategorie:  7A
Kopplungsdämpfung:  = 80 dB
Laufzeitunterschied:  15 ns/100m
Leiter-Klasse:  Kl.1 = eindrähtig
Leiter-Material:  Cu, blank
Mantel-Material:  LSZH
PoE:  nach IEEE802.3bt 4PPoE
Prüfspannung DC, 1 min:  1000 V
Schirm über Verseilelement:  Geflecht
Schirm über Verseilung:  Folie
Schleifenwiderstand:  = 128 Ohm/km
Trennklasse gem. EN50174-2:  D
Verseilelement:  Paare
Widerstandsunsymmetrie:  = 2 %
Zul. Kabelaußentemperatur, Lagerung:  -20 - 60 °C
Zul. Kabelaußentemperatur, fest verlegt: -20 - 60 °C
Zul. Kabelaußentemperatur, in Bewegung: 0 - 50 °C

liefern und verlegen
Menge: 12000,000 m

**02.04.01.0029 Cat7 Außenkabel simplex**
Installationskabel für den Außenbereich
Kupfer-Datenkabel der Kategorie Kat.7 für die strukturierte Verkabelung mit einer Bandbreite von 1000 MHz. Mit Folienpaarschirmung und und hochwertiger Geflechtsabdeckung ist das Kabel doppelt geschirmt. Das 4-paarige Simplex Verlegekabel mit 8 Kupferadern AWG22ist für den Anschluss von Dosen, Patchfeldern und Modulen, auch mit LSA-Technik, zur Verlegung in Gebäuden, im Kanal und
Unterputz geeignet und übertrifft die Anforderungen nach EN 50173-1; EN 50288-4-1, ISO/IEC 11801;IEC 61156-5 und IEEE 802.3 af/at/bt. Der Mantel ist aus PE (Polyethylen) Material nach und Eurobrandklasse NPD .
Die Schirmung erfüllt mit einer Kopplungsdämpfung von 85 dB die Trennklasse D nach EN50174. Das Kabel ist zukunftssicher für alle Anwendungen nach Klasse C, D, E, EA,, und F und geeignet zum Betrieb von PoE und PoE+ über eine Channellänge nach Klasse C, D, E, EA,, und F bis 120m.
Es ist geeignet für folgende Übertragungen: Telefonie, E

Ader-Isolation Foam-Skin-PE
Ader-Kennzeichnung Farbe
Ader-Zahl 8
Außendurchmesser ca. 9.2 mm
Bandbreite 1000 MHz
Kabeltyp Simplex
Kategorie 7
Leiter-Durchmesser 0.64 mm
Leiter-Nennquerschnitt 0.32 mm²
Mantel-Farbe schwarz
Mantel-Material PE
Flammwidrig nein
Leiter-Klasse Kl.1 = eindrähtig
Leiter-Material Cu, blank
Schirm über Verseilelement
Folie Schirm über Verseilung Geflecht
Verseilelement Paare
AWG-Querschnitt 22
Halogenfrei nach EN 50267-2-2 nein
Raucharm nach EN 61034-2 nein
Zul. Kabelaußentemperatur,fest verlegt
-20- 60 °C Zul.
Kabelaußentemperatur, in Bewegung
0 - 50 °C

liefern und verlegen
Menge: 200,000 m

**02.04.01.0030 Abdeckrahmen Reinweiß 1-fach**
Abdeckrahmen Reinweiß 1-fach
Reinweiß glänzend
1fach
Bruchsicher.
Auch für Kanalinstallationen geeignet.
Abdeckrahmen in Verbindung mit Dichtungsset auch für die
Montage wassergeschützt Unterputz IP44 geeignet.

Fabrikat der Planung: Gira
Typ der Planung  System55 Reinweiß glänzend
oder gleichwertig

Angebotenes Fabrikat: '.........'

Angebotener Typ: '.........'

liefern und betriebsfertig mit allen Klein- und Befestigungsmaterialien montieren
Menge: 180,000 St

**02.04.01.0031 Zwischenrahmen für 50x50 Zentralplatte**
Abdeckung für TAE und USB ohne Beschriftungsfeld
Reinweiß glänzend

Fabrikat der Planung: Gira
Typ der Planung  System55 Reinweiß glänzend
oder gleichwertig

Angebotenes Fabrikat: '.........'

Angebotener Typ: '.........'

liefern und betriebsfertig mit allen Klein- und Befestigungsmaterialien montieren
Menge: 180,000 St

**02.04.01.0032 Aufputzgehäuse 1-fach**
Aufputz-Gehäuse, komplett mit Abdeckrahmen
1fach
Reinweiß glänzend
B 80,8 x H 80,8 x T 59,2 mm

Lieferumfang:
Abdeckrahmen, Adapter zur Leitungseinführung und Leitungseinführung für Kanal 15x15 mm sind im Lieferumfang enthalten.

Fabrikat der Planung: Gira
Typ der Planung  System55 Reinweiß glänzend
oder gleichwertig

Angebotenes Fabrikat: '.........'

Angebotener Typ: '.........'

liefern und betriebsfertig mit allen Klein- und Befestigungsmaterialien montieren
Menge: 20,000 St

**02.04.01.0033 Beschriftung EDV-Dosen**
Beschriftung
Dauerhafte Beschriftung, maschinell erstellt
Die Beschriftung ist mit der IT Gronau abzustimmen

liefern und montieren
Menge: 180,000 St

**02.04.01.0034 Beschriftung 19" Panel**
Beschriftung 19" Panel
Dauerhafte Beschriftung, maschinell erstellt
- Patchfeld Cat 6a
- Patchfeld Cat 3
- Patchfeld LWL

liefern und montieren
Menge: 28,000 St

*Hinweis: Umschlussarbeiten Bestand*
Die LWL-, Ca6 und Cat 3 Patchfelder sind umzuschwenken. Hierzu wird zuerst der neue Datenschrank Bestand aufgestellt und fertiginstalliert.
Die jeweiligen Kabel sind einzeln umzuschwenken. Dazu gehört das Ablegen, zurückziehen, umverlegen und verlängern von Kabeln, sowie das neuauflegen im neuen Datenschrank.

Die Verbindung zu den aktiven Komponenten erfolgt provisorisch mittels Patchkabeln. Die aktiven Komponenten werden zuletzt umgesetzt.

Notwendige Kabelmuffen werden in der Zwischendecke erfolgen und mittels Sammelhaltern an der Rohdecke abgefangen.

**02.04.01.0035 Verbindungsmodul Cat.7 600MHz mit LSA - Leisten**
Verbindungsmodul Cat.7 600MHz mit LSA - Leisten
Cat.7 bis 600 MHz mit LSA Leisten. Mit dem Verbindungsmodul lassen sich Installationskabel verlängern bzw. beschädigte Kabel neu verbinden, ohne dass ein Kabelsegment komplett neu verlegt werden muss. Die zwei Kabelenden werden hierbei mittels LSA Schneidklemmen angeschlossen. Es lassen sich alle marktgängigen 4- oder 8-adrigen Installationskabel von AWG 26 - 22 bis zu einem Manteldurchmesser von 10 mm verarbeiten. Gehäuse innen metallisiert.

Fabrikat der Planung: EFB-Elektronik GmbH

Artikelnummer:  37596.1
oder gleichwertig

Angebotenes Fabrikat: '.........'

Angebotener Typ: '.........'

liefern und betriebsfertig mit allen Klein- und Befestigungsmaterialien montieren
Menge: 40,000 St

**02.04.01.0036 Kompakt-Spleißverteiler**
Kompakt-Spleißverteiler
Gehäuse mit Klappdeckel abschließbar, 2 Schlüssel
2 Öffnungen mit staubdichten Leisten für ankommende und abgehende Kabel zur Befestigung mit Kabelbindern
Aufnahmen für max. 4 Spleißkassetten oder 1 Spleißkassette plus eine Verteilerplatte
Stahlblech

inklusive Spleißkasette für maximal 24 Fasern
inklusive Spleißarbeiten als Durchgangsverbindung

liefern und betriebsfertig erstellen
Menge: 1,000 St

**02.04.01.0037 Umverlegen von Bestandskabeln des EDV-Schrank**
bestehende Kabel ablegen, herausziehen, in seperat ausgeschriebenen Kabelbefestigungen zum neuen Datenschrank umverlegen
Menge: 300,000 m

**02.04.01.0038 RJ45 Patchkabel S/FTP, Cat.6A, 10,0m**
RJ45 Patchkabel S/FTP, Cat.6A,
geschirmtes Patch- und Anschlusskabel mit zwei geschirmten RJ45-Steckern, Cat.6A, 4-Konnektor Link-Zertifizierung gemäß ISO 11801, Die Patchkabel erfüllen in einer Verkabelungsstrecke die Channel-Anforderungen der Klasse EA für 10GBase-T Übertragungen.
Umspritzte Knickschutztülle mit Rastnasenschutz im schlanken Design, mechanisch und elektrisch getestet, Längenaufdruck auf der Tülle.
Kabelaufbau:  S/FTP 4x2xAWG27/7, LSZH
Außendurchmesser:  6,0mm
Belegung:  1:1, TIA/EIA-568B
Flammwidrigkeit gemäß:  IEC 60332-1
halogenfrei nach:  IEC 60754-2
raucharm nach:  IEC 61034
Länge:  10,0 m
Farbe:  grau

liefern und als Provisorium montieren
Menge: 30,000 St

**02.04.01.0039 Duplex Patchkabel LC-LC OS2 10m LSZH 1,2mm**
Duplex Patchkabel LC-LC OS2 G652D 10m LSZH 1,2mm
gelb
Die 1,2 mm Duplex Jumper zeichnen sich durch ihren geringen Kabeldurchmesser aus . Dies kann den Installateuren
bei geringen Platzverhältnissen behilflich sein. Zudem spart der geringe Außendurchmesser Platz und ist daher
unerlässlich in Bereichen, in denen hohe Packungsdichten gebraucht werden.

Platzsparendes Verlegen durch sehr dünnen Außendurchmesser
Halogenfrei nach IEC-60754-2
Flammwidrig nach IEC-60332-1
Raucharm nach IEC-61034
Stecker in Kategoriefarbe (aqua, erika-violett oder blau)
LC Stecker in Compact Ausführung
EFB LWL Stecker erfüllen die Qualitätsklassen
Grade B/2 nach IEC-61753-1 für Singlemode
Grade A/1 nach IEC-61753-122-2 (Draft) für Multimode
Vorcodierung durch Clipse
100% geprüft und mit individuellem Meßprotokoll

APC Ausführung Nein
Anzahl der Fasern 2
Arbeitstemperatur -20 - 75 °C
Biegeoptimierte Faser nein
Einfügedämpfung 1310nm < 0,25 dB
Faserart Singlemode 9/125
Flammwidrig nach EN 50265-2-1
Halogenfrei nach IEC60754-1
Halogenfrei nach EN 50267-2-3 Ja
Kabel Konform zu Standard IEC 60793-2
Kabel Ø 1,2 mm
Kabelaufbau Duplex
Kabeltyp I-V(ZN) H
Kategorie OS2 gemäß ITU-T G.652.D
Knickschutztülle aufgesteckt
Lagertemperatur -20 - 85 °C
Mantel-Farbe gelb
Mantel-Material LSZH
Minimaler Biegeradius (Dynamisch) 20xOD
Minimaler Biegeradius (Statisch) 10xOD
Qualitätsklasse Singlemode B/2 nach IEC 61753-1
Stecker Konform zu Standard IEC 61754-20
Steckverbinderanschluss 1 Farbe blau
Steckverbinderanschluss 2 Farbe blau
Steckverbindertyp Anschluss 1 LC-Duplex
Steckverbindertyp Anschluss 2 LC-Duplex
Verkabelungsstandard ISO/IEC 11801
Länge 10m

liefern und als Provisorium montieren
Menge: 2,000 St

#### Bereich 02.05 KG 459 Nachrichtentechnik Sonstiges

##### Abschnitt 02.05.01 Schwachstrom allgemein

**02.05.01.0001 LSA PLUS 2 Anschlussleiste 10DA**
LSA PLUS 2 Anschlussleiste ohne Farbcode für Kupferadern mit Massivleiter. 0,4-0,8 mm Durchmesser (AWG 26-20). Schneidklemmverbindungen nach DIN 41 611 Teil 6, zum Aufstecken auf LSA-PLUS2 Montagewannen. Farbton grau. Ziffern 1-0. Maße (LxBxT): 123 x 18 x 39 mm, Raster: 22,5 mm.

liefern und betriebsfertig inklusive Anschlußarbeiten montieren
Menge: 41,000 St

**02.05.01.0002 Verteilerkasten für 100 DA**
Verteilerkasten für max. Kapazität 100 DA, zur Aufnahme von 10 Leisten 10 DA LSA-PLUS 2 bzw. SID-CT oder 6 Leisten 20 DA SID-CD bzw. LSA-PLUS 1, Aufputzmontage, verschließbar durch optionalen Schlossbausatz, Schutzart IP 40, Maße HxBxT: ca. 330 x 330 x 125 mm

liefern und montieren
Menge: 3,000 St

**02.05.01.0003 Verteilerkasten für 200 DA**
Verteilerkasten für max. 200 DA, zur Aufnahme von 20 Leisten 10 DA LSA-PLUS 2 bzw. SID-CT oder 12 Leisten 20 DA SID-CD bzw. LSA-PLUS 1, Aufputzmontage, verschließbar durch optionalen Schlossbausatz, Schutzart IP 40, Maße HxBxT: ca. 550 x 330 x 125 mm

liefern und montieren
Menge: 1,000 St

**02.05.01.0004 Brandschutz-Fernmeldeverteiler E30 für 60DA**
Brandschutz-Fernmeldeverteiler E30 als Aufputz Wandverteiler mit eingebauter LSA-Montagewanne 2/10 mit 6 Modulsteckplätzen für maximal ´60DA, Gehäuse aus verzinktem Stahlblech. Auskleidung mit Brandschutzplatten bzw. Intumeszenzmaterial im Bereich der Kabeleinführung, Geprüft nach DIN 4102 Teil 2. Die Innentiefe erlaubt das zusätzl. Stecken von Überspannungsschutzmagazinen. Bauaufsichtliche Zulassung durch das DIBT-Berlin Z-86.1-39

Werkstoff: Stahlblech
Schutzarzt: IP43
Abmessungen: hxbxt ca. 250x350x130mm
Gewicht: ca.7,9kg
Kabeleinführung: 2xPG29, 24xPG16

Zur Aufnahme der ELA-E30-Verkabelung

liefern, betriebsfertig montieren und verklemmen aller Leitungen
Menge: 2,000 St

**02.05.01.0005 Steckmagazin für 10 DA DPL 10 G3 110 FSD**
Steckmagazin für 10 DA DPL 10 G3 110 FSD
DPL 10 G3 110 FSD
Überspannungs-Ableiter-Schutzblock
LSA-Plus-Technik Baureihe 2
mit fail safe - Technik und
optischer Defektanzeige durch
Farbumschlag zum Schutz von 10 DA
für Telekommunikations-Anlagen
Nennableitstoßstrom:(8/20) 10 kA/DA
Nennspannung: 110 V AC
max.zul.Betriebsspannung: 180 V DC

liefern und montieren
Menge: 5,000 St

**02.05.01.0006 Blitzstrom-Ableiter EDV**
Universeller, platzsparender Blitzstrom-Ableiter in 19 mm Baubreite und RJ45 Anschlusstechnik für den Blitzschutz-Potentialausgleich. Schutz von Anwendungen in strukturierten Verkabelungen nach Klasse D bis 100 MHz, z.B. Industrial Ethernet, Datenverteilern, digitalen Kamerasystemen, Power over Ethernet (IEEE 802.3 konform bis 4PPoE) und generell Ethernet basierte Schnittstellenn. Schutz aller Adernpaare durch leistungsfähige Gasentladungsableiter. Voll geschirmte Adapterausführung mit RJ45 Buchsen für die Hutschienenmontage. Mit gehäuseseitigem, zusätzlichem Schraubanschluss für die optionale Erdanbindung.

Ableiterklasse A
Impulskategorie D1, C2, C3
Nennspannung (UN ) 3,3 V
Höchste Dauerspannung DC (Uc ) 3,3 V
Höchste Dauerspannung DC Pa-Pa (PoE) (Uc ) 58 V
Nennstrom (IL ) 1,5 A
D1 Blitzstoßstrom (10/350 µs) pro Ader (Iimp ) 0,5 kA
C2 Nennableitstoßstrom (8/20 µs) Ad-Ad (In ) 2,5 kA
C2 Nennableitstoßstrom (8/20 µs) Ad-PG (In ) 2,5 kA
C2 Nennableitstoßstrom (8/20 µs) gesamt (In ) 10 kA
C2 Nennableitstoßstrom (8/20 µs) Pa-Pa (PoE) (In ) 2,5 kA
Schutzpegel Ad-Ad bei In C2 (UP ) = 700 V
Schutzpegel Ad-PG bei In C2 (UP ) = 600 V
Schutzpegel Pa-Pa bei In C2 (PoE) (UP ) = 800 V
Schutzpegel Ad-Ad bei 1 kV/µs C3 (UP ) = 700 V
Schutzpegel Ad-PG bei 1 kV/µs C3 (UP ) = 600 V
Schutzpegel Pa-Pa bei 1 kV/µs C3 (PoE) (UP ) = 800 V
Grenzfrequenz (fG ) 100 MHz
Kapazität Ad-Ad (C) = 10 pF
Kapazität Ad-PG (C) = 25 pF
Betriebstemperaturbereich (TU ) -40 °C  - +80 °C
Schutzart IP 20
Montage 35 mm Hutschiene nach EN 60715
Anschluss Eingang / Ausgang RJ45-Buchse / RJ45-Buchse
Belegung 1/2, 3/6, 4/5, 7/8
Erdung über 35 mm Hutschiene nach EN 60715
Gehäusewerkstoff Zinkdruckguss
Farbe blank
Prüfnormen IEC 61643-21 / EN 61643-21
Zulassungen UL 497B

liefern und montieren
Menge: 4,000 St

**02.05.01.0007 Kleinverteiler 3TE**
Kleinverteiler aus hochwertigem Thermoplast (Polystyrol). Für Aufputz-Anwendungen in Gebäuden oder der geschützten Installation im Freien. Automatengehäuse, mit 3 Teilungseinheiten, zum Einbau von Geräten mit Schnappbefestigung auf DIN-Tragschiene. Kabeleinführung über integrierte elastische Dichtmembranen. Mit transparenter Klappe, Kabeleinführungsblende und ausbrechbarem Geräteausschnitt. Schutzart IP 65.

liefern und montieren
Menge: 2,000 St

##### Abschnitt 02.05.02 Stundenlohnarbeiten

*Hinweis: Stundenlohnarbeiten*
Stundenlohnarbeiten dürfen nur auf ausdrückliche Anordnung der örtlichen Bauleitung/Fachbauleitung ausgeführt werden, die zugehörigen Stundenlohnzettel sind arbeitstäglich zur Gegenzeichnung vorzulegen.
Nicht abgezeichnete Stundenlohnzettel werden nicht anerkannt.
Stundenlohnzettel müssen alle erforderlichen Angaben
enthalten, die zur eindeutigen Festlegung der Arbeit(en)
erforderlich sind. Es sind neben dem Datum auch der Name und der Status des Mitarbeiters (Monteur, Helfer etc.), eine kurze Beschreibung der Tätigkeit, Zeitangaben mit Beginn und Ende der Bearbeitungszeit, sowie etwaige Verbrauchsmaterialien anzugeben. Weiter müssen auch Bauherr und Auftraggeber für die Arbeiten benannt werden.
Die Stundenlohnsätze müssen grundsätzlich sämtliche
Nebenkosten, Auslösungen etc. enthalten, sowie die Gestellung
der zur Bearbeitung erforderlichen Werkzeuge, soweit im Text
nichts anderes angegeben ist.
Für die Tätigkeiten bauaufsichtsführender Personen
(Projektleiter, Bauleiter, Meister) erfolgt, wenn nicht ausdrücklich angeordnet, keine gesonderte Vergütung.

**02.05.02.0001 Stundenlohnarbeiten Systemfachmonteur BMA**
Stunden für einen Systemfachmonteur BMA
für unvorhergehenen Arbeiten an der Brandmeldezentrale oder feuerwehrperipherie

Leistung wie im Vortext beschrieben
Menge: 5,000 h

**02.05.02.0002 Stundenlohnarbeiten Fernmeldemontuer**
Stunden für einen fernmeldemonteur BMA
für unvorhergehenen Arbeiten an nachrichtentechnischen Anlagen

Leistung wie im Vortext beschrieben
Menge: 30,000 h

### Titel 03 Wartung und Inspektionsarbeiten

*Hinweis: Vorbemerkunge Wartungs- und Inspektionsarbeiten*
Die Wartungs- und Inspektionsarbeiten werden nicht sofort Bestandteil des Hauptauftrags. Die Kosten gehen jedoch in die Wertung mit ein.
Die Zuschlagsfrist für den Wartungsvertrag verlängert sich auf
8 Wochen nach der Abnahme. Der Bieter hat keinen Anspruch
auf den Abschluss des Wartungsvertrages. Der
Wartungsvertrag wird zwischen dem Auftraggeber und dem AN
abgeschlossen.

Der Wartungszeitraum ist auf vier Jahre befristet.

**03.0001 Wartung der Brandmeldeanlage**
Die Wartung einer Brandmeldeanlage (BMA) umfasst eine vierteljährliche Inspektion und eine jährliche vollständige Wartung durch Fachpersonal, die tiefere Funktionsprüfungen durchführt. Wichtige Schritte sind die Prüfung aller Komponenten, der Alarmierung und Steuerungen, sowie die Dokumentation nach Normen wie DIN 14675 und VDE 0833

Vierteljährliche Kontrolle: Prüfung auf Verschmutzung, Beschädigung und veränderte Umgebungsbedingungen (z.B. Umbau).

Melderprüfung: Innerhalb eines Jahres müssen alle zerstörungsfrei prüfbaren Melder inspiziert werden.

Dokumentation: Ergebnisse müssen protokolliert werden.

Umfassende Funktionsprüfung: Auslösung aller Melder, Prüfung der Zentrale und Alarmierungseinrichtungen, Kontrolle der Übertragungswege zur Feuerwehr, Prüfung der Sicherheitsstromversorgung.

Wartung nach DIN 14675 und DIN VDE 0833-1/2

Wartung der installierten Komponenten ohne Bestandsanlage
Menge: 4,000 Jahr

**03.0002 Wartung der Sicheheitsbeleuchtungsanlage**
Leistungen einmal jährlich:
Betriebsdauertest der Sicherheitsbeleuchtung
Prüfung Batterie durch Protokollierung der Blockspannungen während des Betriebsdauertests sowie Reinigung der Batteriepole
Prüfung des mechanischen und elektrischen Zustandes der Zentrale und der dazugehörigen Unterstationen
Prüfung der Meldeanzeigen (z.B. Lade-/Entladespannung und - Strom) und ggf. der Meldeausdrucke (z.B. Prüfprotokolle) des Gesamtsystems
Erstellung eines Wartungsprotokolls
Die Wartung schließt einen Austausch mechanischer und elektrischer Kleinteile wie z.B. Schrauben, Muttern, Sicherungen etc. ein.

Wartung nach DIN VDE 0108/DIN EN 50172

Wartung der installierten Komponenten ohne Bestandsanlage
Menge: 4,000 Jahr

**03.0003 Wartung der Notrufanlage Behinderten WC**
Die Wartung einer Notrufanlage für barrierefreie WCs ist gesetzlich durch die DIN VDE 0834 geregelt und erfordert regelmäßige Prüfungen durch Fachkräfte, um die Funktionsfähigkeit sicherzustellen; dazu gehören die jährliche Prüfung der Anlage, die Überwachung von Batterien (bei Funkmodulen), die regelmäßige Überprüfung der Signalweiterleitung (akustisch/optisch) und eine abschließende Funktionsprüfung nach jedem Batteriewechsel oder Wartung, um die ständige Bereitschaft zur Hilfeleistung zu gewährleisten.

Wartung nach DIN VDE 0834

Wartung der installierten Komponenten ohne Bestandsanlage
Menge: 4,000 Jahr

**03.0004 Wartung der Elektroakustischen Anlage**
Die Wartung einer ELA-Anlage (Elektroakustische Anlage) umfasst regelmäßige Inspektionen und Wartungen, die oft halbjährlich oder jährlich durch eine Fachfirma erfolgen müssen, um die Funktion, Sprachverständlichkeit und den Notstrom nach Vorgabe der DIN VDE 0833-4 zu prüfen. Diese Wartung beinhaltet Reinigung, Einstellarbeiten, Austausch von Verschleißteilen (z.B. Akkus) und Instandsetzung, um die Betriebsbereitschaft zu gewährleisten und Ausfälle zu verhindern, wobei die Intervalle je nach Anlagentyp variieren können.

Inspektion & Prüfung: Regelmäßige Sichtprüfungen und Funktionskontrollen, in Kombination mit der Brandmeldeanlage (BMA).
Lautsprecherprüfung: Jährliche Überprüfung der Lautsprecher und der Sprachverständlichkeit.
Reinigung: Entfernen von Schmutz und Staub.
Einstellarbeiten: Nachjustieren von Pegeln und Funktionen.
Akkupflege: Prüfung und Austausch von Batterien für die Notstromversorgung.
Instandsetzung: Sofortige Reparatur oder Austausch defekter Teile.

Wartung nach DIN VDE 0833-4

Wartung der installierten Komponenten ohne Bestandsanlage
Menge: 4,000 Jahr

**03.0005 Wartung der Blitzschutzanlage**
Die Wartung von Blitzschutzanlagen umfasst regelmäßige Sicht- und umfassende Prüfungen, deren Intervalle je nach Blitzschutzklasse und Gebäudetyp variieren (z.B. alle 1-2 Jahre für gewerbliche/öffentliche, 4 Jahre für Wohngebäude)
Prüffristen nach DIN EN 62305 und VDE 0185-305 Teil 3 Beiblatt 3

Blitzschutzklasse 3 (alle 2 Jahre)

Prüfumfang:
Kontrolle der technischen Unterlagen
besichtigen des oberirdischen Systems
Messen der Durchgängigkeit der Verbindungen, der Fangeinrichtungen und Ableitungen
Messen des Zustandes der Erdungsanlage
Erstellen eines Prüfberichtes

Wartung nach DIN EN 62305 (VDE 0185-305)

Wartung der installierten Komponenten ohne Bestandsanlage
Menge: 2,000 2 Ja
